# Feuerwehr Möglingen
Angebotsaufforderung (GAEB 90, DA83)
Währung: EUR
Auftraggeber: Gemeinde Möglingen

## Zimmer- und Holzbauarbeiten DIN 18334
Datum: 27.03.26

*Hinweis*

*Hinweis*
AV - Allgemeine Vorbemerkungen

1. BAUSTELLE (siehe Lageplan)
Die Gemeinde Möglingen plant außerhalb der Ortslage
einen Neubau für ein Feuerwehrhaus. Das Baugrundstück
liegt südlich von Möglingen an der Landesstraße 1110.
Nördlich des Grundstücks befindet sich ein kleineres
Scheunengebäude, die Grundstücksbegrenzung erfolgt über
einen kleinen Feldweg. Westlich des Grundstücks grenzen
Grünflächen bzw. landwirtschaftlich genutzte Flächen
mit einem Feldweg an das Grundstück.

2. BAUKÖRPER + BAUWEISE
Das zweigeschossige Gebäude mit Fahrzeughalle hat einen
kompakten Grundriss und Außenabmessungen von ca. 50 x
25m. Im Erdgeschoss befinden sich alle Nutzflächen, die
im direkten Zusammenhang mit dem Einsatz stehen.
Werkstätten und Lager sind unmittelbar an die
Fahrzeughalle angebunden und können zusätzlich direkt
vom Außenbereich angedient werden. Der Abholraum liegt
als Schleuse zw. Außenbereich und dem Lager und
ermöglicht eine unabhängige Andienung.

Die Übungsfläche am Übungsturm liegt ungestört vom
Alarmverkehr. Sie wird ergänzt durch das angrenzende
Palettenlager, den Waschplatz und die freistehende
Entsorgungsstation. Der Übungsturm ist in das Gebäude
integriert, um dort auch die Funktion des 2.
Fluchtweges zu erfüllen. Außerdem sorgt er für eine
zusätzliche, separate Erschließung des Jugendbereichs
im Obergeschoss.

Ein repräsentativer Eingang führt in das Foyer. Hier
liegen Bereitschaftsraum und Funkraum und die vertikale
Erschließung des Gebäudes. Eine Deckenöffnung stellt
großzügige Sichtbezüge zum Obergeschoss her und sorgt
zusammen mit zwei Oberlichtkuppeln im Dach für
Belichtung und eine gute Orientierung.

Im Obergeschoss ist der Jugend- und Schulungsbereich,
Technikräume und der Bürobereich verortet. Diese Räume
stehen nicht im direkten Zusammenhang mit dem Einsatz.
Sie werden über einen Personenaufzug barrierefrei
angebunden und über ein notwendiges Treppenhaus neben
dem Haupteingang erschlossen, welches auch als erster
Rettungsweg dient.
Der teilbare Schulungsraum ist -ebenso wie das Foyer
des Obergeschosses- an eine Dachterrasse angebunden.
Kurze Wege zwischen Küche, Lager und Schulungsraum
sowie die gut nutzbare Vorfläche bieten den Rahmen für
kleinere Veranstaltungen. Die Verwaltungsräume sitzen
in dem auskragenden Gebäudeteil und verfügen über einen
sehr guten Überblick über den Eingangsbereich und z.T.
über den Alarmhof.
Die Gründung des Gebäudes wird mit Stahlbeton- Streifen
-
und Einzelfundamenten hergestellt. Gegen Erdreich
erhält das Gebäude eine Stahlbeton-Bodenplatte. Die
Fahrzeughalle wird von einer ca. 3m hohen
Sichtbetonwand eingefasst, um den unvermeidlichen
mechanischen und chemischen Belastungen standhalten zu
können. Die übrige Feuerwache wird mit einem
wirtschaftlichen Konstruktionsraster in
Holzrahmenbauweise bzw. mit Holzmassivwänden erstellt.
Während im Erdgeschoss eine mittige Stützenreihe zur
Ableitung der Verkehrslasten der Brettstapeldecke über
EG angeordnet ist, wird das Obergeschoss mit
Holzbindern stützenfrei überspannt, sodass der
Schulungsraum frei möbliert werden kann. Die extensiv
begrünten Flachdächer werden ebenfalls in
Brettsperrholzkonstruktion erstellt.

Die kräftig strukturierte Holzlamellenfassade
überspielt untergeordnete Öffnungen und vermittelt
einen homogenen Eindruck der Gebäudehülle. Damit wird
die prägnante Wirkung der kompakten Gebäudeform
verstärkt. Im Erdgeschoss enger und im Obergeschoss
etwas gröber gerastert strukturieren die Lamellen die
Gebäudehülle und stellen einen angenehmen, menschlichen
Maßstab her.

Im Blick von der Straße nimmt die Fahrzeughalle, die
sich mit verglasten Falttoren zum Alarmhof öffnet -
ihrer Bedeutung entsprechend- eine zentrale Stellung
ein. Sie wird flankiert vom Feuerwehrübungsturm im
Süden und dem deutlich ausformulierten Eingang im
Norden.

AUSSENANLAGEN
Auf eine Länge von ca. 100m fällt das Grundstück um ca.
2,5m  = ca. 2,5 % nach Süden ab. Das neue Gebäude wird
durch eine kleine Zufahrtsrampe und die
Schleppstufenanlage zum Haupteingang behutsam in das
Gelände eingebettet. Im Norden ist die Zufahrt und
Ausfahrt für die 40 Alarmstellplätze und die 14
Besucherstellplätze, davon 2 Behindertenstellplätze. 20
Stellplätze sind mit einer Solaranlage überdacht. Die
Ein- und Ausfahrt des Alarmhofs befindet sich im Süden.
Sie ist Einsatzfahrzeugen vorbehalten. Während der
Bauzeit soll die nördliche Anbindung als Einfahrt und
die zukünftige Alarmausfahrt im Süden als
Baustellenausfahrt genutzt werden.

Alle Parkplätze sowie die Zufahrtsstraße von Norden
nach Süden bis zum Übungshof sind mit
wasserdurchlässigen Sickerfugen vorgesehen.
Wasserundurchlässiges Pflaster im Übungshof und
Sickerfugenpflaster in den weiteren Belagsflächen
runden die Belagsflächen ab. Das Oberflächenwasser wird
bis auf den Bereich der Übungsfläche einer
Versickerungsmulde in der südlichen Grünfläche
zugeführt. Das Oberflächenwasser aus dem Bereich der
Übungsfläche wird über eine Entwässerungsrinne und
einem Fettabscheider der Übungswasserzisterne
zugeleitet.

Die landschaftliche Bepflanzung ist mit heimischen
Bäumen und Sträuchern sowie Wiesenflächen vorgesehen.
Eine Einfriedung mit einem 1,60m hohen Stahlmattenzaun
und elektrischen Schiebetoren sichern das Areal. Im
nördlichen Bereich nahe des Schiebetores wird ein nicht
überdachter Standort für den Hausmüll mit einer Hecke
umpflanzt.

TECHNIK
Die Frischwasserversorgung erfolgt über eine neue
Wasserleitung auf der Westseite (Fahrgasse) des
Grundstücks. Die Wasserleitung versorgt hier die
Übungshydranten westlich neben der Entsorgungsstation
und tritt dann von Süden her in das Gebäude beim
Palettenlager ein. Mit einer vertikalen Steigtrasse
tritt die Kaltwasserleitung in die Technikzentrale
01.21 ein, um von dort über eine Druckerhöhungsanlage
verteilt zu werden. Übungswasser wird über eine 50m³-
Zisterne zur Verfügung gestellt, die möglichst mit
Niederschlagswasser gespeist werden soll. Bei Bedarf
kann über einen Übungshydranten Frischwasser ergänzt
werden.

Die Wärmeerzeugung wird mittels Luft-Wasser-Wärmepumpen
hergestellt. Die Wärmeverteilung erfolgt in der
Fahrzeughalle und Palettenlager über Lufterhitzer, die
restlichen Räume erhalten eine Fußbodenheizung.  Die
Wasserversorgung erfolgt zentral für die Duschen in den
Umkleiden, für die restlichen Warmwasserzapfstellen
sind kleine Durchlauferhitzer vorgesehen.

Die mechanische Be- und Entlüftung erfolgt teils
zentral über ein Lüftungsgerät in der Technikzentrale
im OG und teils dezentral mit kleineren Geräten in den
jeweiligen Räumen.

Die elektrische Versorgung wird über eine
Kompakttrafostation, welche in der nord-westlichen
Grundstücksecke verortet ist, gewährleistet. Zur
Notstromversorgung des Gebäudes ist eine Einspeisedose
für eine mobile Netzersatzanlage vorgesehen.

Auf dem begrünten Flachdach des Feuerwehrgerätehauses
ist eine PV-Anlage mit einer Leistung von ca. 110 kWp
geplant. Die PV-Module werden auf eine
Unterkonstruktion aufgeständert und vom Gewerk
Dachabdichtung montiert. Zusätzlich wird auf den
Parkplatzüberdachungen eine PV-Leistung von ca. 77 kWp
vorgesehen. Für die Speicherung der PV-Energie und die
Notstromversorgung des Gebäudes ist ein
Batteriespeicher mit einer Batteriekapazität von ca. 80
kWh geplant. Dieser erhält separate Wechselrichter und
wird somit wechselstromseitig angebunden.

Das Gebäude wird mit einer flächendeckenden
Brandmeldeanlage ausgestattet.

3. VORGESEHENE ARBEITEN usw.
Im Rahmen der ausgeschriebenen Leistungen sind
auszuführen: Zimmer- und Holzbauarbeiten des neuen
Feuerwehrgebäudes, welches vorwiegend als
Holzkonstruktion erstellt wird; einschließlich
zugehörigen Holzfassaden. Sowie zum Gewerk gehörenden
Arbeiten und Leistungen.

4.  ARBEITSBEGINN - TERMINE
vorgesehene Ausführungstermine siehe "KEV 116.1"
(voraussichtliche Ausführungsfristen )

5. STUNDENLOHNARBEITEN
siehe KEV 117

6. NEBENKOSTEN
siehe KEV 116.1

7. ABRECHNUNG
siehe "KEV 117"

8. VERANTWORTLICHER FACHBAULEITER (VOR- ARBEITER)
Nach Auftragserteilung - auf jeden Fall vor Beginn der
Arbeiten - hat der Auftragnehmer der Bauleitung
schriftlich den vorgesehenen Baustellenleiter
(Vorarbeiter) zu benennen. Diese Führungskraft muss für
die durchzuführenden Arbeiten die erforderliche
Ausbildung und Qualifikation besitzen und fließend
deutsch sprechen können, sie muss für den AN die
Einhaltung der Baustellenverordnung übernehmen und ist
damit für die Sicherheit und den Gesundheitsschutz auf
der Baustelle mit verantwortlich. Die genannte
Führungskraft muss berechtigt sein, Anordnungen der
Bauleitung entgegenzunehmen bzw. im Namen des
Auftragnehmers zu handeln. Sofern die Person der
Bauüberwachungsbehörde als verantwortlicher
Fachbauleiter im Sinne der Landesbauordnung genannt
wird, ist eine entsprechende "Fachbauleitererklärung"
zu unterschreiben.

9. EINSATZ VON SUBUNTERNEHMEN O:Ä:
siehe KEV 176

10. BAUTAGESBERICHTE
siehe KEV 116.1
Der Auftragnehmer hat Bautagesberichte arbeitstäglich
zu führen und dem Auftraggeber oder dem mit der
Bauüberwachung beauftragten Architekten/Ingenieur
wöchentlich zu übergeben bzw. auf den Projektraumserver
zu laden.

11. -BAUSTELLENWERBUNG
Baustellenwerbung ist untersagt

12. ANGABEN ZUM PROJEKT

12.1
Die Baustelle befindet sich in Möglingen, außerhalb der
Ortslage und liegt südlich von Möglingen an der
Landesstraße 1110. Öffentliche Zuwegungen und
öffentliche Verkehrsflächen sind sauber zu halten,
insbesondere während der Erdarbeiten.

12.2. RAUCHVERBOT
Im neuen Gebäude und auf dem Baugrundstück besteht
Rauchverbot . Missachtung führt zum Baustellenverweis.
Die Mitarbeiter sind entsprechend einzuweisen.

13. SONSTIGE HINWEISE
Als BE-Fläche kann durch den Bauherrn lediglich die
vorhandene Grundstücksfläche (spätere Hof-
Parkplatzbereiche)  zur Verfügung gestellt werden.
Darüber hinaus gehende Flächen können nicht zur
Verfügung gestellt werden. Die Fläche wird parallel
durch alle am Bau Beteiligten Firmen genutzt. Die
Inanspruchnahme von Teilflächen ist zwingend mit der
örtlichen Bauleitung abzustimmen.

Ferner wird das Planungsgebiet eingeschränkt, weil es
teilweise von Hochspannungsleitungen gekreuzt wird,
einer Hochspannungsleitung der Netze BW und einer
Hochspannungsleitung von Amprion. Im Bereich der
Hochspannungsleitung der Netze BW ist dabei eine
Bebauung bis maximal 12,2 Metern über Geländeniveau
möglich, im Bereich der Hochspannungsleitung von
Amprion ist eine Bebauung bis maximal 8,0 Metern über
Geländeniveau möglich. Zudem muss der Mast der Amprion-
Leitung in einem Umkreis von 20 Metern Radius um die
Eckpunkte von jeglicher Bebauung freigehalten werden.
Teile des Grundstücks weisen im südlichen Bereich
aufgrund ihrer geringen Geländehöhe eine erhöhte
Überflutungsgefährdung im Falle eines
Starkregenereignisses auf. Die betroffenen Bereiche
sind als Retentionsmulde in die Außenanlagenplanung
integriert. Diese ist auch während der Baumaßnahme
freizuhalten.

Schlafunterkünfte dürfen im gesamten Baustellenbereich
ausdrücklich nicht gestellt werden.

*Hinweis*
TV-A Technische Vorbemerkungen Allgemein

1. TECHNISCHE U. A. UNTERLAGEN/ZEICHNUNGEN
Für die Erbringung der Leistungen werden dem
Auftragnehmer Ausführungs- und - zugehörige
Detailzeichnungen übergeben. Sofern Widersprüche
zwischen den Ausführungsunterlagen und der
Ausschreibung bestehen, sind diese mit der Bauleitung
vor Beginn der Ausführung zu klären.
Das Führungspersonal auf der Baustelle ist entsprechend
zu informieren. Führen Nichtbeachtung von Planangaben
zu Stemm- und anderen Zusatzarbeiten oder
Mehraufwendungen, gehen diese zu Lasten des AN.
Der Auftragnehmer erhält die Planunterlagen digital,
als PDF bzw. DXF/DWG-Datei über den
Projektraum/Projektserver. Zudem ist für die Baustelle
immer eine gültige Fassung in Papier zur Verfügung zu
stellen. Alte/ungültige Fassungen sind entsprechend zu
kennzeichnen.

2. VERBOTENE BAUSTOFFE
Es dürfen keine Baustoffe mit Asbest, PCP, PCB, PAK,
DDT, HBCD, FCKW, DEHP oder andere, nicht mehr
zugelassene bzw. gesundheitsschädlichen Baustoffe
verwendet werden! Diese Forderung ist bei der Auswahl
der Materialien, Halbfertigprodukte und Baustoffe zu
beachten! Weiterhin wird auf das Formblatt 9 NBBW
verwiesen, welches die Nachhaltigkeitskriterien und
Anforderungen an die Baustoffe definiert.

3. SCHUTZ VOR BAULÄRM
Gemäß dem Gesetz zum Schutz vor Baulärm wird vom
Auftraggeber eine geräuscharme, maschinelle
Baustelleneinrichtung gefordert, die den Anforderungen
des erhöhten Schallschutzes entspricht. Belästigungen
durch Feuer jeder Art, Rauch, Ruß, unnötigen Lärm und
Staub sonstige Beeinträchtigungen für die Umgebung sind
nicht erlaubt. Die Bauleitung ist berechtigt, vom
Auftragnehmer die Entfernung zu lauter bzw.
vorschriftswidriger Geräte zu verlangen.
Es sind alle geeigneten Maßnahmen zu treffen um die
Vorgaben für eine lärmarme Baustelle gemäß WBV214 und
der AVV-Baulärm einzuhalten.

4. LAGERRÄUME - BAUSTELLENEINRICHTUNG
Lagerräume können nicht zur Verfügung gestellt werden.

5. BESONDERHEITEN
5.1 Lage der Baustelle
Im Zuge der Baumaßnahme ist insbesondere zu beachten,
das der sensible Betrieb der umliegenden und
angrenzenden Gebäude und Verkehrsflächen nicht oder nur
im absolut unvermeidbaren Maße gestört wird.
Insbesondere die Baustelleneinrichtung, Schutzmaßnahmen
gegen Verschmutzung, Staubentwicklung und Lärm sind
sorgfältig und rechtzeitig in Abstimmung mit dem
Bauherr/der Bauleitung auszuführen.

5.2 NACHHALTIGES BAUEN NBBW
 Es gelten prinzipiell die Bestimmungen der NBBW. Siehe
Anlage.

5.3 .ELEKTRISCHE FREILEITUNGEN
Über dem zu errichtenden Gebäude befinden sich
Hochspannungsleitungen.
Eigner der H110kV Leitung ist die Netze BW. und die 380
kV Leitung nördlich davon ist von dem Betreiber Ampiron
GmbH. (Siehe Lageplan)

Über die Im Bereich der 110-kV-Leitung ist darauf zu
achten, dass mit Personen, Baugeräten, Drehleiter oder
anderen Gegenständen stets ein Abstand von mindestens
3 m von den Leiterseilen eingehalten wird. Dabei ist
ein seitliches Ausschwingen der Leiterseile zu
berücksichtigen. Alle Beteiligten sind von dieser
Notwendigkeit zu unterrichten (vgl. DIN VDE 0105 und
DIN EN 50341).
Im Spannfeld zwischen Mast Nr. 248 und Mast Nr. 249
dürfen auf Flurstück Nr. 1893 Personen, Baugeräte,
Drehleiter oder anderen Gegenstände eine Höhe von
320,2 m NHN (entspricht ca. 14,2 m über Geländeniveau
von ca. 306,0 m NHN) nicht überschreiten. Dies ist bei
der Bauausführung zu berücksichtigen. Baucontainer
dürfen eine Höhe von 318,2 m NHN nicht überschreiten.

Das Aufstellen von Baukränen im Bereich der 110-kV-
Leitung ist vorher mit der Netze BW GmbH abzustimmen.

Für eine detaillierte Beurteilung eines stationären
Kraneinsatzes sind der Netze BW GmbH ein Lageplan mit
Darstellung des Vorhabens und mit Darstellung des
Kranstandortes im Maßstab 1 : 500, Angaben zum Kran
(Schwenkkreis, Ausladung, (Gesamtlänge des Auslegers
sowie die Länge des Kranhakens von der Drehachse des
Krans), Gesamthöhe, Höhe des Auslegers) und eine
Kranansicht zur Prüfung vorzulegen.Für den Einsatz
mobiler Baugeräte, wie mobile Kräne (Autokräne), Bagger
usw. wenden Sie sich bitte direkt an das
Auftragszentrum-Mitte-HS (Tel.: 07141-79632-144, E-
Mail: Auftragszentrum-Mitte-HS@netze-bw.de).
Der Beginn der Bauarbeiten sowie der verantwortliche
Bauleiter ist dem  mindestens drei Wochen vor Baubeginn
mitzuteilen. Die Betriebsstelle wird dann den
verantwortlichen Bauleiter vor Ort unterweisen. Die
angehängte Information für Bauunternehmen - Schutz von
Kabeln, Rohr- und elektrischen Freileitungen ist zu
beachten (Information_für_Bauunternehmen.pdf
(ctfassets.net)
Ein Kraneinsatz zur Errichtung des Gebäudes ist nur
eingeschränkt möglich. Lage der Leitung verweisen wir
auf den Lageplan.

Die nördlich parallel verlaufende Leitungsanlage ist
nicht im Eigentum der Netze BW GmbH.
Es handelt sich hier um die 380-kV-Leitung der Amprion
GmbH. Bitte wenden Sie sich mit Ihrer Anfrage ebenfalls
an die dortigen Sachbearbeiter/innen unter
info@amprion.net.

*Hinweis*
Grundlage der Ausführung
Grundlage für die Ausführung der Holzbauarbeiten und
für die Erstellung der Holzbauwerkstattpläne sind:

- Ausführungspläne des Architekten
- Konstruktions- und Detailpläne der Tragwerkplaners
- Statische Berechnung
- Das Leistungsverzeichnis
- Die DIN-Normen und einschlägige
Unfallverhütungsvorschriften

Allgemeines
Die Einheitspreise der Holzpositionen beinhalten das
Herstellen, Liefern, Bearbeiten und Aufstellen der
betreffenden Holzbauteile.
In die Einheitspreise sind sämtliche für die
Herstellung und Montage notwendigen Leistungen
einzurechnen wie:
- Ausbildung der Anschlüsse und Verbindungen
- Montage der zu den einzelnen Tragwerkselementen
zugehörenden Stahlteile, Anschlussteile und
Knotenpunkte.
- Alle zur Montage benötigten Hebezeuge, Gerüste,
Hilfsmittel usw.
- Holzschutz- und Oberflächenschutzanstriche.
- Ausführung der Ausfräsungen und Sägeschnitte nach
Angabe in den Plänen des Architekten und Statikers.
- Ausschnitte und Ausklinkungen an den Holzbauteilen
entsprechend den Planungsvorgaben.

Vor Montage der Holzkonstruktion hat sich der AN zu
vergewissern, ob die in den Plänen angegebenen Masse
und Höhenlagen der Betonkonstruktion, sowie bauseitige
Einbauteile etc mit der tatsächlichen Ausführung
übereinstimmen (Messprotokoll), gegebenenfalls sind
Schablonen anzufertigen.
Alle Aufwendungen für das Aufmaß der tatsächlichen
Ausführung und sich daraus ergebende Korrekturen sind
in die Einheitspreise einzurechnen. Mängel an der
Leistung des AN, die nachträglich wegen mangelhafter
Vorleistungen begründet werden, um den vertragsgemäßen
Zustand seiner Leistung herzustellen, berechtigen nicht
zu Nachforderungen.

Ausführungspläne
Sämtliche Werkstattzeichnungen, die zur Erstellung und
baurechtlichen Genehmigung der ausgeschriebenen
Leistung erforderlich werden, sind vom Auftragnehmer zu
fertigen. Hierzu wird auf die entsprechenden
Leistungspositionen verwiesen.
Als Grundlage für die Anfertigung der Pläne werden dem
Auftragnehmer die folgenden Unterlagen digital zur
Verfügung gestellt:
Statische Berechnung des Tragwerksplaners
Übersichts- und Konstruktionszeichnungen des
Tragewerksplaners
Ausführungspläne des Architekten.

Es sind grundsätzlich auch die Ergebnisses der
örtlichen Maßaufnahmen in die eigene Planung einfließen
zu lassen. In der beiliegenden statischen Berechnung
und den beiliegenden Holzbaukonstruktionsplänen sind
Regelausführungen für die Detailausbildung vorgegeben.
Die Erstellung der Werkstattpläne schließt die
Darstellung aller daraus abgeleiteter Knotenpunkte und
den dafür erforderlichen statischen Nachweis ein. Die
dafür entsprechenden Schnittkräfte sind den statischen
Berechnungen des Tragewerksplaners zu entnehmen.

Die Werkstattpläne sind zusammen mit den erforderlichen
statischen Nachweisen für Stöße und Detailnachweise
usw. in digitaler Ausfertigung an den Architekten und
den Tragwerksplaner zur Prüfung und Genehmigung
einzureichen. Nach Genehmigung hat der Auftragnehmer
die Werkstattpläne mit den Detail- und
Montageberechnungen beim Prüfingenieur in je 2-facher
Ausführung zur Prüfung und Freigabe vorzulegen. Erst
nach Freigabe durch den Prüfer sind die Pläne zur
Ausführung freigegeben. Der Beginn der Fertigung ist
dem Prüfingenieur und dem AG rechtzeitig mitzuteilen.
Die Paus- u. Kopierkosten sind in die betreffenden
Einheitspreise einzurechnen.

Detail- und Maßänderungen sind nicht auszuschließen und
sind in die Werkstattpläne einzuarbeiten.
Änderungen und Korrekturen der Werkstattpläne gegenüber
der Ausschreibungsgrundlage berechtigen den
Auftragnehmer nicht zu Terminverzögerungen und
Mehrforderung.
Die in den Konstruktionsplänen vorgegebenen
Konstruktionen und Details sind grundsätzlich in
gestalterischer, statischer, konstruktiver Hinsicht für
die Ausführung verbindlich. Eine Abweichung ist nur in
Ausnahmefällen möglich und bedarf der ausdrücklichen
schriftlichen Genehmigung durch den Auftraggeber.
Größere Maßdifferenzen zum LV sind dem Auftraggeber
sofort mitzuteilen. Eventuelle Unstimmigkeiten mit
Plänen Dritter sind umgehend mit der Bauleitung
abzuklären.
Es gelten in jedem Falle die Pläne des Auftraggebers.

*Hinweis*
Normungen
Für die Ausführung der Arbeiten gelten alle anwendbaren
DIN-Normen in der zum Zeitpunkt der Angebotsabgabe
gültigen Fassung, insbesondere jedoch:

1.- ERGÄNZENDE VORSCHRIFTEN
zu Ziffer 1 der TV, sonst wie dort beschrieben:
- Bauaufsichtliche Zulassungen für die davon
betroffenen Teile.
- DIN 1052 "Holzbauwerke" Teil 1 + 2;
- DIN 4074 "Sortierung von Nadelholz nach der
Tragfähigkeit";
- DIN 4108 "Wärmeschutz im Hochbau" ;
- DIN 68 360 "Holz für Tischlerarbeiten ;
- DIN 68 365 "Bauholz für Zimmerarbeiten,
Gütebedingungen";
- DIN 68 800 "Holzschutz im Hochbau;
- DIN 18 334 "Zimmer- und Holzbauarbeiten"
- DIN 18 335 "Tischlerarbeiten";
- DIN 18 516 "Außenwandbekleidungen"
- Verarbeitungsrichtlinien der Hersteller;
- Vereinbarungen/Anforderungen von
Konstruktionsvollholz des
VDS und BDZ

DIN 18335 - Stahlbauarbeiten;
DIN 18360 - Metallbau-, Schlosserarbeiten
DIN 18363 - Maler- und Lackierarbeiten
DIN 18364 - Korrosionsschutzarbeiten an Stahl- und
Aluminiumbauten
DIN 18451 - Gerüstbauarbeiten
sowie alle DIN-Vorschriften, auf die in den
vorgenannten Bezug genommen bzw. hingewiesen wird.
Verarbeitungshinweise, Richtlinien der Hersteller der
zum Einsatz kommenden Halbfertigprodukte.

2. STATISCHE BERECHNUNGEN - MATERIALANGABE
Die statische Berechnung sowie erforderliche Detail-,
Ausführungszeichnungen und Verlegepläne sind durch den
Auftragnehmer zu erstellen und mit dem vom Auftraggeber
beauftragten Prüfingenieur abzustimmen, wobei
geforderte Änderungen zu übernehmen und zu
berücksichtigen sind.

3. SICHERUNGSMAßNAHMEN / GERÜSTE
Erforderliche Arbeitsgerüste sowie Schutzmaßnahmen in
der Fläche, insbesondere im Zuge der Verlegung der
Dachkonstruktionen gehören zum Leistungsumfang des
Auftragnehmers.

4. SCHWEISSNACHWEIS
Die Schweißarbeiten dürfen nur von Inhabern eines
Befähigungs-Nachweises für Schweissarbeiten im Hochbau
nach DIN 18800 ausgeführt werden. Auf Anforderung der
Bauleitung ist der für das Projekt vorgesehene
Schweißer namentlich zu benennen und sein
Befähigungsnachweis als Kopie vorzulegen.

5. OBERFLÄCHENSCHUTZ/KORROSIONSSCHUTZ
5.1 Korrosionsschutz
Sämtliche Stahlbauteiles sind als Stückverzinkung,
geeignete für den Einsatzzweck/Korrosionsschutzklasse
mit einer geeigneten Feuerverzinkung u.ä. vor Korrosion
zu schützen.
Vom AN ist der Nachweis des Korrosionsschutz vor
Ausführung zu übergeben.
Verbindungsmittel sind in aus nichtrostendem Stahl mit
Zulassung und Eignung für die vorgegebenen
Schutzparameter auszuführen.

6. FEUERVERZINKUNG NACH DIN 55928
Alle Stahlteile für den Außenbereich sind
feuerzuverzinken, wenn nicht anders angegeben. Die
Feuerverzinkung muss für ein Industrieklima geeignet
sein, d.h. in einer Schichtdicke von mind. 100 - 125µm
erfolgen. Es ist darauf zu achten, dass die Stahlarten
/-sorten hierfür geeignet sind (Siliziumgehalt!).
Beschädigungen an feuerverzinkten Stahlteilen sind in
Anlehnung an DIN.50976, Abschnitt 10, auszubessern,
nämlich durch thermisches Spritzen mit Zink in einer
Dicke von mindestens 100µm. In Ausnahmefällen wird auch
das Auftragen von Zinkstaubbeschichtung akzeptiert, mit
Zweikomponenten-Epoxydharz, Zinkstaub oder -
luftfeuchtigkeitshärtende Einkomponenten- Polyurethan-
oder Ethylsilicat, Zinkstaubbeschichtungsstoffen. Die
Oberflächenvorbereitung hierfür muß mind. dem
Normheitsgrad Sa 2 ½  oder PMa nach DIN 55928, Teil 4
entsprechen.

7. STEMMARBEITEN
Erforderliche Stemm-, Bohr - und Spitzarbeiten sowie
das saubere Einbetonieren der Metall- und Einbauteile
sind im Preis inbegriffen, sofern dies aus den
beigefügten Zeichnungen erkennbar ist bzw. in den LV-
Positionen darauf hingewiesen wurde. Stemmarbeiten in
Sichtbeton oder Sichtmauerwerk sind äußerst sauber und
vorsichtig auszuführen. Diese Bereiche sind später so
zu verfugen bzw. zu verputzen (notfalls mit Hilfe eines
Fachmannes), daß bauseits Nacharbeiten nicht
erforderlich werden. Bei Bohrungen/Verdübelungen in
Stahlbetonteilen müssen "Eisensuchgeräte" eingesetzt
werden, um Fehlbohrungen und das Anbohren von
Bewehrungseisen auszuschließen. Dies gilt besonders bei
Eisenmassierungen in Stahlbetonstützen, -Unterzügen
o.ä. Bauteilen.

8. BEFESTIGUNGEN UND VERDÜBELUNGEN
müssen mit dauerhaft rostgeschütztem Material, ggf. aus
Edelstahl, erfolgen. Befestigungen an Sichtbetonteilen
haben unsichtbar, d.h. verdeckt zu erfolgen. Generell
dürfen nur für die jeweilige Beanspruchung geeigneten +
zugelassene Metalldübel + Schrauben verwendet werden.
Zulassungen sind auf Anforderung vorzulegen.
Schussbefestigungen sind nicht zulässig!
Befestigungslöcher im Beton sind zu bohren. Beim
Einsatz von Dübeln sind die zu belassenen Randabstände
zu beachten!

Die Einheitspreise der Stahlpositionen beinhalten das
Herstellen, Liefern, Bearbeiten und Aufstellen der
betreffenden Stahlbauteile. In die Einheitspreise sind
sämtliche für die Herstellung und Montage notwendigen
Leistungen einzurechnen wie:
- Ausbildung der Anschlüsse und Verbindungen
- Montage der zu den einzelnen Tragwerkselementen
zugehörenden Stahlbeton und Holzbauteile,
Anschlussteile und Knotenpunkte.
- Alle zur Montage benötigten Hebezeuge, Gerüste,
Hilfsmittel usw.

9.  BEMESSUNG VON GELÄNDERBEFESTIGUNGEN
müssen so ausgelegt werden, daß sie in Handlaufhöhe
eine horizontal wirkende Kraft von 100kp/m aufnehmen
können.

10. VERGUSS VON IN BETON EINZULASSENDE TEILE
Sofern Anker oder andere Teile in Aussparungen der
Massivbauteile einzulassen und zu vergießen sind, bzw.
Stahlteile (Fuß-, Kopfplatten o.a.) zu unterfüttern
sind, hat dies mit schwundfreiem Material (geeignetem
PAGEL-Mörtel o.glw.) so zu erfolgen, daß ein
Anschluß/Übergang gegeben ist. Hohlräume dürfen nicht
verbleiben. Der Übergang zwischen Stahl- + Massivteilen
muß auch optischen Anforderungen entsprechen.
In Zweifelsfällen ist Rücksprache mit der Bauleitung zu
halten.

11. SCHUTZ DER LEISTUNGEN
Schutz bzw. Verwahrung der eingebauten Teile obliegt
dem AN bis zur Abnahme. Besonders LM- oder
Edelstahlteile sind durch/mit Abklebungen oder Folien
gegen Verschmutzungen bei den Einputzarbeiten o.a. zu
sichern.

12. SONSTIGES - AUSFÜHRUNGSBESTIMMUNGEN
12.1 Eisenverbindungen und Schweißnähte müssen sauber
nachgearbeitet, verschliffen und von allen Schweißnasen
oder -tropfen gereinigt werden. Eine malermäßige
Behandlung der Schweißnähte muss ohne Spachtelarbeiten
möglich sein! Sofern diese Forderung nicht erfüllt wird
und Spachtelarbeiten durch den Maler/Lackierer
erforderlich werden, werden die anfallenden Mehrkosten
beim AN abgezogen.

12.2 Unterfütterungen, Paßarbeiten, Stoßanschlüsse usw.
werden nicht gesondert vergütet und in die
Einheitspreise einzurechnen.

12.3 Vor der Montage gestrichene / lackierte Stahlteile
sind sorgfältig einzubauen. Beschädigungen
sind nach der Montage zu überarbeiten bzw.
nachzustreichen.

12..4 Alle Rahmenecken sind auf Gehrung zu arbeiten.
Profile sind mit leicht gebrochenen Kanten auszuführen,
falls in den LV-Positionen nicht anders bestimmt.

12.5 Teile aus rostfreiem Stahl erhalten einen in den
Preis einzurechnenden Längsschliff, Körnung 280-300,
oder sind poliert, sofern in den LV-Texten keine höher-
oder andere Behandlung gefordert wird.

12.6 Bei allen Teilen aus rostfreiem Stahl sind
Schrauben oder ähnliche Befestigungsteile ebenfalls aus
rostfreiem Stahl zu verwenden. Ansonsten sind
feuerverzinkte zu verwenden, falls nicht anders
beschrieben.

12.7 Eventuell notwendige Arbeitsbühnen, Gerüste,
Leitern und Geräte für die Montagearbeiten, die über
die Nebenleistungen der VOB hinausgehen, sind in die
einzelnen Positionen einzukalkulieren, sofern keine
gesonderte LV-Positionen hierfür vorhanden sind.

12.8 Kontaktkorrosion. - Beim eventuellem Zusammenbau
von Konstruktionsteilen aus Stahl mit anderen
metallischen Werkstoffen ist darauf zu achten, dass es
zu keinen Kontaktkorrosionen kommt. Alle Kontaktstellen
müssen vor dem Zusammenbau "isoliert" werden!

12.9 Dehnungen + Toleranzbereich. - Alle Verbindungen
und Befestigungen müssen so konstruiert sein, dass ein
Toleranzausgleich gegenüber dem Rohbau möglich ist.

12.10 Überhöhungen. - Die vom Statiker angegebenen
Überhöhungen sind auszuführen. Mehrkosten entstehen
dadurch nicht!

12.11 Abnahmeprüfzeugnisse. - Für sämtliche zur
Verwendung kommenden Materialien sind
Abnahmeprüfzeugnisse nach DIN 50049 - 3.1B
erforderlich. Sie müssen spätestens bei der Abnahme
vorgelegt werden.

13. ABRECHNUNG DER STAHLPROFILE
Für die Abrechnung aller Stahlteile gilt die DIN-18335
Stahlbauarbeiten! Hier werden die Gewichte der
Stahlprofile nach den Profilbüchern der Hersteller bzw.
den technischen Tabellenbüchern abgerechnet. Es gelten
nicht die Handelsgewichte!

14. IN DIE EINHEITSPREISE DARÜBER HINAUS EINZURECHNENDE
LEISTUNGEN:
14.1 Sämtliche Maßnahmen, die zur vertragsgemäßen und
funktionsgerechten Ausführung der Gesamtleistung
gehören, jedoch nicht in diesen ZTV aufgeführt sind
und/oder  für die keine gesonderte bzw.
Zuschlagsposition vorhanden sind, müssen in die
Einheitspreise eingerechnet werden

14.2 Die Abrechnung erfolgt nach den endgültigen
Stücklisten ohne Zuschlag für Schweißen und/oder
Schrauben sowie ohne Zuschlag für Walztoleranzen.

14.3 Während der Montage bzw. der gesamten Bauzeit ist
die gesamte Konstruktion sowie zugehörige Bauteile
ausreichend und eigenverantwortlich gegen
Witterungsschäden o.ä. zu sichern.

14.4 Der Auftragnehmer ist verpflichtet vor der
Fertigung erforderliche Maßaufnahmen vor Ort
vorzunehmen. Sofern nachträglich Änderungen von
Konstruktionsteilen erforderlich werden, berechtigen
diese nicht zu Mehrforderungen.

14.5 Alle für die Montage der ausgeschriebenen
Konstruktionsteile und Materialien erforderlichen
Geräte Hebezeuge, Krane und dergleichen.

14.6 Alle für die Montage der ausgeschriebenen
Konstruktionsteile und Materialien erforderlichen und
durch den Bauablauf bedingten Aussteifungen und
Hilfsaussteifungen, Unterrüstungen,
Konstruktionselemente und dergleichen.

14.7 Sofern in den Positionsbeschreibungenen nicht
anders beschrieben bzw. eine spezielle Position für
diese Leistungen vorhanden ist, alle notwendigen
Unterkonstruktionen, Kopf- und Fußplatten, Stützen- und
Trägerverankerungen, Anschlüsse, Verbindungsmittel,
Anschweissplatten, Bolzen, Dübel, Knoten- und
Bindebleche, Verstärkungen, Knaggen, Anker, Laschen
usw., jeweils in der an das entsprechende Bauteil
anzuschließenden Qualität. Außerdem Bohrungen und
Befestigungsmittel, die für die Ausführung sowie für
die Anarbeitung und Anschlüsse anderer Gewerke
erforderlich sind.

*Hinweis*
Maße und Maßaufnahme am Bau
Der Auftragnehmer ist verpflichtet, Maßaufnahmen am
Rohbau für alle Stahlbau-, Holzbau- und Zimmerarbeiten
durchzuführen. Er hat vor Fertigungsbeginn zu prüfen,
ob die Ausführung am Bau nach den vereinbarten Details
und den zulässigen Toleranzen erfolgt ist.
Für Toleranzen gelten DIN 18201, DIN 18202, Blatt 1 und
4, DIN 18203, Blatt 1. Eventuelle Änderungs- oder
Zusatzmaßnahmen sind vor Fertigungsbeginn zu
vereinbaren.

Abweichend hiervon kann die Fertigung nach
theoretischen Maßen (Planmaßen) vereinbart werden.
Meterrisse, Achsen, Einbauebene.
Die Montage der nachfolgend beschriebenen Holzbauteile
muss flucht- und lotgerecht nach den bauseits in jedem
Geschoss angelegten Meterrissen und Haupt-Achsen
erfolgen. Die Einbauebene ist in der
Genehmigungszeichnung festzulegen.

Befestigungsmittel
Alle zur Montage erforderlichen Befestigungsmittel sind
in die Einheitspreise mit einzukalkulieren. Der
Auftragnehmer hat die Größe, Lage und Einteilung der
Befestigungsmittel eigenverantwortlich zu ermitteln.
Die entsprechenden Pläne sind dem AG vorzulegen und
durch diesen freizugeben.

Anschlüsse und Abdichtungen
Die Anschlüsse und die Abdichtungen zum Baukörper
müssen den bauphysikalischen Anforderungen entsprechen,
d.h. Anforderungen aus Wärmeschutz,
Feuchtigkeitsschutz, Schallschutz und Fugenbewegung
sind zu beachten.
Bei der Abdichtung der Anschlussfugen mit elastischen
Dichtstoffen sind die Anwendungshinweise der Hersteller
zu beachten. Bei der Festlegung der Fugenbreite ist die
zulässige Gesamtverformung des Dichtstoffes zu
berücksichtigen.

Reinigung
Für Art und Umfang gilt DIN 18299, Absatz 4.1.11 bzw.
4.1.12 (VOB) d.h. der Auftragnehmer entsorgt alle
Verunreinigungen, die von seinen Arbeiten herrühren.
Soll von vorgenannter Regel abgewichen werden, so ist
im Leistungsverzeichnis hierfür eine gesonderte
Position (Reinigung) ausgewiesen.

*Hinweis*
Die Ausführung sämtlicher Holzrahmenbauteile (Wand-,
Decken- und Dachtafeln) erfolgt gemäß den nach
Landesbauordnung zugrunde liegenden bautechnischen
Vorgaben zur Standsicherheit und Bauphysik (Brand-,
Schall,- Wärme,- Feuchte- und Holzschutz).
Sämtliche Bauteile aus Vollholz müssen den
Anforderungen gemäß Abs. 3.3.1 der ATV DIN 18334
(VOB/C, Zimmer- und Holzbauarbeiten) erfüllen.
Für folgende Materialien werden abweichend von den
genormten Produkten oder den ausgeschriebenen
Materialien zugelassene Bauprodukte verwendet:
Bauprodukt: OSB/3 ..............................
Zulassung-Nr: Z-9.1-................................
Verwendung im Bauteil: Wand- und Deckenbeplankung ...
Bauprodukt:............................................
.
Zulassung-Nr:..........................................
Verwendung im Bauteil: ..........................
Vorfertigung von Wand- und Dachbauteilen
Die Vorfertigung umfasst die im LV beschriebenen
Schichten. In den Quadratmeterpreis sind das Abbinden
der Holzbauteile und alle nicht separat erfassten
Maßnahmen wie Auswechslungen, Mehrfachpfosten,
Eckverstärkungen und Sturzausbildungen
einzukalkulieren. Außerdem sind Eckverbindungsmittel,
Verbindungsmittel der Elemente untereinander und die
Verbindung mit der Nivellierschwelle einzukalkulieren.
Besondere statisch relevante Bauteile wie z. B.
Verankerungselemente sind separat erfasst.
Montageleistungen werden nicht extra ausgewiesen.
Vor Abbund und Baustellenmontage sind die tatsächlichen
Abmessungen des Gebäudes (Stahlbetondecke Bodenplatte
massive Außenwände, etc.)zu überprüfen.
Elementpläne sind im Rahmen der Werkplanung vom Bieter
zu liefern und mit ausreichendem Vorlauf vor
Produktions- und Montagebeginn mit der Bauleitung
abzustimmen.

Luft- und Winddichtheit
Das Herstellen einer inneren luftdichten und äußeren
winddichten Gebäudehülle ist in die Einheitspreise
einzukalkulieren. Dazu gehört das fachgerechte Abkleben
von Wand-, Dach- und Deckenstößen und deren Anschlüsse
mit geeigneten Materialien sowie eine ordnungsgemäße
Folienführung im Bereich von Sockel, Geschossstoß und
Dachanschluss sowie an den Fenstern.
Luftdichte Anschlüsse an Fremdgewerke werden separat
ausgewiesen.
Das Gebäude ist KFW 40 Qualifiziert.

Abrechnung
Soweit nicht anders vereinbart, erfolgt die Abrechnung
von Holzrahmenbauelementen im Flächenmaß
nach Plänen gemäß ATV DIN 18334 (VOB/C). Im
horizontalen Schnitt wird die Abwicklung der Außenkante
der äußeren Beplankung, im vertikalen Schnitt das Maß
von OK Betonaufkantung bzw.  Betonplatte bis zur OK
oberes Rähm als Abrechnungsgrundlage vereinbart. Eine
Zulage für die Eckausbildung erfolgt nicht.
Wandöffnungen über 2,5 m² werden abgezogen; bis 2,5 m²
werden diese übermessen. Die Leibungsausbildung sowie
Ecken und Randabschlüsse von Fassadenbekleidungen sind
separat ausgewiesen.

### Titel 16 Zimmer- und Holzbauarbeiten DIN 18334

#### 16.01 T 01 Vorarbeiten Vorleistungen

*Hinweis*
1. BAUSTELLENEINRICHTUNGSPLAN
Nach Auftragserteilung hat der AN innerhalb von 15-
Arbeitstagen, mindestens jedoch vor Beginn der
Baustelleneinrichtung, einen Baustelleneinrichtungsplan
zur Genehmigung vorzulegen.
Der Baustelleneinrichtungsplan muss alle Angaben über
die vom AN vorgesehenen Einrichtungen enthalten.

Vom Auftraggeber bzw. der Bauleitung gewünschte
Änderungen müssen berücksichtigt werden!

2. SICHERUNGSMASSNAHMEN
Der verantwortliche Bauleiter - LBO-Bauleiter
(Fachbauleiter Zimmer- und Holzbau) - und der
Sicherheitsbeauftragte des AN - sind für die Sicherheit
bei der Durchführung der Arbeiten auf der Baustelle
zuständig und verantwortlich!
Der Sicherheitsbeauftragte des AN ist auch zuständig
für die frist- + sachgerechte Aufstellung der
Arbeitsanweisungen für alle sicherheitsrelevanten
Bauabläufe.
Unter Beachtung der geltenden Vorschriften ist die
Baustelle während der gesamten Bauzeit für die
nachfolgend beschriebenen Leistungen und in allen
"Bauzuständen" ordentlich gegen Unfälle zu sichern.
Hierzu gehören: alle Arten von Abschrankungen,
Beleuchtungen, Abspriessungen, Nottreppen, Stege und
Übergänge, unverschiebbares Schließen von
Deckendurchbrüchen/-Aussparungen, alle Gerüste, wie in
den LV-Positionen beschrieben, sowie sonstige
Sicherungsmaßnahmen, die während der und für die
Holzbauarbeiten erforderlich werden, auch wenn sie
nicht ausdrücklich beschrieben sind.

3. SONSTIGES
Für alle Vorhalte- + Zählerablesepositionen sind
spätestens 3 Tage nach Fertig- bzw. Aufstellung
"Aufmaßblätter" zu schreiben und der Bauleitung
vorzulegen.

4. FASSADENGERÜSTE
Alle für die nachfolgend beschriebenen Zimmer- und
Holzbauarbeiten erforderlichen Gerüste sind in
Baustelleneinrichtung einzurechnen/anzubieten.

5. BESONDERHEITEN
Gemäß dem beigefügten Baustelleneinrichtungskonzept des
Architekten wird auf die beigefügten Planunterlagen
verwiesen.
Sofern öffentlichen Verkehrsflächen als
Baustelleneinrichtungsflächen genutzt werden sind die
hierfür erforderlichen Genehmigungen und
verkehrsrechtlichen Anordnungen vom AN bei den
zuständigen Stellen zu beantragen und einzuholen.

Wie der AN sein Konzept zur Baustelleneinrichtung
umsetzt bleibt jeweils dem AN überlassen. Die
entstehenden Kosten sind in die vorgesehenen Positionen
einzurechnen.

Das Überheben von Lasten mittels Baustellenkran über
die Verkehrsflächen und die Nachbargrundstücke ist
nicht zulässig.

6. SONSTIGES
Für alle Vorhalte- + Zählerablesepositionen sind
spätestens 3 Tage nach Fertig- bzw. Aufstellung
"Aufmaßblätter" zu schreiben und der Bauleitung
vorzulegen.

**16.01.0010 Baustelleneinrichtung**
Baustelleneinrichtung

Einrichten sowie Räumen der Baustelle mit folgenden in
den Pauschalpreis einzurechnenden Leistungen:

- notwendige Geräte, Krane + zugehörige Gründung,
Hebezeuge, Aufzüge, Werkzeuge und Hilfsmittel,
- Container, Hilfsgebäude o.ä. für Lager- und
Tagesunterkünfte
- Lohnkosten für Auf- + Abbau der Haupt- und der
reduzierten Baustelleneinrichtung
- Personalkosten für die vor beschriebenen Leistungen,
- Reinigung der Baustraßen + öffentlichen Straßen +
Gehwege von Verunreinigungen / Verschmutzungen aus der
eigenen Bautätigkeit täglich bzw. sobald erforderlich,
- alle sonstigen Kosten für Baustelleneinrichtung, die
der Auftragnehmer und seine Subunternehmer zur
ordnungsgemäßen Durchführung der Bauaufgabe zu
erbringen hat,

- Verkehrssicherungsmaßnahmen insbesondere der
Verkehrswege auf und vor dem Grundstück, im Baugelände,
bei den Zufahrten soweit die für die eigenen
Bautätigkeiten erforderlich ist.

Vom Auftragnehmer sind die Ggf. erforderlichen
Genehmigungen bzw. verkehrsrechtlichen Anordnungen
einzuholen und die anfallenden Gebühren einzurechnen.
- weitere Flächen für die Baustelleneinrichtung
beschaffen, sofern die vom AG zur Verfügung gestellten
nicht ausreichen
- Sämtliche Absprießungen welche erforderlich werden,
Abschrankungen, Durchtritt- bzw. / + Absturzsicherungen
aller  Decken- u.a. Aussparungen, an Decken- +
Dachrändern, an Treppen und Podesten, an Galerien und
wo sonst Absturzgefahr besteht
- alle für die nachfolgend beschriebenen Bauarbeiten
notwendigen Gerüste +  Absturzsicherungen
Darüber hinaus erforderliche Gerüste für Ablagerung von
Lasten o.ä. sind vom AN zu erstellen und die Kosten in
die Baustelleneinrichtung einzurechnen.

- Sicherungsmaßnahmen gemäß ETV
- Stellen des Fachbauleiters (LBO) und
Sicherheitsbeauftragten für eigene und Subunternehmer
Leistungen
- ebenso sind die Nachbargrundstücke an der Grenze
absolut zuverlässig und unfallsicher für die gesamte
Bauzeit bis zur Übergabe zu schützen. Maßgeblich sind
ebenso die Forderungen des Amtes für öffentliche
Ordnung, der Bauberufsgenossenschaften und sonst
mitwirkender Behörden, Amtsstellen und Körperschaften.

Die Kosten für Vorhalten, Unterhalten, Betreiben der
Geräte, Anlagen und Einrichtungen, einschließlich
Mieten, Pacht, Gebühren und  dergleichen dürfen nicht
in diese Pauschale eingerechnet werden.
Diese sind in die hierfür angegebenen Vorhalte-
Positionen anzugeben/einzurechnen!
Vergütung:
- 70% nach Aufbau der Einrichtungen
(Mannschaftsaufenthaltsräumen, Magazinen, und AN-
Bauleitungs-Polier-Baracke);
- 30-% nach Räumung der Baustelle,

Wiederherstellung des ursprünglichen Zustandes wo
erforderlich (Straßen-, Gehweg- und Grenzbereiche,
Bereich der Bau- und Lagercontainer, Magazine usw.) und
Abnahme der Leistungen.

Vorhaltezeit 4 Wochen
Leistungen komplett wie beschrieben pauschal!

Wiederholung Pauschalpreis in Worten:

...............................................
........................................
(bitte ausfüllen)
Menge: 1,000 psch

**16.01.0020 Vorhalten Baustelleneinrichtung**
Vorhalten Baustelleneinrichtung
für die Durchführung der nachfolgend beschriebenen
Arbeiten,

Die Laufzeit beginnt ab dem Datum der Fertigstellung
bzw. Komplettaufstellung der vorgenannten Einrichtungsgegenstände, soweit sie benötigt werden.
Menge: 16,000 Wo

**16.01.0030 Bauzeitenplan**
Bauzeitenplan
zur Koordination und Abstimmung mit dem AG/Bauleitung
auf Grundlage der vorliegenden Ausführungs- und
Terminplanung.

Für vorgesehenen Planungs- und Arbeitsschritte
erarbeitet der Auftragnehmer einen Bauzeitenplan,
dieser ist 15-Tage nach Beauftragung beim Auftragggeber
und der Bauleitung vorzulegen. Der Bauzeitenplan muss
vom Auftraggeber genehmigt werden. Der Bauzeitenplan
wird vom Auftragnehmer überarbeitet, aktualisiert, wenn
eine Terminverschiebung um mehr als 2 Wochen auftritt.

Geplant und dargestellt werden müssen mindestens
folgende Arbeitsschritte:
- Erstellung Werk- und Montageplanung
- Bemusterung
- Prüfzeiten der AG
- Prüfzeiten des Prüfstatiker
- Produktion
- Montage auf der Baustelle in einzelne
Montageabschnitte eingeteilt

Leistung komplett wie beschrieben.
Menge: 1,000 psch

**16.01.0040 Pauschale für technische Bearbeitung**
Pauschale für technische Bearbeitung

Dem Auftragnehmer obliegt die technische Bearbeitung
für den gesamten Umfang der Ausschreibung
Dem AN wird eine statische Berechnung und
Positionsübersichtspläne mit Nachweisen der
Detailanschlüsse vom Tragwerksplaner des AG sowie die
aktuelle Werkplanung vom Objektplaner des AG zur
Verfügung gestellt.
Die technische Bearbeitung umfasst:

Umsetzen der Architektenwerk - und Positionspläne und
Detailzeichnungen bzw . Detailskizzen Statik
Erstellung prüffähiger Ausführung der Detail -/ Montage
-
und Werkstattplanung der nachfolgend aufgeführten
Zimmerleistungen, einschl . produktspezifischen
Nachweisen inkl. Verbindungsmittel . Hierzu gehören
auch die ingenieurtechnische Betreuung der Werkstatt -
und  Montageplanung, Dimensionierung konstruktiver
Kleinteile sowie die Erstellung einer prüffähigen
Statik bei Abweichungen von der vorgegebenen Planung
Erstellen von Elementzeichnungen inkl . Einarbeiten
eines Elementierungsvorschlag für die Fertigung der
Elemente zur bauseitigen Prüfung.
Erstellen von Verlegeplänen mit Einteilung der
Deckenelemente mit Angabe der  Verlegerichtung,
Randabschlüssen, etc., Darstellung der wichtigen
Elementdetails
Erstellen von Abbundplänen der Stützen,  Wand-  und
Deckenkonstruktion inkl. der dazugehörigen Stücklisten

Im Vorfeld der Erstellung der Werkstatt -/
Montageplanung sind die Unterlagen mit AG, Architekt,
Tragwerksplaner und Fachingenieuren abzustimmen . Die
Unterlagen sind in digitaler Form als PDF- und DWG-
Dateien zur Verfügung zu stellen. Für die Prüfung und
Abstimmung der Werkstatt-/Montageplanung mit den
Projektbeteiligen sind 3 Wochen einzurechnen.

Die Unterlagen sind dann nach Genehmigung durch den
Tragwerkplaner und den Architekten dem Prüfingenieur
zur Prüfung vorzulegen. Dabei ist davon auszugehen,
dass die Prüfung in digitaler Form über die ELBA-
Plattform durchgeführt wird. Der AN ist für die
rechtzeitige Einreichung der Unterlagen selbst
verantwortlich. Als Prüffrist durch den Prüfingenieur
sind 2 Wochen einzukalkulieren
Menge: 1,000 psch

**16.01.0050 Prüffähige statische Berechnung**
Prüffähige statische Berechnung
Prüffähige statische Berechnung für die
Tragkonstruktion mit allen Ausführungsdetails und
sämtlichen dafür erforderlichen statischen Nachweise in
prüfbarer Form sofern von den Vorgaben der
bereitgestellten Unterlagen des Tragwerksplaners des
AGs abgewichen wird.
Menge: 1,000 psch

**16.01.0060 Pauschale für Aufstellung Liefer- und Montagekonzept**
Pauschale für Aufstellung Liefer- und Montagekonzept
Mindestens 6 Wochen vor Montagebeginn ist vom
Auftragnehmer ein detaillierter Montageablaufplan für
die Zimmererarbeiten vorzulegen. In diesem
Montageablaufplan sind folgende Themen zu behandeln

Anlieferung und Zwischenlagerung der Holzbauelemente
und Stahlträger
Abstimmung Bauablauf Montagereihenfolge (Stützen,
Träger, Decken, Wände) gemäß den von der Planung
vorgesehenen Knotenpunkten
Krankonzept für die Montage des Holzbaus
Konzept für die Montagezustände bis Fertigstellung der
Aussteifung
Konzept Witterungsschutz der Holzbauelemente

Das Konzept ist zu erarbeiten und gemeinsam mit
Auftraggeber, Bauleitung, Tragwerksplaner und der
Bauleitung AN Rohbau Stahlbeton zu besprechen und
abzustimmen.
Menge: 1,000 psch

**16.01.0070 Pauschale Dokumentationsunterlagen AG / Bauerhalt**
Pauschale Dokumentationsunterlagen AG / Bauerhalt

Für ausführende Gewerke des Bereichs Hochbau -
Baukonstruktion sind, je nach Auftragsumfang und -
inhalt alle für den ordnungsgemäßen und sicheren
Betrieb des Gebäudes notwendigen
Dokumentationsunterlagen zu erbringen.

Die Dokumentationsunterlagen sind spätestens 10 WT vor
Abnahme vollständig vorzulegen. Die
Dokumentationsunterlagen sind im digitalen Projektraum
einzustellen/hochzulagen. Zusätzlich sind folgend
aufgeführte Dokumentationsunterlagen in einfacher
Ausfertigung in Ordnern in Papierform  zu übergeben

Die vollständige Vorlage der Dokumentationsunterlagen
durch den AN ist Bedingung für die Schlussabnahme und
Schlussrechnungslegung

Die Dokumentation muss in folgender Reihenfolge
enthalten :

1. Inhaltsverzeichnis
2. Fachunternehmer - und Fachbauleitererklärung
3. Übereinstimmungserklärungen
4. Prüfzeugnisse,  allgemeine bauaufsichtliche
Zulassungen,  Zustimmungen im Einzelfall
5. Einbauvorschriften
6. Materiallisten
7. Produktunterlagen, EU Datenblätter  geordnet nach :
a.  Fabrikat
b.  Modell - bzw .  Artikelnummer
c .  Farbangaben
d.  Materialangaben,  Produktdatenblätter
e.  Hersteller und Lieferant
f .  Einbauanleitungen
g.  Wartungs- und Pflegeanleitungen
8. Werkstattzeichnungen,  statische Berechnungen
a.  Planlisten
b.  statische Berechnungen
c .  Werkstatt-  und Montagepläne
d.  Detailpläne
e.  Listen  ( z . B .  Stahl )
9. Bautagebücher
10. Abnahmeprotokoll ggf . mit Mängellisten
11. Firmenprotokolle
a.  Betriebsvorschriften
b.  Funktionsbeschreibungen
c .  Bedienungsanleitungen
Menge: 1,000 psch

**16.01.0080 Pauschale Nachweisunterlagen und Produktdeklaration**
Pauschale Nachweisunterlagen und Produktdeklaration

Für alle verwendeten Baustoffe und Produkte müssen die
notwendigen Nachweise zu den Inhaltsstoffen
bereitgestellt werden.

Alle Materialien oder Produkte sind vom Auftragnehmer
vor der  Materialdisposition,  jedoch spätestens gemäß
der im anliegenden Prozessablauf vereinbarten Fristen
vor Produktlieferung auf die Baustelle, bezüglich
ihrer Inhaltsstoffe und Eigenschaften durch geeignete
Nachweisdokumente zu deklarieren.

Für diese Arbeiten ist vom Auftragnehmer eine Person zu
benennen,  die diese Aufgaben eigenverantwortlich
koordiniert und als Ansprechpartner für dieses Thema
zur Verfügung steht .  Alle Dokumente sind digital zur
Verfügung zu stellen. Es ist eine zusammengehörige
Schlussdokumentation aller Dokumente zu übergeben.

Folgendes Leistungen sind einzukalkulieren:
Benennung eines verantwortlichen Ansprechpartners für
die gesamte Laufzeit der Leistung des AN
Startgespräch mit dem NBBW  Koordinator
Einreichung der verwendeten Produkte in der in den ?
Leistungsbeschreibung NBBW - Kriterien? beschriebenen
Form
Dokumentation in digitaler Form

Dem AN werden im Auftragsfall vom AG Formblätter oder
Checklisten zur vereinfachten Dokumentation zur
Verfügung gestellt.
Menge: 1,000 psch

**16.01.0090 Montageverbände**
Montageverbände
Montageverbände für Erstellen Tragwerke
Holzkonstruktionen u.ä.;
alle notwendigen bzw. statisch erforderlichen
Montageverbände/Aussteifungen/Hilfskonstruktionen etc.
welche für die Montagezustände der nachfolgend
beschriebenen Bauteile u.ä. für die Konstruktion
erforderlich sind liefern und montieren und nach
Abschluß bzw. Fertigstellung wieder demontieren und
entsorgen.
Ausführung inklusive statischem Nachweis und in
Abstimmung Statiker
Menge: 1,000 psch

**16.01.0100 Fangnetze o.ä. für Arbeiten an Dachkonstruktion h ca. + 6,40-m;**
Fangnetze o.ä. für Arbeiten an Dachkonstruktion h ca. +
6,40-m;

Auffangnetze o.ä. zur Durchführung der Arbeiten an der
Dachkonstruktion liefern einbauen, nach Erfordernis
umbauen/umhängen und nach Abschluss der Arbeiten wieder
Entfernen.

Verankerung an Bauteilen aus Holz bzw. Stahl gemäß UVV.
Die Art der Befestigung und die Lage der
Befestigungsmittel ist vor Anbringen der Befestigung
mit dem Statiker und der Bauleitung abzustimmen und
darf erst nach der Freigabe durch die Bauleitung
erfolgen.
Im Zuge des Abbaus sind die Befestigungsmittel
vollständig zu entfernen.

Den statischen Nachweis der Krafteinleitung hat der
Auftragnehmer zu erbringen.

Zu beachten sind alle gültigen DIN Normen, im
Besonderen: Auffangnetze nach DIN EN 1263-1 und 2
"Schutznetze und Schutznetzzubehör" nach
Sicherheitsregeln "Auffangnetze" (ZH1/560), sowie
"Regeln für den Einsatz von Schutznetzen" (BGR 179)
Menge: 550,000 m2

**16.01.0110 Höhe auf + 3,40-m**
*** wie Position 16.01.0100
Höhe auf + 3,40-m

wie vor jedoch Höhe bis ca. +3,40
Menge: 670,000 m2

**16.01.0120 Höhe von + 3,40-m - 7,50 m**
Höhe von + 3,40-m - 7,50 m

wie vor jedoch Höhe von  ca. +3,40- + 7,50m
Menge: 800,000 m2

**16.01.0130 Vorhaltung der Fangnetze**
Vorhaltung der Fangnetze
wie vor beschrieben vorhalten für Vorhaltezeiten welche
nicht durch den AN verursacht sind.
Abrechnung je m2 und Woche.
Menge: 5400,000 m2Wo

**16.01.0140 Trenn- und Ausgleichslage**
Trenn- und Ausgleichslage
auf vorhandener Brettsperrholzschale aus einer
Elastomerbitumenbahn nach DIN EN 13707, als temporäre
Bauzeitenabdichtung sowie dauerhaft funktionale Trenn-
und Ausgleichslage liefern und gem Herstellerrichtlinie
verlegen. Trenn- und Ausgleichslage mit mindestens
folgenden Leistungs- und Funktionsanforderungen:-
Dicke: ca. 2,0 mm- oberseitig: folienkaschiertunterseitig: vlieskaschiert- Trägereinlage:
Polyestervlies- Maximale Zugkraft nach DIN 12311-1 l: >
550 N/50 mm,q: > 300 N/50 mm- Dehnung nach DIN 12311-1:
l + q: > 20 %- Kaltbiegeverhalten nach DIN EN 1109: <
-20 °C- Wärmestandfestigkeit nach DIN EN 1110: > +120
°C Trenn- und Ausgleichslage entsprechend den Plan- und
Ausführungsunterlagen liefern und unter Beachtung der
Herstellervorgaben auf den vorhandenen Untergrund
fachgerecht lose verlegen und nach DIN EN 1991
mechanisch mittels verdeckter Vernagelung befestigen.
Längsnaht- und Kopfstoßüberdeckung mind. 8 cm breit
herstellen. Stöße versetzt anordnen
Abrechnung erfolgt nach m² verlegter Trenn- und
Ausgleichslage. Verschnitt und Überlappung sind
einzurechnen. Ebenso die gesonderte Anfahrt während der
bauseitigen Ausführung der Dachschalungsarbeiten.
Menge: 1650,000 m2

**16.01.0150 Dampfsperrbahn vollflächig verschweißt als Behelfsabdichtung**
Dampfsperrbahn vollflächig verschweißt als
Behelfsabdichtung

Elastomerbitumen-Schweißbahn als Dampfsperrbahn nach
DIN EN 13 970.

Leistungs- und Funktionsanforderungen:
- Dicke ca. 4 mm
- oberseitig: feinbestreut, schwarz mit Nahtstreifen
- unterseitig: folienkaschiert
- offene Liegezeit bzw. UV-stabil: 6 Monate
- Trägereinlage: Kombinationsträger
PET/Alu/PET + Glasgewebe
- Durchtrittsicher
- Maximale Zugkraft nach DIN 12311-1:
l: > 1000 N/50 mm, q: > 1000 N/50 mm
- Dehnung nach DIN 12311-1: l + q: > 2 %
- Diffusionswiderstand (Sd-Wert) nach
DIN EN 1931: > 1500 m
- Kaltbiegeverhalten nach DIN EN 1109: < -30 °C
- Wärmestandfestigkeit nach DIN EN 1110: > + 110 °C
- Widerstand gegen stoßartige Belastung nach
DIN EN 12691: > 300 mm Verfahren B
- kurzfristige Behelfsabdichtung
Liefern und gem. Herstellervorgaben auf den Untergrund
fachgerecht vollflächig verschweißen. Längsnaht- und
Kopfstoßüberdeckung mind. 8 cm breit fachgerecht
verschweißen. Stöße versetzt anordnen. Im Bereich von
An- und Abschlüssen sowie Dachdurchdringungen ist die
Bahn luftdicht anzuschließen.
Menge: 1650,000 m2

**16.01.0160 Zulage Hochführen Dampfsperre/Notabdichtung -**
Zulage Hochführen Dampfsperre/Notabdichtung -

für die Erschwernis im Bereich der senkrechten und über
50 Grad schrägen Flächen
Untergrund: OSB Platte, BFU 3-Schichtplatten

Alle entstehenden Aufwendungen sind einzurechnen.
Menge: 150,000 m2

**16.01.0170 Notabdichtung und Witterungsschutz während der Bauzeit**
Notabdichtung und Witterungsschutz während der Bauzeit
Temporärer Witterungsschutz und Notabdichtung mittels
Plane oder sonst geeigneter Materialien zum Abdecken
offener Flächenund später sichtbaren Konstruktionsteile
vorhalten, nach Bedarf einsetzen und unterhalten für
die Dauer der Holzbau und Dachdeckungsarbeiten, incl.
Beseitigen der Abdeckung.
Abrechnung pauschal für gesamte Maßnahme.
Menge: 1,000 psch

#### 16.02 T 02 Holz- und Holzbauarbeiten - Bauholz

**16.02.0010 BSH aus NH GL28c, b/h ca. 32/64 R30;**
BSH aus NH GL28c, b/h ca. 32/64 R30;
Brettschichtholz als Leimbinder aus Einzelbretter aus
Schnittholz-Nordfichtenholz entsprechend den
Forderungen der DIN 4074, Blatt 1, den Vorgaben für
nachhaltiges Bauen-BaWü auf die Baustelle liefern und
dort aufstellen, Abbund gesondert.

Der Feuchtigkeitsgehalt der zu verwendenden Bretter
muss unter dem in der DIN 1052 vorgegebenem Wert von
15% liegen. Die angegebenen Querschnitte sind
Fertigmasse, d.h. für gehobelte Bauteile sind
entsprechend Mehrstärken zu berücksichtigen und in die
Einheitspreise einzurechnen.

Da das Tragwerk sichtbar bleibt, ist auf einheitliche
und gleichmäßige Farbgebung zu achten.
Die Binder erhalten werksseitig eine transparente
weisse Lasur aus wasserbasierter dünnschichtiger
atmungsaktiver Holzlasur für Innenbereich. Montage- und
transportbedingte Beschädigungen sind nachträglich
auszubessern. Ausführung gemäß den Vorgaben für
nachhaltiges Bauen-BaWü.

Sämtliche Holzflächen gehobelt.
Sichtbare Kanten mit 2-mm sauber gefast.
Hölzer als Brettschichtholz, verleimt, allseitig gerade
und gehobelt, sichtbar bleibend, einschließlich aller
erforderlichen Bohrungen, Einschnitte und Ausnehmungen
für die unterschiedlichen Befestigungsmittel.

Längsstöße sind durch Keilzinkung der
Beanspruchungsgruppe I nach DIN 68140 auszuführen.

Einzellänge der Binder gesamt ca. 10,20 m.

Brettschichtholz GL28C
Verleimung ausschließlich mit Resorcin-Harz.
Nadelholz als Nordfichtenholz Güteklasse I
Querschnitt bis ca. 20/144-167-cm
Brandschutzanforderung R30 DIN EN 1995-12, 4.2.2,
sichergestellt durch Abbrandrate

Abrechnung erfolgt nach m³ geliefertem Bauteilvolumen.

UZ 203,203a,205,206,207,208
Menge: 1,710 m3

**16.02.0020 wie vor, jedoch 32/72 cm**
wie vor, jedoch 32/72 cm
l = bis 9,30 m
Menge: 4,210 m3

**16.02.0030 wie vor, jedoch 32/84 cm**
wie vor, jedoch 32/84 cm
l = 8,635-10,615 m
Menge: 11,300 m3

**16.02.0040 wie vor, jedoch 32/88 cm**
wie vor, jedoch 32/88 cm
l = 4,50-6,65 m

UZ106
Menge: 10,000 m3

**16.02.0050 wie vor, jedoch 40/72 cm**
wie vor, jedoch 40/72 cm
l = ca. 6,70 m
UZ215
Menge: 4,900 m3

**16.02.0060 wie vor, jedoch 32/48 cm**
wie vor, jedoch 32/48 cm

UZ 210
Menge: 1,600 m3

**16.02.0070 wie vor, jedoch 24/148 cm**
wie vor, jedoch 24/148 cm
Länge Bis 1,75 m

UZ 214
Menge: 2,620 m3

**16.02.0080 BSH N Si aus NH GL28c, b/h ca. 30/40-cm, R30;**
BSH N Si aus NH GL28c, b/h ca. 30/40-cm, R30;
Brettschichtholz als Leimbinder aus Einzelbretter aus
Schnittholz-Nordfichtenholz entsprechend den
Forderungen der DIN 4074, Blatt 1, den Vorgaben für
nachhaltiges Bauen-BaWü auf die Baustelle liefern und
dort aufstellen, Abbund gesondert.

Der Feuchtigkeitsgehalt der zu verwendenden Bretter
muss unter dem in der DIN 1052 vorgegebenem Wert von
15% liegen. Die angegebenen Querschnitte sind
Fertigmasse, d.h. für gehobelte Bauteile sind
entsprechend Mehrstärken zu berücksichtigen und in die
Einheitspreise einzurechnen.

Oberfläche in Industriequalität

Abmessungen 30/40 cm
l=ca. 4,60 m

UZ 209
Menge: 0,520 m3

**16.02.0090 wie vor, jedoch 20/60 cm**
wie vor, jedoch 20/60 cm
l =ca. 10,375

UZ208
Menge: 1,260 m3

**16.02.0100 wie vor, jedoch 24/48 cm**
wie vor, jedoch 24/48 cm
Länge Bis 4,8 m
Menge: 0,500 m3

**16.02.0110 wie vor, jedoch 24/50 cm**
wie vor, jedoch 24/50 cm
Länge Bis 6,46 m
Menge: 0,780 m3

**16.02.0120 wie vor, jedoch 40/84 cm**
wie vor, jedoch 40/84 cm
l = ca. 8,65 m
UZ102 a
Menge: 2,900 m3

**16.02.0130 wie vor, jedoch 20/32 cm**
wie vor, jedoch 20/32 cm

l ca. 2,03 m
UZ213 a, 218,
Menge: 0,150 m3

**16.02.0140 wie vor, jedoch 20/38 cm**
wie vor, jedoch 20/38 cm

l ca. 4,50m +2,86 m

UZ216 a
Menge: 0,550 m3

**16.02.0150 wie vor, jedoch 20/78 cm**
wie vor, jedoch 20/78 cm

L = 13,85 m

UZ 219
Menge: 2,200 m3

**16.02.0160 wie vor, jedoch 20/82 cm**
wie vor, jedoch 20/82 cm

L = 6,15+12,08 m
Menge: 3,700 m3

**16.02.0170 wie vor, jedoch 20/92 cm**
wie vor, jedoch 20/92 cm

L = 4,02 m
Menge: 0,750 m3

**16.02.0180 wie vor, jedoch 20/98 cm**
wie vor, jedoch 20/98 cm

L = ca. 9,880 + 12,02 m

UZ 213 b
Menge: 4,400 m3

**16.02.0190 wie vor, jedoch 20/60 cm**
Menge: 1,250 m3

**16.02.0200 wie vor, jedoch 36/40 cm**
wie vor, jedoch 36/40 cm
l = ca. 10 m
Menge: 1,800 m3

**16.02.0210 wie vor, jedoch 18/44 cm**
wie vor, jedoch 18/44 cm
l = ca. 6,56+11,875 m
Menge: 2,920 m3

**16.02.0220 BSH GL 28 C 20/60 cm als Überzug**
BSH GL 28 C 20/60 cm als Überzug
L = ca. 10,06 + 13,75m

Bauholz Dachbinder, BSH aus NH GL28c, b/h ca. 20/60-cm,
R30;
Brettschichtholz als Leimbinder aus Einzelbretter aus
Schnittholz-Nordfichtenholz entsprechend den
Forderungen der DIN 4074, Blatt 1, den Vorgaben für
nachhaltiges Bauen-BaWü auf die Baustelle liefern und
dort aufstellen, Abbund gesondert.

Der Feuchtigkeitsgehalt der zu verwendenden Bretter
muss unter dem in der DIN 1052 vorgegebenem Wert von
15% liegen. Die angegebenen Querschnitte sind
Fertigmasse, d.h. für gehobelte Bauteile sind
entsprechend Mehrstärken zu berücksichtigen und in die
Einheitspreise einzurechnen.

Da das Tragwerk sichtbar bleibt, ist auf einheitliche
und gleichmäßige Farbgebung zu achten.
Die Binder erhalten werksseitig eine transparente
weisse Lasur aus wasserbasierter dünnschichtiger
atmungsaktiver Holzlasur für Innenbereich. Montage- und
transportbedingte Beschädigungen sind nachträglich
auszubessern. Ausführung gemäß den Vorgaben für
nachhaltiges Bauen-BaWü.

Sämtliche Holzflächen gehobelt.
Sichtbare Kanten mit 2-mm sauber gefast.
Hölzer als Brettschichtholz, verleimt, allseitig gerade
und gehobelt, sichtbar bleibend, einschließlich aller
erforderlichen Bohrungen, Einschnitte und Ausnehmungen
für die unterschiedlichen Befestigungsmittel.

Längsstöße sind durch Keilzinkung der
Beanspruchungsgruppe I nach DIN 68140 auszuführen.

Montage ab OK Decke

Brettschichtholz GL28C
Verleimung ausschließlich mit Resorcin-Harz.
Nadelholz als Nordfichtenholz Güteklasse I
Querschnitt bis ca. 20/60-cm
Brandschutzanforderung R30 DIN EN 1995-12, 4.2.2,
sichergestellt durch Abbrandrate

Abrechnung erfolgt nach m³ geliefertem Bauteilvolumen.
Menge: 2,900 m3

**16.02.0230 BSH GL 28 C 18/72 cm als Überzug**
BSH GL 28 C 18/72 cm als Überzug
L = ca. 10,06 + 13,75m

Bauholz Dachbinder, BSH aus NH GL28c, b/h ca. 18/72-cm,
R30;
Brettschichtholz als Leimbinder aus Einzelbretter aus
Schnittholz-Nordfichtenholz entsprechend den
Forderungen der DIN 4074, Blatt 1, den Vorgaben für
nachhaltiges Bauen-BaWü auf die Baustelle liefern und
dort aufstellen, Abbund gesondert.

Der Feuchtigkeitsgehalt der zu verwendenden Bretter
muss unter dem in der DIN 1052 vorgegebenem Wert von
15% liegen. Die angegebenen Querschnitte sind
Fertigmasse, d.h. für gehobelte Bauteile sind
entsprechend Mehrstärken zu berücksichtigen und in die
Einheitspreise einzurechnen.

Da das Tragwerk sichtbar bleibt, ist auf einheitliche
und gleichmäßige Farbgebung zu achten.
Die Binder erhalten werksseitig eine transparente
weisse Lasur aus wasserbasierter dünnschichtiger
atmungsaktiver Holzlasur für Innenbereich. Montage- und
transportbedingte Beschädigungen sind nachträglich
auszubessern.
Ausführung gemäß den Vorgaben für nachhaltiges Bauen-
BaWü.

Sämtliche Holzflächen gehobelt.
Sichtbare Kanten mit 2-mm sauber gefast.
Hölzer als Brettschichtholz, verleimt, allseitig gerade
und gehobelt, sichtbar bleibend, einschließlich aller
erforderlichen Bohrungen, Einschnitte und Ausnehmungen
für die unterschiedlichen Befestigungsmittel.

Längsstöße sind durch Keilzinkung der
Beanspruchungsgruppe I nach DIN 68140 auszuführen.

Montage ab OK Decke

Brettschichtholz GL28C
Verleimung ausschließlich mit Resorcin-Harz.
Nadelholz als Nordfichtenholz Güteklasse I
Querschnitt bis ca. 18/72-cm
Brandschutzanforderung R30 DIN EN 1995-12, 4.2.2,
sichergestellt durch Abbrandrate

Abrechnung erfolgt nach m³ geliefertem Bauteilvolumen.
Menge: 3,750 m3

**16.02.0240 BSH GL 32 C 20/82 cm als Überzug**
BSH GL 32 C  20/82 cm als Überzug
L = ca. BSH GL 32 C 20/82 cm als Überzug
L = ca. 10 m

Bauholz Überzug ab UK Rohdecke, BSH aus NH GL32, b/h
ca. 20/82-cm, R30;
Brettschichtholz als Leimbinder aus Einzelbretter aus
Schnittholz-Nordfichtenholz entsprechend den
Forderungen der DIN 4074, Blatt 1, den Vorgaben für
nachhaltiges Bauen-BaWü auf die Baustelle liefern und
dort aufstellen, Abbund gesondert.

Der Feuchtigkeitsgehalt der zu verwendenden Bretter
muss unter dem in der DIN 1052 vorgegebenem Wert von
15% liegen. Die angegebenen Querschnitte sind
Fertigmasse, d.h. für gehobelte Bauteile sind
entsprechend Mehrstärken zu berücksichtigen und in die
Einheitspreise einzurechnen.

Da das Tragwerk sichtbar bleibt, ist auf einheitliche
und gleichmäßige Farbgebung zu achten.
Die Binder erhalten werksseitig eine transparente
weisse Lasur aus wasserbasierter dünnschichtiger
atmungsaktiver Holzlasur für Innenbereich. Montage- und
transportbedingte Beschädigungen sind nachträglich
auszubessern.
Ausführung gemäß den Vorgaben für nachhaltiges Bauen-
BaWü.

Sämtliche Holzflächen gehobelt.
Sichtbare Kanten mit 2-mm sauber gefast.
Hölzer als Brettschichtholz, verleimt, allseitig gerade
und gehobelt, sichtbar bleibend, einschließlich aller
erforderlichen Bohrungen, Einschnitte und Ausnehmungen
für die unterschiedlichen Befestigungsmittel.

Längsstöße sind durch Keilzinkung der
Beanspruchungsgruppe I nach DIN 68140 auszuführen.

Einzellänge des Überzugs gesamt ca. 10,0 m.

Brettschichtholz GL32C
Verleimung ausschließlich mit Resorcin-Harz.
Nadelholz als Nordfichtenholz Güteklasse I
Querschnitt bis ca. 20/82-cm
Brandschutzanforderung R30 DIN EN 1995-12, 4.2.2,
sichergestellt durch Abbrandrate

Abrechnung erfolgt nach m³ geliefertem Bauteilvolumen.
Menge: 1,650 m3

**16.02.0250 Aussparung Rund ca.d= 20 cm**
Aussparung Rund ca.d= 20 cm
nach Planangaben lot und fluchtgerecht für die
technischen Installationen herstellen

Durchmesser der Öffnung rund ca. 20-cm bohren,
Einschließlich der Verstärkungen aus 8 x Assy plus VG
CH d=10 x 450mm Vollgewindeschrauben mit Zylinderkopf

Alle entstehenden Aufwendungen sind einzurechnen.
Einbauort: UZ 203,205,206,207, 207 a
Trägerquerschnitt: 32/64 cm und 32/84 cm
Aussparung wie beschrieben herstellen.
Menge: 14,000 St

**16.02.0260 Aussparung Rund ca.d= 25 cm**
Aussparung Rund ca.d= 25 cm
nach Planangaben lot und fluchtgerecht für die
technischen Installationen herstellen

Durchmesser der Öffnung rund ca. 25-cm bohren, UZ 214
Trägerquerschnitt 24/148 cm
Verstärkung gesondert nach Statik siehe DB 235
gem. Detailplan NFM-TWP-D-DB-X7-A-V
Alle entstehenden Aufwendungen sind einzurechnen.

Aussparung wie beschrieben herstellen.
Menge: 2,000 St

**16.02.0270 Trapezträger BSH_Si GL 28c 32/116/88,5**
Trapezträger BSH_Si GL 28c 32/116/88,5
Bauholz Dachbinder, BSH aus NH GL28c, b/h ca.
32/116/88,5-cm, R30;
Brettschichtholz als Leimbinder aus Einzelbretter aus
Schnittholz-Nordfichtenholz entsprechend den
Forderungen der DIN 4074, Blatt 1, den Vorgaben für
nachhaltiges Bauen-BaWü auf die Baustelle liefern und
dort aufstellen, Abbund gesondert.

Der Feuchtigkeitsgehalt der zu verwendenden Bretter
muss unter dem in der DIN 1052 vorgegebenem Wert von
15% liegen. Die angegebenen Querschnitte sind
Fertigmasse, d.h. für gehobelte Bauteile sind
entsprechend Mehrstärken zu berücksichtigen und in die
Einheitspreise einzurechnen.

Da das Tragwerk sichtbar bleibt, ist auf einheitliche
und gleichmäßige Farbgebung zu achten.
Die Binder erhalten werksseitig eine transparente
weisse Lasur aus wasserbasierter dünnschichtiger
atmungsaktiver Holzlasur für Innenbereich. Montage- und
transportbedingte Beschädigungen sind nachträglich
auszubessern.
Ausführung gemäß den Vorgaben für nachhaltiges Bauen-
BaWü.

Sämtliche Holzflächen gehobelt.
Sichtbare Kanten mit 2-mm sauber gefast.
Hölzer als Brettschichtholz, verleimt, allseitig gerade
und gehobelt, sichtbar bleibend, einschließlich aller
erforderlichen Bohrungen, Einschnitte und Ausnehmungen
für die unterschiedlichen Befestigungsmittel.

Längsstöße sind durch Keilzinkung der
Beanspruchungsgruppe I nach DIN 68140 auszuführen.

Einzellänge der Binder gesamt ca. 13,80 m.

Brettschichtholz GL28c
Verleimung ausschließlich mit Resorcin-Harz.
Nadelholz als Nordfichtenholz Güteklasse I
Querschnitt bis ca. 32/116/88,5-cm
Oberseite geneigt mit ca. 2,04 %
Unterseite horizontal
Brandschutzanforderung R30 DIN EN 1995-12, 4.2.2,
sichergestellt durch Abbrandrate

Abrechnung erfolgt nach m³ geliefertem Bauteilvolumen

UZ 103,104
Menge: 27,200 m3

**16.02.0280 Aussparung Rund ca.d= 20 cm**
Aussparung Rund ca.d= 20 cm
nach Planangaben lot und fluchtgerecht für die
technischen Installationen in Trapezträger
Fahrzeughalle herstellen

Durchmesser der Öffnung rund ca. 20-cm

Querzugverstärkung  nach Statik in separater Position.
Alle entstehenden Aufwendungen sind einzurechnen.

Einbauort Trapezträger 32/116/88,5 cm Fahrzeughalle
Aussparung wie beschrieben herstellen.
Menge: 5,000 St

**16.02.0290 Aussparung Rund ca.d= 15 cm**
Aussparung Rund ca.d= 15 cm
wie vor jedoch Durchmesser 15 cm nach Planangaben lot
und fluchtgerecht  für die technischen Installationen
in Trapezträger  Fahrzeughalle herstellen.

Durchmesser der Öffnung rund ca. 15-cm

Alle entstehenden Aufwendungen sind einzurechnen.
Querzugverstärkung  nach Statik in separater Position.
Aussparung wie beschrieben herstellen.

Einbauort Trapezträger 32/116/88,5 cm Fahrzeughalle
Menge: 30,000 St

**16.02.0300 Unterzug, BSH aus NH GL24c, b/d ca. 40/60cm, l= ca. 36,21-m,**
Unterzug, BSH aus NH GL24c, b/d ca. 40/60cm, l= ca.
36,21-m,

Liefern von Brettschichtholz nach DIN EN 14080 mit DIN
20000-3, für Nutzungsklasse 1  nach DIN EN 1995-1-1,
Kiefer, gerade, parallel, Festigkeitsklasse GL24c,
Verklebung nach Maßgabe des Herstellers,
Brettschichtholz als Unterzug

Oberfläche in Sichtqualität Abrechnung nach Aufmaß

Da das Tragwerk sichtbar bleibt, ist auf einheitliche
und gleichmäßige Farbgebung zu achten.
Die Binder erhalten werksseitig eine transparente
weisse Lasur aus wasserbasierter dünnschichtiger
atmungsaktiver Holzlasur für Innenbereich. Montage- und
transportbedingte Beschädigungen sind nachträglich
auszubessern.
Ausführung gemäß den Vorgaben für nachhaltiges Bauen-
BaWü.

Sämtliche Holzflächen gehobelt.
Sichtbare Kanten mit 2-mm sauber gefast.
Hölzer als Brettschichtholz, verleimt, allseitig gerade
und gehobelt, sichtbar bleibend, einschließlich aller
erforderlichen Bohrungen, Einschnitte und Ausnehmungen
für die unterschiedlichen Befestigungsmittel.

Längsstöße sind durch Keilzinkung der
Beanspruchungsgruppe I nach DIN 68140 auszuführen.
Querschnitt bis ca. 40,0/60,0-cm

l = ca. 36,21 m

UZ 102
Menge: 8,700 m3

**16.02.0310 Aussparung Rund ca.d= 15 cm**
Aussparung Rund ca.d= 15 cm

Durchmesser der Öffnung rund ca. 15-cm nach Planangaben
lot und fluchtgerecht  für die technischen
Installationen in UZ 102 EG herstellen.

Durchmesser der Öffnung rund ca. 15-cm

Alle entstehenden Aufwendungen sind einzurechnen.
Querzugverstärkung  nach Statik in separater Position.
Aussparung wie beschrieben herstellen.

Trägerabmessungen ca. 40/60 cm
Menge: 1,000 St

**16.02.0320 Unterzug, BSH aus NH GL24c, b/d ca. 20/24cm,**
Unterzug, BSH aus NH GL24c, b/d ca. 20/24cm,
in verschiedenen Längen
 l= ca. 12,50-m,23,98 m,1,40 m,13,12 m +0,67 m

Liefern von Brettschichtholz nach DIN EN 14080 mit DIN
20000-3, für Nutzungsklasse 1 nach DIN EN 1995-1-1,
Kiefer, gerade, parallel, Festigkeitsklasse GL24c,
Verklebung nach Maßgabe des Herstellers,
Brettschichtholz als Unterzug

Oberfläche in Industriequalität, Abrechnung nach Aufmaß

Querschnitt bis ca. 20/24-cm
Menge: 2,500 m3

**16.02.0330 Unterzug liefern aus KVH C 24 b/h=16/20 - cm**
Unterzug liefern aus KVH C 24 b/h=16/20 - cm
aus technisch getrocknetem und kalibriertem Vollholz,
Holzeinbaufeuchte 15-%,
Einschnitt herzgetrennt,
Festigkeitsklasse KVH C24 nach DIN 1052.
Maßhaltigkeitsklasse 2 nach EN 336
Oberfläche egalisiert und gefast

Querschnitt b/h=20/24 - cm
Einzellänge l = 1,658 m
Abbund gesondert Unterzug aus  KVH C 24
Menge: 0,200 m3

**16.02.0340 Unterzug liefern KVH C 24 b/h=16/32 - cm**
Unterzug liefern KVH C 24 b/h=16/32 - cm
aus technisch getrocknetem und kalibriertem Vollholz,
Holzeinbaufeuchte 15-%,
Einschnitt herzgetrennt,
Festigkeitsklasse KVH C24 nach DIN 1052.
Maßhaltigkeitsklasse 2 nach EN 336
Oberfläche egalisiert und gefast

Querschnitt b/h=20/32 - cm
Einzellänge l = 4,0 m
Abbund gesondert Unterzug aus  KVH C 24
Menge: 0,930 m3

**16.02.0350 Bauholz Stützen, liefern KVH C 24-NSi, b/d ca. 18/18 cm, h ca. 2,7...**
Bauholz Stützen, liefern KVH C 24-NSi, b/d ca. 18/18
cm, h ca. 2,71-m,

Liefern von Konstruktionsvollholz  KVH NSi (fur den
nicht sichtbaren Bereich) nach DIN EN 15497 oder DIN EN
14081-1, Festigkeitsklasse C24, Holzfeuchte um = 15 ±
3%, Einschnittart herzgetrennt. Oberfläche egalisiert
und gefast. Maßhaltigkeitsklasse 2 nach DIN EN 336, aus
überwachter Produktion für Stützen

Querschnitt bis ca. 18/18-cm
Stützenhöhe ca. 2,71-m
Menge: 1,410 m3

**16.02.0360 Bauholz Stützen, liefern KVH C 24 -SI, b/d ca. 18/38cm, h ca. 3,89-m,**
Bauholz Stützen, liefern KVH C 24 -SI, b/d ca.
18/38cm, h ca. 3,89-m,

Konstruktionsvollholz KVH Si (für den sichtbaren
Bereich) nach DIN EN 15497 oder DIN EN 14081-1,
Festigkeitsklasse C24, Holzfeuchte u m = 15 ± 3 %,
Einschnittart herzgetrennt. Oberfläche gehobelt und
gefast. Maßhaltigkeitsklasse 2 nach DIN EN 336, aus
überwachter Produktion

Querschnitt bis ca. 18/38-cm
Stützenhöhe ca. 2,88-m/3,25
Menge: 0,042 m3

**16.02.0370 Bauholz Stützen liefern, KVH C 24 N Si, b/d ca. 18/24cm, h ca. 3,38-m,**
Bauholz Stützen liefern, KVH C 24 N Si, b/d ca.
18/24cm, h ca. 3,38-m,

Liefern von  Konstruktionsvollholz KVH NSi (fur den
nicht sichtbaren Bereich) nach DIN EN 15497 oder DIN EN
14081-1, Festigkeitsklasse C24, Holzfeuchte um = 15 ±
3%, Einschnittart herzgetrennt. Oberfläche egalisiert
und gefast. Maßhaltigkeitsklasse 2 nach DIN EN 336, aus
überwachter Produktion für Stützen

Querschnitt bis ca. 18/24,0-cm
Stützenhöhe ca. 3,38-m
Menge: 0,450 m3

**16.02.0380 Bauholz Stützen liefern, KVH C 24 N -Si, b/d ca. 18/56 cm,**
Bauholz Stützen liefern, KVH C 24 N -Si, b/d ca. 18/56
cm,
h ca. 2,78/3,17/4,58-m,

Konstruktionsvollholz KVH Si (für den sichtbaren
Bereich) nach DIN EN 15497 oder DIN EN 14081-1,
Festigkeitsklasse C24, Holzfeuchte u m = 15 ± 3 %,
Einschnittart herzgetrennt. Oberflache gehobelt und
gefast. Maßhaltigkeitsklasse 2 nach DIN EN 336, aus
überwachter Produktion

Querschnitt bis ca. 18/56-cm
Stützenhöhe ca. 2,78/3,17/4,58-m
Menge: 2,490 m3

**16.02.0390 liefern von KVH C 24 -NSi b/h=20/12 - cm**
liefern von KVH C 24 -NSi  b/h=20/12 - cm

Liefern von Konstruktionsvollholz KVH NSi (fur den
nicht sichtbaren Bereich) nach DIN EN 15497 oder DIN EN
14081-1, Festigkeitsklasse C24, Holzfeuchte um = 15 ±
3%, Einschnittart herzgetrennt. Oberfläche egalisiert
und gefast. Masshaltigkeitsklasse 2 nach DIN EN 336,
aus überwachter Produktion für Stützen

Querschnitt b/h=20/12 - cm
Einzellänge l = 2,44 m
Abbund gesondert Stütze aus  KVH C 24
Menge: 0,600 m3

**16.02.0400 liefern von KVH C 24 -NSi b/h=18/22 - cm**
liefern von KVH C 24 -NSi  b/h=18/22 - cm

Liefern von Konstruktionsvollholz  KVH NSi (fur den
nicht sichtbaren Bereich) nach DIN EN 15497 oder DIN EN
14081-1, Festigkeitsklasse C24, Holzfeuchte um = 15 ±
3%, Einschnittart herzgetrennt. Oberfläche egalisiert
und gefast. Masshaltigkeitsklasse 2 nach DIN EN 336,
aus überwachter Produktion für Stützen

Querschnitt b/h=18/22 - cm
Einzellänge l = 1,2 m
Abbund gesondert Unterzug aus  KVH C 24
Menge: 0,100 m3

**16.02.0410 liefern von Bauholz Stützen, BSH -NSi aus NH GL24c, b/d ca. 20/18...**
liefern von Bauholz Stützen, BSH -NSi  aus NH GL24c,
b/d ca. 20/18cm, h ca. 2,71-m/3,89,

Brettschichtholz als Stützen nach DIN EN 14080 mit DIN
20000-3, für Nutzungsklasse 1  nach DIN EN 1995-1-1,
Oberfläche in Industriequalität, Abrechnung nach Aufmaß

Querschnitt bis ca. 20/18-cm
Stützenhöhe ca. 2,71-m+3,89
Menge: 0,240 m3

**16.02.0420 liefern von Bauholz Stützen, BSH -NSi aus NH GL24c, b/d ca. 20/20c...**
liefern von Bauholz Stützen, BSH -NSi  aus NH GL24c,
b/d ca. 20/20cm, h ca. 2,69-m - 3,57 m

Brettschichtholz als Stützen nach DIN EN 14080 mit DIN
20000-3, für Nutzungsklasse 1  nach DIN EN 1995-1-1,
Oberfläche in Industriequalität, Abrechnung nach Aufmaß

Querschnitt bis ca. 20,0/20,0-cm
Stützenhöhe ca. 2,69 3,57-m
Menge: 0,630 m3

**16.02.0430 liefern von Bauholz Stützen,BSH-SI aus NH Gl24c, b/d ca. 18/38cm, ...**
liefern von Bauholz Stützen,BSH-SI aus NH Gl24c, b/d
ca. 18/38cm, h ca. 3,89-m,

Brettschichtholz als Stützen nach DIN EN 14080 mit DIN
20000-3, für Nutzungsklasse 1  nach DIN EN 1995-1-1,
Oberfläche in Sichtqualität, Abrechnung nach Aufmaß

Querschnitt bis ca. 18/38-cm
Stützenhöhe ca. 2,88-m/3,25
Menge: 0,042 m3

**16.02.0440 liefern von Bauholz Stützen, BSH NSi aus NH GL24c, b/d ca. 20/24cm,...**
liefern von Bauholz Stützen, BSH NSi aus NH GL24c, b/d
ca. 20/24cm, h ca. 3,29-m,

Brettschichtholz als Stützen nach DIN EN 14080 mit DIN
20000-3, für Nutzungsklasse 1  nach DIN EN 1995-1-1,
Oberfläche in Industriequalität, Abrechnung nach Aufmaß

Querschnitt bis ca. 20/24-cm
Stützenhöhe ca. 3,29-m
Menge: 0,320 m3

**16.02.0450 liefern von Bauholz Stützen, BSH NSi aus NH GL24c, b/d ca. 20/30cm...**
liefern von  Bauholz Stützen, BSH NSi aus NH GL24c, b/d
ca. 20/30cm, h ca. 2,71/3,38-m,

Brettschichtholz als Stützen nach DIN EN 14080 mit DIN
20000-3, für Nutzungsklasse 1  nach DIN EN 1995-1-1,
Oberfläche in Industriequalität, Abrechnung nach Aufmaß

Querschnitt bis ca. 20/30-cm
Stützenhöhe ca. 2,71/3,38-m
Menge: 0,320 m3

**16.02.0460 liefern von Bauholz Stützen, BSH NSi aus NH GL24c, b/d ca. 20/32cm...**
liefern von  Bauholz Stützen, BSH NSi aus NH GL24c, b/d
ca. 20/32cm, h ca. 3,38-4,08-m,

Brettschichtholz als Stützen nach DIN EN 14080 mit DIN
20000-3, für Nutzungsklasse 1  nach DIN EN 1995-1-1,
Oberfläche in Industriequalität, Abrechnung nach Aufmaß

Querschnitt bis ca. 32,0/20,0-cm
Stützenhöhe ca. 3,38/3,49/4,08-m
Menge: 1,580 m3

**16.02.0470 liefern von Bauholz Stützen, BSH -Si aus NH GL24c, b/d ca. 20/40cm,...**
liefern von Bauholz Stützen, BSH -Si aus NH GL24c, b/d
ca. 20/40cm, h ca. 2,78/2,88/4,06-m,

Brettschichtholz als Stützen nach DIN EN 14080 mit DIN
20000-3, für Nutzungsklasse 1  nach DIN EN 1995-1-1,
Oberfläche in Sichtqualität, Abrechnung nach Aufmaß.

Querschnitt bis ca. 20,0/40,0-cm
Stützenhöhe ca. 2,78/2,88/4,06-m
Menge: 0,770 m3

**16.02.0480 liefern von Bauholz Stützen, BSH N Si aus NH GL24c, b/d ca. 20/48c...**
liefern von Bauholz Stützen, BSH N Si  aus NH GL24c,
b/d ca. 20/48cm, h ca. 2,88-m,

Brettschichtholz als Stützen nach DIN EN 14080 mit DIN
20000-3, für Nutzungsklasse 1  nach DIN EN 1995-1-1,
Oberfläche in Industriequalität, Abrechnung nach Aufmaß

Querschnitt bis ca. 20,0/40,0-cm
Stützenhöhe ca. 2,88-m
Menge: 0,280 m3

**16.02.0490 liefern von liefern von Bauholz Stützen, BSH-Si aus NH GL24c, b/d c...**
liefern von liefern von Bauholz Stützen, BSH-Si aus NH
GL24c, b/d ca. 20/90cm, h ca. 3,89-m,

Brettschichtholz als Stützen nach DIN EN 14080 mit DIN
20000-3, für Nutzungsklasse 1  nach DIN EN 1995-1-1,
Oberfläche in Sichtqualität, Abrechnung nach Aufmaß.

Querschnitt bis ca. 90/20,0-cm
Stützenhöhe ca. 3,89-m
Menge: 1,400 m3

**16.02.0500 liefern von Bauholz Stützen, BSH-Si aus NH GL24c, b/d ca. 24/24cm, ...**
liefern von Bauholz Stützen, BSH-Si aus NH GL24c, b/d
ca. 24/24cm, h ca. 2,88-m-4,06m

Brettschichtholz als Stützen nach DIN EN 14080 mit DIN
20000-3, für Nutzungsklasse 1  nach DIN EN 1995-1-1,
Oberfläche in Sichtqualität, Abrechnung nach Aufmaß.

Querschnitt bis ca. 24/24-cm
Stützenhöhe ca. 2,88/3,05/4,06-m
Menge: 2,180 m3

**16.02.0510 liefern von Bauholz Stützen, BSH Si aus NH GL24c, b/d ca. 40/50cm, ...**
liefern von Bauholz Stützen, BSH Si aus NH GL24c, b/d
ca. 40/50cm, h ca. 2,88-m

Brettschichtholz als Stützen nach DIN EN 14080 mit DIN
20000-3, für Nutzungsklasse 1  nach DIN EN 1995-1-1,
Oberfläche in Sichtqualität, Abrechnung nach Aufmaß.

Querschnitt bis ca. 40/50-cm
Stützenhöhe ca. 2,88
Menge: 1,160 m3

**16.02.0520 liefern von Bauholz Stützen, BSH NSi aus NH GL24c, b/d ca. 18/28 ...**
liefern von  Bauholz Stützen, BSH NSi  aus NH GL24c,
b/d ca. 18/28 cm, h ca. 3,41-m,

Brettschichtholz als Stützen nach DIN EN 14080 mit DIN
20000-3, für Nutzungsklasse 1  nach DIN EN 1995-1-1,
Oberfläche in Industriequalität, Abrechnung nach Aufmaß

Querschnitt bis ca. 18/28-cm
Stützenhöhe ca. 3,41-m
Menge: 0,340 m3

**16.02.0530 liefern von Bauholz Stützen, BSH NSi aus NH GL24c, b/d ca. 20/28 cm...**
liefern von Bauholz Stützen, BSH NSi aus NH GL24c, b/d
ca. 20/28 cm, h ca. 2,96-m,

Brettschichtholz als Stützen nach DIN EN 14080 mit DIN
20000-3, für Nutzungsklasse 1  nach DIN EN 1995-1-1,
Oberfläche in Industriequalität, Abrechnung nach Aufmaß

Querschnitt bis ca. 20/28-cm
Stützenhöhe ca. 2,96-m
Menge: 0,320 m3

**16.02.0540 liefern von Bauholz Stützen, BSH NSi aus NH GL24c, b/d ca. 32/18cm,...**
*** wie Position 16.02.0010
liefern von Bauholz Stützen, BSH NSi aus NH GL24c, b/d
ca. 32/18cm, h ca. 2,17-3,38m,

Brettschichtholz als Stützen nach DIN EN 14080 mit DIN
20000-3, für Nutzungsklasse 1  nach DIN EN 1995-1-1,
Oberfläche in Industriequalität, Abrechnung nach Aufmaß

Querschnitt bis ca. 32,0/18,0-cm
Stützenhöhe ca. 2,17/3,38-m
Menge: 0,810 m3

*Hinweis*
Abbund KVH und BSH Binder;

**16.02.0550 KVH, b/h ca. 16/20-16/32 cm abbinden und aufstellen;**
KVH, b/h ca. 16/20-16/32 cm abbinden und aufstellen;
wie beschrieben abbinden und vor Ort aufstellen.
Es handelt sich hier um ein zusätzliche Unterzüge und
Wechsel gemäß statischen Erfordernis in den Abmessungen
16/20-16/32-cm

Abrechnung erfolgt nach lfm montiertem KVH- Bauholz.

Alle Bauteile sind zug-, druck- und schubfest
miteinander zu verbinden. Nicht angegebene Verbindungen
sind ingenieurmäßig eingenverantwortlich in
zimmermannsmäßigen Verbindungen auszuführen.
Menge: 23,000 m

**16.02.0560 KVH, b/h ca. 16/20 cm abbinden und aufstellen;**
KVH, b/h ca. 16/20 cm abbinden und aufstellen;
wie beschrieben abbinden und vor Ort aufstellen.
Es handelt sich hier um ein zusätzliche Wechsel gemäß
statischen Erfordernis in den Abmessungen 16/20-cm

Abrechnung erfolgt nach lfm montiertem KVH- Bauholz.

Alle Bauteile sind zug-, druck- und schubfest
miteinander zu verbinden. Nicht angegebene Verbindungen
sind ingenieurmäßig eigenverantwortlich in
zimmermannsmässigen Verbindungen auszuführen.
Menge: 30,000 m

**16.02.0570 KVH, b/h ca. 30/40 cm abbinden und aufstellen;**
KVH, b/h ca. 30/40 cm abbinden und aufstellen;
wie beschrieben abbinden und vor Ort aufstellen.

Abrechnung erfolgt nach lfm montiertem KVH- Bauholz.

Alle Bauteile sind zug-, druck- und schubfest
miteinander zu verbinden. Nicht angegebene Verbindungen
sind ingenieurmäßig eigenverantwortlich in
zimmermannsmässigen Verbindungen auszuführen
Menge: 4,800 m

**16.02.0580 BSH Dachbinder b/h ca. 32/64-cm abbinden und aufstellen**
BSH Dachbinder b/h ca. 32/64-cm abbinden und aufstellen

Brettschichtholz wie in den Vorpositionen beschrieben
als Dachbinder mit Brandschutzanforderung F30 im
Bereich des Hauptgebäudes abbinden und aufstellen.
Abbinden und einschließlich Herstellung der Anschlüsse
an Holzwandkonstruktionen bzw. Auflagerstützen
(gesondert beschrieben) über Fussplatten und
Schlitzbleche mit Stabdübel und Passbolzen als
Einfeldträger aufstellen bzw. montieren.
Alle Bauteile sind zug-, druck- und schubfest
miteinander zu verbinden. Nicht angegebene Verbindungen
sind ingenieurmäßig eigenverantwortlich in
zimmermannsmässigen Verbindungen auszuführen.
 Einzellänge der Binder gesamt ca. 8,60 m.

Ausführung wie in den Konstruktionsplänen dargestellt.
Befestigung entsprechend den mitzuliefernden Werk-,
Detail- und Montagezeichnungen.
Schlitzbleche und Einbauteile werden in gesonderten
Positionen beschrieben.

Brettschichtholzbinder Hauptgebäude wie beschrieben
abbinden und montieren.
Menge: 8,600 m

**16.02.0590 BSH Dachbinder abbinden und aufstellen b/h ca. 32/72-cm**
BSH Dachbinder abbinden und aufstellen b/h ca. 32/72-cm

wie vor, jedoch 32/72 cm
l = 8,85-9,295 m
Menge: 18,150 m

**16.02.0600 BSH Dachbinder abbinden und aufstellen b/h ca. 32/84-cm**
BSH Dachbinder abbinden und aufstellen b/h ca. 32/84-cm

wie vor, jedoch 32/84 cm
l = 8,635-10,615 m
Menge: 39,000 m

**16.02.0610 BSH Dachbinder abbinden und aufstellen b/h ca. 32/88-cm**
BSH Dachbinder abbinden und aufstellen b/h ca. 32/88-cm

wie vor, jedoch 32/88 cm
l = 4,50-6,65 m

UZ106
Menge: 35,600 m

**16.02.0620 BSH Dachbinder abbinden und aufstellen b/h ca. 30/40-cm**
BSH Dachbinder abbinden und aufstellen b/h ca. 30/40-cm
wie vor, jedoch 30/40 cm
l= ca. 4,60 m

UZ 209
Menge: 4,600 m

**16.02.0630 BSH Dachbinder abbinden und aufstellen b/h ca. 20/60-cm**
BSH Dachbinder abbinden und aufstellen b/h ca. 20/60-cm
wie vor, jedoch 20/60 cm
l =ca. 10,375m

UZ208
Menge: 10,100 m

**16.02.0640 BSH Dachbinder abbinden und aufstellen b/h ca. 24/148-cm**
BSH Dachbinder abbinden und aufstellen b/h ca. 24/148-
cm
wie vor, jedoch 24/148 cm
Länge Bis 1,75 m

UZ 214
Menge: 4,300 m

**16.02.0650 BSH Dachbinder abbinden und aufstellen b/h ca. 24/48-cm**
BSH Dachbinder abbinden und aufstellen b/h ca. 24/48-cm

wie vor, jedoch 24/48 cm
Länge Bis 4,8 m
Menge: 4,100 m

**16.02.0660 BSH Dachbinder abbinden und aufstellen b/h ca. 24/50-cm**
BSH Dachbinder abbinden und aufstellen b/h ca. 24/50-cm
wie vor, jedoch 24/50 cm
Länge Bis 6,46 m
Menge: 6,500 m

**16.02.0670 BSH Dachbinder abbinden und aufstellen b/h ca. 40/72-cm**
BSH Dachbinder abbinden und aufstellen b/h ca. 40/72-cm
wie vor, jedoch 40/72 cm
l = ca. 6,70 m
UZ215
Menge: 6,610 m

**16.02.0680 BSH Dachbinder abbinden und aufstellen b/h ca. 40/84-cm**
BSH Dachbinder abbinden und aufstellen b/h ca. 40/84-cm

wie vor, jedoch 40/84 cm
l = ca. 8,65 m
UZ102 a
Menge: 8,650 m

**16.02.0690 BSH Dachbinder abbinden und aufstellen b/h ca. 20/32-cm**
BSH Dachbinder abbinden und aufstellen b/h ca. 20/32-cm

wie vor, jedoch 20/32 cm

l ca. 2,03 m
UZ213 a, 218,
Menge: 15,500 m

**16.02.0700 BSH Dachbinder abbinden und aufstellen b/h ca. 20/38-cm**
BSH Dachbinder abbinden und aufstellen b/h ca. 20/38-cm

wie vor, jedoch 20/38 cm

l ca. 4,50m +2,86 m

UZ216 a
Menge: 7,400 m

**16.02.0710 BSH Dachbinder abbinden und aufstellen b/h ca. 20/78-cm**
BSH Dachbinder abbinden und aufstellen b/h ca. 20/78-cm

wie vor, jedoch 20/78 cm

L = 13,85 m

UZ 219
Menge: 13,850 m

**16.02.0720 BSH Dachbinder abbinden und aufstellen b/h ca. 20/82-cm**
BSH Dachbinder abbinden und aufstellen b/h ca. 20/82-cm

wie vor, jedoch 20/82 cm

L = 6,15+12,08 m
Menge: 18,250 m

**16.02.0730 BSH Dachbinder abbinden und aufstellen b/h ca. 20/92-cm**
BSH Dachbinder abbinden und aufstellen b/h ca. 20/92-cm
wie vor, jedoch 20/92 cm

L = 4,02 m
Menge: 4,020 m

**16.02.0740 BSH Dachbinder abbinden und aufstellen b/h ca. 20/98-cm**
BSH Dachbinder abbinden und aufstellen b/h ca. 20/98-cm

wie vor, jedoch 20/98 cm

L = ca. 9,88 m + 12,02 m

UZ 213 b
Menge: 21,900 m

**16.02.0750 BSH Dachbinder abbinden und aufstellen b/h ca. 32/88-cm**
BSH Dachbinder abbinden und aufstellen b/h ca. 32/88-cm
wie vor, jedoch 20/60 cm

L = ca. 4,50 m - 6,555 m
Menge: 28,700 m

**16.02.0760 BSH Dachbinder abbinden und aufstellen b/h ca. 32/48-cm**
BSH Dachbinder abbinden und aufstellen b/h ca. 32/48-cm

wie vor, jedoch 32/48 cm

L = ca. 10,395 m

UZ 210
Menge: 10,400 m

**16.02.0770 BSH Dachbinder abbinden und aufstellen b/h ca. 36/40-cm**
BSH Dachbinder abbinden und aufstellen b/h ca. 36/40-cm

wie vor, jedoch 36/40 cm

l = ca. 10 m
Menge: 1,800 m

**16.02.0780 BSH Träger abbinden und aufstellen b/h ca. 40/60-cm**
BSH Träger abbinden und aufstellen b/h ca. 40/60-cm

wie vor, jedoch 40/60 cm
l = ca. 10 m
Menge: 36,250 m

**16.02.0790 BSH Trapezbinder Fahrzeughalle b/h ca. 32/116/88,5-cm abbinden und ...**
*** wie Position 16.02.0580
BSH Trapezbinder Fahrzeughalle b/h ca. 32/116/88,5-cm
abbinden und aufstellen

Brettschichtholz wie in den Vorpositionen beschrieben
als Trapezträger mit Brandschutzanforderung R30 im
Bereich der Fahrzeughalle abbinden und aufstellen.
Abbinden und einschließlich Herstellung der Anschlüsse
an Auflagerkonstruktionen aus Stahlbetonstützen bzw.
Auflagerstützen (gesondert beschrieben)

Einzellänge des Trapezbinder ca. 13,70m

Ausführung wie in den Konstruktionsplänen dargestellt.
Befestigung entsprechend den mitzuliefernden Werk-,
Detail- und Montagezeichnungen.
Schlitzbleche und Einbauteile werden in gesonderten
Positionen beschrieben.
Alle Bauteile sind zug-, druck- und schubfest
miteinander zu verbinden. Nicht angegebene Verbindungen
sind ingenieurmäßig eigenverantwortlich in
zimmermannsmässigen Verbindungen auszuführen.

Trapezbinder Fahrzeughalle benutzerfertig
montieren/abbinden
Menge: 83,000 m

**16.02.0800 BSH Fahrzeughalle 32/88 cm abbinden und aufstellen**
BSH  Fahrzeughalle 32/88 cm abbinden und aufstellen
Brettschichtholz wie in den Vorpositionen beschrieben
als Unterzug mit Brandschutzanforderung R30 im Bereich
der Fahrzeughalle abbinden und aufstellen.
Abbinden und einschließlich Herstellung der Anschlüsse
an Holzwandkonstruktionen bzw. Auflagerstützen
(gesondert beschrieben)
über Fussplatten und Schlitzbleche mit Stabdübel und
Passbolzen als Einfeldträger aufstellen bzw. montieren.
 Einzellänge der Deckenbalken bis ca. 4,5 - 6,65m.

Ausführung wie in den Konstruktionsplänen dargestellt.
Befestigung entsprechend den mitzuliefernden Werk-,
Detail- und Montagezeichnungen.
Schlitzbleche und Einbauteile werden in gesonderten
Positionen beschrieben.
Alle Bauteile sind zug-, druck- und schubfest
miteinander zu verbinden. Nicht angegebene Verbindungen
sind ingenieurmäßig eigenverantwortlich in
zimmermannsmässigen Verbindungen auszuführen.

Unterzüge Fahrzeughalle benutzerfertig montieren
Menge: 36,000 m

*Hinweis*
Abbund Stützen

**16.02.0810 KVH Stützen aufstellen und abbinden, b/d ca. 18/18 cm,**
KVH Stützen aufstellen und abbinden, b/d ca. 18/18 cm,

Konstruktionsvollholz, C24 wie in den Vorpositionen
beschrieben als Stützen mit Brandschutzanforderung R30
abbinden und aufstellen.
Abbinden und einschließlich Herstellung der Anschlüsse
an Decken, Dach und Fassadenkonstruktionen mit
geeigneten Verbindungs- und Befestigungsmitteln
aufstellen bzw. montieren.
Die Stützen sind in die gesondert beschriebenen
Holztrennwandkonstruktionen zu integrieren/einzubinden
und mit den Bekleidungen der Wände zu überdecken.
Alle Bauteile sind zug-, druck- und schubfest
miteinander zu verbinden. Nicht angegebene Verbindungen
sind ingenieurmäßig eigenverantwortlich in
zimmermannsmässigen Verbindungen auszuführen.
 Einzellänge der Stützen bis ca. 2,80m.

Ausführung wie in den Konstruktionsplänen dargestellt.
Befestigung entsprechend den mitzuliefernden Werk-,
Detail- und Montagezeichnungen.
Schlitzbleche und Einbauteile werden in gesonderten
Positionen beschrieben.

Stützen wie beschrieben abbinden und montieren.
Menge: 43,810 m

**16.02.0820 BSH Stützen aufstellen und abbinden, b/d ca. 18/38 cm,**
BSH Stützen aufstellen und abbinden, b/d ca. 18/38 cm,

Brettschichtholz als Stützen
wie vor jedoch
Querschnitt . 18/38 cm
Stützenhöhe ca. 2,88 m / 3,25 m

Stütze bleibt sichtbar
Menge: 6,800 m

**16.02.0830 BSH Stützen aufstellen und abbinden, b/d ca. 20/18 cm,**
BSH Stützen aufstellen und abbinden, b/d ca. 20/18 cm,

Brettschichtholz als Stützen
wie vor jedoch
Querschnitt bis ca. 20/18 cm
Stützenhöhe ca. 2,71 m+3,89 m
Menge: 6,600 m

**16.02.0840 BSH Stützen aufstellen und abbinden, b/d ca. 20/20 cm,**
BSH Stützen aufstellen und abbinden, b/d ca. 20/20 cm,

Brettschichtholz als Stützen
wie vor jedoch
Querschnitt bis ca. 20,0/20,0 cm
Stützenhöhe ca. 2,69 / 3,57 m
Menge: 15,770 m

**16.02.0850 BSH Stützen aufstellen und abbinden, b/d ca. 20/24 cm,**
BSH Stützen aufstellen und abbinden, b/d ca. 20/24 cm,

Brettschichtholz als Stützen
wie vor jedoch
Querschnitt bis ca. 20/24 cm
Stützenhöhe ca. 3,29 m
Menge: 6,600 m

**16.02.0860 BSH Stützen aufstellen und abbinden, b/d ca. 20/30 cm,**
BSH Stützen aufstellen und abbinden, b/d ca. 20/30 cm,

Brettschichtholz als Stützen
wie vor jedoch
Querschnitt bis ca. 20/30 cm
Stützenhöhe ca. 2,71/3,38 m
Menge: 6,100 m

**16.02.0870 BSH Stützen aufstellen und abbinden, b/d ca. 20/32 cm,**
BSH Stützen aufstellen und abbinden, b/d ca. 20/32 cm,

Brettschichtholz als Stützen
wie vor jedoch
Querschnitt bis ca. 32,0/20,0 cm
Stützenhöhe ca. 3,38/3,49/4,08 m
Menge: 21,000 m

**16.02.0880 BSH Stützen aufstellen und abbinden, b/d ca. 20/40 cm**
BSH Stützen aufstellen und abbinden, b/d ca. 20/40 cm

Brettschichtholz als Stützen
wie vor jedoch
Querschnitt bis ca. 20,0/40,0 cm
Stützenhöhe ca. 2,78/2,88/4,06 m
Menge: 9,850 m

**16.02.0890 BSH Stützen aufstellen und abbinden, b/d ca. 20/48 cm**
BSH Stützen aufstellen und abbinden, b/d ca. 20/48 cm

Brettschichtholz als Stützen
wie vor jedoch
Querschnitt bis ca. 20,0/40,0 cm
Stützenhöhe ca. 2,88 m
Menge: 3,000 m

**16.02.0900 BSH Stützen aufstellen und abbinden, b/d ca. 20/90 cm,**
BSH Stützen aufstellen und abbinden, b/d ca. 20/90 cm,
h ca. 3,89 m,

Brettschichtholz als Stützen
wie vor jedoch
Querschnitt bis ca. 90/20,0 cm
Stützenhöhe ca. 3,89 m

Stützen in Sichtquaöität
Menge: 7,800 m

**16.02.0910 BSH Stützen aufstellen und abbinden, b/d ca. 24/24 cm,**
BSH Stützen aufstellen und abbinden, b/d ca. 24/24 cm,

Brettschichtholz als Stützen
wie vor jedoch
Querschnitt bis ca. 24/24 cm
Stützenhöhe ca. 2,88/3,05/4,06 m

in Sichtqualität
Menge: 37,400 m

**16.02.0920 BSH Stützen aufstellen und abbinden, b/d ca. 40/50 cm,**
BSH Stützen aufstellen und abbinden, b/d ca. 40/50 cm,
h ca. 2,88 m

Brettschichtholz als Stützen
wie vor jedoch
Querschnitt bis ca. 40/50 cm
Stützenhöhe ca. 2,88 m

in Sichtqualität
Menge: 5,800 m

**16.02.0930 KVH Stützen aufstellen und abbinden, b/d ca. 18/24 cm,**
KVH Stützen aufstellen und abbinden, b/d ca. 18/24 cm,
h ca. 3,38 m,

Brettschichtholz als Stützen
wie vor jedoch
Querschnitt bis ca. 18/24,0 cm
Stützenhöhe ca. 3,38 m
Menge: 10,200 m

**16.02.0940 BSH Stützen aufstellen und abbinden, b/d ca. 18/28 cm,**
BSH Stützen aufstellen und abbinden, b/d ca. 18/28 cm,
h ca. 3,41 m,

Brettschichtholz als Stützen
wie vor jedoch
Querschnitt bis ca. 18/28 cm
Stützenhöhe ca. 3,41 m
Menge: 6,800 m

**16.02.0950 KVH Stützen aufstellen und abbinden, b/d ca. 18/56 cm,**
KVH Stützen aufstellen und abbinden, b/d ca. 18/56 cm,
h ca. 2,78/3,17/4,58 m,

Brettschichtholz als Stützen
wie vor jedoch
Querschnitt bis ca. 18/56 cm
Stützenhöhe ca. 2,78/3,17/4,58 m
Menge: 24,800 m

**16.02.0960 BSH Stützen aufstellen und abbinden, b/d ca. 20/28 cm,**
BSH Stützen aufstellen und abbinden, b/d ca. 20/28 cm,
h ca. 2,96 m,

Brettschichtholz als Stützen
wie vor jedoch
Querschnitt bis ca. 20/28-cm
Stützenhöhe ca. 2,96 m
Menge: 5,700 m

**16.02.0970 BSH Stützen aufstellen und abbinden, b/d ca. 32/18 cm,**
BSH Stützen aufstellen und abbinden, b/d ca. 32/18 cm,

Brettschichtholz als Stützen
wie vor jedoch
Querschnitt bis ca. 32,0/18,0 cm
Stützenhöhe ca. 2,17-3,38 m
Menge: 14,500 m

**16.02.0980 Stützen aus KVH aufstellen und abbinden, b/d ca. 12/20 cm,**
Stützen aus KVH aufstellen und abbinden, b/d ca. 12/20
cm,

KVH als Stützen
wie vor jedoch
Querschnitt bis ca. 12,0/20,0 cm
Stützenhöhe ca. 2,44 m
Menge: 2,440 m

#### 16.03 T 03 Innenwände

**16.03.0010 Feuchtigkeitssperre, b = 240 mm,**
Feuchtigkeitssperre, b = 240 mm,
Feuchtigkeitssperre z.B. aus Bitumendachbahnstreifen
als Unterlage nachfolgender Wandkonstruktionen unter
der Leit-/Nivellierschwelle verlegen.
Material: G 200 S4 oder glw.
Breite: b = 240 mm
Verarbeitung: Stoßüberlappung mind. 80 mm
Menge: 200,000 m

**16.03.0020 Holzständerwand EG nicht tragend 23 cm**
Holzständerwand EG nicht tragend 23 cm
bestehend aus  Fußschwelle, Pfosten und Riegeln aus
Vollholz,Wärmedämmung sowie beidseitiger Beplankung
aus Trockenbauplatten herstellen, abbinden, auf die
Baustelle liefern und dort aufstellen.

Innenwand, nichttragend, raumabschließend
Feuerwiderstandsklasse F30
Schalldämm-Maß Rw,R 58 dB
UK aus KVH 8/18 cm Ständerabstand a = 62,5 cm nach
Statik,
Leitschwelle b/h 12/20
Schwelle b/h ca. 8/18 cm aus Vollholz C24, NKL 1
Pfosten b/h ca. 8/18cm aus Vollholz C24,NKL 1
Riegel b/h ca. 8/18cm aus Vollholz C24,NKL 1

Die Holzständer Innenwände werden auf die Bodenplatte
gesetzt. Zwischen Schwelle und Stahlbetonbodenplatte
ist eine Trennlage herzustellen, siehe gesonderte
Position. Befestigung  Schwelle nach Statik gem.
Detailbeschrieb.
Anschluß oben, Brettsperrholzdecke nach Statik

Dämmschicht aus Mineralwolle nach DIN EN 13162, Dicke
160 mm, Brandverhalten nach DIN EN 13501-1: A1,
Wärmeleitfähigkeit ë = 0,040 W/(mK),*
längenbezogener Strömungswiderstand nach DIN EN 29053:
r = 5 kPa·s/m², einlagig, dicht stoßen, abrutschsicher
verlegen,

Beplankung:
Eventuelle Installationsabeiten der Fremdgewerke sind
vor der fertigen Beplankung der Wände zu
berücksichtigen, d.h  die Wände können erst nach
Freigabe durch die Bauleitung endgültig fertig gestellt
werden.

Beidseitig Decklage/ Beplankung beidseitig aus 2 x
Gipsplatten GKB DIN 18180

Oberflächenqualität Q2

Wandtyp 1
Menge: 271,610 m2

**16.03.0030 Türaussparung Wand 1,01 x 2,46 m**
Türaussparung Wand 1,01 x 2,46 m
Aussparung in vorbeschriebenen Wandkonstruktionen
herstellen. Die Herstellung von entsprechenden Wechseln
ist einzukalkulieren. Die Ausleibung der Aussparung aus
2 x Gipsplatten GKB DIN 18180 ist einzukalkulieren.
Abmessungen:  lxh:  1,01 x 2,46 m
Menge: 1,000 St

**16.03.0040 Türaussparung Wand 1,26 x 2,46 m**
Türaussparung Wand 1,26 x 2,46 m
Aussparung in vorbeschriebenen Wandkonstruktionen
herstellen. Die Herstellung von entsprechenden Wechseln
ist einzukalkulieren. Die Ausleibung der Aussparung aus
2 x Gipsplatten GKB DIN 18180 ist einzukalkulieren.
Abmessungen:  lxh:  1,26 x 2,46 m
Menge: 3,000 St

**16.03.0050 Türaussparung Wand 0,885 x 2,27 m**
Türasussparung Wand 0,885 x 2,27 m
Aussparung in vorbeschriebenen Wandkonstruktionen
herstellen. Die Herstellung von entsprechenden Wechseln
ist einzukalkulieren. Die Ausleibung der Aussparung aus
2 x Gipsplatten GKB DIN 18180 ist einzukalkulieren.
Abmessungen:  lxh:  0,885 x 2,27 m
Menge: 1,000 St

**16.03.0060 Türaussparung Wand 0,885 x 2,335 m**
Türaussparung Wand 0,885 x 2,27 m
Aussparung in vorbeschriebenen Wandkonstruktionen
herstellen. Die Herstellung von entsprechenden Wechseln
ist einzukalkulieren. Die Ausleibung der Aussparung aus
2 x Gipsplatten GKB DIN 18180 ist einzukalkulieren.
Abmessungen:  lxh:  0,885 x 2,27 m
Menge: 2,000 St

**16.03.0070 Türaussparung Wand 1,01 x 2,315 m**
Türaussparung Wand 1,01 x 2,315 m
Aussparung in vorbeschriebenen Wandkonstruktionen
herstellen. Die Herstellung von entsprechenden Wechseln
ist einzukalkulieren. Die Ausleibung der Aussparung aus
2 x Gipsplatten GKB DIN 18180 ist einzukalkulieren.
Abmessungen:  lxh:  1,01 x 2,315m
Menge: 1,000 St

**16.03.0080 Türaussparung Wand 1,01 x 2,335 m**
Türaussparung Wand 1,01 x 2,335 m
Aussparung in vorbeschriebenen Wandkonstruktionen
herstellen. Die Herstellung von entsprechenden Wechseln
ist einzukalkulieren. Die Ausleibung der Aussparung aus
2 x Gipsplatten GKB DIN 18180 ist einzukalkulieren.
Abmessungen:  lxh:  1,01 x 2,335m
Menge: 1,000 St

**16.03.0090 Türaussparung Wand 1,135 x 2,335 m**
Türaussparung Wand 1,135 x 2,335 m
Aussparung in vorbeschriebenen Wandkonstruktionen
herstellen. Die Herstellung von entsprechenden Wechseln
ist einzukalkulieren. Die Ausleibung der Aussparung aus
2 x Gipsplatten GKB DIN 18180 ist einzukalkulieren.
Abmessungen:  lxh:  1,135 x 2,335m
Menge: 4,000 St

**16.03.0100 Wandnische 1,765 x 2,315 m**
Wandniesche 1,765 x 2,315 m
Aussparung in vorbeschriebenen Wandkonstruktionen
herstellen. Die Herstellung von entsprechenden Wechseln
ist einzukalkulieren. Die Ausleibung der Aussparung aus
2 x Gipsplatten GKB DIN 18180 ist einzukalkulieren.
Abmessungen:  lxh:  1,765 x 2,315m
Menge: 1,000 St

**16.03.0110 Aussparung Wand 1,20 x 0,45 m**
Aussparung Wand 1,20 x 0,45 m
Aussparung in vorbeschriebenen Wandkonstruktionen
herstellen. Die Herstellung von entsprechenden Wechseln
ist einzukalkulieren. Die Ausleibung der Aussparung aus
2 x Gipsplatten GKB DIN 18180 ist einzukalkulieren.
Abmessungen:  lxh:  1,20 x 0,45 m
Menge: 1,000 St

**16.03.0120 Aussparung Wand 1,10 x 0,35 m**
Aussparung Wand 1,10 x 0,35 m
Aussparung in vorbeschriebenen Wandkonstruktionen
herstellen. Die Herstellung von entsprechenden Wechseln
ist einzukalkulieren. Die Ausleibung der Aussparung aus
2 x Gipsplatten GKB DIN 18180 ist einzukalkulieren.
Abmessungen:  lxh: 1,10 x 0,35 m
Menge: 2,000 St

**16.03.0130 Aussparung Wand 0,15 x 0,15 m**
Aussparung Wand 0,15 x 0,15 m
Aussparung in vorbeschriebenen Wandkonstruktionen
herstellen. Die Herstellung von entsprechenden Wechseln
ist einzukalkulieren. Die Ausleibung der Aussparung aus
2 x Gipsplatten GKB DIN 18180 ist einzukalkulieren.
Abmessungen:  lxh:  0,15 x 0,15 m
Menge: 2,000 St

**16.03.0140 Aussparung Wand 0,15 x 0,20 m**
Aussparung Wand 0,15 x 0,20 m
Aussparung in vorbeschriebenen Wandkonstruktionen
herstellen. Die Herstellung von entsprechenden Wechseln
ist einzukalkulieren. Die Ausleibung der Aussparung aus
2 x Gipsplatten GKB DIN 18180 ist einzukalkulieren.
Abmessungen:  lxh:  0,15 x 0,20 m
Menge: 1,000 St

**16.03.0150 Aussparung Wand 0,30 x 0,30 m**
Aussparung Wand 0,30 x 0,30 m
Aussparung in vorbeschriebenen Wandkonstruktionen
herstellen. Die Herstellung von entsprechenden Wechseln
ist einzukalkulieren. Die Ausleibung der Aussparung aus
2 x Gipsplatten GKB DIN 18180 ist einzukalkulieren.
Abmessungen:  lxh:  0,30 x 0,30 m
Menge: 2,000 St

**16.03.0160 Aussparung Wand 0,30 x 0,15 m**
Aussparung Wand 0,30 x 0,15 m
Aussparung in vorbeschriebenen Wandkonstruktionen
herstellen. Die Herstellung von entsprechenden Wechseln
ist einzukalkulieren. Die Ausleibung der Aussparung aus
2 x Gipsplatten GKB DIN 18180 ist einzukalkulieren.
Abmessungen:  lxh:  0,30 x 0,15 m
Menge: 3,000 St

**16.03.0170 Aussparung Wand 1,20 x 0,50 m**
Aussparung Wand 1,20 x 0,50 m
Aussparung in vorbeschriebenen Wandkonstruktionen
herstellen. Die Herstellung von entsprechenden Wechseln
ist einzukalkulieren. Die Ausleibung der Aussparung aus
2 x Gipsplatten GKB DIN 18180 ist einzukalkulieren.
Abmessungen:  lxh:  1,20 x 0,50 m
Menge: 2,000 St

**16.03.0180 Aussparung Wand 0,35 x 0,15 m**
Aussparung Wand 0,35 x 0,15 m
Aussparung in vorbeschriebenen Wandkonstruktionen
herstellen. Die Herstellung von entsprechenden Wechseln
ist einzukalkulieren. Die Ausleibung der Aussparung aus
2 x Gipsplatten GKB DIN 18180 ist einzukalkulieren.
Abmessungen:  lxh:  0,35 x 0,15 m
Menge: 1,000 St

**16.03.0190 Aussparung Wand 1,60 x 0,35 m**
Aussparung Wand 1,60 x 0,35 m
Aussparung in vorbeschriebenen Wandkonstruktionen
herstellen. Die Herstellung von entsprechenden Wechseln
ist einzukalkulieren. Die Ausleibung der Aussparung aus
2 x Gipsplatten GKB DIN 18180 ist einzukalkulieren.
Abmessungen:  lxh:  1,60 x 0,35 m
Menge: 3,000 St

**16.03.0200 Aussparung Wand 1,40 x 0,50 m**
Aussparung Wand 1,40 x 0,50 m
Aussparung in vorbeschriebenen Wandkonstruktionen
herstellen. Die Herstellung von entsprechenden Wechseln
ist einzukalkulieren. Die Ausleibung der Aussparung aus
2 x Gipsplatten GKB DIN 18180 ist einzukalkulieren.
Abmessungen:  lxh:  1,40 x 0,50 m
Menge: 2,000 St

**16.03.0210 Aussparung Wand 0,80 x 0,35 m**
Aussparung Wand 0,80 x 0,35 m
Aussparung in vorbeschriebenen Wandkonstruktionen
herstellen. Die Herstellung von entsprechenden Wechseln
ist einzukalkulieren. Die Ausleibung der Aussparung aus
2 x Gipsplatten GKB DIN 18180 ist einzukalkulieren.
Abmessungen:  lxh:  0,80 x 0,35 m
Menge: 1,000 St

**16.03.0220 Aussparung Wand 0,70 x 0,35 m**
Aussparung Wand 0,70 x 0,35 m
Aussparung in vorbeschriebenen Wandkonstruktionen
herstellen. Die Herstellung von entsprechenden Wechseln
ist einzukalkulieren. Die Ausleibung der Aussparung aus
2 x Gipsplatten GKB DIN 18180 ist einzukalkulieren.
Abmessungen:  lxh:  0,70 x 0,35 m
Menge: 1,000 St

**16.03.0230 Aussparung Wand 0,60 x 0,35 m**
Aussparung Wand 0,60 x 0,35 m
Aussparung in vorbeschriebenen Wandkonstruktionen
herstellen. Die Herstellung von entsprechenden Wechseln
ist einzukalkulieren. Die Ausleibung der Aussparung aus
2 x Gipsplatten GKB DIN 18180 ist einzukalkulieren.
Abmessungen:  lxh:  0,60 x 0,35 m
Menge: 1,000 St

**16.03.0240 Aussparung Wand 0,50 x 0,15 m**
Aussparung Wand 0,50 x 0,15 m
Aussparung in vorbeschriebenen Wandkonstruktionen
herstellen. Die Herstellung von entsprechenden Wechseln
ist einzukalkulieren. Die Ausleibung der Aussparung aus
2 x Gipsplatten GKB DIN 18180 ist einzukalkulieren.
Abmessungen:  lxh:  0,50 x 0,15 m
Menge: 3,000 St

**16.03.0250 Aussparung Wand 0,20 x 0,20 m**
Aussparung Wand 0,20 x 0,20 m
Aussparung in vorbeschriebenen Wandkonstruktionen
herstellen. Die Herstellung von entsprechenden Wechseln
ist einzukalkulieren. Die Ausleibung der Aussparung aus
2 x Gipsplatten GKB DIN 18180 ist einzukalkulieren.
Abmessungen:  lxh:  0,20 x 0,20 m
Menge: 4,000 St

**16.03.0260 Aussparung Wand 0,25 x 0,25 m**
Aussparung Wand 0,25 x 0,25 m
Aussparung in vorbeschriebenen Wandkonstruktionen
herstellen. Die Herstellung von entsprechenden Wechseln
ist einzukalkulieren. Die Ausleibung der Aussparung aus
2 x Gipsplatten GKB DIN 18180 ist einzukalkulieren.
Abmessungen:  lxh:  0,25 x 0,25 m
Menge: 1,000 St

**16.03.0270 Aussparung Wand 0,90 x 0,30 m**
Aussparung Wand 0,90 x 0,30 m
Aussparung in vorbeschriebenen Wandkonstruktionen
herstellen. Die Herstellung von entsprechenden Wechseln
ist einzukalkulieren. Die Ausleibung der Aussparung aus
2 x Gipsplatten GKB DIN 18180 ist einzukalkulieren.
Abmessungen:  lxh:  0,90 x 0,30 m
Menge: 1,000 St

**16.03.0280 Aussparung Wand 0,55 x 0,30 m**
Aussparung Wand 0,55 x 0,30 m
Aussparung in vorbeschriebenen Wandkonstruktionen
herstellen. Die Herstellung von entsprechenden Wechseln
ist einzukalkulieren. Die Ausleibung der Aussparung aus
2 x Gipsplatten GKB DIN 18180 ist einzukalkulieren.
Abmessungen:  lxh:  0,55 x 0,30 m
Menge: 1,000 St

**16.03.0290 Aussparung Wand 0,45 x 0,30 m**
Aussparung Wand 0,45 x 0,30 m
Aussparung in vorbeschriebenen Wandkonstruktionen
herstellen. Die Herstellung von entsprechenden Wechseln
ist einzukalkulieren. Die Ausleibung der Aussparung aus
2 x Gipsplatten GKB DIN 18180 ist einzukalkulieren.
Abmessungen:  lxh:  0,45 x 0,30 m
Menge: 4,000 St

**16.03.0300 Aussparung Wand 0,45 x 0,35 m**
Aussparung Wand 0,45 x 0,35 m
Aussparung in vorbeschriebenen Wandkonstruktionen
herstellen. Die Herstellung von entsprechenden Wechseln
ist einzukalkulieren. Die Ausleibung der Aussparung aus
2 x Gipsplatten GKB DIN 18180 ist einzukalkulieren.
Abmessungen:  lxh:  0,45 x 0,35 m
Menge: 1,000 St

**16.03.0310 Aussparung Wand 0,45 x 0,20 m**
Aussparung Wand 0,45 x 0,20 m
Aussparung in vorbeschriebenen Wandkonstruktionen
herstellen. Die Herstellung von entsprechenden Wechseln
ist einzukalkulieren. Die Ausleibung der Aussparung aus
2 x Gipsplatten GKB DIN 18180 ist einzukalkulieren.
Abmessungen:  lxh:  0,45 x 0,20 m
Menge: 1,000 St

**16.03.0320 Aussparung Wand 0,35 x 0,20 m**
Aussparung Wand 0,35 x 0,20 m
Aussparung in vorbeschriebenen Wandkonstruktionen
herstellen. Die Herstellung von entsprechenden Wechseln
ist einzukalkulieren. Die Ausleibung der Aussparung aus
2 x Gipsplatten GKB DIN 18180 ist einzukalkulieren.
Abmessungen:  lxh:  0,35 x 0,20 m
Menge: 2,000 St

**16.03.0330 Aussparung Wand rund d= 0,30m**
Aussparung Wand rund d= 0,30m
Aussparung in vorbeschriebenen Wandkonstruktionen
herstellen. Die Herstellung von entsprechenden Wechseln
ist einzukalkulieren. Die Ausleibung der Aussparung aus
2 x Gipsplatten GKB DIN 18180 ist einzukalkulieren.
Abmessungen:  rund d =0,30 m
Menge: 1,000 St

**16.03.0340 Aussparung Wand rund d= 0,032m**
Aussparung Wand rund d= 0,032m
Aussparung in vorbeschriebenen Wandkonstruktionen
herstellen.
Abmessungen:  rund d =0,032 m
Menge: 1,000 St

**16.03.0350 Holzständerwand EG nicht tragend 23 cm, Höhe bis 3,38 m Rw=47 dB**
Holzständerwand EG nicht tragend 23 cm,  Höhe bis 3,38
m Rw=47 dB
bestehend aus  Fußschwelle, Pfosten und Riegeln aus
Vollholz,Wärmedämmung sowie beidseitiger Beplankung
aus Trockenbauplatten herstellen, abbinden, auf die
Baustelle liefern und dort aufstellen.

Innenwand, nichttragend, raumabschließend
Schalldämm-Maß Rw,R 47 dB

UK aus KVH 8/18 cm Ständerabstand a = 62,5 cm nach
Statik,
Leitschwelle b/h 12/20 aus Vollholz C24, NKL 1
Schwelle b/h ca. 8/18 cm aus Vollholz C24, NKL 1
Pfosten b/h ca. 8/18cm aus Vollholz C24,NKL 1
Riegel b/h ca. 8/18cm aus Vollholz C24,NKL 1

Die Holzständer Innenwände werden auf die CLT Decke
bzw. auf der Stahlbetondecke aufgestellt und nach
Statik verankert Zwischen Schwelle und Decke ist eine
Trennlage herzustellen, siehe gesonderte Position.
Befestigung Schwelle mittels geeigneten
Befestigungsmitteln nach Statik. Seitliche Befestigung
nach Beplankung  nach Statik
Pfosten b/h ca.8/18cm aus Vollholz C24 KVH NSi, e =
62,5 cm
Riegel b/h ca. 8/18cm aus Vollholz C24 KVH NSi
Anschluß oben, Brettsperrholzdecke nach Statik.

Dämmschicht aus Mineralwolle nach DIN EN 13162, Dicke
160 mm, Brandverhalten nach DIN EN 13501-1: A1,
Wärmeleitfähigkeit ë = 0,040 W/(mK),*
längenbezogener Strömungswiderstand nach DIN EN 29053:
r = 5 kPa·s/m², einlagig, dicht stoßen, abrutschsicher
verlegen,

Beplankung:

Eventuelle Installationsabeiten der Fremdgewerke sind
vor der fertigen Beplankung der Wände zu
berücksichtigen, d.h  die Wände können erst nach
Freigabe durch die Bauleitung endgültig fertig gestellt
werden.

Beidseitig Decklage/ Beplankung beidseitig aus 2 x 12,5
mm Gipsplatten GKFI

Oberflächenqualität Q2

Wandtyp 2
Menge: 55,000 m2

**16.03.0360 Türaussparung Wand 1,135 x 2,51 m**
Türaussparung Wand 1,135 x 2,51 m
Aussparung in vorbeschriebenen Wandkonstruktionen
herstellen. Die Herstellung von entsprechenden Wechseln
ist einzukalkulieren. Die Ausleibung der Aussparung aus
2 x Gipsplatten GKB DIN 18180 ist einzukalkulieren.
Abmessungen:  lxh:  1,135 x 2,51 m
Menge: 1,000 St

**16.03.0370 Türaussparung Wand 1,01 x 2,335 m**
Türaussparung Wand 1,01 x 2,335 m
Aussparung in vorbeschriebenen Wandkonstruktionen
herstellen. Die Herstellung von entsprechenden Wechseln
ist einzukalkulieren. Die Ausleibung der Aussparung aus
2 x Gipsplatten GKB DIN 18180 ist einzukalkulieren.
Abmessungen:  lxh:  1,01 x 2,335 m
Menge: 2,000 St

**16.03.0380 Aussparung Wand 0,30 x 0,30 m**
Aussparung Wand 0,30 x 0,30 m
Aussparung in vorbeschriebenen Wandkonstruktionen
herstellen. Die Herstellung von entsprechenden Wechseln
ist einzukalkulieren. Die Ausleibung der Aussparung aus
2 x Gipsplatten GKB DIN 18180 ist einzukalkulieren.
Abmessungen:  lxh:  0,30 x 0,30 m
Menge: 2,000 St

**16.03.0390 Aussparung Wand 0,30 x 0,15 m**
Aussparung Wand 0,30 x 0,15 m
Aussparung in vorbeschriebenen Wandkonstruktionen
herstellen. Die Herstellung von entsprechenden Wechseln
ist einzukalkulieren. Die Ausleibung der Aussparung aus
2 x Gipsplatten GKB DIN 18180 ist einzukalkulieren.
Abmessungen:  lxh:  0,30 x 0,15 m
Menge: 1,000 St

**16.03.0400 Aussparung Wand 0,90 x 0,40 m**
Aussparung Wand 0,90 x 0,40 m
Aussparung in vorbeschriebenen Wandkonstruktionen
herstellen. Die Herstellung von entsprechenden Wechseln
ist einzukalkulieren. Die Ausleibung der Aussparung aus
2 x Gipsplatten GKB DIN 18180 ist einzukalkulieren.
Abmessungen:  lxh:  0,90 x 0,40 m
Menge: 1,000 St

**16.03.0410 Aussparung Wand 0,40 x 0,35 m**
Aussparung Wand 0,40 x 0,35 m
Aussparung in vorbeschriebenen Wandkonstruktionen
herstellen. Die Herstellung von entsprechenden Wechseln
ist einzukalkulieren. Die Ausleibung der Aussparung aus
2 x Gipsplatten GKB DIN 18180 ist einzukalkulieren.
Abmessungen:  lxh:  0,40 x 0,35 m
Menge: 1,000 St

**16.03.0420 Holzständerwand OG nicht tragend 26 cm, Höhe bis 3,89 m Rw>=60 dB**
Holzständerwand OG nicht tragend 26 cm,  Höhe bis 3,89
m Rw>=60 dB
bestehend aus  Fußschwelle, Pfosten und Riegeln aus
Vollholz,Wärmedämmung sowie beidseitiger Beplankung
aus Trockenbauplatten herstellen, abbinden, auf die
Baustelle liefern und dort aufstellen.

Innenwand, nichttragend, raumabschließend
Schalldämm-Maß Rw,R >= 60 dB

UK aus KVH 8/18 cm Ständerabstand a = 62,5 cm nach
Statik,
Leitschwelle b/h 12/20 aus Vollholz C24, NKL 1
Schwelle b/h ca. 8/18 cm aus Vollholz C24, NKL 1
Pfosten b/h ca. 8/18cm aus Vollholz C24,NKL 1
Riegel b/h ca. 8/18cm aus Vollholz C24,NKL 1

Die Holzständer Innenwände werden auf die CLT Decke
nach Statik verankert. Befestigung Schwelle mittels
geeigneten Befestigungsmitteln nach Statik.
Pfosten b/h ca.8/18cm aus Vollholz C24 KVH NSi, e =
62,5 cm
Riegel b/h ca. 8/18cm aus Vollholz C24 KVH NSi
Anschluß oben, Brettsperrholzdecke nach Statik

Dämmschicht aus Mineralwolle nach DIN EN 13162, Dicke
160 mm, Brandverhalten nach DIN EN 13501-1: A1,
Wärmeleitfähigkeit ë = 0,040 W/(mK),*
längenbezogener Strömungswiderstand nach DIN EN 29053:
r = 5 kPa·s/m², einlagig, dicht stoßen, abrutschsicher
verlegen,

Beplankung:
Eventuelle Installationsabeiten der Fremdgewerke sind
vor der fertigen Beplankung der Wände zu
berücksichtigen, d.h  die Wände können erst nach
Freigabe durch die Bauleitung endgültig fertig gestellt
werden.

Beidseitig Decklage/ Beplankung beidseitig aus 2 x
Gipsplatten GKFI Platte DIN 18180

einseitig entkoppelt mit Federschiene 60/27
dazwischen 30 mm Hohlraumbedämpfung  aus
Mineralfaserplatten.
zus. Beplankung  einseitig mit 12,5 mm GKFI-Platte Din
18180

Oberflächenqualität Q2

Wandtyp 3
Menge: 50,000 m2

**16.03.0430 Türaussparung Wand 1,26 x 2,335 m**
Türaussparung Wand 1,26 x 2,335 m
Aussparung in vorbeschriebenen Wandkonstruktionen
herstellen. Die Herstellung von entsprechenden Wechseln
ist einzukalkulieren. Die Ausleibung der Aussparung aus
2 x Gipsplatten GKB DIN 18180 ist einzukalkulieren.
Abmessungen:  lxh:  1,26 x 2,335 m
Menge: 1,000 St

**16.03.0440 Aussparung Wand 0,40 x 0,15 m**
Aussparung Wand 0,40 x 0,15 m
Aussparung in vorbeschriebenen Wandkonstruktionen
herstellen. Die Herstellung von entsprechenden Wechseln
ist einzukalkulieren. Die Ausleibung der Aussparung aus
2 x Gipsplatten GKB DIN 18180 ist einzukalkulieren.
Abmessungen:  lxh:  0,40 x 0,15 m
Menge: 1,000 St

**16.03.0450 Aussparung Wand 0,35 x 0,30 m**
Aussparung Wand 0,35 x 0,30 m
Aussparung in vorbeschriebenen Wandkonstruktionen
herstellen. Die Herstellung von entsprechenden Wechseln
ist einzukalkulieren. Die Ausleibung der Aussparung aus
2 x Gipsplatten GKB DIN 18180 ist einzukalkulieren.
Abmessungen:  lxh:  0,35 x 0,30 m
Menge: 1,000 St

**16.03.0460 Holzständerwand EG nicht tragend 27,9 cm, Höhe bis 3,89 m Rw>=60 dB**
Holzständerwand EG nicht tragend 27,9 cm,  Höhe bis
3,89 m Rw>=60 dB

wie vorbeschriebene Position jedoch mit zusätzlicher
Beplankung  einer Beplankung aus einer
Dreischichtplatte aus heimischer Fichte nach DIN 13353
EN 300 formaldehydfrei verleimt SWP 3, Stärke 19 mm,
geschliffen in Sichtqualität, weiß lasiert, Befestigung
mit geeigneten Schrauben

Die Holzständer Innenwände werden auf die CLT Decke
bzw. auf der Stahlbetondecke aufgestellt und nach
Statik verankert Zwischen Schwelle und Decke ist eine
Trennlage herzustellen, siehe gesonderte Position.
Befestigung Schwelle mittels geeigneten
Befestigungsmitteln nach Statik. Seitliche Befestigung
nach Beplankung  nach Statik
Pfosten b/h ca.8/18cm aus Vollholz C24 KVH NSi, e =
62,5 cm
Riegel b/h ca. 8/18cm aus Vollholz C24 KVH NSi
Anschluß oben, Brettsperrholzdecke nach Statik.

Wandtyp 4
Menge: 15,000 m2

**16.03.0470 Holzständerwand tragend 31,4 cm, Höhe 3,38 m**
Holzständerwand tragend 31,4 cm, Höhe 3,38 m
Holzständerwand bestehend aus  Fußschwelle, Pfosten und
Riegeln aus Vollholz,Wärmedämmung sowie einseitiger
Beplankung aus  OSB 3 Platte und beidseitiger
Bekleidung aus Trockenbauplatten herstellen, abbinden,
auf die Baustelle liefern und dort aufstellen.

Innenwand, tragend, raumabschließend
Feuerwiderstandsklasse F30
Schalldämm-Maß Rw,R 60 dB
UK aus KVH 8/20 cm Ständerabstand a = 62,5 cm nach
Statik,
Leitschwelle b/h 12/20 aus Vollholz C24, NKL 1
Schwelle b/h ca. 8/20cm aus Vollholz C24, NKL 1
Pfosten b/h ca. 8/20cm aus Vollholz C24,NKL 1
Riegel b/h ca. 8/20cm aus Vollholz C24,NKL 1

einseitig entkoppelt mit Federschiene 60/27.

Die Holztafel Innenwände werden auf die Stahlbetondecke
gestellt.  Befestigung Schwelle nach Statik.
Pfosten b/h ca.8/20cm aus Vollholz C24 KVH NSi, e =
62,5 cm
Riegel b/h ca. 8/20cm aus Vollholz C24 KVH NSi
Anschluß oben, Brettsperrholzdecke nach Statik

Dämmschicht aus Mineralwolle nach DIN EN 13162, Dicke
160 mm, Brandverhalten nach DIN EN 13501-1: A1,
Wärmeleitfähigkeit ë = 0,040 W/(mK),*
längenbezogener Strömungswiderstand nach DIN EN 29053:
r = 5 kPa·s/m², einlagig, dicht stoßen, abrutschsicher
verlegen,

Beplankung:
Einseitig: 15 mm OSB 3 -Platten nach DIN EN 300 als
aussteifende Beplankung nach Statik, formaldehydfrei
verleimt. Einschließlich luftdichter Abklebung von
Stößen, Ecken und Anschlüssen an andere Holzbauteile.
Material: OSB/3 nach DIN EN 300, d = 15 mm
Befestigung  nach statischen Vorgaben

Eventuelle Installationsabeiten der Fremdgewerke sind
vor der fertigen Beplankung der Wände zu
berücksichtigen, d.h  die Wände können erst nach
Freigabe durch die Bauleitung endgültig fertig gestellt
werden.

Decklage/ Beplankung Seite 1 aus 2 x Gipsplatten GKFI
DIN 18180
und zusätzlicher Beplankung  aus einer
Dreischichtplatte aus heimischer Fichte nach DIN 13353
EN 300 formaldehydfrei verleimt SWP 3, Stärke 19 mm,
geschliffen in Sichtqualität, weiß lasiert, Befestigung
mit geeigneten Schrauben.

Decklage/ Beplankung Seite 2 aus 1 x Gipsplatten GKFI
DIN 18180
einseitig entkoppelt mit Federschiene 60/27
dazwischen 30 mm Hohlraumbedämpfung  aus
Mineralfaserplatten.
zus. Beplankung  einseitig mit 12,5 mm GKFI-Platte DIN
18180
verspachtelt Oberflächenqualität Q2

Wandtyp 5
Menge: 20,000 m2

**16.03.0480 Türaussparung Wand 1,26 x 2,51 m**
Türaussparung Wand 1,26 x 2,51 m
Aussparung in vorbeschriebenen Wandkonstruktionen
herstellen. Die Herstellung von entsprechenden Wechseln
ist einzukalkulieren. Die Ausleibung der Aussparung aus
2 x Gipsplatten GKB DIN 18180 ist einzukalkulieren.
Abmessungen:  lxh:  1,26 x 2,51 m
Menge: 1,000 St

**16.03.0490 Aussparung Wand 0,90 x 0,40 m**
Aussparung Wand 0,90 x 0,40 m
Aussparung in vorbeschriebenen Wandkonstruktionen
herstellen. Die Herstellung von entsprechenden Wechseln
ist einzukalkulieren. Die Ausleibung der Aussparung aus
2 x Gipsplatten GKB DIN 18180 ist einzukalkulieren.
Abmessungen:  lxh:  0,90 x 0,40 m
Menge: 1,000 St

**16.03.0500 Aussparung Wand 0,40 x 0,35 m**
Aussparung Wand 0,40 x 0,35 m
Aussparung in vorbeschriebenen Wandkonstruktionen
herstellen. Die Herstellung von entsprechenden Wechseln
ist einzukalkulieren. Die Ausleibung der Aussparung aus
2 x Gipsplatten GKB DIN 18180 ist einzukalkulieren.
Abmessungen:  lxh:  0,40 x 0,35 m
Menge: 1,000 St

**16.03.0510 Holzständerwand tragend 29,5 cm, Höhe 3,38 m**
Holzständerwand tragend 29,5 cm, Höhe 3,38 m
Holzständerwand bestehend aus  Fußschwelle, Pfosten und
Riegeln aus Vollholz,Wärmedämmung sowie einseitiger
Beplankung aus  OSB 3 Platte und beidseitiger
Bekleidung aus Trockenbauplatten herstellen, abbinden,
auf die Baustelle liefern und dort aufstellen.

Innenwand, tragend, raumabschließend
Feuerwiderstandsklasse F30
Schalldämm-Maß Rw,R 60 dB
UK aus KVH 8/20 cm Ständerabstand a = 62,5 cm nach
Statik,
Leitschwelle b/h 12/20 aus Vollholz C24, NKL 1
Schwelle b/h ca. 8/20cm aus Vollholz C24, NKL 1
Pfosten b/h ca. 8/20cm aus Vollholz C24,NKL 1
Riegel b/h ca. 8/20cm aus Vollholz C24,NKL 1

einseitig entkoppelt mit Federschiene 60/27.

Die Holztafel Innenwände werden auf die CLT Decke
gesetzt. . Befestigung Schwelle nach Statik
herstellen. Seitliche Befestigung nach Statik.,
Pfosten b/h ca.8/20cm aus Vollholz C24 KVH NSi, e =
62,5 cm
Riegel b/h ca. 8/20cm aus Vollholz C24 KVH NSi
Anschluß oben, Brettsperrholzdecke mit geeigneten
Befestigungsmitteln nach Statik

Dämmschicht aus Mineralwolle nach DIN EN 13162, Dicke
160 mm, Brandverhalten nach DIN EN 13501-1: A1,
Wärmeleitfähigkeit ë = 0,040 W/(mK),*
längenbezogener Strömungswiderstand nach DIN EN 29053:
r = 5 kPa·s/m², einlagig, dicht stoßen, abrutschsicher
verlegen,

Beplankung:
Einseitig: 15 mm OSB 3 -Platten nach DIN EN 300 als
aussteifende Beplankung nach Statik, formaldehydfrei
verleimt. Einschließlich luftdichter Abklebung von
Stößen, Ecken und Anschlüssen an andere Holzbauteile.
Material: OSB/3 nach DIN EN 300, d = 15 mm
Befestigung: Nägel 3,1*80mm a = 40 mm nach statischen
Vorgaben

Eventuelle Installationsabeiten der Fremdgewerke sind
vor der fertigen Beplankung der Wände zu
berücksichtigen, d.h  die Wände können erst nach
Freigabe durch die Bauleitung endgültig fertig gestellt
werden.

Decklage/ Beplankung Seite 1 aus 2 x Gipsplatten GKFI
DIN 18180

Decklage/ Beplankung Seite 2 aus 1 x Gipsplatten GKFI
DIN 18180
einseitig entkoppelt mit Federschiene 60/27
dazwischen 30 mm Hohlraumbedämpfung  aus
Mineralfaserplatten.
zus. Beplankung  einseitig mit 1 x 12,5 mm GKFI-Platte
DIN 18180

verspachtelt Oberflächenqualität Q2

Wandtyp 6
Menge: 15,000 m2

**16.03.0520 Holzständerwand tragend 29 cm, Höhe 3,38 m**
Holzständerwand tragend 29 cm, Höhe 3,38 m
Holzständerwand bestehend aus  Fußschwelle, Pfosten und
Riegeln aus Vollholz,Wärmedämmung sowie einseitiger
Beplankung aus  OSB 3 Platte und beidseitiger
Bekleidung aus Trockenbauplatten herstellen, abbinden,
auf die Baustelle liefern und dort aufstellen.

Innenwand, tragend, raumabschließend
Feuerwiderstandsklasse F30
Schalldämm-Maß Rw,R 60 dB
UK aus KVH 8/18 cm Ständerabstand a = 62,5 cm nach
Statik,
Leitschwelle b/h 12/20 aus Vollholz C24, NKL 1
Schwelle b/h ca. 8/18cm aus Vollholz C24, NKL 1
Pfosten b/h ca. 8/18cm aus Vollholz C24,NKL 1
Riegel b/h ca. 8/18cm aus Vollholz C24,NKL 1

einseitig entkoppelt mit Federschiene 60/27.

Die Holztafel Innenwände werden auf die Bodenplatte
gesetzt. . Befestigung Schwelle nach Statik herstellen.
Pfosten b/h ca.8/18cm aus Vollholz C24 KVH NSi, e =
62,5 cm
Riegel b/h ca. 8/18 cm aus Vollholz C24 KVH NSi
Anschluß oben, Brettsperrholzdecke mit geeigneten
Dübeln nach Statik

Dämmschicht aus Mineralwolle nach DIN EN 13162, Dicke
160 mm, Brandverhalten nach DIN EN 13501-1: A1,
Wärmeleitfähigkeit ë = 0,040 W/(mK),*
längenbezogener Strömungswiderstand nach DIN EN 29053:
r = 5 kPa·s/m², einlagig, dicht stoßen, abrutschsicher
verlegen,

Beplankung:
Beidseitig: 15 mm OSB 3 -Platten nach DIN EN 300 als
aussteifende Beplankung (inkl. hinterlegter Stöße),
formaldehydfrei verleimt. Einschließlich luftdichter
Abklebung von Stößen, Ecken und Anschlüssen an andere
Holzbauteile.
Material: OSB/3 nach DIN EN 300, d = 15 mm
Befestigung: Nägel 3,1*80mm a = 40 mm nach statischen
Vorgaben

Eventuelle Installationsabeiten der Fremdgewerke sind
vor der fertigen Beplankung der Wände zu
berücksichtigen, d.h  die Wände können erst nach
Freigabe durch die Bauleitung endgültig fertig gestellt
werden.

Decklage/ Beplankung Seite 1 aus 2 x Gipsplatten GKFI
DIN 18180

Decklage/ Beplankung Seite 2 aus 1 x Gipsplatten GKFI
DIN 18180
einseitig entkoppelt mit Federschiene 60/27
dazwischen 30 mm Hohlraumbedämpfung  aus
Mineralfaserplatten.
zus. Beplankung  einseitig mit 1 x 12,5 mm GKFI-Platte
DIN 18180

verspachtelt Oberflächenqualität Q2

Wandtyp 7
Menge: 41,000 m2

**16.03.0530 Aussparung Wand 0,70 x 0,45 m**
Aussparung Wand 0,70 x 0,45 m
Aussparung in vorbeschriebenen Wandkonstruktionen
herstellen. Die Herstellung von entsprechenden Wechseln
ist einzukalkulieren. Die Ausleibung der Aussparung aus
2 x Gipsplatten GKB DIN 18180 ist einzukalkulieren.
Abmessungen:  lxh:  0,70 x 0,45 m
Menge: 1,000 St

**16.03.0540 Aussparung Wand 0,30 x 0,15 m**
Aussparung Wand 0,30 x 0,15 m
Aussparung in vorbeschriebenen Wandkonstruktionen
herstellen. Die Herstellung von entsprechenden Wechseln
ist einzukalkulieren. Die Ausleibung der Aussparung aus
2 x Gipsplatten GKB DIN 18180 ist einzukalkulieren.
Abmessungen:  lxh:  0,30 x 0,15 m
Menge: 2,000 St

**16.03.0550 Holzständerwand tragend 26 cm, Höhe 3,38 m**
Holzständerwand tragend 26 cm, Höhe 3,38 m
Holzständerwand bestehend aus  Fußschwelle, Pfosten und
Riegeln aus Vollholz,Wärmedämmung sowie beidseitiger
Beplankung aus  OSB 3 Platte und beidseitiger
Bekleidung aus Trockenbauplatten herstellen, abbinden,
auf die Baustelle liefern und dort aufstellen.

Innenwand, tragend, raumabschließend
Feuerwiderstandsklasse F30

UK aus KVH 8/18 cm Ständerabstand a = 62,5 cm nach
Statik,
Leitschwelle b/h 12/20 aus Vollholz C24, NKL 1
Schwelle b/h ca. 8/18cm aus Vollholz C24, NKL 1
Pfosten b/h ca. 8/18cm aus Vollholz C24,NKL 1
Riegel b/h ca. 8/18cm aus Vollholz C24,NKL 1

Die Holztafel Innenwände werden auf die Bodenplatte
gesetzt. Befestigung Schwelle nach Statik herstellen.
Seitliche Befestigung nach Statik herstellen
Pfosten b/h ca.8/18cm aus Vollholz C24 KVH NSi, e =
62,5 cm
Riegel b/h ca. 8/18 cm aus Vollholz C24 KVH NSi
Anschluß oben, Brettsperrholzdecke mit geeigneten
Befestigungsmitteln nach Statik

Dämmschicht aus Mineralwolle nach DIN EN 13162, Dicke
160 mm, Brandverhalten nach DIN EN 13501-1: A1,
Wärmeleitfähigkeit ë = 0,040 W/(mK),*
längenbezogener Strömungswiderstand nach DIN EN 29053:
r = 5 kPa·s/m², einlagig, dicht stoßen, abrutschsicher
verlegen,

Beplankung:
Beidseitig: 15 mm OSB 3 -Platten nach DIN EN 300 als
aussteifende Beplankung (inkl. hinterlegter Stöße),
formaldehydfrei verleimt. Einschließlich luftdichter
Abklebung von Stößen, Ecken und Anschlüssen an andere
Holzbauteile.
Material: OSB/3 nach DIN EN 300, d = 15 mm
Befestigung: Nägel 3,1*80mm a = 40 mm nach statischen
Vorgaben

Eventuelle Installationsabeiten der Fremdgewerke sind
vor der fertigen Beplankung der Wände zu
berücksichtigen, d.h  die Wände können erst nach
Freigabe durch die Bauleitung endgültig fertig gestellt
werden.

Decklage/ Beplankung Seite 1 aus 2 x Gipsplatten GKFI
DIN 18180

Decklage/ Beplankung Seite 2 aus 1 x Gipsplatten GKFI
DIN 18180

verspachtelt Oberflächenqualität Q2

Wandtyp 10
Menge: 112,000 m2

**16.03.0560 Holzständerwand EG nicht tragend 28 cm, Höhe bis 3,38 m**
Holzständerwand EG nicht tragend 28 cm,  Höhe bis 3,38
m

bestehend aus  Fußschwelle, Pfosten und Riegeln aus
Vollholz,Wärmedämmung sowie beidseitiger Beplankung
aus Trockenbauplatten herstellen, abbinden, auf die
Baustelle liefern und dort aufstellen.

Innenwand, nichttragend, raumabschließend
UK aus KVH 8/20 cm Ständerabstand a = 62,5 cm nach
Statik,
Leitschwelle b/h 12/20 aus Vollholz C24, NKL 1
Schwelle b/h ca. 8/20 cm aus Vollholz C24, NKL 1
Pfosten b/h ca. 8/20cm aus Vollholz C24,NKL 1
Riegel b/h ca. 8/20cm aus Vollholz C24,NKL 1

Die Holzständer Innenwände werden auf die CLT Decke
nach Statik verankert Befestigung Schwelle mittels
geeigneten Befestigungsmitteln nach Statik. Seitliche
Befestigung nach Statik,
Pfosten b/h ca.8/20cm aus Vollholz C24 KVH NSi, e =
62,5 cm
Riegel b/h ca. 8/20cm aus Vollholz C24 KVH NSi
Anschluß oben, Brettsperrholzdecke mit geeigneten
Dübeln nach Statik

Dämmschicht aus Mineralwolle nach DIN EN 13162, Dicke
160 mm, Brandverhalten nach DIN EN 13501-1: A1,
Wärmeleitfähigkeit ë = 0,040 W/(mK),*
längenbezogener Strömungswiderstand nach DIN EN 29053:
r = 5 kPa·s/m², einlagig, dicht stoßen, abrutschsicher
verlegen,

Einseitig Installationsebene 30 mm Holzlattung
dazwischen Mineralfaserplatten 30 mm

Beplankung:

Eventuelle Installationsabeiten der Fremdgewerke sind
vor der fertigen Beplankung der Wände zu
berücksichtigen, d.h  die Wände können erst nach
Freigabe durch die Bauleitung endgültig fertig gestellt
werden.

Beidseitig Decklage/ Beplankung beidseitig aus 2 x 12,5
mm Gipsplatten GKFI

Oberflächenqualität Q2

Wandtyp 8
Menge: 14,000 m2

**16.03.0570 Brettsperrholzwand EG, d = 25 cm, Höhe ca. 3,38-bis 7,49m**
Brettsperrholzwand EG, d = 25 cm, Höhe ca. 3,38-bis
7,49m

Brettsperrholzwand tragend als Innenwand, bestehend
massiver Brettsperrholzwand und beidseitiger Beplankung
aus  2-lagen GK Platten,  herstellen, abbinden, auf die
Baustelle liefern und dort aufstellen.
Es wird darauf hingewiesen, dass die Brettsperrholzwand
tragende statische Funktion hat.
Der Feuchtigkeitsgehalt der zu verwendenden Hölzer muss
unter dem in der DIN 1052 vorgegebenem Wert von 15%
liegen. Die angegebenen Querschnitte sind Fertigmasse,
d.h.
für gehobelte bzw. geschnittene Bauteile sind
entsprechend Mehrstärken zu berücksichtigen und in die
Einheitspreise einzurechnen.

Wanddicke: 25 cm
Wandhöhe  varriert von 3,38 m -7,49 m

CLT Wand 200mm 5-lagig (5s)
 Holzmassivwänden Brettsperrholz BSP Stärke 200 mm,  5-
lagig, vorgefertigt im Werk.

Aufbau 5s: 40-40-40-40-40 mm

auf Rohdecke montieren, einschließlich
Befestigungsmaterial. Die CLT Innenwand sitzt auf der
Rohdecke und wird darauf Zug und Schubfest
montiert.Anschlüsse seitlich und oben nach Statik

Wandbekleidung beidseitig aus, jeweils einer doppelten
Beplankung aus  2 x 12,5 mm GKB Platten, Befestigung
mit geeigneten Schrauben,  Oberfläche gespachtelt mit
Fein- oder Flächenspachtel Oberflächenqualität,
Qualitätsstufe Q2 herzustellen.

Eventuelle Installationsabeiten der Fremdgewerke sind
vor der fertigen Beplankung der Wände zu
berücksichtigen, d.h  die Wände können erst nach
Freigabe durch die Bauleitung endgültig fertig gestellt
werden.

Abrechnung erfolgt nach Fläche montierter Wand,
einschließlich Herstellung, Abbund, Lieferung und
Montage sowie Holzschutz. Sämtlicher Verschnitt in
Folge der Wandgeometrie ist einzurechnen.

Wandtyp 9
Menge: 163,240 m2

**16.03.0580 Türaussparung Aufzugswand 1,20 x 2,30 m**
Türaussparung Aufzugswand 1,20 x 2,30 m
Aussparung in vorbeschriebenen Wandkonstruktionen
herstellen. Die Herstellung von entsprechenden Wechseln
ist einzukalkulieren. Die Ausleibung der Aussparung aus
2 x Gipsplatten GKB DIN 18180 ist einzukalkulieren.
Abmessungen:  lxh:  1,20 x 2,30 m
Menge: 2,000 St

**16.03.0590 Türaussparung Wand 1,675 x 2,51 m**
Türaussparung Wand 1,675 x 2,51 m
Aussparung in vorbeschriebenen Wandkonstruktionen
herstellen. Die Herstellung von entsprechenden Wechseln
ist einzukalkulieren. Die Ausleibung der Aussparung aus
2 x Gipsplatten GKB DIN 18180 ist einzukalkulieren.
Abmessungen:  lxh:  1,675 x 2,51 m
Menge: 2,000 St

**16.03.0600 Türaussparung Wand 1,675 x 2,33 m**
Türaussparung Wand 1,675 x 2,33 m
Aussparung in vorbeschriebenen Wandkonstruktionen
herstellen. Die Herstellung von entsprechenden Wechseln
ist einzukalkulieren. Die Ausleibung der Aussparung aus
2 x Gipsplatten GKB DIN 18180 ist einzukalkulieren.
Abmessungen:  lxh:  1,675 x 2,33 m
Menge: 1,000 St

**16.03.0610 Türaussparung Wand 1,135 x 2,335 m**
Türaussparung Wand 1,135 x 2,335 m
Aussparung in vorbeschriebenen Wandkonstruktionen
herstellen. Die Herstellung von entsprechenden Wechseln
ist einzukalkulieren. Die Ausleibung der Aussparung aus
2 x Gipsplatten GKB DIN 18180 ist einzukalkulieren.
Abmessungen:  lxh:  1,675 x 2,51 m
Menge: 1,000 St

**16.03.0620 Aussparung Wand 0,20 x 0,20 m**
Aussparung Wand 0,20 x 0,20 m
Aussparung in vorbeschriebenen Wandkonstruktionen
herstellen. Die Herstellung von entsprechenden Wechseln
ist einzukalkulieren. Die Ausleibung der Aussparung aus
2 x Gipsplatten GKB DIN 18180 ist einzukalkulieren.
Abmessungen:  lxh:  0,20 x 0,20 m
Menge: 2,000 St

#### 16.04 T 04 Holzaußenwände

**16.04.0010 Feuchtigkeitssperre, b = 240 mm,**
Feuchtigkeitssperre, b = 240 mm,
Feuchtigkeitssperre z.B. aus Bitumendachbahnstreifen
als Unterlage nachfolgender Wandkonstruktionen unter
der Nivellierschwelle verlegen.
Material: G 200 S4 oder glw.
Breite: b = 240 mm
Verarbeitung: Stoßüberlappung mind. 80 mm
Menge: 170,000 m

**16.04.0020 Holzständerwand EG, d = 37 cm, Höhe ca. bis 4,21 m**
Holzständerwand EG, d = 37 cm, Höhe ca. bis 4,21 m

Holzständerwand tragend als Außenwand, bestehend aus
Fassadendämmplatten, Fußschwelle, Pfosten und Riegeln
aus Vollholz, innenliegender Beplankung  aus OSB 3
Platte als Dampfsperre und Wärmedämmung sowie
raumseitiger Bekleidung aus ausgedämmter
Unterkonstruktion und doppelter Trockenbauplatte,
herstellen, abbinden, auf die Baustelle liefern und
dort aufstellen.
Es wird darauf hingewiesen, dass die Holzständerwand
tragende statische Funktion hat.
Der Feuchtigkeitsgehalt der zu verwendenden Hölzer muss
unter dem in der DIN 1052 vorgegebenem Wert von 15%
liegen. Die angegebenen Querschnitte sind Fertigmasse,
d.h.
für gehobelte bzw. geschnittene Bauteile sind
entsprechend Mehrstärken zu berücksichtigen und in die
Einheitspreise einzurechnen.

Wanddicke: 37 cm
Wandhöhe  variiert  von 2,44 m -4,21 m

100 mm Fassadendämmplatten aus Holzfaser (WF),
Bemessungswert der Wärmeleitfähigkeit Lambda = 0,042
W/mK, WF 042 WAB

Fußschwelle b/h ca. 12/20 cm aus Vollholz C24 KVH NSi
liefern und auf Stahlbetonsockel montieren,
einschließlich Befestigungsmaterial. Die Holztafel
Außenwand sitzt teilweise auf einem Betonsockel mit
20cm breite und wird darauf Zug und Schubfest montiert.
Zwischen Schwelle und Stahlbetonsockel  ist eine
Trennlage herzustellen, siehe gesonderte Position.
Befestigung Schwelle nach Statik.
Pfosten b/h ca. 8/20cm aus Vollholz C24 KVH NSi, e =
62,5 cm
Riegel b/h ca. 8/20cm aus Vollholz C24 KVH NSi
Befestigung oben der HTW an Decke nach Statik

Wärmedämmung aus Mineralfaser Dämmplatten, Dicke 200mm,
WLG 035 zwischen den Holzrahmen, dicht und Hohraumfrei
verlegt,
Bemessungswert der Wärmeleitfähigkeit Lambda =
0,035W/mK
Bezeichnung nach DIN EN 13162/DIN 4108-10: MW 035 WZ

Innerer Beplankung aus  OSB 3 Platten nach DIN EN 300
formaldehydfrei verleimt, Stärke 15 mm, Rohdichte p > =
600 kg/m³ in der Wand integriert, Stöße und Anschlüsse
umlaufend luftdicht angeschlossen bzw. abgeklebt mit
geeigneten Folien bzw. Klebebändern. Befestigung mit
geeigneten Schrauben.

Wandbekleidung raumseitig,  aus einer Unterkonstruktion
(Installationsebene) aus Latten 30/50 mm, e = 62,5 mm S
10, ausgedämmt mit Mineralfaserdämmplatte nach DIN EN
13171, lambda=0,035 W/(mK), 30 mm und einer doppelten
Beplankung aus  2 x 12,5 mm GKB Platten, Befestigung
mit geeigneten Schrauben,  Oberfläche gespachtelt mit
Fein- oder Flächenspachtel Oberflächenqualität,
Qualitätsstufe Q2 herzustellen.

Eventuelle Installationsarbeiten der Fremdgewerke sind
vor der fertigen Beplankung der Wände zu
berücksichtigen, d.h  die Wände können erst nach
Freigabe durch die Bauleitung endgültig fertig gestellt
werden.

Wandbekleidung außenseitig in gesonderter Position.

Abrechnung erfolgt nach Fläche montierter Wand,
einschließlich Herstellung, Abbund, Lieferung und
Montage sowie Holzschutz. Sämtlicher Verschnitt in
Folge der Wandgeometrie ist einzurechnen.

Wandtyp 13
Menge: 116,000 m2

**16.04.0030 Zulage Aussparung für Fenster l/h ca. 3,89 x 2,25.**
Zulage Aussparung für Fenster l/h ca. 3,89 x 2,25.
Zulage zu vorbeschriebener Wandkonstruktion für die
Herstellung von entsprechenden Wechseln, zum späteren
Einbau eines, bauseitigen Fensterelements.
Abmessungen:  lxh: 3,89 x 2,25 m
Menge: 1,000 St

**16.04.0040 Zulage Aussparung für Fenster l/h ca. 4,20 x 1,26 m + 0.75 x 1,26 m...**
Zulage Aussparung für Fenster l/h ca. 4,20 x 1,26 m +
0.75 x 1,26 m 90° über Eck.
Zulage zu vorbeschriebener Wandkonstruktion für die
Herstellung von entsprechenden Wechseln, zum späteren
Einbau eines, bauseitigen Fensterelements.
Abmessungen:  lxh: 4,20 x 1,26 m + 0,75 x 1,26 m 90°
über Eck
Menge: 1,000 St

**16.04.0050 Zulage Provisorischer Verschluß Fensteröffnung l/h ca. 3,89 x 2,25 m**
Zulage Provisorischer Verschluß Fensteröffnung l/h ca.
3,89 x 2,25 m
Außenwandöffnung bis zur Montage des bauseitigen
Fensterelements mit Folien abdecken. Öffnungsabmessung
b/h ca. 3,89 x 2,25 mm. Zur Aufnahme der Windkräfte
sind bei den Fenstern geeignete
Rahmenunterkonstruktionen aus Holz herzustellen.
Menge: 1,000 St

**16.04.0060 Zulage Provisorischer Verschluß Fensteröffnungl/h ca. 4,20 x 1,26 m...**
Zulage Provisorischer Verschluß Fensteröffnungl/h ca.
4,20 x 1,26 m + 0.75 x 1,26 m 90° über Eck.
Außenwandöffnung bis zur Montage des bauseitigen
Fensterelements mit Folien abdecken. Öffnungsabmessung
b/h ca. 4,20 x 1,26m + 0,75 x 1,26 m 90° über Eck. Zur
Aufnahme der Windkräfte sind bei den Fenstern geeignete
Rahmenunterkonstruktionen aus Holz herzustellen.
Menge: 1,000 St

**16.04.0070 Zulage Aussparung Tür herstellen bxh: 1,,26 x 2,46 m**
Zulage Aussparung Tür herstellen bxh:  1,,26 x 2,46 m

Zulage zu vorbeschriebener Wandkonstruktion für die
Herstellung von entsprechenden Wechseln, zum späteren
Einbau eines, bauseitigen Türelements.
Abmessungen:  bxh:  1,,26 x 2,46 m
Menge: 1,000 St

**16.04.0080 Zulage Aussparung Tür herstellen bxh: 1,,26 x 3,14 m**
Zulage Aussparung Tür herstellen bxh:  1,,26 x 3,14 m

Zulage zu vorbeschriebener Wandkonstruktion für die
Herstellung von entsprechenden Wechseln, zum späteren
Einbau eines, bauseitigen Türelements.
Abmessungen:  bxh:  1,,26 x 3,14 m
Menge: 6,000 St

**16.04.0090 Zulage Aussparung Tür herstellen bxh: 3,01 x 3,50 m**
Zulage Aussparung Tür herstellen bxh:  3,01 x 3,50 m

Zulage zu vorbeschriebener Wandkonstruktion für die
Herstellung von entsprechenden Wechseln, zum späteren
Einbau eines, bauseitigen Türelements.
Abmessungen:  bxh: 3,01 x 3,50m
Menge: 1,000 St

**16.04.0100 Zulage Provisorischer Verschluß Türöffnungl/h ca. 1,26 x 2,46 m**
Zulage Provisorischer Verschluß Türöffnungl/h ca. 1,26
x 2,46 m
Außenwandöffnung bis zur Montage des bauseitigen
Türelements abdecken. Öffnungsabmessung  b/h ca. 1,26 x
2,46 m.
Menge: 1,000 St

**16.04.0110 Zulage Provisorischer Verschluß Türöffnungl/h ca. 1,26 x 3,14m**
Zulage Provisorischer Verschluß Türöffnungl/h ca. 1,26
x 3,14m
Außenwandöffnung bis zur Montage des bauseitigen
Türelements abdecken. Öffnungsabmessung  b/h ca. 1,26 x
3,14 m.
Menge: 6,000 St

**16.04.0120 Zulage Provisorischer Verschluß Türöffnungl/h ca. 3,01 x 3,50m**
Zulage Provisorischer Verschluß Türöffnungl/h ca. 3,01
x 3,50m
Außenwandöffnung bis zur Montage des bauseitigen
Türelements abdecken. Öffnungsabmessung  b/h ca. 3,01 x
3,50 m.
Menge: 1,000 St

**16.04.0130 Holzständerwand EG, d = 42 cm, Höhe ca. bis 4,06m**
Holzständerwand EG, d = 42 cm, Höhe ca. bis 4,06m

Holzständerwand tragend als Außenwand, bestehend aus
Fassadendämmplatten, Fußschwelle, Pfosten und Riegeln
aus Vollholz, innenliegender Beplankung  aus OSB 3
Platte als Dampfsperre und Wärmedämmung sowie
raumseitiger Bekleidung aus  doppelter
Trockenbauplatte,  herstellen, abbinden, auf die
Baustelle liefern und dort aufstellen.
Es wird darauf hingewiesen, dass die Holzständerwand
tragende statische Funktion hat.
Der Feuchtigkeitsgehalt der zu verwendenden Hölzer muss
unter dem in der DIN 1052 vorgegebenem Wert von 15%
liegen. Die angegebenen Querschnitte sind Fertigmasse,
d.h.
für gehobelte bzw. geschnittene Bauteile sind
entsprechend Mehrstärken zu berücksichtigen und in die
Einheitspreise einzurechnen.

Wanddicke: 42 cm
Wandhöhe  variiert  von 2,88 m -4,06 m

180 mm Fassadendämmplatten aus Holzfaser (WF),
Bemessungswert der Wärmeleitfähigkeit Lambda = 0,042
W/mK, WF 042 WAB

Fußschwelle b/h ca. 12/20 cm aus Vollholz C24 KVH NSi
liefern und auf Stahlbetonsockel montieren,
einschließlich Befestigungsmaterial. Die Holztafel
Außenwand sitzt teilweise auf einem Betonsockel mit
20cm breite und wird darauf Zug und Schubfest montiert.
Zwischen Schwelle und Stahlbetonsockel  ist eine
Trennlage herzustellen, siehe gesonderte Position.
Befestigung Schwelle nach Statik.
Pfosten b/h ca. 8/20cm aus Vollholz C24 KVH NSi, e =
62,5 cm
Riegel b/h ca. 8/20cm aus Vollholz C24 KVH NSi
Befestigung oben der HTW an Decke nach Statik.

Wärmdedämmung aus Mineralfaser Dämmplatten, Dicke
200mm, WLG 035 zwischen den Holzrahmen, dicht und
Hohraumfrei verlegt,
Bemessungswert der Wärmeleitfähigkeit Lambda =
0,035W/mK
Bezeichnung nach DIN EN 13162/DIN 4108-10: MW 035 WZ

Innerer Beplankung aus  OSB 3 Platten nach DIN EN 300
formaldehydfrei verleimt, Stärke 15 mm, Rohdichte p > =
600 kg/m³ in der Wand integriert, Stöße und Anschlüsse
umlaufend luftdicht angeschlossen bzw. abgeklebt mit
geeigneten Folien bzw. Klebebändern. Befestigung mit
geeigneten Schrauben.

Wandbekleidung raumseitig,  einer doppelten Beplankung
aus  2 x 12,5 mm GKB Platten, Befestigung mit
geeigneten Schrauben,  Oberfläche gespachtelt mit Fein-
oder Flächenspachtel Oberflächenqualität,
Qualitätsstufe Q2 herzustellen.

Eventuelle Installationsabeiten der Fremdgewerke sind
vor der fertigen Beplankung der Wände zu
berücksichtigen, d.h  die Wände können erst nach
Freigabe durch die Bauleitung endgültig fertig gestellt
werden.

Wandbekleidung außenseitig in gesonderter Position.

Abrechnung erfolgt nach Fläche montierter Wand,
einschließlich Herstellung, Abbund, Lieferung und
Montage sowie Holzschutz. Sämtlicher Verschnitt in
Folge der Wandgeometrie ist einzurechnen.

Wandtyp 14
Menge: 30,000 m2

**16.04.0140 Zulage Aussparung Tür herstellen bxh: 1,,26 x 2,335 m**
Zulage Aussparung Tür herstellen bxh:  1,,26 x 2,335 m

Zulage zu vorbeschriebener Wandkonstruktion für die
Herstellung von entsprechenden Wechseln, zum späteren
Einbau eines, bauseitigen Türelements.
Abmessungen:  bxh:  1,,26 x 2,335 m
Menge: 1,000 St

**16.04.0150 Zulage Provisorischer Verschluß Türöffnungl/h ca. 1,26 x 2,335**
Zulage Provisorischer Verschluß Türöffnungl/h ca. 1,26
x 2,335
Außenwandöffnung bis zur Montage des bauseitigen
Türelements abdecken. Öffnungsabmessung  b/h ca. 1,26 x
2,335 m.
Menge: 1,000 St

**16.04.0160 Holzständerwand EG/OG, d = 34 cm, Höhe ca. bis 5,185m**
Holzständerwand EG/OG, d = 34 cm, Höhe ca. bis 5,185m

Holzständerwand tragend als Außenwand, bestehend aus
Fassadendämmplatten, Fußschwelle, Pfosten und Riegeln
aus Vollholz, innenliegender Beplankung  aus OSB 3
Platte als Dampfsperre und Wärmedämmung sowie
raumseitiger Bekleidung aus  doppelter
Trockenbauplatte,  herstellen, abbinden, auf die
Baustelle liefern und dort aufstellen.
Es wird darauf hingewiesen, dass die Holzständerwand
tragende statische Funktion hat.
Der Feuchtigkeitsgehalt der zu verwendenden Hölzer muss
unter dem in der DIN 1052 vorgegebenem Wert von 15%
liegen. Die angegebenen Querschnitte sind Fertigmasse,
d.h.
für gehobelte bzw. geschnittene Bauteile sind
entsprechend Mehrstärken zu berücksichtigen und in die
Einheitspreise einzurechnen.

Wanddicke: 34 cm
Wandhöhe  variiert  von 0,78 m -5,185 m

100 mm Fassadendämmplatten aus Holzfaser (WF),
Bemessungswert der Wärmeleitfähigkeit Lambda = 0,042
W/mK, WF 042 WAB

Fußschwelle b/h ca. 12/20 cm aus Vollholz C24 KVH NSi
liefern und auf StahlbetonsockelCLT Decke montieren,
einschließlich Befestigungsmaterial. Die Holztafel
Außenwand sitzt teilweise auf einem Betonsockel mit
20cm breite und wird darauf Zug und Schubfest montiert.
Zwischen Schwelle und Stahlbetonsockel  ist eine
Trennlage herzustellen, siehe gesonderte Position.
Befestigung Schwelle nach Statik.
Pfosten b/h ca. 8/20cm aus Vollholz C24 KVH NSi, e =
62,5 cm
Riegel b/h ca. 8/20cm aus Vollholz C24 KVH NSi
Befestigung oben der HTW an Decke nach Statik

Wärmdedämmung aus Mineralfaser Dämmplatten, Dicke
200mm, WLG 035 zwischen den Holzrahmen, dicht und
Hohraumfrei verlegt,
Bemessungswert der Wärmeleitfähigkeit Lambda =
0,035W/mK
Bezeichnung nach DIN EN 13162/DIN 4108-10: MW 035 WZ

Innerer Beplankung aus  OSB 3 Platten nach DIN EN 300
formaldehydfrei verleimt, Stärke 15 mm, Rohdichte p > =
600 kg/m³ in der Wand integriert, Stöße und Anschlüsse
umlaufend luftdicht angeschlossen bzw. abgeklebt mit
geeigneten Folien bzw. Klebebändern. Befestigung mit
geeigneten Schrauben.

Wandbekleidung raumseitig,  einer doppelten Beplankung
aus  2 x 12,5 mm GKB Platten, Befestigung mit
geeigneten Schrauben,  Oberfläche gespachtelt mit Fein-
oder Flächenspachtel Oberflächenqualität,
Qualitätsstufe Q2 herzustellen.

Eventuelle Installationsabeiten der Fremdgewerke sind
vor der fertigen Beplankung der Wände zu
berücksichtigen, d.h  die Wände können erst nach
Freigabe durch die Bauleitung endgültig fertig gestellt
werden.

Wandbekleidung außenseitig in gesonderter Position.

Abrechnung erfolgt nach Fläche montierter Wand,
einschließlich Herstellung, Abbund, Lieferung und
Montage sowie Holzschutz. Sämtlicher Verschnitt in
Folge der Wandgeometrie ist einzurechnen.

Wandtyp15
Menge: 216,000 m2

**16.04.0170 Zulage Aussparung Tor herstellen bxh: 3,21 x 3,60 m**
Zulage Aussparung Tor herstellen bxh:  3,21 x 3,60 m

Zulage zu vorbeschriebener Wandkonstruktion für die
Herstellung von entsprechenden Wechseln, zum späteren
Einbau eines, bauseitigen Türelements.
Abmessungen:  bxh:  1,,26 x 3,14 m
Menge: 1,000 St

**16.04.0180 Zulage Provisorischer Verschluß Toröffnung l/h ca. 3,21 x 3,60m**
Zulage Provisorischer Verschluß Toröffnung l/h ca. 3,21
x 3,60m
Außenwandöffnung bis zur Montage des bauseitigen
Torelements abdecken. Öffnungsabmessung  b/h ca. 3,21 x
3,60 m.
Menge: 1,000 St

**16.04.0190 Zulage Aussparung Tür herstellen bxh: 2,01 x 2,135 m**
Zulage Aussparung Tür herstellen bxh:  2,01 x 2,135 m

Zulage zu vorbeschriebener Wandkonstruktion für die
Herstellung von entsprechenden Wechseln, zum späteren
Einbau eines, bauseitigen Türelements.
Abmessungen:  bxh:  2,01 x 2,135 m
Menge: 3,000 St

**16.04.0200 Zulage Provisorischer Verschluß Türöffnungl/h ca. 2,01 x 2,135 m**
Zulage Provisorischer Verschluß Türöffnungl/h ca. 2,01
x 2,135 m
Außenwandöffnung bis zur Montage des bauseitigen
Türelements abdecken. Öffnungsabmessung  b/h ca. 2,01 x
2,135 m.
Menge: 3,000 St

**16.04.0210 Holzständerwand OG, d = 37 cm, Höhe ca. bis 4,21 m**
Holzständerwand OG, d = 37 cm, Höhe ca. bis 4,21 m

Holzständerwand tragend als Außenwand, bestehend aus
Fassadendämmplatten, Fußschwelle, Pfosten und Riegeln
aus Vollholz, innenliegender Beplankung  aus OSB 3
Platte als Dampfsperre und Wärmedämmung sowie
raumseitiger Bekleidung aus ausgedämmter
Unterkonstruktion und doppelter Trockenbauplatte,
herstellen, abbinden, auf die Baustelle liefern und
dort aufstellen.
Es wird darauf hingewiesen, dass die Holzständerwand
tragende statische Funktion hat.
Der Feuchtigkeitsgehalt der zu verwendenden Hölzer muss
unter dem in der DIN 1052 vorgegebenem Wert von 15%
liegen. Die angegebenen Querschnitte sind Fertigmasse,
d.h.
für gehobelte bzw. geschnittene Bauteile sind
entsprechend Mehrstärken zu berücksichtigen und in die
Einheitspreise einzurechnen.

Wanddicke: 37 cm
Wandhöhe  variiert  von 2,44 m -4,21 m

100 mm Fassadendämmplatten aus Holzfaser (WF),
Bemessungswert der Wärmeleitfähigkeit Lambda = 0,042
W/mK, WF 042 WAB

Fußschwelle b/h ca. 8/20 cm aus Vollholz C24 KVH NSi
liefern und auf Holzdecke montieren, einschließlich
Befestigungsmaterial. Die Holztafel Außenwand  wird
darauf Zug und Schubfest montiert.
Pfosten b/h ca. 8/20cm aus Vollholz C24 KVH NSi, e =
62,5 cm
Riegel b/h ca. 8/20cm aus Vollholz C24 KVH NSi
Befestigung oben nach Statik.

Wärmdedämmung aus Mineralfaser Dämmplatten, Dicke
200mm, WLG 035 zwischen den Holzrahmen, dicht und
Hohraumfrei verlegt,
Bemessungswert der Wärmeleitfähigkeit Lambda =
0,035W/mK
Bezeichnung nach DIN EN 13162/DIN 4108-10: MW 035 WZ

Innerer Beplankung aus  OSB 3 Platten nach DIN EN 300
formaldehydfrei verleimt, Stärke 15 mm, Rohdichte p > =
600 kg/m³ in der Wand integriert, Stöße und Anschlüsse
umlaufend luftdicht angeschlossen bzw. abgeklebt mit
geeigneten Folien bzw. Klebebändern. Befestigung mit
geeigneten Schrauben.

Wandbekleidung raumseitig,  aus einer Unterkonstruktion
(Installationsebene) aus Latten 30/50 mm, e = 62,5 mm S
10, ausgedämmt mit Mineralfserdämmplatte nach DIN EN
13171, lambda=0,035 W/(mK), 30 mm und einer doppelten
Beplankung aus  2 x 12,5 mm GKB Platten, Befestigung
mit geeigneten Schrauben,  Oberfläche gespachtelt mit
Fein- oder Flächenspachtel Oberflächenqualität,
Qualitätsstufe Q2 herzustellen.

Eventuelle Installationsabeiten der Fremdgewerke sind
vor der fertigen Beplankung der Wände zu
berücksichtigen, d.h  die Wände können erst nach
Freigabe durch die Bauleitung endgültig fertig gestellt
werden.

Wandbekleidung außenseitig in gesonderter Position.

Abrechnung erfolgt nach Fläche montierter Wand,
einschließlich Herstellung, Abbund, Lieferung und
Montage sowie Holzschutz. Sämtlicher Verschnitt in
Folge der Wandgeometrie ist einzurechnen.

Wandtyp 16
Menge: 164,000 m2

**16.04.0220 Zulage Aussparung für Fenster l/h ca. 1,995 x 2,70m**
Zulage Aussparung für Fenster l/h ca. 1,995 x 2,70.
Zulage zu vorbeschriebener Wandkonstruktion für die
Herstellung von entsprechenden Wechseln, zum späteren
Einbau eines, bauseitigen Fensterelements.
Abmessungen:  lxh: 1,995 x 2,70 m
Menge: 2,000 St

**16.04.0230 Zulage Aussparung für Fenster l/h ca. 3,99 x 2,70 m + 1,92 x 2,70m ...**
Zulage Aussparung für Fenster l/h ca. 3,99 x 2,70 m +
1,92 x 2,70m 90° über Eck.
Zulage zu vorbeschriebener Wandkonstruktion für die
Herstellung von entsprechenden Wechseln, zum späteren
Einbau eines, bauseitigen Fensterelements.
Abmessungen:  lxh: 3,99 x 2,70 m + 1,92 x 2,70 m 90°
über Eck
Menge: 1,000 St

**16.04.0240 Zulage Aussparung für Fenster l/h ca. 3,89 x 2,70.**
Zulage Aussparung für Fenster l/h ca. 3,89 x 2,70.
Zulage zu vorbeschriebener Wandkonstruktion für die
Herstellung von entsprechenden Wechseln, zum späteren
Einbau eines, bauseitigen Fensterelements.
Abmessungen:  lxh: 3,89 x 2,70 m
Menge: 1,000 St

**16.04.0250 Zulage Aussparung für Fenster l/h ca. 9,515 x 2,70.**
Zulage Aussparung für Fenster l/h ca. 9,515 x 2,70.
Zulage zu vorbeschriebener Wandkonstruktion für die
Herstellung von entsprechenden Wechseln, zum späteren
Einbau eines, bauseitigen Fensterelements.
Abmessungen:  lxh: 9,515 x 2,70 m
Menge: 1,000 St

**16.04.0260 Zulage Aussparung für Fenster l/h ca. 1,39 x 1,55.**
Zulage Aussparung für Fenster l/h ca. 1,39 x 1,55.
Zulage zu vorbeschriebener Wandkonstruktion für die
Herstellung von entsprechenden Wechseln, zum späteren
Einbau eines, bauseitigen Fensterelements.
Abmessungen:  lxh: 1,39x1,55 m
Menge: 2,000 St

**16.04.0270 Zulage Aussparung für Fenster l/h ca. 1,39 x 2,42.**
Zulage Aussparung für Fenster l/h ca. 1,39 x 2,42.
Zulage zu vorbeschriebener Wandkonstruktion für die
Herstellung von entsprechenden Wechseln, zum späteren
Einbau eines, bauseitigen Fensterelements.
Abmessungen:  lxh: 1,39 x 2,42 m
Menge: 3,000 St

**16.04.0280 Zulage Provisorischer Verschluß Fensteröffnung l/h ca. 1,995 x 2,70 m**
Zulage Provisorischer Verschluß Fensteröffnung l/h ca.
1,995 x 2,70 m
Außenwandöffnung bis zur Montage des bauseitigen
Fensterelements mit Folien abdecken. Öffnungsabmessung
b/h ca. 1,995 x 2,70 m. Zur Aufnahme der Windkräfte
sind bei den Fenstern geeignete
Rahmenunterkonstruktionen aus Holz herzustellen.
Menge: 2,000 St

**16.04.0290 Zulage Provisorischer Verschluß Fensteröffnungl/h ca. 3,995 x 2,70m...**
Zulage Provisorischer Verschluß Fensteröffnungl/h ca.
3,995 x 2,70m +1,92 x 2,70m 90° über Eck.
Außenwandöffnung bis zur Montage des bauseitigen
Fensterelements mit Folien abdecken. Öffnungsabmessung
b/h ca. 3,995 x 2,70m + 1,92x2,70 m 90° über Eck. Zur
Aufnahme der Windkräfte sind bei den Fenstern geeignete
Rahmenunterkonstruktionen aus Holz herzustellen.
Menge: 1,000 St

**16.04.0300 Zulage Provisorischer Verschluß Fensteröffnung l/h ca. 3,89 x 2,70 m**
Zulage Provisorischer Verschluß Fensteröffnung l/h ca.
3,89 x 2,70 m
Außenwandöffnung bis zur Montage des bauseitigen
Fensterelements mit Folien abdecken. Öffnungsabmessung
b/h ca. 3,89 x 2,70 m. Zur Aufnahme der Windkräfte sind
bei den Fenstern geeignete Rahmenunterkonstruktionen
aus Holz herzustellen.
Menge: 1,000 St

**16.04.0310 Zulage Provisorischer Verschluß Fensteröffnung l/h ca. 9,515 x 2,70 m**
Zulage Provisorischer Verschluß Fensteröffnung l/h ca.
9,515 x 2,70 m
Außenwandöffnung bis zur Montage des bauseitigen
Fensterelements mit Folien abdecken. Öffnungsabmessung
b/h ca. 9,515 x 2,70 m. Zur Aufnahme der Windkräfte
sind bei den Fenstern geeignete
Rahmenunterkonstruktionen aus Holz herzustellen.
Menge: 1,000 St

**16.04.0320 Zulage Provisorischer Verschluß Fensteröffnung l/h ca. 1,39 x 1,55 m**
Zulage Provisorischer Verschluß Fensteröffnung l/h ca.
1,39 x 1,55 m
Außenwandöffnung bis zur Montage des bauseitigen
Fensterelements mit Folien abdecken. Öffnungsabmessung
b/h ca. 1,39x1,55 m. Zur Aufnahme der Windkräfte sind
bei den Fenstern geeignete Rahmenunterkonstruktionen
aus Holz herzustellen.
Menge: 2,000 St

**16.04.0330 Zulage Provisorischer Verschluß Fensteröffnung l/h ca. 1,39 x 2,42 m**
Zulage Provisorischer Verschluß Fensteröffnung l/h ca.
1,39 x 2,42 m
Außenwandöffnung bis zur Montage des bauseitigen
Fensterelements mit Folien abdecken. Öffnungsabmessung
b/h ca. 1,39 x 2,42m. Zur Aufnahme der Windkräfte sind
bei den Fenstern geeignete Rahmenunterkonstruktionen
aus Holz herzustellen.
Menge: 3,000 St

**16.04.0340 Holzständerwand OG, d = 32 cm, Höhe ca. bis 2,97m**
Holzständerwand OG, d = 32 cm, Höhe ca. bis 2,97m

Holzständerwand tragend als Außenwand, bestehend aus
Fassadendämmplatten, Fußschwelle, Pfosten und Riegeln
aus Vollholz, innenliegender Beplankung  aus OSB 3
Platte als Dampfsperre und Wärmedämmung sowie
raumseitiger Bekleidung aus  doppelter
Trockenbauplatte,  herstellen, abbinden, auf die
Baustelle liefern und dort aufstellen.
Es wird darauf hingewiesen, dass die Holzständerwand
tragende statische Funktion hat.
Der Feuchtigkeitsgehalt der zu verwendenden Hölzer muss
unter dem in der DIN 1052 vorgegebenem Wert von 15%
liegen. Die angegebenen Querschnitte sind Fertigmasse,
d.h.
für gehobelte bzw. geschnittene Bauteile sind
entsprechend Mehrstärken zu berücksichtigen und in die
Einheitspreise einzurechnen.

Wanddicke: 32 cm
Wandhöhe  variiert  von 2,69 m -2,97 m

80mm Fassadendämmplatten aus Holzfaser (WF),
Bemessungswert der Wärmeleitfähigkeit Lambda = 0,042
W/mK, WF 042 WAB

Fußschwelle b/h ca. 8/20 cm aus Vollholz C24 KVH NSi
liefern und auf Holzdecke montieren, einschließlich
Befestigungsmaterial. Die Holztafel Außenwand sitzt auf
der Holzdecke und wird darauf Zug und Schubfest
montiert.  Befestigung Schwelle nach Statik herstellen.
Seitliche Befestigung nach Statik
Pfosten b/h ca. 8/20cm aus Vollholz C24 KVH NSi, e =
62,5 cm
Riegel b/h ca. 8/20cm aus Vollholz C24 KVH NSi
Befestigung oben der HTW an Decke nach Statik.

Wärmdedämmung aus Mineralfaser Dämmplatten, Dicke
200mm, WLG 035 zwischen den Holzrahmen, dicht und
Hohraumfrei verlegt,
Bemessungswert der Wärmeleitfähigkeit Lambda =
0,035W/mK
Bezeichnung nach DIN EN 13162/DIN 4108-10: MW 035 WZ

Innerer Beplankung aus  OSB 3 Platten nach DIN EN 300
formaldehydfrei verleimt, Stärke 15 mm, Rohdichte p > =
600 kg/m³ in der Wand integriert, Stöße und Anschlüsse
umlaufend luftdicht angeschlossen bzw. abgeklebt mit
geeigneten Folien bzw. Klebebändern. Befestigung mit
geeigneten Schrauben.

Wandbekleidung raumseitig,  einer doppelten Beplankung
aus  2 x 12,5 mm GKB Platten, Befestigung mit
geeigneten Schrauben,  Oberfläche gespachtelt mit Fein-
oder Flächenspachtel Oberflächenqualität,
Qualitätsstufe Q2 herzustellen.

Eventuelle Installationsabeiten der Fremdgewerke sind
vor der fertigen Beplankung der Wände zu
berücksichtigen, d.h  die Wände können erst nach
Freigabe durch die Bauleitung endgültig fertig gestellt
werden.

Wandbekleidung außenseitig in gesonderter Position.

Abrechnung erfolgt nach Fläche montierter Wand,
einschließlich Herstellung, Abbund, Lieferung und
Montage sowie Holzschutz. Sämtlicher Verschnitt in
Folge der Wandgeometrie ist einzurechnen.

Wandtyp 17
Menge: 128,000 m2

**16.04.0350 Zulage Aussparung Tür herstellen bxh: 1,,26 x2,235 m**
Zulage Aussparung Tür herstellen bxh:  1,,26 x2,235 m

Zulage zu vorbeschriebener Wandkonstruktion für die
Herstellung von entsprechenden Wechseln, zum späteren
Einbau eines, bauseitigen Türelements.
Abmessungen:  bxh:  1,,26 x 2,235 m
Menge: 1,000 St

**16.04.0360 Zulage Provisorischer Verschluß Türöffnungl/h ca. 1,26 x 2,235m**
Zulage Provisorischer Verschluß Türöffnungl/h ca. 1,26
x 2,235m
Außenwandöffnung bis zur Montage des bauseitigen
Türelements abdecken. Öffnungsabmessung  b/h ca. 1,26 x
2,235 m.
Menge: 1,000 St

**16.04.0370 Holzständerwand Fahrzeughalle, d = 25,9 cm, Höhe ca. bis 2,86m**
Holzständerwand Fahrzeughalle, d = 25,9 cm, Höhe ca.
bis 2,86m

Holzständerwand tragend als Außenwand, bestehend aus
Fassadendämmplatten, Fußschwelle, Pfosten und Riegeln
aus Vollholz,Dampsfbremse raumseitiger Beplankung  aus
19 mm Dreischichtplatte Platte weiß lasiert,
herstellen, abbinden, auf die Baustelle liefern und
dort aufstellen.
Es wird darauf hingewiesen, dass die Holzständerwand
tragende statische Funktion hat.
Der Feuchtigkeitsgehalt der zu verwendenden Hölzer muss
unter dem in der DIN 1052 vorgegebenem Wert von 15%
liegen. Die angegebenen Querschnitte sind Fertigmasse,
d.h.
für gehobelte bzw. geschnittene Bauteile sind
entsprechend Mehrstärken zu berücksichtigen und in die
Einheitspreise einzurechnen.

Wanddicke: 25,9 cm
Wandhöhe  variiert  von 1,451 m -2,86 m

40mm Fassadendämmplatten aus Holzfaser (WF),
Bemessungswert der Wärmeleitfähigkeit Lambda = 0,042
W/mK, WF 042 WAB

Fußschwelle b/h ca. 12/20 cm aus Vollholz C24 KVH NSi
liefern und auf Stahlbetonsockel montieren,
einschließlich Befestigungsmaterial. Die Holztafel
Außenwand sitzt auf einem Betonsockel mit 20cm breite
und wird darauf Zug und Schubfest montiert. Zwischen
Schwelle und Stahlbetonsockel  ist Trennlage
herzustellen, siehe gesonderte Position. Befestigung in
gesonderter Position Schwelle nach Statik. Seitliche
nach Statik
Pfosten b/h ca. 8/20cm aus Vollholz C24 KVH NSi, e =
62,5 cm
Riegel b/h ca. 8/20cm aus Vollholz C24 KVH NSi
Befestigung oben nach Statik

Wärmdedämmung aus Mineralfaser Dämmplatten, Dicke
200mm, WLG 035 zwischen den Holzrahmen, dicht und
Hohraumfrei verlegt,
Bemessungswert der Wärmeleitfähigkeit Lambda =
0,035W/mK
Bezeichnung nach DIN EN 13162/DIN 4108-10: MW 035 WZ

Dampfbremse und Luftdichtheitsschicht, Baustoffklasse
E, sd-Wert ca. 10 m, liefern und gemäß Montageanleitung
auf der Innenseite der Holzständerwand montieren und
fachgerecht abkleben.

Innerer Beplankung aus Dreischichtplatte aus heimischer
Fichte nach DIN 13353 EN 300 formaldehydfrei verleimt
SWP 3, Stärke 19 mm, geschliffen in Sichtqualität ,.
Befestigung mit geeigneten Schrauben.

Eventuelle Installationsabeiten der Fremdgewerke sind
vor der fertigen Beplankung der Wände zu
berücksichtigen, d.h  die Wände können erst nach
Freigabe durch die Bauleitung endgültig fertig gestellt
werden.

Wandbekleidung außenseitig in gesonderter Position.

Abrechnung erfolgt nach Fläche montierter Wand,
einschließlich Herstellung, Abbund, Lieferung und
Montage sowie Holzschutz. Sämtlicher Verschnitt in
Folge der Wandgeometrie ist einzurechnen.

Wandtyp 18
Menge: 78,000 m2

**16.04.0380 Holzständerwand Fahrzeughalle, d = 20 cm, Höhe ca. bis 2,15m**
Holzständerwand Fahrzeughalle, d = 20 cm, Höhe ca. bis
2,15m

Holzständerwand tragend als Außenwand, bestehend aus
Fußschwelle, Pfosten und Riegeln aus Vollholz,
beidseitiger Beplankung  aus 20 mm OSB 3 Platte,
herstellen, abbinden, auf die Baustelle liefern und
dort aufstellen.
Es wird darauf hingewiesen, dass die Holzständerwand
tragende statische Funktion hat.
Der Feuchtigkeitsgehalt der zu verwendenden Hölzer muss
unter dem in der DIN 1052 vorgegebenem Wert von 15%
liegen. Die angegebenen Querschnitte sind Fertigmasse,
d.h.
für gehobelte bzw. geschnittene Bauteile sind
entsprechend Mehrstärken zu berücksichtigen und in die
Einheitspreise einzurechnen.

Wanddicke: 25,9 cm
Wandhöhe  variiert  von 1,451 m -2,15 m

40mm Fassadendämmplatten aus Holzfaser (WF),
Bemessungswert der Wärmeleitfähigkeit Lambda = 0,042
W/mK, WF 042 WAB

Fußschwelle b/h ca. 12/20 cm aus Vollholz C24 KVH NSi
liefern und auf Stahlbetonsockel montieren,
einschließlich Befestigungsmaterial. Die Holztafel
Außenwand sitzt auf einem Betonsockel mit 20cm breite
und wird darauf Zug und Schubfest montiert. Zwischen
Schwelle und Stahlbetonsockel  ist Trennlage
herzustellen, siehe gesonderte Position. Befestigung in
gesonderter Position Schwelle nach Statik. Seitliche
nach Statik
Pfosten b/h ca. 8/20cm aus Vollholz C24 KVH NSi, e =
62,5 cm
Riegel b/h ca. 8/20cm aus Vollholz C24 KVH NSi
Befestigung oben nach Stati

Wärmdedämmung aus Mineralfaser Dämmplatten, Dicke
200mm, WLG 035 zwischen den Holzrahmen, dicht und
Hohraumfrei verlegt,
Bemessungswert der Wärmeleitfähigkeit Lambda =
0,035W/mK
Bezeichnung nach DIN EN 13162/DIN 4108-10: MW 035 WZ

Dampfbremse und Luftdichtheitsschicht, Baustoffklasse
E, sd-Wert ca. 10 m, liefern und gemäß Montageanleitung
auf der Innenseite der Holzständerwand montieren und
fachgerecht abkleben.

Innerer Beplankung aus Dreischichtplatte aus heimischer
Fichte nach DIN 13353 EN 300 formaldehydfrei verleimt
SWP 3, Stärke 19 mm, geschliffen in Sichtqualität ,.
Befestigung mit geeigneten Schrauben.

Eventuelle Installationsabeiten der Fremdgewerke sind
vor der fertigen Beplankung der Wände zu
berücksichtigen, d.h  die Wände können erst nach
Freigabe durch die Bauleitung endgültig fertig gestellt
werden.

Wandbekleidung außenseitig in gesonderter Position.

Abrechnung erfolgt nach Fläche montierter Wand,
einschließlich Herstellung, Abbund, Lieferung und
Montage sowie Holzschutz. Sämtlicher Verschnitt in
Folge der Wandgeometrie ist einzurechnen.

Wandtyp 19
Menge: 115,000 m2

**16.04.0390 Holzständerwand Übungsturm, d = 227,5 cm, Höhe ca. bis m**
Holzständerwand Übungsturm, d = 227,5 cm, Höhe ca. bis
m

Holzständerwand tragend als Außenwand, bestehend aus
Fußschwelle, Pfosten und Riegeln aus Vollholz,
einseitiger Beplankung  aus 12,5 mm GKFI Platte, und 15
mm OSB 3 Platte herstellen, abbinden, auf die Baustelle
liefern und dort aufstellen.
Es wird darauf hingewiesen, dass die Holzständerwand
tragende statische Funktion hat.
Der Feuchtigkeitsgehalt der zu verwendenden Hölzer muss
unter dem in der DIN 1052 vorgegebenem Wert von 15%
liegen. Die angegebenen Querschnitte sind Fertigmasse,
d.h.
für gehobelte bzw. geschnittene Bauteile sind
entsprechend Mehrstärken zu berücksichtigen und in die
Einheitspreise einzurechnen.

Wanddicke: 22,75 cm
Wandhöhe  ca. 13,50m

Fußschwelle b/h ca. 12/20 cm aus Vollholz C24 KVH NSi
liefern und auf Stahlbetonsockel montieren,
einschließlich Befestigungsmaterial. Die Holztafel
Außenwand sitzt auf einem Betonsockel mit 20cm breite
und wird darauf Zug und Schubfest montiert. Zwischen
Schwelle und Stahlbetonsockel  ist Trennlage
herzustellen, siehe gesonderte Position. Befestigung in
gesonderter Position Schwelle nach Statik. Seitlicher
Anschluß nach Statik
Pfosten b/h ca. 8/20cm aus Vollholz C24 KVH NSi, e =
62,5 cm
Riegel b/h ca. 8/20cm aus Vollholz C24 KVH NSi
Befestigung oben nach Statik

Eventuelle Installationsabeiten der Fremdgewerke sind
vor der fertigen Beplankung der Wände zu
berücksichtigen, d.h  die Wände können erst nach
Freigabe durch die Bauleitung endgültig fertig gestellt
werden.

Wandbekleidung außenseitig in gesonderter Position.

Abrechnung erfolgt nach Fläche montierter Wand,
einschließlich Herstellung, Abbund, Lieferung und
Montage sowie Holzschutz. Sämtlicher Verschnitt in
Folge der Wandgeometrie ist einzurechnen.

Wandtyp 20
Menge: 123,000 m2

**16.04.0400 Brettsperrholzwand EG, d = 43,5 cm, Höhe ca. bis 2,88m**
Brettsperrholzwand EG, d = 43,5 cm, Höhe ca. bis 2,88m

Brettsperrholzwand tragend als Außenwand, bestehend aus
Fassadendämmplatten, massiver Brettsperrholzwand
Beplankung  aus 19 mm Dreischichtplatte Platte weiß
lasiert,  herstellen, abbinden, auf die Baustelle
liefern und dort aufstellen.
Es wird darauf hingewiesen, dass die Holzständerwand
tragende statische Funktion hat.
Der Feuchtigkeitsgehalt der zu verwendenden Hölzer muss
unter dem in der DIN 1052 vorgegebenem Wert von 15%
liegen. Die angegebenen Querschnitte sind Fertigmasse,
d.h.
für gehobelte bzw. geschnittene Bauteile sind
entsprechend Mehrstärken zu berücksichtigen und in die
Einheitspreise einzurechnen.

Wanddicke: 43,5 cm
Wandhöhe  2,88 m

180mm Fassadendämmplatten aus Holzfaser (WF),
Bemessungswert der Wärmeleitfähigkeit Lambda = 0,042
W/mK, WF 042 WAB

CLT Wand 200mm 5-lagig (5s)
 Holzmassivwänden Brettsperrholz BSP Stärke 200 mm,  5-
lagig, vorgefertigt im Werk.

Aufbau 5s: 40-40-40-40-40 mm

auf Stahlbetonsockel nach Statik montieren,
einschließlich Befestigungsmaterial. Die CLTl Außenwand
sitzt auf einem Betonsockel mit 20cm breite und wird
darauf Zug und Schubfest montiert. Zwischen Schwelle
und Stahlbetonsockel  ist eine Trennlage herzustellen,
siehe gesonderte Position.

Wandbekleidung raumseitig,  aus einer Unterkonstruktion
(Installationsebene) aus Latten 30/50 mm, e = 62,5 mm S
10, ausgedämmt mit Mineralfserdämmplatte nach DIN EN
13171, lambda=0,035 W/(mK), 30 mm und einer doppelten
Beplankung aus  2 x 12,5 mm GKB Platten, Befestigung
mit geeigneten Schrauben,  Oberfläche gespachtelt mit
Fein- oder Flächenspachtel Oberflächenqualität,
Qualitätsstufe Q2 herzustellen.

Eventuelle Installationsabeiten der Fremdgewerke sind
vor der fertigen Beplankung der Wände zu
berücksichtigen, d.h  die Wände können erst nach
Freigabe durch die Bauleitung endgültig fertig gestellt
werden.

Wandbekleidung außenseitig in gesonderter Position.

Abrechnung erfolgt nach Fläche montierter Wand,
einschließlich Herstellung, Abbund, Lieferung und
Montage sowie Holzschutz. Sämtlicher Verschnitt in
Folge der Wandgeometrie ist einzurechnen.

Wandtyp 11
Menge: 16,000 m2

**16.04.0410 Zulage Aussparung Tür herstellen bxh: 1,26 x 3,14 m**
Zulage Aussparung Tür herstellen bxh:  1,26 x 3,14 m

Zulage zu vorbeschriebener Wandkonstruktion für die
Herstellung von entsprechenden Wechseln, zum späteren
Einbau eines, bauseitigen Türelements.
Abmessungen:  bxh:  1,,26 x 3,14 m
Menge: 1,000 St

**16.04.0420 Zulage Provisorischer Verschluß Türöffnungl/h ca. 1,26 x 3,14**
Zulage Provisorischer Verschluß Türöffnungl/h ca. 1,26
x 3,14
Außenwandöffnung bis zur Montage des bauseitigen
Türelements abdecken. Öffnungsabmessung  b/h ca. 1,26 x
3,14 m.
Menge: 1,000 St

**16.04.0430 Brettsperrholzwand tragen aussteifend ohne Installationsebene 40,5 cm**
Brettsperrholzwand tragen aussteifend ohne
Installationsebene 40,5 cm

Brettsperrholzwand EG, d = 40,5 cm, Höhe ca. bis 2,88m

Brettsperrholzwand tragend als Außenwand, bestehend aus
Fassadendämmplatten, massiver Brettsperrholzwand
Beplankung  aus 19 mm Dreischichtplatte Platte weiß
lasiert,  herstellen, abbinden, auf die Baustelle
liefern und dort aufstellen.
Es wird darauf hingewiesen, dass die Holzständerwand
tragende statische Funktion hat.
Der Feuchtigkeitsgehalt der zu verwendenden Hölzer muss
unter dem in der DIN 1052 vorgegebenem Wert von 15%
liegen. Die angegebenen Querschnitte sind Fertigmasse,
d.h.
für gehobelte bzw. geschnittene Bauteile sind
entsprechend Mehrstärken zu berücksichtigen und in die
Einheitspreise einzurechnen.

Wanddicke: 40,5 cm
Wandhöhe  2,88 m

180mm Fassadendämmplatten aus Holzfaser (WF),
Bemessungswert der Wärmeleitfähigkeit Lambda = 0,042
W/mK, WF 042 WAB

CLT Wand 200mm 5-lagig (5s)
Holzmassivwänden Brettsperrholz BSP Stärke 200 mm,  5-
lagig, vorgefertigt im Werk.

Aufbau 5s: 40-40-40-40-40 mm

auf Stahlbetonsockel montieren, einschließlich
Befestigungsmaterial. Die CLT Außenwand sitzt auf einem
Betonsockel mit 20cm breite und wird darauf Zug und
Schubfest montiert. Zwischen Schwelle und
Stahlbetonsockel  ist eine Schaldämmende Lagerung
herzustellen, siehe gesonderte Position.

Wandbekleidung raumseitig,  aus einer doppelten
Beplankung aus  2 x 12,5 mm GKB Platten, Befestigung
mit geeigneten Schrauben,  Oberfläche gespachtelt mit
Fein- oder Flächenspachtel Oberflächenqualität,
Qualitätsstufe Q2 herzustellen.

Eventuelle Installationsarbeiten der Fremdgewerke sind
vor der fertigen Beplankung der Wände zu
berücksichtigen, d.h  die Wände können erst nach
Freigabe durch die Bauleitung endgültig fertig gestellt
werden.

Wandbekleidung außenseitig in gesonderter Position.

Abrechnung erfolgt nach Fläche montierter Wand,
einschließlich Herstellung, Abbund, Lieferung und
Montage sowie Holzschutz. Sämtlicher Verschnitt in
Folge der Wandgeometrie ist einzurechnen.

Wandtyp 12
Menge: 17,000 m2

**16.04.0440 Holzständerwand Attika, d = 18,2 cm, Höhe ca. 0,60 m**
Holzständerwand Attika, d = 18,2 cm, Höhe ca. 0,60 m

Holzständerwand tragend als Außenwand, bestehend aus
Fußschwelle, Pfosten und Riegeln aus Vollholz,
innenliegender Beplankung  aus OSB 3 Platte als
Dampfsperre und Wärmedämmung, herstellen, abbinden, auf
die Baustelle liefern und dort aufstellen.
Es wird darauf hingewiesen, dass die Holzständerwand
tragende statische Funktion hat.
Der Feuchtigkeitsgehalt der zu verwendenden Hölzer muss
unter dem in der DIN 1052 vorgegebenem Wert von 15%
liegen. Die angegebenen Querschnitte sind Fertigmasse,
d.h.
für gehobelte bzw. geschnittene Bauteile sind
entsprechend Mehrstärken zu berücksichtigen und in die
Einheitspreise einzurechnen.

Wanddicke: 18,2 cm
Wandhöhe  0,60 m

Fußschwelle, Pfosten und Riegels b/h ca. 8/16 cm aus
Vollholz C24 KVH NSi
liefern und auf Brettperrholzdecke montieren,
einschließlich Befestigungsmaterial.
Wärmdedämmung aus Mineralfaser Dämmplatten, Dicke 160
mm, WLG 035 zwischen den Holzrahmen, dicht und
Hohraumfrei verlegt,
Bemessungswert der Wärmeleitfähigkeit Lambda =
0,035W/mK
Bezeichnung nach DIN EN 13162/DIN 4108-10: MW 035 WZ

Innerer Beplankung aus  OSB 3 Platten nach DIN EN 300,
, formaldehydfrei verleimt, Stärke 22 mm, Rohdichte p >
= 600 kg/m³ in der Wand integriert, Stöße und
Anschlüsse umlaufend luftdicht angeschlossen bzw.
abgeklebt mit geeigneten Folien bzw. Klebebändern.
Befestigung mit geeigneten Schrauben.

Eventuelle Installationsabeiten der Fremdgewerke sind
vor der fertigen Beplankung der Wände zu
berücksichtigen, d.h  die Wände können erst nach
Freigabe durch die Bauleitung endgültig fertig gestellt
werden.

Abrechnung erfolgt nach Fläche montierter Wand,
einschließlich Herstellung, Abbund, Lieferung und
Montage sowie Holzschutz. Sämtlicher Verschnitt in
Folge der Wandgeometrie ist einzurechnen.
Menge: 68,000 m2

**16.04.0450 Holzständerwand Attika, d = 18,2 cm, Höhe ca. 0,40m**
Holzständerwand Attika, d = 18,2 cm, Höhe ca. 0,40m

Holzständerwand tragend als Außenwand, bestehend aus
Fußschwelle, Pfosten und Riegeln aus Vollholz,
innenliegender Beplankung  aus OSB 3 Platte als
Dampfsperre und Wärmedämmung, herstellen, abbinden, auf
die Baustelle liefern und dort aufstellen.
Es wird darauf hingewiesen, dass die Holzständerwand
tragende statische Funktion hat.
Der Feuchtigkeitsgehalt der zu verwendenden Hölzer muss
unter dem in der DIN 1052 vorgegebenem Wert von 15%
liegen. Die angegebenen Querschnitte sind Fertigmasse,
d.h.
für gehobelte bzw. geschnittene Bauteile sind
entsprechend Mehrstärken zu berücksichtigen und in die
Einheitspreise einzurechnen.

Wanddicke: 18,2 cm
Wandhöhe  0,40 m

Fußschwelle + Pfosten und Riegel b/h ca. 8/16 cm aus
Vollholz C24 KVH NSi,
liefern und auf Brettperrholzdecke montieren,
einschließlich Befestigungsmaterial.
Wärmdedämmung aus Mineralfaser Dämmplatten, Dicke 160
mm, WLG 035 zwischen den Holzrahmen, dicht und
Hohraumfrei verlegt,
Bemessungswert der Wärmeleitfähigkeit Lambda =
0,035W/mK
Bezeichnung nach DIN EN 13162/DIN 4108-10: MW 035 WZ

Innerer Beplankung aus  OSB 3 Platten nach DIN EN 300,
, formaldehydfrei verleimt, Stärke 22 mm, Rohdichte p >
= 600 kg/m³ in der Wand integriert, Stöße und
Anschlüsse umlaufend luftdicht angeschlossen bzw.
abgeklebt mit geeigneten Folien bzw. Klebebändern.
Befestigung mit geeigneten Schrauben.

Eventuelle Installationsabeiten der Fremdgewerke sind
vor der fertigen Beplankung der Wände zu
berücksichtigen, d.h  die Wände können erst nach
Freigabe durch die Bauleitung endgültig fertig gestellt
werden.

Abrechnung erfolgt nach Fläche montierter Wand,
einschließlich Herstellung, Abbund, Lieferung und
Montage sowie Holzschutz. Sämtlicher Verschnitt in
Folge der Wandgeometrie ist einzurechnen.
Menge: 9,000 m2

**16.04.0460 Holzständerwand Attika, d = 18,2 cm, Höhe ca. 0,50-0,6m**
Holzständerwand Attika, d = 18,2 cm, Höhe ca. 0,50-0,6m

Holzständerwand tragend als Außenwand, bestehend aus
Fußschwelle, Pfosten und Riegeln aus Vollholz,
innenliegender Beplankung  aus OSB 3 Platte als
Dampfsperre und Wärmedämmung, herstellen, abbinden, auf
die Baustelle liefern und dort aufstellen.
Es wird darauf hingewiesen, dass die Holzständerwand
tragende statische Funktion hat.
Der Feuchtigkeitsgehalt der zu verwendenden Hölzer muss
unter dem in der DIN 1052 vorgegebenem Wert von 15%
liegen. Die angegebenen Querschnitte sind Fertigmasse,
d.h.
für gehobelte bzw. geschnittene Bauteile sind
entsprechend Mehrstärken zu berücksichtigen und in die
Einheitspreise einzurechnen.

Wanddicke: 18,2 cm
Wandhöhe  0,50-0,60 m
Unterkante Schräg, dem Dachverlauf muit Gefälle folgend
Fußschwelle + Pfosten und Riegel b/h ca. 8/16 cm aus
Vollholz C24 KVH NSi,
liefern und auf Brettperrholzdecke montieren,
einschließlich Befestigungsmaterial.
Wärmdedämmung aus Mineralfaser Dämmplatten, Dicke 160
mm, WLG 035 zwischen den Holzrahmen, dicht und
Hohraumfrei verlegt,
Bemessungswert der Wärmeleitfähigkeit Lambda =
0,035W/mK
Bezeichnung nach DIN EN 13162/DIN 4108-10: MW 035 WZ

Innerer Beplankung aus  OSB 3 Platten nach DIN EN 300,
, formaldehydfrei verleimt, Stärke 22 mm, Rohdichte p >
= 600 kg/m³ in der Wand integriert, Stöße und
Anschlüsse umlaufend luftdicht angeschlossen bzw.
abgeklebt mit geeigneten Folien bzw. Klebebändern.
Befestigung mit geeigneten Schrauben.

Eventuelle Installationsabeiten der Fremdgewerke sind
vor der fertigen Beplankung der Wände zu
berücksichtigen, d.h  die Wände können erst nach
Freigabe durch die Bauleitung endgültig fertig gestellt
werden.

Abrechnung erfolgt nach Fläche montierter Wand,
einschließlich Herstellung, Abbund, Lieferung und
Montage sowie Holzschutz. Sämtlicher Verschnitt in
Folge der Wandgeometrie ist einzurechnen.
Menge: 16,500 m2

**16.04.0470 Attikabohle als BFU 3-Schichtplatte 25 mm/ b=260 mm auf der Attika ...**
Attikabohle als BFU 3-Schichtplatte 25 mm/ b=260 mm auf
der Attika der Holzrahmen Außenwand herstellen,
abbinden, auf die Baustelle liefern und dort aufstellen
und nach Vorgabe des Tragwerksplaners verankern.,
gefertigt aus Bau Furnierschichtholz 25 mm.

Der Feuchtigkeitsgehalt der zu verwendenden Bretter
muss unter dem in der DIN 1052 vorgegebenem Wert von
15%liegen. Die angegebenen Querschnitte sind
Fertigmasse, d.h.für gehobelte bzw. geschnittene
Bauteile sind entsprechend Mehrstärken zu
berücksichtigen und in die Einheitspreise einzurechnen.
Menge: 197,000 m

**16.04.0480 Attikabohle als BFU 3-Schichtplatte 25 mm/ b=200 mm auf der Attika ...**
Attikabohle als BFU 3-Schichtplatte 25 mm/ b=200 mm auf
der Attika dem Holzrahmen Attikaelement herstellen,
abbinden, auf die Baustelle liefern und dort aufstellen
und nach Vorgabe des Tragwerksplaners verankern.,
gefertigt aus Bau Furnierschichtholz 25 mm.

Der Feuchtigkeitsgehalt der zu verwendenden Bretter
muss unter dem in der DIN 1052 vorgegebenem Wert von
15%liegen. Die angegebenen Querschnitte sind
Fertigmasse, d.h.für gehobelte bzw. geschnittene
Bauteile sind entsprechend Mehrstärken zu
berücksichtigen und in die Einheitspreise einzurechnen.
Menge: 50,000 m

**16.04.0490 Holzständerwand Brüstungselement, d = 18,2 cm, Höhe ca. 0,66m**
Holzständerwand Brüstungselement, d = 18,2 cm, Höhe ca.
0,66m

Holzständerwand tragend als Außenwand, bestehend aus
Fußschwelle, Pfosten und Riegeln aus Vollholz,
innenliegender Beplankung  aus OSB 3 Platte als
Dampfsperre und Wärmedämmung, herstellen, abbinden, auf
die Baustelle liefern und dort aufstellen.
Es wird darauf hingewiesen, dass die Holzständerwand
tragende statische Funktion hat.
Der Feuchtigkeitsgehalt der zu verwendenden Hölzer muss
unter dem in der DIN 1052 vorgegebenem Wert von 15%
liegen. Die angegebenen Querschnitte sind Fertigmasse,
d.h.
für gehobelte bzw. geschnittene Bauteile sind
entsprechend Mehrstärken zu berücksichtigen und in die
Einheitspreise einzurechnen.

Wanddicke: 18,2 cm
Wandhöhe  0,66 m

Fußschwelle + Pfosten  b/h ca. 8/16 cm aus Vollholz C24
KVH NSi, Riegel b/h ca. 16/16 cm aus Vollholz C24 KVH
NSi,
liefern und auf Brettperrholzdecke montieren,
einschließlich Befestigungsmaterial.
Wärmdedämmung aus Mineralfaser Dämmplatten, Dicke 160
mm, WLG 035 zwischen den Holzrahmen, dicht und
Hohraumfrei verlegt,
Bemessungswert der Wärmeleitfähigkeit Lambda =
0,035W/mK
Bezeichnung nach DIN EN 13162/DIN 4108-10: MW 035 WZ

Innerer Beplankung aus  OSB 3 Platten nach DIN EN 300,
, formaldehydfrei verleimt, Stärke 22 mm, Rohdichte p >
= 600 kg/m³ in der Wand integriert, Stöße und
Anschlüsse umlaufend luftdicht angeschlossen bzw.
abgeklebt mit geeigneten Folien bzw. Klebebändern.
Befestigung mit geeigneten Schrauben.

Eventuelle Installationsabeiten der Fremdgewerke sind
vor der fertigen Beplankung der Wände zu
berücksichtigen, d.h  die Wände können erst nach
Freigabe durch die Bauleitung endgültig fertig gestellt
werden.

Abrechnung erfolgt nach Fläche montierter Wand,
einschließlich Herstellung, Abbund, Lieferung und
Montage sowie Holzschutz. Sämtlicher Verschnitt in
Folge der Wandgeometrie ist einzurechnen.
Menge: 6,500 m2

**16.04.0500 Holzständerwand Attikaelement, d = 18,2 cm, Höhe ca. 1,64m**
Holzständerwand Attikaelement, d = 18,2 cm, Höhe ca.
1,64m

Holzständerwand tragend als Außenwand, bestehend aus
Fußschwelle, Pfosten und Riegeln aus Vollholz,
innenliegender Beplankung  aus OSB 3 Platte als
Dampfsperre, herstellen, abbinden, auf die Baustelle
liefern und dort aufstellen.
Es wird darauf hingewiesen, dass die Holzständerwand
tragende statische Funktion hat.
Der Feuchtigkeitsgehalt der zu verwendenden Hölzer muss
unter dem in der DIN 1052 vorgegebenem Wert von 15%
liegen. Die angegebenen Querschnitte sind Fertigmasse,
d.h.
für gehobelte bzw. geschnittene Bauteile sind
entsprechend Mehrstärken zu berücksichtigen und in die
Einheitspreise einzurechnen.

Wanddicke: 18,2 cm
Wandhöhe  1,64 m

Fußschwelle + Pfosten und Riegel b/h ca. 8/16 cm aus
Vollholz C24 KVH NSi,
liefern und seitlich an Wänden und Brettperrholzdecke
montieren, einschließlich Befestigungsmaterial.
Ständerwerk ungedämmt,

Innerer Beplankung aus  OSB 3 Platten nach DIN EN 300,
, formaldehydfrei verleimt, Stärke 22 mm, Rohdichte p >
= 600 kg/m³ in der Wand integriert, Stöße und
Anschlüsse umlaufend luftdicht angeschlossen bzw.
abgeklebt mit geeigneten Folien bzw. Klebebändern.
Befestigung mit geeigneten Schrauben.

Eventuelle Installationsabeiten der Fremdgewerke sind
vor der fertigen Beplankung der Wände zu
berücksichtigen, d.h  die Wände können erst nach
Freigabe durch die Bauleitung endgültig fertig gestellt
werden.

Abrechnung erfolgt nach Fläche montierter Wand,
einschließlich Herstellung, Abbund, Lieferung und
Montage sowie Holzschutz. Sämtlicher Verschnitt in
Folge der Wandgeometrie ist einzurechnen.
Menge: 37,000 m2

**16.04.0510 Holzständerwand Attikaelement, d = 20 cm, Höhe ca. 2,14m**
Holzständerwand Attikaelement, d = 20 cm, Höhe ca.
2,14m

Holzständerwand tragend als Außenwand, bestehend aus
Fußschwelle, Pfosten und Riegeln aus Vollholz,
beidseitiger Beplankung  aus OSB 3 Platte als
Dampfsperre, herstellen, abbinden, auf die Baustelle
liefern und dort aufstellen.
Es wird darauf hingewiesen, dass die Holzständerwand
tragende statische Funktion hat.
Der Feuchtigkeitsgehalt der zu verwendenden Hölzer muss
unter dem in der DIN 1052 vorgegebenem Wert von 15%
liegen. Die angegebenen Querschnitte sind Fertigmasse,
d.h.
für gehobelte bzw. geschnittene Bauteile sind
entsprechend Mehrstärken zu berücksichtigen und in die
Einheitspreise einzurechnen.

Wanddicke: 20 cm
Wandhöhe  2,14 m

Fußschwelle + Pfosten und Riegel b/h ca. 8/16 cm aus
Vollholz C24 KVH NSi,
liefern und seitlich an Hallenbinder und
Brettperrholzdecke montieren, einschließlich
Befestigungsmaterial.
Ständerwerk ungedämmt,

Innerer Beplankung aus  OSB 3 Platten nach DIN EN 300,
, formaldehydfrei verleimt, Stärke 22 mm, Rohdichte p >
= 600 kg/m³ in der Wand integriert, Stöße und
Anschlüsse umlaufend luftdicht angeschlossen bzw.
abgeklebt mit geeigneten Folien bzw. Klebebändern.
Befestigung mit geeigneten Schrauben.

Eventuelle Installationsabeiten der Fremdgewerke sind
vor der fertigen Beplankung der Wände zu
berücksichtigen, d.h  die Wände können erst nach
Freigabe durch die Bauleitung endgültig fertig gestellt
werden.

Abrechnung erfolgt nach Fläche montierter Wand,
einschließlich Herstellung, Abbund, Lieferung und
Montage sowie Holzschutz. Sämtlicher Verschnitt in
Folge der Wandgeometrie ist einzurechnen.
Menge: 106,000 m2

**16.04.0520 Attikabohle als BFU 3-Schichtplatte 25 mm/ b=260 mm auf der Attika ...**
Attikabohle als BFU 3-Schichtplatte 25 mm/ b=260 mm auf
der Attika der Holzrahmen Attikaelement herstellen,
abbinden, auf die Baustelle liefern und dort aufstellen
und nach Vorgabe des Tragwerksplaners verankern.,
gefertigt aus Bau Furnierschichtholz 25 mm.

Der Feuchtigkeitsgehalt der zu verwendenden Bretter
muss unter dem in der DIN 1052 vorgegebenem Wert von
15%liegen. Die angegebenen Querschnitte sind
Fertigmasse, d.h.für gehobelte bzw. geschnittene
Bauteile sind entsprechend Mehrstärken zu
berücksichtigen und in die Einheitspreise einzurechnen.
Menge: 50,000 m

#### 16.05 T 05 CLT Dach- Deckenelemente

**Ausführungsbeschreibung Liefern, Abbinden und Montieren von CLT-Dach- Deckenele**
*Liefern, Abbinden und Montieren von CLT-Dach- Deckenelementen*
Liefern, Abbinden und Montieren von CLT-Dach-
Deckenelementen

Liefern Abbinden und Montieren von CLT-Dach-
Deckenelementen inkl. aller erforderlichen
Befestigungen, Abdichtungen und sonstigen
Nebenleistungen. Abrechnung erfolgt nach der montierten
CLT Bauteilfläche bzw. Masterpanelfläche. Öffnungen in
den Elementen werden übermessen.

Detailausbildungen der Elemente gem Angaben Statik.

**16.05.0010 CLT 5 s Brettsperrholz 180 mm 5-lagig**
CLT 5 s  Brettsperrholz 180 mm 5-lagig

Ausführung aus Nadelholz (Fichte), C 24  technisch
getrocknet mit Holzfeuchte 10% (± 2-%), Verklebung nach
Maßgabe des Herstellers
Nutzungsklasse 1 (Luftfeuchtigkeit< 65-%).
Feuerwiderstandsklasse F 30: Abbrand unten
Abbrandraten 0,7 mm / min.

Elementdicke d ca. 180 mm.

Auflager auf Holzständerwänden bzw. Holzträgern.
Befestigung auf den Auflagerkonstruktionen mit
Befestigungsmitteln  gemäß den statischen
Erfordernissen.
Deckenelemente zur Ausbildung der Decken-/Dach
Tragkonstruktion u.ä. komplett wie beschrieben liefern
und montieren. Abrechnung nach m² verbauter Decke/Dach.

Der Mehraufwand für Randelemente ist einzurechnen.
Bauteiltyp: Dachelement FahrzeughalleDicke: 180
mmAnzahl der Lagen: 5Lagenaufbau:  40 - 30 - 40 - 30 -
40Dachfläche (LxB): 12,41  x .13,75 mGrundriss-Form:
Rechteck Elementabmessung: Lmax = 12,41 m  B max = 1,0
mOberfläche:  Oberseite Industrie Unterseitig | -
Sichtqualität

Einbauort Über EG Fahrzeughalle D 104 Achse 2-4
Menge: 171,000 m2

**16.05.0020 CLT 5 s Brettsperrholz 180 mm 5-lagig**
CLT 5 s  Brettsperrholz 180 mm 5-lagig

Ausführung aus Nadelholz (Fichte),  C 24  technisch
getrocknet mit Holzfeuchte 10% (± 2-%), Verklebung nach
Maßgabe des Herstellers
Nutzungsklasse 1 (Luftfeuchtigkeit< 65-%).
Feuerwiderstandsklasse F 30: Abbrand unten
Abbrandraten 0,7 mm / min.

Elementdicke d ca. 180 mm.

Auflager auf Holzständerwänden bzw. Holzträgern.
Befestigung auf den Auflagerkonstruktionen mit
Befestigungsmitteln  gemäß den statischen
Erfordernissen.
Deckenelemente zur Ausbildung der Decken-/Dach
Tragkonstruktion u.ä. komplett wie beschrieben liefern
und montieren. Abrechnung nach m² verbauter Decke/Dach.

Der Mehraufwand für Randelemente ist einzurechnen.
Bauteiltyp: Dachelement FahrzeughalleDicke: 180
mmAnzahl der Lagen: 5Lagenaufbau:  40 - 30 - 40 - 30 -
40Dachfläche (LxB): 18 m  x .13,75 mGrundriss-Form:
Rechteck Elementabmessung: Lmax = 9,00 m  Bmax = 1,0
mOberfläche:  Oberseite Industrie Unterseitig | -
Sichtqualität
Einbauort Über EG Fahrzeughalle D 104  Achse 4-8
Menge: 247,500 m2

**16.05.0030 CLT 5 s Brettsperrholz 180 mm 5-lagig**
CLT 5 s  Brettsperrholz 180 mm 5-lagig

Ausführung aus Nadelholz (Fichte),  C 24  technisch
getrocknet mit Holzfeuchte 10% (± 2-%), Verklebung nach
Maßgabe des Herstellers
Nutzungsklasse 1 (Luftfeuchtigkeit< 65-%).
Feuerwiderstandsklasse F 30: Abbrand unten
Abbrandraten 0,7 mm / min.

Elementdicke d ca. 180 mm.

Auflager auf Holzständerwänden bzw. Holzträgern.
Befestigung auf den Auflagerkonstruktionen mit
Befestigungsmitteln  gemäß den statischen
Erfordernissen.
Deckenelemente zur Ausbildung der Decken-/Dach
Tragkonstruktion u.ä. komplett wie beschrieben liefern
und montieren. Abrechnung nach m² verbauter Decke/Dach.

Der Mehraufwand für Randelemente ist einzurechnen.
Bauteiltyp: Dachelement FahrzeughalleDicke: 180
mmAnzahl der Lagen: 5Lagenaufbau:  40 - 30 - 40 - 30 -
40Dachfläche (LxB): (5,62+11,50)/2 +  x .10,20 m /
5,60x 3,525 mGrundriss-Form: Trapezform und Rechteck
Elementabmessung: Lmax = 11,50 m  Bmax = 1,0
mOberfläche:  Oberseite Industrie Unterseitig | -
Sichtqualität
Einbauort Über EG Fahrzeughalle D 104 Achse 8-10
Menge: 109,000 m2

**16.05.0040 CLT 5 s Brettsperrholz 180 mm 5-lagig**
CLT 5 s  Brettsperrholz 180 mm 5-lagig

Ausführung aus Nadelholz (Fichte),  C 24  technisch
getrocknet mit Holzfeuchte 10% (± 2-%), Verklebung nach
Maßgabe des Herstellers
Nutzungsklasse 1 (Luftfeuchtigkeit< 65-%).
Feuerwiderstandsklasse F 30: Abbrand unten
Abbrandraten 0,7 mm / min.

Elementdicke d ca. 180 mm.

Auflager auf Holzständerwänden bzw. Holzträgern.
Befestigung auf den Auflagerkonstruktionen mit
Befestigungsmitteln  gemäß den statischen
Erfordernissen.
Deckenelemente zur Ausbildung der Decken-/Dach
Tragkonstruktion u.ä. komplett wie beschrieben liefern
und montieren. Abrechnung nach m² verbauter Decke/Dach.

Der Mehraufwand für Randelemente ist einzurechnen.
Bauteiltyp: Dachelement FahrzeughalleDicke: 180
mmAnzahl der Lagen: 5Lagenaufbau:  40 - 30 - 40 - 30 -
40Dachfläche (LxB): 3,525m x (5,90+ 7,955)/2 mGrundriss
-
Form: Trapezform und Rechteck Elementabmessung: Lmax =
3,525 m  Bmax = 1,0 mOberfläche:  Oberseite Industrie
Unterseitig | -Sichtqualität
Einbauort Über EG Fahrzeughalle D 104 Achse 8-10
Menge: 24,500 m2

**16.05.0050 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB): 2,05 x .8,75 mGrundriss-Form: Rechteck
Elementabmessung: Lmax = .2,05. m Bmax = 1,0
mOberfläche:  Oberseite Industrie Unterseitig | -
Sichtqualität

D 201
Menge: 18,000 m2

**16.05.0060 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB): 4,47 x .8,765 m + 4,38 x 8,765
Grundriss-Form: Rechteck Elementabmessung: Lmax =
.4,47/4,38. m Bmax = 1,0 mOberfläche:  Oberseite
Industrie Unterseitig | -Sichtqualität

D 201 a
Menge: 78,000 m2

**16.05.0070 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB): 4,475 x 4,015
Grundriss-Form: Rechteck Elementabmessung: Lmax =
.4,475 m Bmax = 1,0 mOberfläche:  Oberseite Industrie
Unterseitig | -Sichtqualität

D 201 b
Menge: 18,000 m2

**16.05.0080 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB):  25,01 x 10,825
Grundriss-Form: Rechteck Elementabmessung: Lmax =
.13,75 m Bmax = 1,0 mOberfläche:  Oberseite Industrie
Unterseitig | -Sichtqualität

D 201/210
Menge: 271,000 m2

**16.05.0090 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB): 6,12 x 8,64
Grundriss-Form: Rechteck Elementabmessung: Lmax = .6,12
m Bmax = 1,0 mOberfläche:  Oberseite Industrie
Unterseitig | -Sichtqualität

D 202
Menge: 53,000 m2

**16.05.0100 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB): 10,885 x 2,60m
Grundriss-Form: Rechteck Elementabmessung: Lmax =
.10,885 m Bmax = 1,0 mOberfläche:  Oberseite Industrie
Unterseitig | -Sichtqualität

D 203
Menge: 28,500 m2

**16.05.0110 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB): 5,80 x (18,26+9,70 m) /2
Grundriss-Form: Trapezförmig Elementabmessung: Lmax =
.5,80 m Bmax = 1,0 mOberfläche:  Oberseite Industrie
Unterseitig | -Sichtqualität

D 204
Menge: 85,000 m2

**16.05.0120 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB): 5,725 x 8,850m, + 3,85 x 5,18 m
Grundriss-Form: Rechteckig Elementabmessung: Lmax =
.5,725 m B max = 1,0 mOberfläche:  Oberseite Industrie
Unterseitig | -Sichtqualität

D 204a
Menge: 70,300 m2

**16.05.0130 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB): 3,05m x (12,855+16,465 m)/2
Grundriss-Form: Trapezförmig Elementabmessung: Lmax =
.3,05 m Bmax = 1,0 mOberfläche:  Oberseite Industrie
Unterseitig | -Sichtqualität

D 205a
Menge: 45,000 m2

**16.05.0140 CLT 5 s Brettsperrholz 200 mm 5-lagig**
CLT 5 s  Brettsperrholz 200 mm 5-lagig

Ausführung aus Nadelholz (Fichte), technisch getrocknet
mit Holzfeuchte 10% (± 2-%), Verklebung nach Maßgabe
des Herstellers
Nutzungsklasse 1 (Luftfeuchtigkeit< 65-%).
Feuerwiderstandsklasse F 30: Abbrand unten
Abbrandraten 0,7 mm / min.

Elementdicke d ca. 200 mm.

Auflager auf Holzständerwänden bzw. Holzträgern.
Befestigung auf den Auflagerkonstruktionen mit
Befestigungsmitteln  gemäß den statischen
Erfordernissen.
Deckenelemente zur Ausbildung der Decken-/Dach
Tragkonstruktion u.ä. komplett wie beschrieben liefern
und montieren. Abrechnung nach m² verbauter Decke/Dach.

Der Mehraufwand für Randelemente ist einzurechnen.
Bauteiltyp: Dachelement über OGDicke: 200 mmAnzahl der
Lagen: 5Lagenaufbau:  40 - 40 - 40 - 40 - 40Dachfläche
(LxB): 5,10 x (15,75+12,865 m)/2
Grundriss-Form: Trapezförmig Elementabmessung: Lmax =
.5,10 m Bmax = 1,0 mOberfläche:  Oberseite Industrie
Unterseitig | -Sichtqualität

D 206
Menge: 73,000 m2

**16.05.0150 CLT 7 s Brettsperrholz 220 mm 7-lagig**
CLT 7 s  Brettsperrholz 220 mm 7-lagig

Ausführung aus Nadelholz (Fichte), C 24  technisch
getrocknet mit Holzfeuchte 10% (± 2-%), Verklebung nach
Maßgabe des Herstellers
Nutzungsklasse 1 (Luftfeuchtigkeit< 65-%).
Feuerwiderstandsklasse F 30: Abbrand unten
Abbrandraten 0,7 mm / min.

Elementdicke d ca. 220 mm.

Auflager auf Holzständerwänden bzw. Holzträgern.
Befestigung auf den Auflagerkonstruktionen mit
Befestigungsmitteln  gemäß den statischen
Erfordernissen.
Deckenelemente zur Ausbildung der Decken-/Dach
Tragkonstruktion u.ä. komplett wie beschrieben liefern
und montieren. Abrechnung nach m² verbauter Decke/Dach.

Der Mehraufwand für Randelemente ist einzurechnen.
Bauteiltyp: Deckenelement über EGDicke: 220 mmAnzahl
der Lagen: 7Lagenaufbau:  30 - 30 -30 - 40 - 30 - 30 -
30Deckenfläche (LxB): 10,825 x .23,965 m ,4,75 x
12,485m ,8,75 x 4,75,  6,075 x 12,485 mGrundriss-Form:
Rechteck Elementabmessung: Lmax = 10,825 m  B max = 1,0
m / 4,75 x 1,0 mOberfläche:  Oberseite Industrie
Unterseitig | -Sichtqualität

Einbauort Über EG D 101,101a
Menge: 436,000 m2

**16.05.0160 CLT 7 s Brettsperrholz 240 mm 7-lagig**
CLT 7 s  Brettsperrholz 240 mm 7-lagig

Ausführung aus Nadelholz (Fichte), C 24  technisch
getrocknet mit Holzfeuchte 10% (± 2-%), Verklebung nach
Maßgabe des Herstellers
Nutzungsklasse 1 (Luftfeuchtigkeit< 65-%).
Feuerwiderstandsklasse F 30: Abbrand unten
Abbrandraten 0,7 mm / min.

Elementdicke d ca. 240 mm.

Auflager auf Holzständerwänden bzw. Holzträgern.
Befestigung auf den Auflagerkonstruktionen mit
Befestigungsmitteln  gemäß den statischen
Erfordernissen.
Deckenelemente zur Ausbildung der Decken-/Dach
Tragkonstruktion u.ä. komplett wie beschrieben liefern
und montieren. Abrechnung nach m² verbauter Decke/Dach.

Der Mehraufwand für Randelemente ist einzurechnen.
Bauteiltyp: Deckenelement über EGDicke: 240 mmAnzahl
der Lagen: 7Lagenaufbau:  40 - 40 -20 - 40 - 20 - 40 -
40Deckenfläche (LxB): 6,075 x .13,135 mGrundriss-Form:
Rechteck Elementabmessung: Lmax = 12,50 m  B max = 1,0
mOberfläche:  Oberseite Industrie Unterseitig | -
Sichtqualität

Einbauort Über EG D 102
Menge: 70,730 m2

**16.05.0170 CLT 7 s Brettsperrholz 220 mm 7-lagig**
CLT 7 s  Brettsperrholz 220 mm 7-lagig

Ausführung aus Nadelholz (Fichte), C 24  technisch
getrocknet mit Holzfeuchte 10% (± 2-%), Verklebung nach
Maßgabe des Herstellers
Nutzungsklasse 1 (Luftfeuchtigkeit< 65-%).
Feuerwiderstandsklasse F 30: Abbrand unten
Abbrandraten 0,7 mm / min.

Elementdicke d ca. 220 mm.

Auflager auf Holzständerwänden bzw. Holzträgern.
Befestigung auf den Auflagerkonstruktionen mit
Befestigungsmitteln  gemäß den statischen
Erfordernissen.
Deckenelemente zur Ausbildung der Decken-/Dach
Tragkonstruktion u.ä. komplett wie beschrieben liefern
und montieren. Abrechnung nach m² verbauter Decke/Dach.

Der Mehraufwand für Randelemente ist einzurechnen.
Bauteiltyp: Deckenelement über EGDicke: 220 mmAnzahl
der Lagen: 7Lagenaufbau:  30 - 30 -30 - 40 - 30 - 30 -
30Deckenfläche (LxB): 5,80 x (5,26 +.14,30 m)/2
Grundriss-Form: Trapez Elementabmessung: Lmax = 5,80 m
B max = 1,0 m
Oberfläche:  Oberseite Industrie Unterseitig | -
Sichtqualität

Einbauort Über EG D 103
Menge: 58,560 m2

**16.05.0180 CLT 7 s Brettsperrholz 220 mm 7-lagig**
CLT 7 s  Brettsperrholz 220 mm 7-lagig

Ausführung aus Nadelholz (Fichte), C 24  technisch
getrocknet mit Holzfeuchte 10% (± 2-%), Verklebung nach
Maßgabe des Herstellers
Nutzungsklasse 1 (Luftfeuchtigkeit< 65-%).
Feuerwiderstandsklasse F 30: Abbrand unten
Abbrandraten 0,7 mm / min.

Elementdicke d ca. 220 mm.

Auflager auf Holzständerwänden bzw. Holzträgern.
Befestigung auf den Auflagerkonstruktionen mit
Befestigungsmitteln  gemäß den statischen
Erfordernissen.
Deckenelemente zur Ausbildung der Decken-/Dach
Tragkonstruktion u.ä. komplett wie beschrieben liefern
und montieren. Abrechnung nach m² verbauter Decke/Dach.

Der Mehraufwand für Randelemente ist einzurechnen.
Bauteiltyp: Deckenelement über EGDicke: 220 mmAnzahl
der Lagen: 7Lagenaufbau:  30 - 30 -30 - 40 - 30 - 30 -
30Deckenfläche (LxB): 3,16 x (10,98 +.9,22 m)/2
Grundriss-Form: Trapez Elementabmessung: Lmax = 3,16 m
B max = 1,0 m
Oberfläche:  Oberseite Industrie Unterseitig | -
Sichtqualität

Einbauort Über EG D 103
Menge: 31,300 m2

**16.05.0190 CLT 7 s Brettsperrholz 220 mm 7-lagig**
CLT 7 s  Brettsperrholz 220 mm 7-lagig

Ausführung aus Nadelholz (Fichte), C 24  technisch
getrocknet mit Holzfeuchte 10% (± 2-%), Verklebung nach
Maßgabe des Herstellers
Nutzungsklasse 1 (Luftfeuchtigkeit< 65-%).
Feuerwiderstandsklasse F 30: Abbrand unten
Abbrandraten 0,7 mm / min.

Elementdicke d ca. 220 mm.

Auflager auf Holzständerwänden bzw. Holzträgern.
Befestigung auf den Auflagerkonstruktionen mit
Befestigungsmitteln  gemäß den statischen
Erfordernissen.
Deckenelemente zur Ausbildung der Decken-/Dach
Tragkonstruktion u.ä. komplett wie beschrieben liefern
und montieren. Abrechnung nach m² verbauter Decke/Dach.

Der Mehraufwand für Randelemente ist einzurechnen.
Bauteiltyp: Deckenelement über EGDicke: 220 mmAnzahl
der Lagen: 7Lagenaufbau:  30 - 30 -30 - 40 - 30 - 30 -
30Deckenfläche (LxB): 1,98 x 8,86;3,85 x 8,86 Grundriss
-
Form: RechteckElementabmessung: Lmax = 3,85 m  B max =
1,0 m,
Oberfläche:  Oberseite Industrie Unterseitig | -
Sichtqualität

Einbauort Über EG D 103
Menge: 51,700 m2

**16.05.0200 CLT 7 s Brettsperrholz 220 mm 7-lagig**
CLT 7 s  Brettsperrholz 220 mm 7-lagig

Ausführung aus Nadelholz (Fichte), C 24  technisch
getrocknet mit Holzfeuchte 10% (± 2-%), Verklebung nach
Maßgabe des Herstellers
Nutzungsklasse 1 (Luftfeuchtigkeit< 65-%).
Feuerwiderstandsklasse F 30: Abbrand unten
Abbrandraten 0,7 mm / min.

Elementdicke d ca. 220 mm.

Auflager auf Holzständerwänden bzw. Holzträgern.
Befestigung auf den Auflagerkonstruktionen mit
Befestigungsmitteln  gemäß den statischen
Erfordernissen.
Deckenelemente zur Ausbildung der Decken-/Dach
Tragkonstruktion u.ä. komplett wie beschrieben liefern
und montieren. Abrechnung nach m² verbauter Decke/Dach.

Der Mehraufwand für Randelemente ist einzurechnen.
Bauteiltyp: Deckenelement über EGDicke: 220 mmAnzahl
der Lagen: 7Lagenaufbau:  30 - 30 -30 - 40 - 30 - 30 -
30Deckenfläche (LxB): 5,10 x 11,815Grundriss-Form:
Rechteck Elementabmessung: Lmax = 5,15 m  B max = 1,0 m
Oberfläche:  Oberseite Industrie Unterseitig | -
Sichtqualität

Einbauort Über EG D 103
Menge: 60,250 m2

**16.05.0210 CLT 7 s Brettsperrholz 220 mm 7-lagig**
CLT 7 s  Brettsperrholz 220 mm 7-lagig

Ausführung aus Nadelholz (Fichte), C 24  technisch
getrocknet mit Holzfeuchte 10% (± 2-%), Verklebung nach
Maßgabe des Herstellers
Nutzungsklasse 1 (Luftfeuchtigkeit< 65-%).
Feuerwiderstandsklasse F 30: Abbrand unten
Abbrandraten 0,7 mm / min.

Elementdicke d ca. 220 mm.

Auflager auf Holzständerwänden bzw. Holzträgern.
Befestigung auf den Auflagerkonstruktionen mit
Befestigungsmitteln  gemäß den statischen
Erfordernissen.
Deckenelemente zur Ausbildung der Decken-/Dach
Tragkonstruktion u.ä. komplett wie beschrieben liefern
und montieren. Abrechnung nach m² verbauter Decke/Dach.

Der Mehraufwand für Randelemente ist einzurechnen.
Bauteiltyp: Deckenelement über EGDicke: 220 mmAnzahl
der Lagen: 7Lagenaufbau:  30 - 30 -30 - 40 - 30 - 30 -
30Deckenfläche (LxB): 6,16+10,35 mGrundriss-Form:
Vieleck Elementabmessung: Lmax = 3,16 m  B max = 1,0 m
Oberfläche:  Oberseite Industrie Unterseitig | -
Sichtqualität

Einbauort Über EG D 103
Menge: 47,700 m2

**16.05.0220 CLT 7 s Brettsperrholz 220 mm 7-lagig**
CLT 7 s  Brettsperrholz 220 mm 7-lagig

Ausführung aus Nadelholz (Fichte), C 24  technisch
getrocknet mit Holzfeuchte 10% (± 2-%), Verklebung nach
Maßgabe des Herstellers
Nutzungsklasse 1 (Luftfeuchtigkeit< 65-%).
Feuerwiderstandsklasse F 30: Abbrand unten
Abbrandraten 0,7 mm / min.

Elementdicke d ca. 220 mm.

Auflager auf Holzständerwänden bzw. Holzträgern.
Befestigung auf den Auflagerkonstruktionen mit
Befestigungsmitteln  gemäß den statischen
Erfordernissen.
Deckenelemente zur Ausbildung der Decken-/Dach
Tragkonstruktion u.ä. komplett wie beschrieben liefern
und montieren. Abrechnung nach m² verbauter Decke/Dach.

Der Mehraufwand für Randelemente ist einzurechnen.
Bauteiltyp: Deckenelement über EGDicke: 220 mmAnzahl
der Lagen: 7Lagenaufbau:  30 - 30 -30 - 40 - 30 - 30 -
30Deckenfläche (LxB): 3,49 x ( 6,16+.8,175 m)/2
Grundriss-Form: Trapez Elementabmessung: Lmax = 3,49 m
B max = 1,0 m
Oberfläche:  Oberseite Industrie Unterseitig | -
Sichtqualität

Einbauort Über EG D 106
Menge: 25,000 m2

**16.05.0230 CLT 7 s Brettsperrholz 220 mm 7-lagig**
CLT 7 s  Brettsperrholz 220 mm 7-lagig

Ausführung aus Nadelholz (Fichte), C 24  technisch
getrocknet mit Holzfeuchte 10% (± 2-%), Verklebung nach
Maßgabe des Herstellers
Nutzungsklasse 1 (Luftfeuchtigkeit< 65-%).
Feuerwiderstandsklasse F 30: Abbrand unten
Abbrandraten 0,7 mm / min.

Elementdicke d ca. 220 mm.

Auflager auf Holzstützen bzw. Stahlbetonwänden.
Befestigung auf den Auflagerkonstruktionen mit
Befestigungsmitteln  gemäß den statischen
Erfordernissen.
Deckenelemente zur Ausbildung der Decken-/Dach
Tragkonstruktion u.ä. komplett wie beschrieben liefern
und montieren. Abrechnung nach m² verbauter Decke/Dach.

Der Mehraufwand für Randelemente ist einzurechnen.
Bauteiltyp: Deckenelement über GefahrgutlagerDicke: 220
mmAnzahl der Lagen: 7Lagenaufbau:  30 - 30 -30 - 40 -
30 - 30 - 30Deckenfläche (LxB): 6,75 x 12,25 m
Grundriss-Form: Rechteck Elementabmessung: Lmax = 12,25
m  B max = ca. 2,5 m
Oberfläche:  Oberseite Industrie, Unterseitig
Industrie

Einbauort Gefahrgutlager
Menge: 82,000 m2

*Hinweis*
Deckendurchbrüche
Deckendurchbrüche herstellen für Rohrleitungen und oder
Lichtöffnungen müssen mittels Auswechslung abgefangen
werden. Hierzu werden alle ankommenden Balken der BST
Decke über einen Wechsel abgefangen und in den
angrenzenden Balken hochgehängt.
Ausführung gem. statischen Angaben

**16.05.0240 Deckenaussparung rund d=5 cm**
Deckenaussparung rund d=5 cm

Aussparung in vorbeschriebener Deckenkonstruktion
herstellen.
Abmessungen Rund:  d= 0,05 m
Menge: 2,000 St

**16.05.0250 Deckenaussparung rund d=7 cm**
Deckenaussparung rund d=7 cm

Aussparung in vorbeschriebener Deckenkonstruktion
herstellen.
Abmessungen Rund:  d= 0,07 m
Menge: 6,000 St

**16.05.0260 Deckenaussparung rund d=8 cm**
Deckenaussparung rund d=8 cm

Aussparung in vorbeschriebener Deckenkonstruktion
herstellen.
Abmessungen Rund:  d= 0,08 m
Menge: 5,000 St

**16.05.0270 Deckenaussparung rund d=12 cm**
Deckenaussparung rund d=12 cm

Aussparung in vorbeschriebener Deckenkonstruktion
herstellen.
Abmessungen Rund:  d= 0,12 m
Menge: 2,000 St

**16.05.0280 Deckenaussparung rund d=14 cm**
Deckenaussparung rund d=14 cm

Aussparung in vorbeschriebener Deckenkonstruktion
herstellen.
Abmessungen Rund:  d= 0,14 m
Menge: 5,000 St

**16.05.0290 Deckenaussparung rund d=15 cm**
Deckenaussparung rund d=15 cm

Aussparung in vorbeschriebener Deckenkonstruktion
herstellen.
Abmessungen Rund:  d= 0,15 m
Menge: 4,000 St

**16.05.0300 Deckenaussparung rund d=16 cm**
Deckenaussparung rund d=16 cm

Aussparung in vorbeschriebener Deckenkonstruktion
herstellen.
Abmessungen Rund:  d= 0,16 m
Menge: 2,000 St

**16.05.0310 Deckenaussparung rund d=21 cm**
Deckenaussparung rund d=21 cm

Aussparung in vorbeschriebener Deckenkonstruktion
herstellen.
Abmessungen Rund:  d= 0,21 m
Menge: 2,000 St

**16.05.0320 Deckenaussparung rund d=22 cm**
Deckenaussparung rund d=22 cm

Aussparung in vorbeschriebener Deckenkonstruktion
herstellen.
Abmessungen Rund:  d= 0,22 m
Menge: 1,000 St

**16.05.0330 Deckenaussparung rund d=28 cm**
Deckenaussparung rund d=28 cm

Aussparung in vorbeschriebener Deckenkonstruktion
herstellen.
Abmessungen Rund:  d= 0,28 m
Menge: 2,000 St

**16.05.0340 Deckenaussparung rund d=150 cm**
Deckenaussparung rund d=150 cm

Aussparung in vorbeschriebener Deckenkonstruktion
herstellen.
Abmessungen Rund:  d= 1,50 m
Menge: 2,000 St

**16.05.0350 Deckenaussparung 25/15 cm**
Deckenaussparung 25/15 cm

Aussparung in vorbeschriebener Deckenkonstruktion
herstellen.
Abmessungen:  l x b:  0,25 x 0,15 m
Menge: 1,000 St

**16.05.0360 Deckenaussparung 30/30 cm**
Deckenaussparung 30/30 cm

Aussparung in vorbeschriebener Deckenkonstruktion
herstellen.
Abmessungen:  l x b:  0,30 x 0,30 m
Menge: 2,000 St

**16.05.0370 Deckenaussparung 40/15 cm**
Deckenaussparung 40/15 cm

Aussparung in vorbeschriebener Deckenkonstruktion
herstellen.
Abmessungen:  l x b:  0,40 x 0,15 m
Menge: 5,000 St

**16.05.0380 Deckenaussparung 40/40 cm**
Deckenaussparung 40/40 cm

Aussparung in vorbeschriebener Deckenkonstruktion
herstellen.
Abmessungen:  l x b:  0,40 x 0,40 m
Menge: 6,000 St

**16.05.0390 Deckenaussparung 40/60 cm**
Deckenaussparung 40/60 cm

Aussparung in vorbeschriebener Deckenkonstruktion
herstellen.
Abmessungen:  l x b:  0,40 x 0,60 m
Menge: 2,000 St

**16.05.0400 Deckenaussparung 50/25 cm**
Deckenaussparung 50/25 cm

Aussparung in vorbeschriebener Deckenkonstruktion
herstellen.
Abmessungen:  l x b:  0,50 x 0,25 m
Menge: 1,000 St

**16.05.0410 Deckenaussparung 20/80 cm**
Deckenaussparung 20/80 cm

Aussparung in vorbeschriebener Deckenkonstruktion
herstellen.
Abmessungen:  l x b:  0,20 x 0,80 m
Menge: 1,000 St

**16.05.0420 Deckenaussparung 30/75 cm**
Deckenaussparung 30/75 cm

Aussparung in vorbeschriebener Deckenkonstruktion
herstellen.
Abmessungen:  l x b:  0,30 x 0,75 m
Menge: 1,000 St

**16.05.0430 Deckenaussparung 85/40 cm**
Deckenaussparung 85/40 cm

Aussparung in vorbeschriebener Deckenkonstruktion
herstellen.
Abmessungen:  l x b:  0,85 x 0,40 m
Menge: 1,000 St

**16.05.0440 Deckenaussparung 58/49 cm**
Deckenaussparung 58/49 cm

Aussparung in vorbeschriebener Deckenkonstruktion
herstellen.
Abmessungen:  l x b:  0,58 x 0,49 m
Menge: 2,000 St

**16.05.0450 Deckenaussparung 70/65 cm**
Deckenaussparung 70/655 cm

Aussparung in vorbeschriebener Deckenkonstruktion
herstellen.
Abmessungen:  l x b:  0,70 x 0,65 m
Menge: 1,000 St

**16.05.0460 Deckenaussparung 110/35 cm**
Deckenaussparung 110/35 cm

Aussparung in vorbeschriebener Deckenkonstruktion
herstellen.
Abmessungen:  l x b:  1,10 x 0,35 m
Menge: 1,000 St

**16.05.0470 Deckenaussparung 150/35 cm**
Deckenaussparung 150/35 cm

Aussparung in vorbeschriebener Deckenkonstruktion
herstellen.
Abmessungen:  l x b:  1,50 x 0,35 m
Menge: 1,000 St

**16.05.0480 Deckenaussparung 140/30 cm**
Deckenaussparung 140/30 cm

Aussparung in vorbeschriebener Deckenkonstruktion
herstellen.
Abmessungen:  l x b:  1,40 x 0,30 m
Menge: 1,000 St

#### 16.06 T 06 Detailausbildung

*Hinweis*
UNTERTITEL ANSCHLUSSKNOTEN/ VERBINDUNGSMITTEL
BEFESTIGUNGSMITTEL
Der beigefügten statischen Berechnung liegen Hersteller
/ Produktlinien für Befestigungsmittel zu Grunde. Die
Dimension und Anzahl der Verbindungsmittel ist den
nachfolgenden Positionen bzw. auf den dort verwiesenen
Detaildarstellungen zu entnehmen.
Eine Abweichung von diesen Produkten ist möglich,
sofern diese die gleichwertigen Kennwerte aufweisen
oder die Tragfähigkeit und Zulassung des anderen
Produktes erneut vom Auftragnehmer nachgewiesen wird
und dies nicht zu Planungsänderungen führt.
Im Zuge der Werkstatt - und Montageplanung des AN und
vor Bestellung hat der AN nachzuweisen, dass für diese
Anschlüsse / Produkte betreffend aller Kennwerte und
Zulassungen die  Gleichwertigkeit gegeben ist . Die
erforderlichen Aufwendungen sind verantwortlich zu
erbringen und in die EP einzukalkulieren.
Sollte die Gleichwertigkeit nicht nachgewiesen werden,
sind die in der Position genannten Produkte
einzusetzen.

Kalkulationshinweis
Durch den Tragwerksplanung des AG wurden die Knoten-
und Anschlusspunkte bemessen. Die zugehörige Statische
Berechnung (Kap.11) ist dem LV beigelegt. Die Knoten-
und Anschlüsse sind in den Detail - und Positionsplänen
dargestellt. Auf eine zusätzliche Beschreibung in den
nachfolgenden Positionen wurde verzichtet.
Die Details zu den nachfolgenden Detailbeschrieben sind
auf den Detailübersichtsplänen der Tragwerksplanung des
AG dargestellt:
NFM-TWP-D-UES-A-V

Die Einzeldetailpläne sind auf folgenden Plänen
dargestellt:

NFM-TWP-D-DB-X1-A-V
NFM-TWP-D-DB-X2-A-V
NFM-TWP-D-DB-X3-A-V
NFM-TWP-D-DB-X4-A-V
NFM-TWP-D-DB-X5-A-V
NFM-TWP-D-DB-X6-A-V
NFM-TWP-D-DB-X7-A-V
NFM-TWP-D-DF-X1-A-V
NFM-TWP-D-DF-X2-A-V
NFM-TWP-D-DF-X3-A-V
NFM-TWP-D-DT-X1-A-V

**16.06.0010 DF-001 Schubanschluss CLT-Elemente untereinander Innen- + Außenfel...**
DF-001  Schubanschluss CLT-Elemente untereinander Innen
-
+ Außenfelder

Schubanschluß nach Detail Statik DF 001 auf Grundlage
der statischen Angaben liefern und vor Ort
benutzerfertig herstellen und montieren. Alle
erforderlichen Stahlbauteile oder dergleichen sind in
der Einheitspreis einzurechnen.
Ebenso benötigte Hebezeuge und Sicherungsmaßnahme für
die Montage und/oder Montagezwischenzustände.

Abrechnung erfolgt nach lfm Schubanschluss,
Befestigungsmittel und erforderliche Holzbearbeitungen
sind einzurechnen.

Detailbestandteile je 1,0m:
1x Ausklinkung der Deckenelemente
Ausklinkung Abmessungen t/b/l= 25/200/1000mm
1x OSB 3 ? > 600kg/m³
Abmessungen t/b/l= 25/200/1000mm
2x Verschraubung (Berechnungsgrundlage: Spax) (2
Reihen)
TG- Schrauben 12Stk. t=4,5mm  L=70mm a1=100mm

Hersteller und Typ

'___________________________' (vom Bieter einzutragen)

Darstellung gem. Detailplan NFM-TWP-D-DF-X1-A-V
Menge: 470,000 m

**16.06.0020 DF-002 Schubanschluss CLT-Elemente Außenfeld**
DF-002  Schubanschluss CLT-Elemente Außenfeld

Schubanschluß nach Detail Statik DF 002 auf Grundlage
der statischen Angaben liefern und vor Ort
benutzerfertig herstellen und montieren. Alle
erforderlichen Stahlbauteile oder dergleichen sind in
der Einheitspreis einzurechnen.
Ebenso benötigte Hebezeuge und Sicherungsmaßnahme für
die Montage und/oder Montagezwischenzustände.

Abrechnung erfolgt nach lfm Schubanschluß,
Befestigungsmittel und erforderliche Holzbearbeitungen
sind einzurechnen.

Detailbestandteile je 1,0m:
1x Ausklinkung der Deckenelemente
Ausklinkung Abmessungen t/b/l= 25/200/1000mm
1x OSB 3 ? > 600kg/m³
Abmessungen t/b/l= 25/200/1000mm
2x Verschraubung (Berechnungsgrundlage: Würth Assy) (2
Reihen)
TG-Schrauben 1Stk. t=8mm L=180mm a1=1000mm

Hersteller und Typ

'_____________________________'
(vom Bieter einzutragen)

Darstellung gem. Detailplan NFM-TWP-D-DF-X1-A-V
Menge: 44,000 m

**16.06.0030 DF-003 Schubanschluss CLT-Elemente an HST-Wand**
DF-003  Schubanschluss CLT-Elemente an HST-Wand

Wandanschluß nach Detail Statik DF 003 auf Grundlage
der statischen Angaben liefern und vor Ort
benutzerfertig herstellen und montieren. Alle
erforderlichen Stahlbauteile oder dergleichen sind in
der Einheitspreis einzurechnen.
Ebenso benötigte Hebezeuge und Sicherungsmaßnahme für
die Montage und/oder Montagezwischenzustände.

Abrechnung erfolgt nach lfm Wandanschluß,
Befestigungsmittel und erforderliche Holzbearbeitungen
sind einzurechnen.

Laufmeter in Längsrichtung: 36 lfm
Deckenfelder 7 Stk.

Angrenzende Bauteile
An den Knotenpunkt schließen folgende Bauteile an:
D_104 CLT 5s Schichtaufbau:4/3/4/3/4 QS= b/h=100/18cm
W_204 Holzständerwand
& W_205 b=20cm
innenliegendes Schubholz über die ganze Wandlänge
C24 QS: b/h= 8/28cm
Detailbestandteile je Deckenfeld
3x Winkelverbinder (Berechnungsgrundlage: Simpson
Strong Tie ABR255)

Hersteller und Typ

'__________________' (vom Bieter einzutragen)

Winkelverbinder je Feld 1x Schubverbinder (F2;3;d,min,
Schubrichtung=26,307kN)
53x Kammnagel CNA4.0x60mm
Detailbestandteile je 1,0m:
0,8x Verschraubung (Berechnungsgrundlage: Würth Assy)
(2 Reihen)
VG-Schrauben 1Stk. t=8mm L=360mm a1=1,25m

Hersteller und Typ

'_______________________'
(vom Bieter einzutragen)

Darstellung gem. Detailplan NFM-TWP-D-DF-X1-A-V
Menge: 36,000 m

**16.06.0040 DF-004 Schubanschluss CLT-Elemente in den Trägerachsen**
DF-004  Schubanschluss CLT-Elemente in den Trägerachsen

Schubschluß nach Detail Statik DF 004 auf Grundlage der
statischen Angaben liefern und vor Ort benutzerfertig
herstellen und montieren. Alle erforderlichen
Stahlbauteile oder dergleichen sind in der
Einheitspreis einzurechnen.
Ebenso benötigte Hebezeuge und Sicherungsmaßnahme für
die Montage und/oder Montagezwischenzustände.

Vorkommens Details im Bauwerk:
Fahrzeughalle Laufmeter in Längsrichtung: 44 lfm
(gerechnet mit CLT-Elementbreiten von 1,0m)
Angrenzende Bauteile:
An den Knotenpunkt schließen folgende Bauteile an:
D_104 CLT 5s
Schichtaufbau:4/3/4/3/4 QS= b/h=100/18cm
UZ_104 Trapetzbinder in den Achsen 4;6;8
GL28c b/h1/h2= 32/88/116cm
Detailbestandteile je 1,0m:
2x vertikale Verschraubung (Berechnungsgrundlage: Würth
Assy) (2 Reihen)
VG-Schrauben 2Stk. t=10mm L=320mm  a1=600mm

Hersteller und Typ

'________________' (vom Bieter einzutragen)

2x vertikale Verschraubung (Berechnungsgrundlage: Würth
Assy) (2 Reihen)
VG-Schrauben 3Stk. t=10mm L=180mm a1=150mm

Darstellung gem. Detailplan NFM-TWP-D-DF-X1-A-V
Menge: 44,000 m

**16.06.0050 DF-005 Schubanschluss CLT-Elemente Außenfeld**
DF-005  Schubanschluss CLT-Elemente Außenfeld

Schubschluß nach Detail Statik DF 005 auf Grundlage der
statischen Angaben liefern und vor Ort benutzerfertig
herstellen und montieren. Alle erforderlichen
Stahlbauteile oder dergleichen sind in der
Einheitspreis einzurechnen.
Ebenso benötigte Hebezeuge und Sicherungsmaßnahme für
die Montage und/oder Montagezwischenzustände.

Vorkommens Details im Bauwerk:
Fahrzeughalle Laufmeter in Längsrichtung: 47,35 lfm
Angrenzende Bauteile:
An den Knotenpunkt schließen folgende Bauteile an:
D_104 CLT 5s
Schichtaufbau:4/3/4/3/4 QS= b/h=100/18cm
UZ_103 Trapetzbinder in den Achsen 4;6;8
GL28c b/h1/h2= 32/88/116cm
W_209 Holzständerwand
& W_211 b=120cm
& W_214 innenliegendes Schubholz über die ganze
Wandlänge
als Rähm
C24 QS: b/h= 20/20cm
Detailbestandteile je 1,0m:
4x Verschraubung (Berechnungsgrundlage: Würth Assy) (2
Reihen)  VG-Schrauben 1Stk. t=10mm L=300mm a1=233mm

Hersteller und Typ

'_____________________' (vom Bieter einzutragen)

Darstellung gem. Detailplan NFM-TWP-D-DF-X1-A-V
Menge: 47,350 m

**16.06.0060 DF-006 Scheibenanschluss CLT-Elemente**
DF-006  Scheibenanschluss CLT-Elemente

Scheibenanschluss der CLT Elemente  nach Detail Statik
DF 006 auf Grundlage der statischen Angaben liefern und
vor Ort benutzerfertig herstellen und montieren. Alle
erforderlichen Stahlbauteile oder dergleichen sind in
der Einheitspreis einzurechnen.
Ebenso benötigte Hebezeuge und Sicherungsmaßnahme für
die Montage und/oder Montagezwischenzustände.

Vorkommens Details im Bauwerk:
Fahrzeughalle Laufmeter in Längsrichtung: 44,15lfm
Angrenzende Bauteile:
An den Knotenpunkt schließen folgende Bauteile an:
D_104 CLT 5s
Schichtaufbau:4/3/4/3/4 QS= b/h=100/18cm
UZ_106 Träger Achsen D
GL28c b/h= 32/88cm
W_215 Holzständerwand
b=20cm innenliegendes Schubholz über die ganze
Wandlänge als Rähm
C24 QS: b/h= 20/20cm
Detailbestandteile je 1,0m:
4x Verschraubung (Berechnungsgrundlage: Würth Assy)
VG-Schrauben 1Stk. t=10mm L=300mm a1=250mm

Hersteller und Typ

'_______________'
(vom Bieter einzutragen)

Darstellung gem. Detailplan NFM-TWP-D-DF-X1-A-V
Menge: 44,150 m

**16.06.0070 DF-007 Auflagerung Trapetzbinder Achse C**
DF-007  Auflagerung Trapetzbinder Achse C

Auflagerung Trapetzbinder Achse C  nach Detail Statik
DF 007 auf Grundlage der statischen Angaben liefern und
vor Ort benutzerfertig herstellen und montieren. Alle
erforderlichen Stahlbauteile oder dergleichen sind in
der Einheitspreis einzurechnen.
Ebenso benötigte Hebezeuge und Sicherungsmaßnahme für
die Montage und/oder Montagezwischenzustände.

Angrenzende Bauteile
An den Knotenpunkt schließen folgende Bauteile an:
D_104 CLT 5s Schichtaufbau:4/3/4/3/4 QS= b/h=100/18cm
STS_01 bis StS07 C30/37
b1/b2= 30/30cm
UZ_103 Trapetzbinder in den Achsen 2,4;5,6;7,8
GL28c b/h1/h2= 32/88/116cm

Detailbestandteile je Details
1x Einbauteil in StB-Stützenkopf (Leistung bei
Rohbauer)
Kopfplatte S235 QS: b1/ b2/t= 240/240/25mm
Kopfbolzen 4x Köco SD1 d25 x 350 C470 - ETA-03/0039
Verankerungstiefe hef = 363 mm

Hersteller und Typ

'______________________'
(vom Bieter einzutragen)

Fahnenblech 1x S235 QS: b/ h/t= 150/150/18mm
2x Stabdübel 1x Ø16 / 250mm
2x Holzstopfen (nach Montage zum Verschließen)
S235

1x Ouerdruckverstärkung (Berechnungsgrundlage: Würth
Assy) (2 Reihen)
VG-Schrauben 6x Ø12mm L=600mm a1=60mm a2=140mm
Vorgebohrt

Hersteller und Typ

'__________________________'
(vom Bieter einzutragen)

Darstellung gem. Detailplan NFM-TWP-D-DF-X1-A-V
Menge: 6,000 St

**16.06.0080 DF-008 NT an HT - Anschluss**
DF-008  NT an HT - Anschluss

nach Detail Statik DF 008 auf Grundlage der statischen
Angaben liefern und vor Ort benutzerfertig herstellen
und montieren. Alle erforderlichen Stahlbauteile oder
dergleichen sind in der Einheitspreis einzurechnen.
Ebenso benötigte Hebezeuge und Sicherungsmaßnahme für
die Montage und/oder Montagezwischenzustände.
Vorkommens Details im Bauwerk:
Fahrzeughalle Anschluss 11 Stk.
Angrenzende Bauteile
An den Knotenpunkt schließen folgende Bauteile an:
D_104 CLT 5s Schichtaufbau:4/3/4/3/4 QS= b/h=100/18cm
STS_01 bis StS07 C30/37
b1/b2= 30/30cm
UZ_107 Trapetzbinder in den Achsen 2,4;5,6;7,8
GL28c
b/h1/h2= 32/88/116cm
UZ_106 Nebenträger in den Achsen D
GL28c
b/h1/h2= 32/88
Detailbestandteile je Details
2x Knapp Megant-100 430x100x40 (Nebeneinander) (o.Vgl)
VG-Schrauben 20x. MEGANT SK 8x240

Hersteller und Typ

'________________________'
(vom Bieter einzutragen)

2x Querholzdübel D=20 mm
60x RICON S SK 8x160
Montage nach Anleitung und Zulassung

Hersteller und Typ

'_________________________' (vom Bieter einzutragen)

1x Ausschnitt Nebenträger Stirnholzfläche
hef=483mm b=2x 100mm t= 40mm

2x Verschraubung (Berechnungsgrundlage: Würth Assy)
VG-Schrauben 1Stk. t=8mm  L=560mm
vorgebohrt

Hersteller und Typ

'__________________' (vom Bieter einzutragen)

0,5x Windrispenband b/t/l= 80/1,5/1750mm (Im Träger
eingelassen)
(Bemessungsvorlage Simpson Stron Tie BAN158025)

Hersteller und Typ

'____________________' (vom Bieter einzutragen)

2x 56Stk.Ankernägel CNA4,5x 50
a1=40mm a2=20mm jede Zweite Reihe ausnageln (4er Reihe)

Darstellung gem. Detailplan NFM-TWP-D-DF-X1-A-V
Menge: 11,000 St

**16.06.0090 DF-009 Auflagerung Trapetzbinder Achse D**
DF-009  Auflagerung Trapetzbinder Achse D

Auflagerung Trapetzbinder Achse D  nach Detail Statik
DF 009 auf Grundlage der statischen Angaben liefern und
vor Ort benutzerfertig herstellen und montieren. Alle
erforderlichen Stahlbauteile oder dergleichen sind in
der Einheitspreis einzurechnen.
Ebenso benötigte Hebezeuge und Sicherungsmaßnahme für
die Montage und/oder Montagezwischenzustände

Vorkommens Details im Bauwerk:
Fahrzeughalle Stützenauflager 6 Stk.
Angrenzende Bauteile
An den Knotenpunkt schließen folgende Bauteile an:
STS_8; STS_10 bis StS14 C30/37
b1/b2= 32/43cm
b2 reduziert durch Schlitzung auf b2=35cm
UZ_107 Trapetzbinder in den Achsen 2,4;5,6;7,8
GL28c b/h1/h2= 32/88/116cm
UZ_106 Nebenträger in den Achsen D
GL28c b/h1/h2= 32/88

Detailbestandteile je Details
1x Einbauteil in StB-Stützenkopf (Leistung bei
Rohbauer)
Kopfplatte S235 QS: b1/ b2/t= 240/240/25mm
Kopfbolzen 4x Köco SD1 d25 x 350
C470 - ETA-03/0039
Verankerungstiefe hef = 363 mm

Hersteller und Typ

'______________________'
(vom Bieter einzutragen)

Fahnenblech 1x S235
QS: b/ h/t= 240/150/18mm
2x Stabdübel 1x Ø16 / 250mm
2x Holzstopfen (nach Montage zum Verschließen)

S235
1x Ouerdruckverstärkung (Berechnungsgrundlage: Würth
Assy) (2 Reihen)
VG-Schrauben 6x Ø12mm L=400mm a1=95mm a2=140mm
Vorgebohrt

Hersteller und Typ

'____________________' (vom Bieter einzutragen)

Darstellung gem. Detailplan NFM-TWP-D-DF-X2-A-V
Menge: 6,000 St

**16.06.0100 DF-010 Auflagerung Trapetzbinder Achse D/3**
DF-010  Auflagerung Trapetzbinder Achse D/3

Auflagerung Trapetzbinder Achse D/3  nach Detail Statik
DF 010 auf Grundlage der statischen Angaben liefern und
vor Ort benutzerfertig herstellen und montieren. Alle
erforderlichen Stahlbauteile oder dergleichen sind in
der Einheitspreis einzurechnen.
Ebenso benötigte Hebezeuge und Sicherungsmaßnahme für
die Montage und/oder Montagezwischenzustände

Vorkommens Details im Bauwerk:
Fahrzeughalle Stützenauflager 1 Stk.
Angrenzende Bauteile
An den Knotenpunkt schließen folgende Bauteile an:
S239 C25/30
b1/b2= 20/53cm
UZ_106 Nebenträger in den Achsen D
GL28c
b/h1/h2= 32/88
W_209 Holzständerwand
b=18cm innenliegendes Schubholz über die ganze
Wandlänge als Rähm
C24 QS: b/h= 18/20cm

Detailbestandteile je Details
1x Einbauteil in StB-Stützenkopf (Leistung bei
Rohbauer)
Kopfplatte S235
QS: b1/ b2/t= 150/140/25mm
Kopfbolzen 2x Köco SD1 d25 x 350
C470 - ETA-03/0039
Verankerungstiefe hef = 363 mm

Hersteller und Typ

'______________________'
(vom Bieter einzutragen)

Fahnenblech 1x S235
QS: b/ h/t= 140/150/18mm
2x Stabdübel 1x Ø16 / 250mm

2x Holzstopfen (nach Montage zum Verschließen)
S235
2x Ouerdruckverstärkung (Berechnungsgrundlage: Würth
Assy)
VG-Schrauben 6x Ø8mm L=400mm

Hersteller und Typ

'___________________________'
(vom Bieter einzutragen)

Darstellung gem. Detailplan NFM-TWP-D-DF-X2-A-V
Menge: 1,000 St

**16.06.0110 DF-011 Trägerdurchdringungen Trapezbinder**
DF-011  Trägerdurchdringungen  Trapezbinder

DF-011  Trägerdurchdringungen  Trapezbinder
nach Detail Statik DF 011 auf Grundlage der statischen
Angaben liefern und vor Ort benutzerfertig herstellen
und montieren. Alle erforderlichen Stahlbauteile oder
dergleichen sind in der Einheitspreis einzurechnen.
Ebenso benötigte Hebezeuge und Sicherungsmaßnahme für
die Montage und/oder Montagezwischenzustände

Vorkommens Details im Bauwerk:
Fahrzeughalle Durchbrüche 2 x 15 Stk.
Angrenzende Bauteile
An den Knotenpunkt schließen folgende Bauteile an:
UZ_107 Trapetzbinder in den Achsen 4-8
GL28c b/h1/h2= 32/88/116cm
Detailbestandteile je Details
8x Querzugverstärkung (Berechnungsgrundlage: Würth
Assy) (2-Reihig)
VG-Schrauben 1x Ø10mm L=800mm Zylinderkopf Vorgebohrt

Hersteller und Typ

'_____________________'
(vom Bieter einzutragen)

2x Trägerdurchbruchsbohrung Ø150mm in seperater
Position

Darstellung gem. Detailplan NFM-TWP-D-DF-X2-A-V
Menge: 15,000 St

**16.06.0120 DF-012 Trägerdurchdringungen Trapezbinder**
DF-012  Trägerdurchdringungen  Trapezbinder

nach Detail Statik DF 012 auf Grundlage der statischen
Angaben liefern und vor Ort benutzerfertig herstellen
und montieren. Alle erforderlichen Stahlbauteile oder
dergleichen sind in der Einheitspreis einzurechnen.
Ebenso benötigte Hebezeuge und Sicherungsmaßnahme für
die Montage und/oder Montagezwischenzustände

Vorkommens Details im Bauwerk:
Fahrzeughalle Durchbrüche 5 Stk.
Angrenzende Bauteile
An den Knotenpunkt schließen folgende Bauteile an:
UZ_107 Trapetzbinder in den Achsen 4-8
GL28c b/h1/h2= 32/88/116cm

Detailbestandteile je Details
4x Ouerzugverstärkung (Berechnungsgrundlage: Würth
Assy)
VG-Schrauben 1x Ø10mm L=800mm
Zylinderkopf  Vorgebohrt

Hersteller und Typ

'____________________'
(vom Bieter einzutragen)

1x Trägerdurchbruchsbohrung Ø200mm in seperater
Position

Darstellung gem. Detailplan NFM-TWP-D-DF-X2-A-V
Menge: 5,000 St

**16.06.0130 DF-013 Auflager CLT-Elemente an HST-Wand**
DF-013  Auflager CLT-Elemente an HST-Wand

nach Detail Statik DF 013 auf Grundlage der statischen
Angaben liefern und vor Ort benutzerfertig herstellen
und montieren. Alle erforderlichen Stahlbauteile oder
dergleichen sind in der Einheitspreis einzurechnen.
Ebenso benötigte Hebezeuge und Sicherungsmaßnahme für
die Montage und/oder Montagezwischenzustände

Vorkommens Details im Bauwerk:
Fahrzeughalle Laufmeter in Längsrichtung: 15,5 lfm
Angrenzende Bauteile
An den Knotenpunkt schließen folgende Bauteile an:
D_104 CLT 5s Schichtaufbau:4/3/4/3/4 QS= b/h=100/18cm
W_213 Holzständerwand Achse 10
b Wand,Konstruktion =20cm
innenliegendes Schubholz über die ganze Wandlänge
QS: C24 b/h= 10/20cm außenliegend
Detailbestandteile je 1,0m:
1,6x Verschraubung in die Wnadscheibe
(Berechnungsgrundlage: Würth Assy)
VG-Schrauben 2Stk. t=8mm L=120mm a1=62,5cm

Hersteller und Typ

'_________________________'
(vom Bieter einzutragen)

Senkkopf inkl. Bohrungen im Stahlwinkel
1x L-Winkel S235 b1/b2= 75/150mm
t=10mm L=1000mm/m
1x Verschraubung CLT an Winkel (Berechnungsgrundlage:
Würth Assy)
VG-Schrauben 2Stk. t=8mm L=120mm a1=62,5cm

Hersteller und Typ'___________________' (vom Bieter
einzutragen)

Senkkopf inkl. Bohrungen im Stahlwinkel

Darstellung gem. Detailplan NFM-TWP-D-DF-X2-A-V
Menge: 15,500 m

**16.06.0140 DF-014 HST-Wand-Verankerung Achse 3**
DF-014 HST-Wand-Verankerung  Achse 3

nach Detail Statik DF 014 auf Grundlage der statischen
Angaben liefern und vor Ort benutzerfertig herstellen
und montieren. Alle erforderlichen Stahlbauteile oder
dergleichen sind in der Einheitspreis einzurechnen.
Ebenso benötigte Hebezeuge und Sicherungsmaßnahme für
die Montage und/oder Montagezwischenzustände

Vorkommens Details im Bauwerk:
Fahrzeughalle Laufmeter in Längsrichtung: 12,7lfm
Wandende Details (Zugverankerung): 2,0 Stk.
Angrenzende Bauteile:
An den Knotenpunkt schließen folgende Bauteile an:
W_209 Holzständerwand b=20cm
Rähm: C24 - QS: b/h= 20/20cm
Endpfosten: C24 - QS: b/h= 12/20cm
Regelpfosten: C24 - QS: b/h= 8/20cm
Schwelle Wand: C24 - QS: b/h= 8/20cm
Leitschwelle: C24 - QS: b/h= 12/20cm

Detailbestandteile je 1,0m:
Verankerung Schub 1,6x WIT-VM 250 (o. Vgl.)
1,6x Ankerstange M10 hef=70mm Abstand alle 62,5cm
Detailbestandteile je Wandende
1x Hilti-HCW-L 1x 40x375 M12 ETA-21/0357

Hersteller und Typ

'______________________'
(vom Bieter einzutragen)

1x Bolzenanker HST4 M12x260 35-195 ETA-21/0878

Hersteller und Typ

'__________________________'
(vom Bieter einzutragen)

24x Rillennägel CNA 4,0 x 40 mm

Darstellung gem. Detailplan NFM-TWP-D-DF-X2-A-V
Menge: 12,700 m

**16.06.0150 DF-015 HST-Wand-Verankerung Achse 9**
DF-015 HST-Wand-Verankerung  Achse 9

nach Detail Statik DF 015 auf Grundlage der statischen
Angaben liefern und vor Ort benutzerfertig herstellen
und montieren. Alle erforderlichen Stahlbauteile oder
dergleichen sind in der Einheitspreis einzurechnen.
Ebenso benötigte Hebezeuge und Sicherungsmaßnahme für
die Montage und/oder Montagezwischenzustände

Vorkommens Details im Bauwerk:
Fahrzeughalle Laufmeter in Längsrichtung: 12,7lfm

Angrenzende Bauteile:
An den Knotenpunkt schließen folgende Bauteile an:
W_211 Holzständerwand  b=20cm
Rähm: C24 - QS: b/h= 20/20cm
Endpfosten: C24 - QS: b/h= 12/20cm
Regelpfosten: C24 - QS: b/h= 8/20cm
Schwelle Wand: C24 - QS: b/h= 8/20cm
Leitschwelle: C24 - QS: b/h= 12/20cm

Laufmeter in Längsrichtung: 12,7lfm
Detailbestandteile je 1,0m:
Verankerung Schub 1,6x WIT-VM 250 (o. Vgl.)
1,6x Ankerstange M10 hef=70mm
Abstand alle 62,5cm

Hersteller und Typ

'__________________'
(vom Bieter einzutragen)

1,6x Dübel besonderer Bauart C2 dc=50mm
(Simpson Strong Tie C2-50M10G-B ; o.Vgl)

Hersteller und Typ

'__________________________'
(vom Bieter einzutragen)

Wandende Details (Zugverankerung): 2,0 Stk.
Detailbestandteile je Wandende
1x Hilti-HCW-L 1x 40x375 M12 ETA-21/0357
1x Bolzenanker HST4 M12x260 35-195 ETA-21/0878

Hersteller und Typ

'_______________________'
(vom Bieter einzutragen)

24x Rillennägel CNA 4,0 x 40 mm

Darstellung gem. Detailplan NFM-TWP-D-DF-X2-A-V
Menge: 12,700 m

**16.06.0160 DF-016 HST-Wand-Verankerung Geschossübergreifend**
DF-016 HST-Wand-Verankerung  Geschossübergreifend

nach Detail Statik DF 016 auf Grundlage der statischen
Angaben liefern und vor Ort benutzerfertig herstellen
und montieren. Alle erforderlichen Stahlbauteile oder
dergleichen sind in der Einheitspreis einzurechnen.
Ebenso benötigte Hebezeuge und Sicherungsmaßnahme für
die Montage und/oder Montagezwischenzustände

Vorkommens Details im Bauwerk:
Fahrzeughalle Laufmeter (Schubanschluss CLT): 4,7lfm
Laufmeter (Schubanschluss StB): 6,1lfm
Wandende Details (Zugverankerung CLT): 2,0 Stk.
Wandende Details (Zugverankerung StB): 3,0 Stk.
Angrenzende Bauteile:
An den Knotenpunkt schließen folgende Bauteile an:
W_214 Holzständerwand
b=18cm
Rähm: C24 - QS: b/h= 18/20cm
Endpfosten: C24 - QS: b/h= 12/18cm
Regelpfosten: C24 - QS: b/h= 8/18cm
Schwelle Wand: C24 - QS: b/h= 8/18cm
Leitschwelle: C24 - QS: b/h= 8/18cm
W_114 Holzständerwand b=18cm
Rähm: C24 - QS: b/h= 18/20cm
Endpfosten / Zwischenpfosten: C24 - QS: b/h= 12/18cm
Regelpfosten: C24 - QS: b/h= 8/18cm
Schwelle Wand: C24 - QS: b/h= 8/18cm
Leitschwelle: C24 - QS: b/h= 12/18cm

D_104 CLT 5s
Schichtaufbau:4/3/4/3/4 QS= b/h=100/18cm
D_103 & CLT 7s  2 (unteren & 2 oberen Lagen in
Spannrichtung)
D_106 Schichtaufbau:3/3/3/4/3/3/3 QS= b/h=100/22cm
l/l/q/l/q/l/l (l=längs; q= quer)

Detailbestandteile je 1,0m:
Verankerung Schub an 2,0x VG Ø10 x 430mm
(Berechungsgrundlage)
Obergurt W_114 Würth: ASSY® plus VG 4 CS
hef=130mm vorgebohrt Zylinderkopf Abstand alle 50cm

Hersteller und Typ

'____________________' (vom Bieter einzutragen)

Verankerung Schub an StB-Decke 2,0x WIT-VM 250 (o.
Vgl.)
2,0x Ankerstange M10 hef=70mm Abstand alle 50cm
Detailbestandteile je Zugverankerungsdetail
(Verankerung an StB-Decke)
4x Verankerung Zug 1x Winkelverbinder: V Plus-2P
95x90x65x4.0

Hersteller und Typ

'____________________' (vom Bieter einzutragen)

4x Verschraubung: Zebra Pias 6.3x19 (1,2,3,4)
1x BP 340x40x3 e=0 mm

Hersteller und Typ

'____________________' (vom Bieter einzutragen)

12x Verschraubung Assy Ø5x40

Hersteller und Typ

'____________________' (vom Bieter einzutragen)

1x Gewindestange M16/8.8 (durchbohrt)
Detailbestandteile je Zugverankerungsdetail
(Verankerung an StB-Decke)
2x Verankerung Zug 1x Winkelverbinder: V Plus-2P
95x90x65x4.0

Hersteller und Typ

'____________________' (vom Bieter einzutragen)
4x Verschraubung: Zebra Pias 6.3x19 (1,2,3,4)
1x BP 340x40x3 e=0 mm

Hersteller und Typ

'____________________' (vom Bieter einzutragen)

12x Verschraubung Assy Ø5x40
1x WIT-VM 250 + 1x Ankerstange Meterware M16/ 5.8
Effektive Verankerungstiefe: hef = 114 mm
Anzugsdrehmoment: 60,00 Nm
ETA-12/0164

Hersteller und Typ

'____________________' (vom Bieter einzutragen)

Darstellung gem. Detailplan NFM-TWP-D-DF-X2-A-V
Menge: 1,000 St

**16.06.0170 DF-017 HST-Wand-Verankerung Geschossübergreifend**
DF-017 HST-Wand-Verankerung  Geschossübergreifend

nach Detail Statik DF 017 auf Grundlage der statischen
Angaben liefern und vor Ort benutzerfertig herstellen
und montieren. Alle erforderlichen Stahlbauteile oder
dergleichen sind in der Einheitspreis einzurechnen.
Ebenso benötigte Hebezeuge und Sicherungsmaßnahme für
die Montage und/oder Montagezwischenzustände

Vorkommens Details im Bauwerk:
Fahrzeughalle Laufmeter (Schubanschluss CLT): 8,1lfm
Laufmeter (Schubanschluss StB): 2,50lfm
Details (Zugverankerung CLT außen): 3,0 Stk.
Details (Zugverankerung CLT innen): 3,0 Stk.
Wandende Details (Zugverankerung StB): 2,0 Stk.
Angrenzende Bauteile:
An den Knotenpunkt schließen folgende Bauteile an:
W_215 Holzständerwand b=20cm
Rähm: C24 - QS: b/h= 20/20cm
Endpfosten: C24 - QS: b/h= 12/20cm
Regelpfosten: C24 - QS: b/h= 8/20cm
Schwelle Wand: C24 - QS: b/h= 8/20cm
Leitschwelle: C24 - QS: b/h= 8/20cm
W_115 Holzständerwand
mit außenliegender Beplankung HB.HLA2 hart; t=16mm
b=20cm

Rähm: UZ_118
Endpfosten / Zwischenpfosten: 2x C24 - QS: b/h= 10/20cm
Mit Abstand für M20 durchführung
Regelpfosten: C24 - QS: b/h= 8/20cm
Schwelle Wand: C24 - QS: b/h= 8/20cm
Leitschwelle: C24 - QS: b/h= 12/20cm
W_111 StB-Wand C30/37 b=20cm
Aufkantung StB-Wand C30/37
b=20cm
D_104 CLT 5s
Schichtaufbau:4/3/4/3/4 QS= b/h=100/18cm
D_106 CLT 7s  2 (unteren & 2 oberen Lagen in
Spannrichtung)
Schichtaufbau:3/3/3/4/3/3/3 QS= b/h=100/22cm
l/l/q/l/q/l/l (l=längs; q= quer)
UZ_118 GL28c QS= b/h=20/98cm

Detailbestandteile je 1,0m:
Verankerung Schub an 2,0x VG Ø10 x 430mm
(Berechungsgrundlage)
Obergurt W_114 Würth: ASSY® plus VG 4 CS hef=130mm

Hersteller und Typ

'____________________' (vom Bieter einzutragen)

vorgebohrt Zylinderkopf Abstand alle 50cm
Verankerung Schub an StB-Decke 2,0x WIT-VM 250 (o.
Vgl.)

Hersteller und Typ

'____________________' (vom Bieter einzutragen)

2,0x Ankerstange M16 hef=80mm Abstand alle 50cm

Detailbestandteile je Zugverankerungsdetail
1x Verankerung Zug CLT innen 1x Winkelverbinder: V Plus
-
2P 95x90x65x4.0
4x Verschraubung: Zebra Pias 6.3x19 (1,2,3,4)

Hersteller und Typ

'____________________' (vom Bieter einzutragen)

1x BP 340x40x3 e=0 mm
12x Verschraubung Assy Ø5x40

Hersteller und Typ

'____________________' (vom Bieter einzutragen)

1x Ankerstange Meterware M16/5.8
1x Verankerung Zug CLT außen 1x je Wandende
2x 20 Ankernägel 4x50mm
2x 4 Ø 5x50mm ((Berechnungsgrundlage: ASSY3.0)
1x Lochblech l=1200mm t=2 mm b=100mm
(Berechnungsgrundlage Würth)

Hersteller und Typ

'____________________' (vom Bieter einzutragen)

Detailbestandteile je Zugverankerungsdetail
(Verankerung an StB-Decke)
1x Verankerung Zug 1x je Wandende
1x Gewindestande M20/8.8 l=3000mm
1x Ankerplatte (t=40mm b/l=120/120)
90mm in UZ_118 eingelassen
1x 16 x ASSY® plus VG 4 CSMP Ø6 x 160 mm

Hersteller und Typ

'____________________' (vom Bieter einzutragen)

1x HIT-HY 200-A V3 + HIT-Z M20
1x Gewindestange-Muffe 8.8
Gewindestange M20/8.8 mittels gesicherter Muffe
anschließen HIT-Z M20;

Hersteller und Typ

'____________________' (vom Bieter einzutragen)

Konstruktion wird nach der Montage der
Eigengewichtslast nachgespannt Beplankung muss hierbei
bereichsweise ausgespart werden
Konstruktion wird mit 30kN vorgespannt

Darstellung gem. Detailplan NFM-TWP-D-DF-X3-A-V
Menge: 1,000 St

**16.06.0180 DF-018 Auflagerung UZ_118**
DF-018 Auflagerung UZ_118

nach Detail Statik DF 018 auf Grundlage der statischen
Angaben liefern und vor Ort benutzerfertig herstellen
und montieren. Alle erforderlichen Stahlbauteile oder
dergleichen sind in der Einheitspreis einzurechnen.
Ebenso benötigte Hebezeuge und Sicherungsmaßnahme für
die Montage und/oder Montagezwischenzustände

Vorkommens Details im Bauwerk:
Fahrzeughalle Details 1,0 Stk.
Angrenzende Bauteile:
An den Knotenpunkt schließen folgende Bauteile an:
W_215 Holzständerwand b=20cm
Rähm: C24 - QS: b/h= 20/20cm
Endpfosten: C24 - QS: b/h= 12/20cm
Regelpfosten: C24 - QS: b/h= 8/20cm
Schwelle Wand: C24 - QS: b/h= 8/20cm
Leitschwelle: C24 - QS: b/h= 8/20cm
W_115 Holzständerwand
mit außenliegender Beplankung HB.HLA2 hart; t=16mm
b=20cm
Rähm: UZ_118
Endpfosten / Zwischenpfosten: 2x C24 - QS: b/h= 10/20cm
Mit Abstand für M20 durchführung
Regelpfosten: C24 - QS: b/h= 8/20cm
Schwelle Wand: C24 - QS: b/h= 8/20cm
Leitschwelle: C24 - QS: b/h= 12/20cm

W_111 StB-Wand C30/37 b=20cm
D_106 CLT 7s  2 (unteren & 2 oberen Lagen in
Spannrichtung)
Schichtaufbau:3/3/3/4/3/3/3 QS= b/h=100/22cm
l/l/q/l/q/l/l (l=längs; q= quer)
UZ_118 GL28c QS= b/h=20/98cm

Detailbestandteile je Detail
2x Ouerzugverstärkung (Berechnungsgrundlage: Würth
Assy) (2-Reihig)
VG-Schrauben 1x Ø10mm L=800mm
Zylinderkopf
Vorgebohrt
2x Ouerzugverstärkung (Berechnungsgrundlage: Würth
Assy) (2-Reihig)
Im Auflagerbereich
VG-Schrauben 1x Ø8mm L=200mm
Zylinderkopf
4x Schrauben Horizontal (Berechnungsgrundlage: Würth
Assy) (2x2-Reihig)
Im Auflagerbereich
VG-Schrauben 4x Ø6mm L=100mm Zylinderkopf

Hersteller und Typ

'____________________' (vom Bieter einzutragen)

1x Verankerung im Untergrund 1x HIT-HY 200-R V3
1x HIT-Z-R M16
1x Verankerung in der Seite 1x HIT-HY 200-R V3

Hersteller und Typ

'____________________' (vom Bieter einzutragen)

1x M12 8.8 Gewindestange
1x Ankerprofil L-Winkel aw=4mm beiseitig
S235 t=20mm; h=150; b=200; l=200mm

Darstellung gem. Detailplan NFM-TWP-D-DF-X3-A-V
Menge: 1,000 St

**16.06.0190 DF-019 Schubanschluss CLT-Elemente untereinander**
DF-019  Schubanschluss CLT-Elemente untereinander

Schubanschluß nach Detail Statik DF 019 auf Grundlage
der statischen Angaben liefern und vor Ort
benutzerfertig herstellen und montieren. Alle
erforderlichen Stahlbauteile oder dergleichen sind in
der Einheitspreis einzurechnen.
Ebenso benötigte Hebezeuge und Sicherungsmaßnahme für
die Montage und/oder Montagezwischenzustände.

Vorkommens Details im Bauwerk:
Fahrzeughalle Laufmeter in Längsrichtung: 32+24 lfm
(gerechnet mit CLT-Elementbreiten von 1,0m)
Angrenzende Bauteile
An den Knotenpunkt schließen folgende Bauteile an:
D_103 & CLT 7s  2 (unteren & 2 oberen Lagen in
Spannrichtung)
D_106 Schichtaufbau:3/3/3/4/3/3/3 QS= b/h=100/22cm
l/l/q/l/q/l/l (l=längs; q= quer)

Detailbestandteile je 1,0m:
1x Ausklinkung der Deckenelemente
Ausklinkung Abmessungen t/b/l= 25/200/1000mm
1x OSB 3 ? > 600kg/m³
Abmessungen t/b/l= 25/200/1000mm
2x Verschraubung (Berechnungsgrundlage: Spax) (2
Reihen)

Hersteller und Typ

'____________________' (vom Bieter einzutragen)

TG- Schrauben 12Stk. t=4,5mm L=70mm a1=100mm

Darstellung gem. Detailplan NFM-TWP-D-DF-X3-A-V
Hinweis: Ausführung identisch zu Detail DF-001
Menge: 56,000 m

**16.06.0200 DF-020 Schubanschluss CLT-Elemente in den Trägerachsen**
DF-020  Schubanschluss CLT-Elemente in den Trägerachsen

Schubanschluß nach Detail Statik DF 020 auf Grundlage
der statischen Angaben liefern und vor Ort
benutzerfertig herstellen und montieren. Alle
erforderlichen Stahlbauteile oder dergleichen sind in
der Einheitspreis einzurechnen.
Ebenso benötigte Hebezeuge und Sicherungsmaßnahme für
die Montage und/oder Montagezwischenzustände

Vorkommens Details im Bauwerk:
Fahrzeughalle Laufmeter in Längsrichtung: 6,1 lfm
(gerechnet mit CLT-Elementbreiten von 1,0m)
Angrenzende Bauteile:
An den Knotenpunkt schließen folgende Bauteile an:
W_214 Holzständerwand b=18cm
Rähm: C24 - QS: b/h= 18/20cm
Endpfosten: C24 - QS: b/h= 12/18cm
Regelpfosten: C24 - QS: b/h= 8/18cm
Schwelle Wand: C24 - QS: b/h= 8/18cm
Leitschwelle: C24 - QS: b/h= 8/18cm
W_114 Holzständerwand b=18cm
Rähm: C24 - QS: b/h= 18/20cm
Endpfosten / Zwischenpfosten: C24 - QS: b/h= 12/18cm
Regelpfosten: C24 - QS: b/h= 8/18cm
Schwelle Wand: C24 - QS: b/h= 8/18cm
Leitschwelle: C24 - QS: b/h= 12/18cm

D_104 CLT 5s

Schichtaufbau:4/3/4/3/4 QS= b/h=100/18cm
D_103 & CLT 7s  2 (unteren & 2 oberen Lagen in
Spannrichtung)
D_106 Schichtaufbau:3/3/3/4/3/3/3 QS= b/h=100/22cm
l/l/q/l/q/l/l (l=längs; q= quer)

Detailbestandteile je 1,0m:
Scheibenverbindung
3x vertikale Verschraubung (Berechnungsgrundlage: Würth
Assy) (2 Reihen)
VG-Schrauben 2Stk. t=8mm L=280mm
Gegenläufig kreuzweise verschraubt
a1=siehe Skizze; alle 33,33cm

Hersteller und Typ

'____________________' (vom Bieter einzutragen)

2x vertikale Verschraubung (Berechnungsgrundlage: Würth
Assy) (2 Reihen)
VG-Schrauben 3Stk. t=10mm L=180mm a1=150mm

Hersteller und Typ

'____________________' (vom Bieter einzutragen)

Detailbestandteile je m je Wandseite Schubanbindung
0,5x Winkelverbinder (Berechnungsgrundlage: Simpson
Strong Tie ABR255)

Hersteller und Typ

'____________________' (vom Bieter einzutragen)

Winkelverbinder je Feld 1x Schubverbinder (F2;3;d,min,
Schubrichtung=26,307kN)
53x Kammnagel CNA4.0x60mm gegen Brandeinwirkung zu
schützen:

Darstellung gem. Detailplan NFM-TWP-D-DF-X3-A-V
Menge: 6,100 m

**16.06.0210 DF-021 Auflagerung Trapetzbinder Achse D/9**
DF-021  Auflagerung Trapetzbinder Achse D/9

nach Detail Statik DF 021 auf Grundlage der statischen
Angaben liefern und vor Ort benutzerfertig herstellen
und montieren. Alle erforderlichen Stahlbauteile oder
dergleichen sind in der Einheitspreis einzurechnen.
Ebenso benötigte Hebezeuge und Sicherungsmaßnahme für
die Montage und/oder Montagezwischenzustände

Vorkommens Details im Bauwerk:
Fahrzeughalle Stützenauflager 1 Stk.
Angrenzende Bauteile
An den Knotenpunkt schließen folgende Bauteile an:
UZ_106 Nebenträger in den Achsen D
GL28c b/h1/h2= 32/88
W_211 Holzständerwand
b=20cm innenliegendes Schubholz über die ganze
Wandlänge als Rähm
C24 QS: b/h= 20/20cm
S238 Stütze
GL24c b1/b2= 32/20
Detailbestandteile je Details
2x Lokale Sicherung (Berechnungsgrundlage: Würth Assy)
Untere Verschraubung
VG-Schrauben 2x Ø8mm/ L=260mm
Einschraubwinkel: 20° zur Vertikalen
2x Lokale Sicherung (Berechnungsgrundlage: Würth Assy)
Obere Verschraubung
VG-Schrauben 2x Ø8mm/ L=260mm Einschraubwinkel: 45° zur
Vertikalen

Darstellung gem. Detailplan NFM-TWP-D-DF-X3-A-V
Menge: 1,000 St

**16.06.0220 DB-201 Zugstangenanschluss Achse d/10**
DB-201  Zugstangenanschluss Achse d/10
nach Detail Statik DB 201 auf Grundlage der statischen
Angaben liefern und vor Ort benutzerfertig herstellen
und montieren. Alle erforderlichen Stahlbauteile oder
dergleichen sind in der Einheitspreis einzurechnen.
Ebenso benötigte Hebezeuge und Sicherungsmaßnahme für
die Montage und/oder Montagezwischenzustände.

Abrechnung erfolgt nach Stück Zugstangenanschluß,
Befestigungsmittel und erforderliche Holzbearbeitungen
sind einzurechnen.
Vorkommens Details im Bauwerk:
Bürobereich Seilanbindung Dachdecke 1 Stk.
Seilanbindung Decke über EG 1 Stk.

Angrenzende Bauteile
An den Knotenpunkt schließen folgende Bauteile an:
D_204a CLT 5s
Schichtaufbau:4/4/4/4/4 QS= b/h=100/20cm
D_103 CLT 7s  2 (unteren & 2 oberen Lagen in
Spannrichtung)
Schichtaufbau:3/3/3/4/3/3/3 QS= b/h=100/22cm
l/l/q/l/q/l/l (l=längs; q= quer)
ZS_201 Seil RB28/ S235 Ø 26mm

Detailbestandteile je Details
1x Platte b1/b2/t = 140/140/25mm
Mit Innengewinde M27
1x Kontermutter M27/8.8
1x Lokale Sicherung (Berechnungsgrundlage: Würth Assy)
VG-Schrauben 4x Ø8mm/ L=200mm Versenkt in Platte

Hersteller und Typ

'____________________' (vom Bieter einzutragen)

1x Gewinde am Rundprofil Aussengewinde M27

Darstellung gem. Detailplan NFM-TWP-D-DB-X3-A-V
Menge: 2,000 St

**16.06.0230 DB-202 Zugstangenanschluss Achse d & 14 (D.ü.1OG)**
DB-202  Zugstangenanschluss Achse d & 14 (D.ü.1OG)

nach Detail Statik DB 202 auf Grundlage der statischen
Angaben liefern und vor Ort benutzerfertig herstellen
und montieren. Alle erforderlichen Stahlbauteile oder
dergleichen sind in der Einheitspreis einzurechnen.
Ebenso benötigte Hebezeuge und Sicherungsmaßnahme für
die Montage und/oder Montagezwischenzustände.

Abrechnung erfolgt nach Stück Zugstangenanschluß,
Befestigungsmittel und erforderliche Holzbearbeitungen
sind einzurechnen

Vorkommens Details im Bauwerk:
Bürobereich Zugstabanbindung D.ü.OG 4 Stk.
Zugstabanbindung D.ü.EG 2 Stk.
Angrenzende Bauteile
An den Knotenpunkt schließen folgende Bauteile an:
D_204a CLT 5s
Schichtaufbau:4/4/4/4/4 QS= b/h=100/20cm
D_103 CLT 7s  2 (unteren & 2 oberen Lagen in
Spannrichtung)
Schichtaufbau:3/3/3/4/3/3/3 QS= b/h=100/22cm
l/l/q/l/q/l/l (l=längs; q= quer)
ZS_202 & Rundstab RB50/ S235
ZS_203 Ø 50mm
UZ_219 Attikaträger in den Achsen d
GL28c b/h= 20/78
UZ_213a Attikaträger in den Achsen 14
GL28c
b/h= 20/32
UZ_212a Brüstungsträger in den Achsen 14
GL28c
b/h= 20/60
UZ_214 Brüstungsträger in den Achsen d
GL28c b/h= 20/60

Detailbestandteile je Details
1x Platte b1/b2/t = 240/220/18,5mm
Ankerplatte eingeschweißt aw=4mm
1x Gewindestange M30/8.8 l= 300mm
2x Kontermutter M30/8.8
1x Ankerprofil 1x UPE220
L=220mm
1x Gewinde im Rundprofil Innengewinde M30
Gewindestange ist gegen herausdrehen durch
Punktschweißungen zu sichern

Darstellung gem. Detailplan NFM-TWP-D-DB-X3-A-V
Menge: 6,000 St

**16.06.0240 DF-203 Auflagerung Träger UZ_219**
DF-203  Auflagerung Träger UZ_219
nach Detail Statik DF 203 auf Grundlage der statischen
Angaben liefern und vor Ort benutzerfertig herstellen
und montieren. Alle erforderlichen Stahlbauteile oder
dergleichen sind in der Einheitspreis einzurechnen.
Ebenso benötigte Hebezeuge und Sicherungsmaßnahme für
die Montage und/oder Montagezwischenzustände.

Abrechnung erfolgt nach Stück Träger Auflager,
Befestigungsmittel und erforderliche Holzbearbeitungen
sind einzurechnen

Vorkommens Details im Bauwerk:
Bürotrakt Stützenauflager 1 Stk.
Angrenzende Bauteile
An den Knotenpunkt schließen folgende Bauteile an:
D_204a CLT 5s
Schichtaufbau:4/4/4/4/4 QS= b/h=100/20cm
ZS_203 Rundstab RB50/ S235
Ø 50mm
UZ_219 Attikaträger in den Achsen d
GL28c b/h= 20/78
UZ_214 Hauptträger in den Achsen 12
GL28c b/h= 24/148
Detailbestandteile je Details
1x Platte S235 b1/b2/t = 240/220/25mm
1x Ouerdruckverstärkung (Berechnungsgrundlage: Würth
Assy) (2 Reihen) (UZ_214)
VG-Schrauben 6x Ø12mm  L=600mm

Hersteller und Typ

'____________________' (vom Bieter einzutragen)

Vorgebohrt
1x Ouerdruckverstärkung (Berechnungsgrundlage: Würth
Assy) (2 Reihen) (UZ_219)
VG-Schrauben 6x Ø12mm L=450mm

Hersteller und Typ

'____________________' (vom Bieter einzutragen)

Vorgebohrt
1x Ouerzugverstärkung (Berechnungsgrundlage: Würth
Assy) (2 Reihen) (UZ_219) VG-Schrauben 3x Ø10mm L=800mm

Hersteller und Typ

'____________________' (vom Bieter einzutragen)
,
orgebohrt
Mit Pilotbohrung mindestens 10% von L

Darstellung gem. Detailplan NFM-TWP-D-DB-X3-A-V
Menge: 1,000 St

**16.06.0250 DB-204 NT an HT- Anschluss**
DB-204  NT an HT- Anschluss
nach Detail Statik DB 204 auf Grundlage der statischen
Angaben liefern und vor Ort benutzerfertig herstellen
und montieren. Alle erforderlichen Stahlbauteile oder
dergleichen sind in der Einheitspreis einzurechnen.
Ebenso benötigte Hebezeuge und Sicherungsmaßnahme für
die Montage und/oder Montagezwischenzustände.

Abrechnung erfolgt nach Stück Träger Anschluß.,
Befestigungsmittel und erforderliche Holzbearbeitungen
sind einzurechnen

Vorkommens Details im Bauwerk:
Bürobereich Anbindung NT an HAT 1 Stk.
Angrenzende Bauteile
An den Knotenpunkt schließen folgende Bauteile an:
D_204a CLT 5s
Schichtaufbau:4/4/4/4/4 QS= b/h=100/20cm
ZS_202 Rundstab RB50/ S235 Ø 50mm
UZ_219 Attikaträger in den Achsen d
GL28c b/h= 20/78

Detailbestandteile je Details
1x Ouerzugverstärkung (Berechnungsgrundlage: Würth
Assy) (2 Reihen) (UZ_219) VG-Schrauben 2x Ø10mm L=700mm
Vorgebohrt
Mit Pilotbohrung mindestens 10% von L

Hersteller und Typ

'____________________' (vom Bieter einzutragen)

1x Ouerzugverstärkung (Berechnungsgrundlage: Würth
Assy) (2 Reihen) (UZ_215) VG-Schrauben 3x Ø10mm L=700mm
Vorgebohrt

Hersteller und Typ

'____________________' (vom Bieter einzutragen)

1x Verbinder 1x MEGANT-150_310x150x50

Hersteller und Typ

'____________________' (vom Bieter einzutragen)

SK-Schrauben 32x Ø8mm/ l=160mm
Senkkopf (Berechnungsgrundlage: RICON S)
SK-Schrauben 12x Ø8mm/ l=240mm
Senkkopf (Berechnungsgrundlage: Megant)

Hersteller und Typ

'____________________' (vom Bieter einzutragen)

3x Querholzdübel D=30 mm
2x Rotationssperre (Berechnungsgrundlage: Würth Assy)
(2 Reihen) (UZ_219)
VG-Schrauben 2x Ø10mm L=700mm Vorgebohrt
Mit Pilotbohrung mindestens 10% von L

Hersteller und Typ

'____________________' (vom Bieter einzutragen)

Darstellung gem. Detailplan NFM-TWP-D-DB-X3-A-V
Menge: 1,000 St

**16.06.0260 DB-205 NT an HT- Anschluss über Eck**
DB-205  NT an HT- Anschluss über Eck

nach Detail Statik DB 205 auf Grundlage der statischen
Angaben liefern und vor Ort benutzerfertig herstellen
und montieren. Alle erforderlichen Stahlbauteile oder
dergleichen sind in der Einheitspreis einzurechnen.
Ebenso benötigte Hebezeuge und Sicherungsmaßnahme für
die Montage und/oder Montagezwischenzustände.

Abrechnung erfolgt nach Stück Träger Anschluß.,
Befestigungsmittel und erforderliche Holzbearbeitungen
sind einzurechnen

Vorkommens Details im Bauwerk:
Bürobereich Anbindung NT an HAT 4 Stk.
Angrenzende Bauteile
An den Knotenpunkt schließen folgende Bauteile an:
D_204a CLT 5s
Schichtaufbau:4/4/4/4/4 QS= b/h=100/20cm
D_103 & CLT 7s  2 (unteren & 2 oberen Lagen in
Spannrichtung)
Schichtaufbau:3/3/3/4/3/3/3 QS= b/h=100/22cm
l/l/q/l/q/l/l (l=längs; q= quer)
UZ_219 Attikaträger in den Achsen d
GL28c b/h= 20/78 UZ_216b & Attikaträger in den Achsen
10
UZ_213b GL28c
b/h= 20/98
UZ_114 Brüstungsträger in den Achsen d  GL28c b/h=
20/60
UZ_107a & Brüstungsträger Achsen 10
UZ 112 GL32c  b/h= 20/82

Detailbestandteile je Details
1x Ouerzugverstärkung (Berechnungsgrundlage: Würth
Assy) (NT) VG-Schrauben 3x Ø8mm L=480mm
Vorgebohrt

Hersteller und Typ

'____________________' (vom Bieter einzutragen)

1x Verbinder 1x RICON_S-390x80_VS+ZP
SK-Schrauben 28x RICON S SK 10x200
Senkkopf (Berechnungsgrundlage: RICON S)
SK-Schrauben 28x RICON S SK 10x100

Hersteller und Typ

'____________________' (vom Bieter einzutragen)

Senkkopf (Berechnungsgrundlage: Megant)

Hersteller und Typ

'____________________' (vom Bieter einzutragen)

3x Querholzdübel D=20 mm
2x Eckverschraubung (Berechnungsgrundlage: Würth Assy)
(Oben und unten)

Hersteller und Typ

'____________________' (vom Bieter einzutragen)

VG-Schrauben 2x Ø8mm L=420mm

Darstellung gem. Detailplan NFM-TWP-D-DB-X3-A-V
Menge: 4,000 St

**16.06.0270 DB-206 Auflagerung UZ_213b**
DB-206  Auflagerung UZ_213b
nach Detail Statik DB 206 auf Grundlage der statischen
Angaben liefern und vor Ort benutzerfertig herstellen
und montieren. Alle erforderlichen Stahlbauteile oder
dergleichen sind in der Einheitspreis einzurechnen.
Ebenso benötigte Hebezeuge und Sicherungsmaßnahme für
die Montage und/oder Montagezwischenzustände.

Abrechnung erfolgt nach Stück Träger Auflager,
Befestigungsmittel und erforderliche Holzbearbeitungen
sind einzurechnen

Vorkommens Details im Bauwerk:
Bürobereich 1 Stk.
Angrenzende Bauteile
An den Knotenpunkt schließen folgende Bauteile an:
D_204a CLT 5s
Schichtaufbau:4/4/4/4/4 QS= b/h=100/20cm
UZ_213b Attikaträger in den Achsen 10
GL28c
b/h= 20/98
UZ_114 Brüstungsträger in den Achsen d
GL28c
b/h= 20/60
W_219 CLT Wand CLT  L5s
d=20cm
Schichtaufbau b/h/b/h/b 40/40/40/40/40mm

Detailbestandteile je Details
1x Auflagerplatte S235 b1/b2/t = 200/200/25mm
1x Ouerdruckverstärkung (Berechnungsgrundlage: Würth
Assy) (2 Reihen)
VG-Schrauben 4x Ø12mm L=360mm a1=120mm a2=120mm
Vorgebohrt

Hersteller und Typ

'____________________' (vom Bieter einzutragen)

2x Windsogsicherung (Berechnungsgrundlage: Würth Assy)
(2 Reihen)
VG-Schrauben 2x Ø10mm L=450mm a2=320mm Vorgebohrt
Zylinderkopf

Hersteller und Typ

'____________________' (vom Bieter einzutragen)

Darstellung gem. Detailplan NFM-TWP-D-DB-X3-A-V
Menge: 1,000 St

**16.06.0280 DB-207 Auflagerung UZ_214**
DB-207  Auflagerung UZ_214
nach Detail Statik DB 207 auf Grundlage der statischen
Angaben liefern und vor Ort benutzerfertig herstellen
und montieren. Alle erforderlichen Stahlbauteile oder
dergleichen sind in der Einheitspreis einzurechnen.
Ebenso benötigte Hebezeuge und Sicherungsmaßnahme für
die Montage und/oder Montagezwischenzustände.

Abrechnung erfolgt nach Stück Träger Auflager,
Befestigungsmittel und erforderliche Holzbearbeitungen
sind einzurechnen

Vorkommens Details im Bauwerk:
Bürobereich 1 Stk.
Angrenzende Bauteile
An den Knotenpunkt schließen folgende Bauteile an:
D_204 6 CLT 5s
D_205a Schichtaufbau:4/4/4/4/4 QS= b/h=100/20cm
W_219 & CLT Wand CLT  L5s
W_218 d=20cm
Schichtaufbau b/h/b/h/b 40/40/40/40/40mm
UZ_214 Hauptträger in den Achsen 12
GL28c b/h= 24/148

Detailbestandteile je Details
1x Auflagerplatte S235 b1/b2/t = 200/200/25mm
2x Ouerdruckverstärkung (Berechnungsgrundlage: Würth
Assy) (1 Reihen)

Hersteller und Typ

'____________________' (vom Bieter einzutragen)

Unters Auflager sowie oberes Auflager
VG-Schrauben 5x Ø10mm L=750mm a1=50mm
Vorgebohrt
1x Ouerdruckverstärkung (Berechnungsgrundlage: Würth
Assy) (2 Reihen)

Hersteller und Typ

'____________________' (vom Bieter einzutragen)

Trägerauflager
VG-Schrauben 20x Ø10mm L=750mm a1=50mm
Vorgebohrt
1x Zugverankerung obere CLT-Wand (Berechnungsgrundlage:
Würth Assy) (2 Reihen)
VG-Schrauben 20x Ø10mm L=750mm a1=50mm  Vorgebohrt
Eingedreht unter 45°

Hersteller und Typ

'____________________' (vom Bieter einzutragen)

1x Schweißteil Alle Belche S355
1x Untere Auflagerplatte t=25mm  A= 0,106m²
Zuschnitt gemäß Detail
1x obere Auflageplatte t=25mm L=710mm B=200mm
1x Stirnplatte t=10mm L=1455mm B=200mm
2x große Rippe t=20mm A= 0,492m²
Zuschnitt gemäß Detail
2x kleine Rippe t=15mm L=500mm H=60mm

4x horizontale Lagesicherung Berechnungsgrundlage:
Würth Assy) (2 Reihen)
VG-Schrauben x Ø8mm L=400mm a1=500mm Vorgebohrt
Horizontal durch Träger und Blech

Hersteller und Typ

'____________________' (vom Bieter einzutragen)

Darstellung gem. Detailplan NFM-TWP-D-DB-X3-A-V
Menge: 1,000 St

**16.06.0290 DB-208 Stützenauflagerung im Bürotrakt S201**
DB-208  Stützenauflagerung im Bürotrakt S201
nach Detail Statik DB 208 auf Grundlage der statischen
Angaben liefern und vor Ort benutzerfertig herstellen
und montieren. Alle erforderlichen Stahlbauteile oder
dergleichen sind in der Einheitspreis einzurechnen.
Ebenso benötigte Hebezeuge und Sicherungsmaßnahme für
die Montage und/oder Montagezwischenzustände.

Abrechnung erfolgt nach Stück Auflager,
Befestigungsmittel und erforderliche Holzbearbeitungen
sind einzurechnen

S201 Holzstütze_20x28_Gl24c
Angrenzende Bauteile
An den Knotenpunkt schließen folgende Bauteile an:
1x Trägerauflager S201
Ouerdruckverstärkung (Berechnungsgrundlage: Würth Assy)
(2 Reihen) VG-Schrauben 6x Ø8mm L=450mm
Randabstand a4=35mm vorgebohrt

Hersteller und Typ

'____________________' (vom Bieter einzutragen)

Kopfplatte 1x Blech S235 t=15mm L=200mm B=240mm
Fahnenblech 1x Blech S235t=10mm H=200mm B=140mm
Lokale Lagesicherung:
VG-Schrauben 4x Ø6mm L=200mm
Vertikal durch die Ankerplatte a1=80mm a2=80mm
Abstände aus der Plattenmitte Stabdübel 2x Ø8mm L=160mm

Darstellung gem. Detailplan NFM-TWP-D-DB-X3-A-V
Menge: 1,000 St

**16.06.0300 DB-208 Stützenauflagerung im Bürotrakt S202,204,205,206**
DB-208  Stützenauflagerung im Bürotrakt
S202,204,205,206
nach Detail Statik DB 208 auf Grundlage der statischen
Angaben liefern und vor Ort benutzerfertig herstellen
und montieren. Alle erforderlichen Stahlbauteile oder
dergleichen sind in der Einheitspreis einzurechnen.
Ebenso benötigte Hebezeuge und Sicherungsmaßnahme für
die Montage und/oder Montagezwischenzustände.

Abrechnung erfolgt nach Stück Auflager,
Befestigungsmittel und erforderliche Holzbearbeitungen
sind einzurechnen
S202Holzstütze 24 x 24 Gl 24 c
S204 Holzstütze_24x24_Gl24c
S205 Holzstütze_24x24_Gl24c
S206 Holzstütze_24x24_Gl24c

Trägerauflager S202; S204-S206
Ouerdruckverstärkung (Berechnungsgrundlage: Würth Assy)
(2 Reihen)
VG-Schrauben 6x Ø12mm L=600mm
Randabstand a4=35mm Vorgebohrt

Hersteller und Typ

'____________________' (vom Bieter einzutragen)

Kopfplatte 1x Blech S235 t=15mm L=240mm B=240mm
Fahnenblech 1x Blech S235 t=10mm H=200mmB=140mm
Lokale Lagesicherung:
VG-Schrauben 4x Ø6mm L=200mm
Vertikal durch die Ankerplatte a1=80mm a2=80mm
Abstände aus der Plattenmitte Stabdübel 2x Ø8mm
L=160mm

Darstellung gem. Detailplan NFM-TWP-D-DB-X3-A-V
Menge: 4,000 St

**16.06.0310 DB-208 Stützenauflagerung im Bürotrakt S203**
DB-208  Stützenauflagerung im Bürotrakt S203
nach Detail Statik DB 208 auf Grundlage der statischen
Angaben liefern und vor Ort benutzerfertig herstellen
und montieren. Alle erforderlichen Stahlbauteile oder
dergleichen sind in der Einheitspreis einzurechnen.
Ebenso benötigte Hebezeuge und Sicherungsmaßnahme für
die Montage und/oder Montagezwischenzustände.

Abrechnung erfolgt nach Stück Auflager,
Befestigungsmittel und erforderliche Holzbearbeitungen
sind einzurechnen

S203 Holzstütze_18x38_Gl24c

Trägerauflager S203
Ouerdruckverstärkung (Berechnungsgrundlage: Würth Assy)
(2 Reihen)
VG-Schrauben 6x Ø10mm L=700mm
Randabstand a4=35mm
Vorgebohrt
Kopfplatte 1x Blech S235 t=15mm L=360mm B=180mm
Fahnenblech 1x Blech S235 t=10mm H=200mm B=140mm
Lokale Lagesicherung:
VG-Schrauben 4x Ø6mm L=200mm
Vertikal durch die Ankerplatte
a1=80mm a2=80mm
Abstände aus der Plattenmitte
Stabdübel 2x Ø8mm  L=160mm

Darstellung gem. Detailplan NFM-TWP-D-DB-X3-A-V
Menge: 3,000 St

**16.06.0320 DB-208 Stützenauflagerung im Bürotrakt S202,S204S206**
DB-208  Stützenauflagerung im Bürotrakt S202,S204S206
nach Detail Statik DB 208 auf Grundlage der statischen
Angaben liefern und vor Ort benutzerfertig herstellen
und montieren. Alle erforderlichen Stahlbauteile oder
dergleichen sind in der Einheitspreis einzurechnen.
Ebenso benötigte Hebezeuge und Sicherungsmaßnahme für
die Montage und/oder Montagezwischenzustände.

Abrechnung erfolgt nach Stück Auflager,
Befestigungsmittel und erforderliche Holzbearbeitungen
sind einzurechnen

S202Holzstütze 24 x 24 Gl 24 c
S204 Holzstütze_24x24_Gl24c
S206 Holzstütze_24x24_Gl24c

3x Trägerauflager S202; S204-S206
Ouerdruckverstärkung (Berechnungsgrundlage: Würth Assy)
(2 Reihen)
VG-Schrauben 6x Ø12mm L=600mm Randabstand a4=35mm

Hersteller und Typ

'____________________' (vom Bieter einzutragen)

Kopfplatte 1x Blech S235 t=15mm L=240mm B=240mm
Fahnenblech 1x Blech S235 t=10mm H=200mm B=140mm
Lokale Lagesicherung:
VG-Schrauben 4x Ø6mm L=200mm Vertikal durch die
Ankerplatte a1=80mm a2=80mm
Abstände aus der Plattenmitte
Stabdübel 2x Ø8mm  L=160mm

Darstellung gem. Detailplan NFM-TWP-D-DB-X3-A-V
Menge: 3,000 St

**16.06.0330 DB-208 Stützenauflagerung im Bürotrakt S206a,S216**
DB-208  Stützenauflagerung im Bürotrakt S206a,S216
nach Detail Statik DB 208 auf Grundlage der statischen
Angaben liefern und vor Ort benutzerfertig herstellen
und montieren. Alle erforderlichen Stahlbauteile oder
dergleichen sind in der Einheitspreis einzurechnen.
Ebenso benötigte Hebezeuge und Sicherungsmaßnahme für
die Montage und/oder Montagezwischenzustände.

Abrechnung erfolgt nach Stück Auflager,
Befestigungsmittel und erforderliche Holzbearbeitungen
sind einzurechnen

S206a Holzstütze_20x24_Gl24c
S216 Holzstütze_20x24_Gl24c

2x Trägerauflager S206a; S216
Ouerdruckverstärkung (Berechnungsgrundlage: Würth Assy)
(2 Reihen)
VG-Schrauben 6x Ø8mm L=320mm Randabstand a4=35mm

Hersteller und Typ

'____________________' (vom Bieter einzutragen)

Kopfplatte 1x Blech S235 t=15mm L=240mm B=200mm
Fahnenblech 1x Blech S235t=10mm H=200mm B=140mm
Lokale Lagesicherung:
VG-Schrauben 4x Ø6mm L=200mm Vertikal durch die
Ankerplatte a1=80mm  a2=80mm
Abstände aus der Plattenmitte Stabdübel 2x Ø8mm L=160mm

Darstellung gem. Detailplan NFM-TWP-D-DB-X3-A-V
Menge: 2,000 St

**16.06.0340 DB-208 Stützenauflagerung im Bürotrakt S209,210,221,222,233,241**
DB-208  Stützenauflagerung im Bürotrakt
S209,210,221,222,233,241

nach Detail Statik DB 208 auf Grundlage der statischen
Angaben liefern und vor Ort benutzerfertig herstellen
und montieren. Alle erforderlichen Stahlbauteile oder
dergleichen sind in der Einheitspreis einzurechnen.
Ebenso benötigte Hebezeuge und Sicherungsmaßnahme für
die Montage und/oder Montagezwischenzustände.

Abrechnung erfolgt nach Stück Auflager,
Befestigungsmittel und erforderliche Holzbearbeitungen
sind einzurechnen

S209 Holzstütze_20x20_Gl24c
S210 Holzstütze_20x20_Gl24c
S221 Holzstütze_20x90_Gl24c
S222 Holzstütze_20x90_Gl24c
S233 Holzstütze_20x20_Gl24c
S241 Holzstütze_20x20_Gl24c

Trägerauflager S209; S210; 221; S222; S233; S241
Ouerdruckverstärkung (Berechnungsgrundlage: Würth Assy)
(2 Reihen)
VG-Schrauben 6x Ø8mm L=400mm Randabstand a4=35mm

Hersteller und Typ

'____________________' (vom Bieter einzutragen)

Kopfplatte 1x Blech S235 t=15mm L=200mm B=200mm
Fahnenblech 1x Blech S235 t=10mm H=200mm B=140mm
Lokale Lagesicherung:
VG-Schrauben 4x Ø6mm L=200mm
Vertikal durch die Ankerplatte
a1=80mm  a2=80mm
Abstände aus der Plattenmitte
Stabdübel 2x Ø8mm  L=160mm

Darstellung gem. Detailplan NFM-TWP-D-DB-X3-A-V
Menge: 6,000 St

**16.06.0350 DB-208 Stützenauflagerung im Bürotrakt S226**
DB-208  Stützenauflagerung im Bürotrakt S226
nach Detail Statik DB 208 auf Grundlage der statischen
Angaben liefern und vor Ort benutzerfertig herstellen
und montieren. Alle erforderlichen Stahlbauteile oder
dergleichen sind in der Einheitspreis einzurechnen.
Ebenso benötigte Hebezeuge und Sicherungsmaßnahme für
die Montage und/oder Montagezwischenzustände.

Abrechnung erfolgt nach Stück Auflager,
Befestigungsmittel und erforderliche Holzbearbeitungen
sind einzurechnen

S226 Holzstütze_18x32_Gl24c

Trägerauflager S226
Ouerdruckverstärkung (Berechnungsgrundlage: Würth Assy)
(2 Reihen)
VG-Schrauben 10x Ø8mm L=400mm  Randabstand a4=35mm

Hersteller und Typ

'____________________' (vom Bieter einzutragen)

Kopfplatte 1x Blech S235 t=15mm L=240mm B=180mm
Fahnenblech 1x Blech S235 t=10mm H=200mm B=140mm
Lokale Lagesicherung:
VG-Schrauben 4x Ø6mm L=200mm
Vertikal durch die Ankerplatte
a1=80mm a2=80mm
Abstände aus der Plattenmitte
Stabdübel 2x Ø8mm L=160mm

Darstellung gem. Detailplan NFM-TWP-D-DB-X3-A-V
Menge: 1,000 St

**16.06.0360 DB-208 Stützenauflagerung im Bürotrakt S219,S228**
DB-208  Stützenauflagerung im Bürotrakt S219,S228
nach Detail Statik DB 208 auf Grundlage der statischen
Angaben liefern und vor Ort benutzerfertig herstellen
und montieren. Alle erforderlichen Stahlbauteile oder
dergleichen sind in der Einheitspreis einzurechnen.
Ebenso benötigte Hebezeuge und Sicherungsmaßnahme für
die Montage und/oder Montagezwischenzustände.

Abrechnung erfolgt nach Stück Auflager,
Befestigungsmittel und erforderliche Holzbearbeitungen
sind einzurechnen

S219 Holzstütze_18x32_Gl24c
S228 Holzstütze_18x32_Gl24c

Trägerauflager S219; S228
Ouerdruckverstärkung (Berechnungsgrundlage: Würth Assy)
(2 Reihen)
VG-Schrauben 6x Ø8mm L=400mm  Randabstand a4=35mm

Hersteller und Typ

'____________________' (vom Bieter einzutragen)

Kopfplatte 1x Blech S235 t=15mm L=320mm B=180mm
Fahnenblech 1x Blech S235t=10mm H=200mm B=140mm
Lokale Lagesicherung:
VG-Schrauben 4x Ø6mm L=200mm
Vertikal durch die Ankerplatte a1=80mm a2=80mm
Abstände aus der Plattenmitte
Stabdübel 2x Ø8mm  L=160mm

Darstellung gem. Detailplan NFM-TWP-D-DB-X3-A-V
Menge: 2,000 St

**16.06.0370 DB-208 Stützenauflagerung im Bürotrakt S217**
DB-208  Stützenauflagerung im Bürotrakt S217
nach Detail Statik DB 208 auf Grundlage der statischen
Angaben liefern und vor Ort benutzerfertig herstellen
und montieren. Alle erforderlichen Stahlbauteile oder
dergleichen sind in der Einheitspreis einzurechnen.
Ebenso benötigte Hebezeuge und Sicherungsmaßnahme für
die Montage und/oder Montagezwischenzustände.

Abrechnung erfolgt nach Stück Auflager,
Befestigungsmittel und erforderliche Holzbearbeitungen
sind einzurechnen

S217 Holzstütze_20x32_Gl24c

Trägerauflager S217
Ouerdruckverstärkung (Berechnungsgrundlage: Würth Assy)
(2 Reihen)
VG-Schrauben 6x Ø6mm L=200mm  Randabstand a4=35mm

Hersteller und Typ

'____________________' (vom Bieter einzutragen)

Kopfplatte 1x Blech S235 t=15mm L=320mmB=180mm
Fahnenblech 1x Blech S235 t=10mm H=200mm B=140mm
Lokale Lagesicherung:
VG-Schrauben 4x Ø6mm L=200mm
Vertikal durch die Ankerplatte a1=80mm a2=80mm
Abstände aus der Plattenmitte
Stabdübel 2x Ø8mm  L=160mm

Darstellung gem. Detailplan NFM-TWP-D-DB-X3-A-V
Menge: 1,000 St

**16.06.0380 DB-208 Stützenauflagerung im Bürotrakt S220**
DB-208  Stützenauflagerung im Bürotrakt S220
nach Detail Statik DB 208 auf Grundlage der statischen
Angaben liefern und vor Ort benutzerfertig herstellen
und montieren. Alle erforderlichen Stahlbauteile oder
dergleichen sind in der Einheitspreis einzurechnen.
Ebenso benötigte Hebezeuge und Sicherungsmaßnahme für
die Montage und/oder Montagezwischenzustände.

Abrechnung erfolgt nach Stück Auflager,
Befestigungsmittel und erforderliche Holzbearbeitungen
sind einzurechnen

S220 Holzstütze_20x18_Gl24c

Trägerauflager S220
Ouerdruckverstärkung (Berechnungsgrundlage: Würth Assy)
(2 Reihen)
VG-Schrauben 6x Ø8mm L=340mm  Randabstand a4=35mm

Hersteller und Typ

'____________________' (vom Bieter einzutragen)

Kopfplatte 1x Blech S235 t=15mm L=180mm B=200mm
Fahnenblech 1x Blech S235 t=10mm H=200mm B=140mm
Lokale Lagesicherung:
VG-Schrauben 4x Ø6mm L=200mm Vertikal durch die
Ankerplatte a1=80mm a2=80mm
Abstände aus der Plattenmitte
Stabdübel 2x Ø8mm  L=160mm

Darstellung gem. Detailplan NFM-TWP-D-DB-X3-A-V
Menge: 1,000 St

**16.06.0390 DB-208 Stützenauflagerung im Bürotrakt S223**
DB-208  Stützenauflagerung im Bürotrakt S223
nach Detail Statik DB 208 auf Grundlage der statischen
Angaben liefern und vor Ort benutzerfertig herstellen
und montieren. Alle erforderlichen Stahlbauteile oder
dergleichen sind in der Einheitspreis einzurechnen.
Ebenso benötigte Hebezeuge und Sicherungsmaßnahme für
die Montage und/oder Montagezwischenzustände.

Abrechnung erfolgt nach Stück Auflager,
Befestigungsmittel und erforderliche Holzbearbeitungen
sind einzurechnen

S223 Holzstütze_20x18_Gl24c

Trägerauflager S223
Ouerdruckverstärkung (Berechnungsgrundlage: Würth Assy)
(2 Reihen)
VG-Schrauben 6x Ø8mm L=430mm  Randabstand a4=35mm

Hersteller und Typ

'____________________' (vom Bieter einzutragen)

Kopfplatte 1x Blech S235 t=15mmL=180mm B=200mm
Fahnenblech 1x Blech S235 t=10mm H=200mm B=140mm
Lokale Lagesicherung:
VG-Schrauben 4x Ø6mm L=200mm
Vertikal durch die Ankerplatte  a1=80mm a2=80mm
Abstände aus der Plattenmitte
Stabdübel 2x Ø8mm L=160mm

Darstellung gem. Detailplan NFM-TWP-D-DB-X3-A-V
Menge: 1,000 St

**16.06.0400 DB-208 Auflagerung im Bürotrakt S231**
DB-208  Auflagerung im Bürotrakt S231
nach Detail Statik DB 208 auf Grundlage der statischen
Angaben liefern und vor Ort benutzerfertig herstellen
und montieren. Alle erforderlichen Stahlbauteile oder
dergleichen sind in der Einheitspreis einzurechnen.
Ebenso benötigte Hebezeuge und Sicherungsmaßnahme für
die Montage und/oder Montagezwischenzustände.

Ouerdruckverstärkung (Berechnungsgrundlage: Würth Assy)
(2 Reihen)
VG-Schrauben 6x Ø10mm L=700mm Randabstand a4=35mm

Hersteller und Typ

'____________________' (vom Bieter einzutragen)

Kopfplatte 1x Blech S235 t=15mm L=180mm B=360mm
Fahnenblech 1x Blech S235
t=10mm H=200mm B=140mm
Lokale Lagesicherung:
VG-Schrauben 4x Ø6mm L=200mm
Vertikal durch die Ankerplatte  a1=80mm a2=80mm
Abstände aus der Plattenmitte
Stabdübel 2x Ø8mm L=160mm

Darstellung gem. Detailplan NFM-TWP-D-DB-X3-A-V
Menge: 1,000 St

**16.06.0410 DB-208 Auflagerung im Bürotrakt S225**
DB-208  Auflagerung im Bürotrakt S225
nach Detail Statik DB 208 auf Grundlage der statischen
Angaben liefern und vor Ort benutzerfertig herstellen
und montieren. Alle erforderlichen Stahlbauteile oder
dergleichen sind in der Einheitspreis einzurechnen.
Ebenso benötigte Hebezeuge und Sicherungsmaßnahme für
die Montage und/oder Montagezwischenzustände.

Trägerauflager S225
Ouerdruckverstärkung (Berechnungsgrundlage: Würth Assy)
(2 Reihen)
VG-Schrauben 6x Ø6mm L=200mm Randabstand a4=35mm

Hersteller und Typ

'____________________' (vom Bieter einzutragen)

Kopfplatte 1x Blech S235 t=15mm L=300mm B=200mm
Fahnenblech 1x Blech S235
t=10mm H=200mm B=140mm
Lokale Lagesicherung:
VG-Schrauben 4x Ø6mm L=200mm
Vertikal durch die Ankerplatte a1=80mm a2=80mm
Abstände aus der Plattenmitte
Stabdübel 2x Ø8mm  L=160mm

Darstellung gem. Detailplan NFM-TWP-D-DB-X3-A-V
Menge: 1,000 St

**16.06.0420 DB-208 Auflagerung im Bürotrakt S231**
DB-208  Auflagerung im Bürotrakt S231
nach Detail Statik DB 208 auf Grundlage der statischen
Angaben liefern und vor Ort benutzerfertig herstellen
und montieren. Alle erforderlichen Stahlbauteile oder
dergleichen sind in der Einheitspreis einzurechnen.
Ebenso benötigte Hebezeuge und Sicherungsmaßnahme für
die Montage und/oder Montagezwischenzustände.

Trägerauflager S231
Ouerdruckverstärkung (Berechnungsgrundlage: Würth Assy)
(2 Reihen)
VG-Schrauben 6x Ø10mm L=700mm Randabstand a4=35mm

Hersteller und Typ

'____________________' (vom Bieter einzutragen)

Kopfplatte 1x Blech S235 t=15mm L=520mm B=180mm
Fahnenblech 1x Blech S235  t=10mm H=200mm B=140mm
Lokale Lagesicherung:
VG-Schrauben 4x Ø6mm L=200mm
Vertikal durch die Ankerplatte
a1=80mm a2=80mm
Abstände aus der Plattenmitte
Stabdübel 2x Ø8mm L=160mm

Darstellung gem. Detailplan NFM-TWP-D-DB-X3-A-V
Menge: 1,000 St

**16.06.0430 DB-208 Auflagerung im Bürotrakt S232**
DB-208  Auflagerung im Bürotrakt S232
nach Detail Statik DB 208 auf Grundlage der statischen
Angaben liefern und vor Ort benutzerfertig herstellen
und montieren. Alle erforderlichen Stahlbauteile oder
dergleichen sind in der Einheitspreis einzurechnen.
Ebenso benötigte Hebezeuge und Sicherungsmaßnahme für
die Montage und/oder Montagezwischenzustände.

Trägerauflager S232
Ouerdruckverstärkung (Berechnungsgrundlage: Würth Assy)
(2 Reihen)
VG-Schrauben 6x Ø8mm L=260mm Randabstand a4=35mm

Hersteller und Typ

'____________________' (vom Bieter einzutragen)

Kopfplatte 1x Blech S235 t=15mm L=280mm B=180mm
Fahnenblech 1x Blech S235 t=10mm H=200mm B=140mm
Lokale Lagesicherung:
VG-Schrauben 4x Ø6mm L=200mm
Vertikal durch die Ankerplatte
a1=80mm a2=80mm
Abstände aus der Plattenmitte
Stabdübel 2x Ø8mm L=160mm

Darstellung gem. Detailplan NFM-TWP-D-DB-X3-A-V
Menge: 1,000 St

**16.06.0440 DB-208 Auflagerung im Bürotrakt S234,235,236,237**
DB-208  Auflagerung im Bürotrakt S234,235,236,237
nach Detail Statik DB 208 auf Grundlage der statischen
Angaben liefern und vor Ort benutzerfertig herstellen
und montieren. Alle erforderlichen Stahlbauteile oder
dergleichen sind in der Einheitspreis einzurechnen.
Ebenso benötigte Hebezeuge und Sicherungsmaßnahme für
die Montage und/oder Montagezwischenzustände.

Trägerauflager S234-S237
Ouerdruckverstärkung (Berechnungsgrundlage: Würth Assy)
(2 Reihen)
VG-Schrauben 6x Ø8mm L=400mm  Randabstand a4=35mm

Hersteller und Typ

'____________________' (vom Bieter einzutragen)

Kopfplatte 1x Blech S235 t=15mm L=200mm B=320mm
Fahnenblech 1x Blech S235 t=10mm H=200mm B=140mm
Lokale Lagesicherung:
VG-Schrauben 4x Ø6mm L=200mm
Vertikal durch die Ankerplatte
a1=80mm  a2=80mm
Abstände aus der Plattenmitte
Stabdübel 2x Ø8mm L=160mm

Darstellung gem. Detailplan NFM-TWP-D-DB-X3-A-V
Menge: 4,000 St

**16.06.0450 DB-208 Auflagerung im Bürotrakt S221,222**
DB-208  Auflagerung im Bürotrakt S221,222
nach Detail Statik DB 208 auf Grundlage der statischen
Angaben liefern und vor Ort benutzerfertig herstellen
und montieren. Alle erforderlichen Stahlbauteile oder
dergleichen sind in der Einheitspreis einzurechnen.
Ebenso benötigte Hebezeuge und Sicherungsmaßnahme für
die Montage und/oder Montagezwischenzustände.

Trägerauflager S221 &S222
Ouerdruckverstärkung (Berechnungsgrundlage: Würth Assy)
(2 Reihen)
VG-Schrauben 6x Ø6mm L=200mm a1=70mm Randabstand
a4=35mm

Hersteller und Typ

'____________________' (vom Bieter einzutragen)

Kopfplatte t=15mm L=200mm B=200mm
Winddrucksicherung (Berechnungsgrundlage: Würth Assy)
Einschraubwinkel: 70°
Lokale Lagesicherung:
VG-Schrauben 4x Ø6mm L=200mm a1=70mm
Vertikal durch die Ankerplatte a1=80mm a2=80mm
Abstände aus der Plattenmitte

Hersteller und Typ

'____________________' (vom Bieter einzutragen)

 Darstellung gem. Detailplan NFM-TWP-D-DB-X3-A-V
Menge: 2,000 St

**16.06.0460 DB-209 Eckausbildung CLT-Wände Aufzugsschacht**
DB-209  Eckausbildung CLT-Wände Aufzugsschacht
nach Detail Statik DB 209 auf Grundlage der statischen
Angaben liefern und vor Ort benutzerfertig herstellen
und montieren. Alle erforderlichen Stahlbauteile oder
dergleichen sind in der Einheitspreis einzurechnen.
Ebenso benötigte Hebezeuge und Sicherungsmaßnahme für
die Montage und/oder Montagezwischenzustände.
Vorkommens Details im Bauwerk:
Bürobereich 31 lfm.
Angrenzende Bauteile
An den Knotenpunkt schließen folgende Bauteile an:
W_173 & CLT 5s d=20cm
W_216 Schichtaufbau:4/4/4/4/4 QS= b/h=100/20cm
Detailbestandteile je 1,0m:
2x 2x 0,66x Ausklinkung der Wandelemente
Ausklinkung Abmessungen t/b/l= /200/200/300mm
Über Eck alternierend als Verzahnung s. Detailsskizze
1x Verschraubung (Berechnungsgrundlage: Würth Assy) (2
Reihen)
VG-Schrauben 3Stk. Ø 8mm L=330mm
Jeder Zahn  Versenken um 30mm
Mit Pfropfen nach der Montage verschließen

Hersteller und Typ

'____________________' (vom Bieter einzutragen)

Darstellung gem. Detailplan NFM-TWP-D-DB-X4-A-V
Menge: 31,000 m

**16.06.0470 DB-210 Verschraubung UZ_214 mit CLT-Wand**
DB-210  Verschraubung UZ_214 mit CLT-Wand

nach Detail Statik DB 210 auf Grundlage der statischen
Angaben liefern und vor Ort benutzerfertig herstellen
und montieren. Alle erforderlichen Stahlbauteile oder
dergleichen sind in der Einheitspreis einzurechnen.
Ebenso benötigte Hebezeuge und Sicherungsmaßnahme für
die Montage und/oder Montagezwischenzustände.

Vorkommens Details im Bauwerk:
Bürobereich 4,6 lfm.
Angrenzende Bauteile
An den Knotenpunkt schließen folgende Bauteile an:
D_204 6 CLT 5s
D_205a Schichtaufbau:4/4/4/4/4 QS= b/h=100/20cm
W_218 CLT Wand CLT  L5s d=20cm
Schichtaufbau b/h/b/h/b 40/40/40/40/40mm
UZ_214 Hauptträger in den Achsen 12
GL28c b/h= 24/148

Detailbestandteile je 1,0m:
1x Ausklinkung der Wandelemente
Ausklinkung Abmessungen h/b/l= 120/200/500mm
1x Verschraubung (Berechnungsgrundlage: Würth Assy) (2
Reihen)
VG-Schrauben 4Stk. Ø 8mm L=240mm

Hersteller und Typ

'____________________' (vom Bieter einzutragen)

1x Schubknagge C24
Abmessungen h/b/l= 120/200/500mm
1x Konstruktive Verschraubung (Berechnungsgrundlage:
Würth Assy) (2 Reihen)

Hersteller und Typ

'____________________' (vom Bieter einzutragen)

Wandhalterung  VG-Schrauben 2Stk. Ø 8mm L=240mm
Unter 45° kreuzweise eingeschraubt
1 Paare je Meter

Darstellung gem. Detailplan NFM-TWP-D-DB-X4-A-V
Menge: 4,600 m

**16.06.0480 DB-211 Anschluss Wechsel (Aussparung) an HT**
DB-211  Anschluss Wechsel (Aussparung) an HT

nach Detail Statik DB 211 auf Grundlage der statischen
Angaben liefern und vor Ort benutzerfertig herstellen
und montieren. Alle erforderlichen Stahlbauteile oder
dergleichen sind in der Einheitspreis einzurechnen.
Ebenso benötigte Hebezeuge und Sicherungsmaßnahme für
die Montage und/oder Montagezwischenzustände.

Vorkommens Details im Bauwerk:
Bürobereich 8 Stk
Angrenzende Bauteile
An den Knotenpunkt schließen folgende Bauteile an:
D_206 CLT 5s
Schichtaufbau:4/4/4/4/4 QS= b/h=100/20cm
UZ_221 Wechselträger C24 b/h= 16/32cm
UZ_221 Wechsel C24b/h= 16/20cm
Detailbestandteile je Detail:
1x Rothoblass 1x ALU MIDI 160

Hersteller und Typ

'____________________' (vom Bieter einzutragen)

30x Ankernägel Ø4 x100
4x Stabdübel Ø12 x130

Darstellung gem. Detailplan NFM-TWP-D-DB-X4-A-V
Menge: 8,000 St

**16.06.0490 DB-212 Knotenpunkt Achse C/12**
DB-212  Knotenpunkt Achse C/12

nach Detail Statik DB 212 auf Grundlage der statischen
Angaben liefern und vor Ort benutzerfertig herstellen
und montieren. Alle erforderlichen Stahlbauteile oder
dergleichen sind in der Einheitspreis einzurechnen.
Ebenso benötigte Hebezeuge und Sicherungsmaßnahme für
die Montage und/oder Montagezwischenzustände

Vorkommens Details im Bauwerk:
Bürobereich 1 Stk
Angrenzende Bauteile
An den Knotenpunkt schließen folgende Bauteile an:
D_206 CLT 5s
Schichtaufbau:4/4/4/4/4 QS= b/h=100/20cm
UZ_212 Hauptträger Achse C GL28c  b/h= 36/72cm
UZ_214 Hauptttäger Achse 12 GL28c b/h= 20/32cm
UZ_210 Hauptttäger Achse 12 GL28c b/h= 32/48cm
S231 Stütze GL24c b/h= 18/56cm

Detailbestandteile je Detail:
1x Auflagerplatte Bereits in Detail DB-208 integriert
1x Rotationshalterung UZ_210 (Berechnungsgrundlage:
Würth Assy) (2 Reihen)
VG-Schrauben 5Stk. Ø 8mm L=300mm
Versenken um 40mm
Mit Pfropfen nach der Montage verschließen

1x konstruktive Lagesicherung UZ_212
(Berechnungsgrundlage: Würth Assy) (2 Reihen)
VG-Schrauben 4Stk. Ø 8mm  L=300mm
Versenken um 30mm
Mit Pfropfen nach der Montage verschließen

1x konstruktive Lagesicherung UZ_214
(Berechnungsgrundlage: Würth Assy) (2 Reihen)
VG-Schrauben 2Stk. Ø 8mm  L=300mm
Versenken um 30mm
Mit Pfropfen nach der Montage verschließen

Hersteller und Typ

'____________________' (vom Bieter einzutragen)

Darstellung gem. Detailplan NFM-TWP-D-DB-X4-A-V
Menge: 1,000 St

**16.06.0500 DB-213 Anschluss NT an HT**
DB-213  Anschluss NT an HT

nach Detail Statik DB 213 auf Grundlage der statischen
Angaben liefern und vor Ort benutzerfertig herstellen
und montieren. Alle erforderlichen Stahlbauteile oder
dergleichen sind in der Einheitspreis einzurechnen.
Ebenso benötigte Hebezeuge und Sicherungsmaßnahme für
die Montage und/oder Montagezwischenzustände

Vorkommens Details im Bauwerk:
Bürobereich 1 Stk
Angrenzende Bauteile
An den Knotenpunkt schließen folgende Bauteile an:
D_206 & CLT 5s
D_205a Schichtaufbau:4/4/4/4/4 QS= b/h=100/20cm
UZ_212 Hauptträger Achse C GL28c b/h= 36/72cm
UZ_214 Hauptttäger Achse 12 GL28c b/h= 40/72cm

Detailbestandteile je Detail:
1x Beschlag Pitzl HVP 140x400x20 mit Abhebesicherung

Hersteller und Typ

'____________________' (vom Bieter einzutragen)

NT:VG-Schrauben 20x. Ø 8mm L=200mm
HT:VG-Schrauben 20x Ø 8mm L=200mm

Darstellung gem. Detailplan NFM-TWP-D-DB-X4-A-V
Menge: 1,000 St

**16.06.0510 DB-214 Knotenpunkt C/9 -Anschluss an Stütze**
DB-214  Knotenpunkt C/9 -Anschluss an Stütze

nach Detail Statik DB 214 auf Grundlage der statischen
Angaben liefern und vor Ort benutzerfertig herstellen
und montieren. Alle erforderlichen Stahlbauteile oder
dergleichen sind in der Einheitspreis einzurechnen.
Ebenso benötigte Hebezeuge und Sicherungsmaßnahme für
die Montage und/oder Montagezwischenzustände

Vorkommens Details im Bauwerk:
Bürobereich 1 Stk
Angrenzende Bauteile
An den Knotenpunkt schließen folgende Bauteile an:
D_206 & CLT 5s
D_205a Schichtaufbau:4/4/4/4/4 QS= b/h=100/20cm
UZ_212 Hauptträger Achse C GL28c b/h= 36/72cm
UZ_216a Hauptträger Achse 10 GL28c b/h= 20/36cm
UZ_209 Hauptträger Achse 9 GL28c b/h= 30/40cm

Detailbestandteile je Detail:
1x Blech Schweißteil S235
1x Auflagerblech unten b/l/t= 320/200/25
1x Auflagerblech oben b/l/t= 400/500/25
1x Fahnenblech UZ_216a b/l/t= 260/320/10
1x Stegblech UZ_214 b/h/t= 320/720/10
1x Flanschblech UZ_214 b/h/t= 320/720/10
1x Rückverankerung b/h/t= 400/150/10
4x lokale Sicherung im Beton 1x M10/140 HUS-C
Verbundankern In die Stahlplatte eingesenkt

Hersteller und Typ

'____________________' (vom Bieter einzutragen)

1x Stabdübel UZ_212 2x 6x Stabdübel S235 M12 l=200mm
Nach Montage Öffnungen mit Pfropfen verschließen
1x Stabdübel UZ_216a 2x6x Stabdübel S235 M12 l=140mm
Nach Montage Öffnungen mit Pfropfen verschließen
1x Anschlussbeschlag UZ_209 1x BT150x200x25
8x Ø8/200mm

1x Verankerung UZ_209 4x Hilti HST4 M12

Hersteller und Typ

'____________________' (vom Bieter einzutragen)

1x Querzugverstärkung (Berechnungsgrundlage: Würth
Assy)
VG-Schrauben 2x Ø8mm  L=330mm Vorgebohrt
Zylinderkopf von oben

Hersteller und Typ

'____________________' (vom Bieter einzutragen)

Darstellung gem. Detailplan NFM-TWP-D-DB-X4-A-V
Menge: 1,000 St

**16.06.0520 DB-215 Auflagerung HAT auf CLT-Wandende**
DB-215  Auflagerung HAT auf CLT-Wandende

nach Detail Statik DB 215 auf Grundlage der statischen
Angaben liefern und vor Ort benutzerfertig herstellen
und montieren. Alle erforderlichen Stahlbauteile oder
dergleichen sind in der Einheitspreis einzurechnen.
Ebenso benötigte Hebezeuge und Sicherungsmaßnahme für
die Montage und/oder Montagezwischenzustände

Vorkommens Details im Bauwerk:
Bürobereich 3 Stk.
Angrenzende Bauteile
An den Knotenpunkt schließen folgende Bauteile an:
D_204 6 CLT 5s
D_205a Schichtaufbau:4/4/4/4/4 QS= b/h=100/20cm
W_217 CLT Wand CLT  L5s  d=20cm
Schichtaufbau b/h/b/h/b 40/40/40/40/40mm
UZ_214 Hauptträger in den Achsen 12 GL28c b/h= 24/148
UZ_213b Hauptträger in den Achsen 14 GL28c b/h= 20/98cm

UZ_216a Hauptträger in den Achsen 10 GL28c b/h= 20/38cm
UZ_216a Hauptträger in den Achsen 10 GL28c b/h= 20/38cm
UZ_216b Hauptträger in den Achsen 10 GL28c b/h= 20/98cm
Detailbestandteile je Details
1x Windsoghalterung (Berechnungsgrundlage: Würth Assy)
(1 Reihen)
VG-Schrauben 2x Ø10mm L=750mm  Vorgebohrt
1x Windsoghalterung (Berechnungsgrundlage: Würth Assy)
(1 Reihen)
VG-Schrauben 4x Ø10mm L=400mm Vorgebohrt

Hersteller und Typ

'____________________' (vom Bieter einzutragen)
Darstellung gem. Detailplan NFM-TWP-D-DB-X4-A-V
Menge: 3,000 St

**16.06.0530 DB-216 Anschluss NT an HT**
DB-216  Anschluss NT an HT

nach Detail Statik DB 216 auf Grundlage der statischen
Angaben liefern und vor Ort benutzerfertig herstellen
und montieren. Alle erforderlichen Stahlbauteile oder
dergleichen sind in der Einheitspreis einzurechnen.
Ebenso benötigte Hebezeuge und Sicherungsmaßnahme für
die Montage und/oder Montagezwischenzustände

Vorkommens Details im Bauwerk:
Bürobereich 4 Stk
Angrenzende Bauteile
An den Knotenpunkt schließen folgende Bauteile an:
UZ_203 Hauptträger GL28c b/h= 32/72cm
UZ_204 Wechselträger GL28c b/h= 32/72cm
UZ_208 Hauptträger Achse A-C/8' GL28c b/h= 20/60cm
UZ_211 Wechselträger Achse B GL28c b/h= 36/40cm
UZ_209 Wechsel Achse 9 GL28c b/h= 30/40cm
UZ_210 Hauptträger GL28c b/h= 32/48cm

Detailbestandteile je Detail:
1x Beschlag Pitzl HVP 160x220x12 mit Abhebesicherung

Hersteller und Typ

'____________________' (vom Bieter einzutragen)

NT:VG-Schrauben 42x. Ø 5mm L=100mm
HT:VG-Schrauben 42x Ø 5mm L=100mm
1x Ouerzugverstärkung Nebenträger
(Berechnungsgrundlage: Würth Assy)
VG-Schrauben 2x Ø8mm L=380mm Vorgebohrt

Hersteller und Typ

'____________________' (vom Bieter einzutragen)

Darstellung gem. Detailplan NFM-TWP-D-DB-X4-A-V
Menge: 4,000 St

**16.06.0540 DB-217 Anschluss NT an HT**
DB-217  Anschluss NT an HT

nach Detail Statik DB 217 auf Grundlage der statischen
Angaben liefern und vor Ort benutzerfertig herstellen
und montieren. Alle erforderlichen Stahlbauteile oder
dergleichen sind in der Einheitspreis einzurechnen.
Ebenso benötigte Hebezeuge und Sicherungsmaßnahme für
die Montage und/oder Montagezwischenzustände

Vorkommens Details im Bauwerk:
Bürobereich 1 Stk
Angrenzende Bauteile
An den Knotenpunkt schließen folgende Bauteile an:
UZ_211 Wechselträger Achse B GL28c b/h= 36/40cm
UZ_210 Hauptträger GL28c b/h= 32/48cm
Detailbestandteile je Detail:
1x Beschlag Pitzl HVP 240x350x20 mit Abhebesicherung

Hersteller und Typ

'____________________' (vom Bieter einzutragen)

NT:VG-Schrauben 26x. Ø 8mm L=180mm
HT:VG-Schrauben 26x Ø 8mm L=180mm
1x Ouerzugverstärkung Nebenträger
(Berechnungsgrundlage: Würth Assy)
VG-Schrauben 2x Ø8mm L=380mm  Vorgebohrt

Hersteller und Typ

'____________________' (vom Bieter einzutragen)

Darstellung gem. Detailplan NFM-TWP-D-DB-X5-A-V
Menge: 1,000 St

**16.06.0550 DB-218 Anschluss NT an HT**
DB-218  Anschluss NT an HT

nach Detail Statik DB 218 auf Grundlage der statischen
Angaben liefern und vor Ort benutzerfertig herstellen
und montieren. Alle erforderlichen Stahlbauteile oder
dergleichen sind in der Einheitspreis einzurechnen.
Ebenso benötigte Hebezeuge und Sicherungsmaßnahme für
die Montage und/oder Montagezwischenzustände

Vorkommens Details im Bauwerk:
Bürobereich 1 Stk
Angrenzende Bauteile
An den Knotenpunkt schließen folgende Bauteile an:
UZ_203 Hauptträger GL28c b/h= 32/72cm
UZ_204 Wechselträger GL28c b/h= 32/72cm
Detailbestandteile je Detail:
1x Beschlag Pitzl HVP 160x220x12 mit Abhebesicherung
NT:VG-Schrauben 42x. Ø 5mm L=100mm
HT:VG-Schrauben 42x Ø 5mm L=100mm
1x Ouerdruckverstärkung oben (Berechnungsgrundlage:
Würth Assy)
VG-Schrauben 3x Ø8mm L=380mm  Vorgebohrt

Hersteller und Typ

'____________________' (vom Bieter einzutragen)
1x Ouerdruckverstärkung unten (Berechnungsgrundlage:
Würth Assy)
VG-Schrauben 3x Ø8mm L=380mm Vorgebohrt

Hersteller und Typ

'____________________' (vom Bieter einzutragen)

1x Blech Schweißteil S235
1x Auflagerblech unten b/l/t= 320/160/25
1x Auflagerblech oben b/l/t= 470/500/25
2x Fahnenblech UZ_216a b/l/t= 160/600/10
1x Rückverankerung b/h/t= 470/150/10
1x Flanschbech b/h/t= 620/320/10
1x Lokale Sicherung 2x3x Stabdübel  Sdü Ø12mm

Darstellung gem. Detailplan NFM-TWP-D-DB-X5-A-V
Menge: 1,000 St

**16.06.0560 DB-219 Anschluss NT an HT**
DB-219  Anschluss NT an HT

nach Detail Statik DB 219 auf Grundlage der statischen
Angaben liefern und vor Ort benutzerfertig herstellen
und montieren. Alle erforderlichen Stahlbauteile oder
dergleichen sind in der Einheitspreis einzurechnen.
Ebenso benötigte Hebezeuge und Sicherungsmaßnahme für
die Montage und/oder Montagezwischenzustände

Vorkommens Details im Bauwerk:
Bürobereich 1 Stk
Angrenzende Bauteile
An den Knotenpunkt schließen folgende Bauteile an:
UZ_203 Hauptträger GL28c b/h= 32/72cm
UZ_204 Wechselträger GL28c b/h= 32/72cm

Detailbestandteile je Detail:
2x Ouerzugverstärkung Nebenträger
(Berechnungsgrundlage: Würth Assy)
VG-Schrauben 3x Ø8mm L=340mm Vorgebohrt

Hersteller und Typ

'____________________' (vom Bieter einzutragen)

1x Verbindung Ecke
VG-Schrauben 1x M12/5.6 mit Unterlegscheibe
1x Dübel Besonderer Bauart C1 dc=50mm

Darstellung gem. Detailplan NFM-TWP-D-DB-X5-A-V
Menge: 1,000 St

**16.06.0570 DB-220 Schubanschluss CLT-Elemente untereinander**
DB-220  Schubanschluss CLT-Elemente untereinander

nach Detail Statik DB 220 auf Grundlage der statischen
Angaben liefern und vor Ort benutzerfertig herstellen
und montieren. Alle erforderlichen Stahlbauteile oder
dergleichen sind in der Einheitspreis einzurechnen.
Ebenso benötigte Hebezeuge und Sicherungsmaßnahme für
die Montage und/oder Montagezwischenzustände

Vorkommens Details im Bauwerk:
Bürobereich und Turm Laufmeter in Längsrichtung: 1400
lfm
(gerechnet mit CLT-Elementbreiten von 1,0m)
Angrenzende Bauteile
An den Knotenpunkt schließen folgende Bauteile an:

D_101  0,22  Ebene 1 l/l/q/l/q/l/l=3/3/3/4/3/3/3
D_101  0,22  Ebene 1 l/l/q/l/q/l/l=3/3/3/4/3/3/3
D_101a  0,22  Ebene 1
l/l/q/l/q/l/l=3/3/3/4/3/3/3
D_102  0,24  Ebene 1 l/l/q/l/q/l/l=4/4/2/4/2/4/4
D_103  0,22  Ebene 1 l/l/q/l/q/l/l=3/3/3/4/3/3/3
D_103  0,22  Ebene 1 l/l/q/l/q/l/l=3/3/3/4/3/3/3
D_103  0,22  Ebene 1 l/l/q/l/q/l/l=3/3/3/4/3/3/3
D_103  0,22  Ebene 1 l/l/q/l/q/l/l=3/3/3/4/3/3/3
D_103  0,22  Ebene 1 l/l/q/l/q/l/l=3/3/3/4/3/3/3
D_104  0,18  Ebene 2 l/q/l/q/l=4/3/4/3/4
D_106  0,22  Ebene 1 l/l/q/l/q/l/l=3/3/3/4/3/3/3
D_201  0,20  Ebene 2 l/q/l/q/l=4/4/4/4/4
D_201  0,20  Ebene 2 l/q/l/q/l=4/4/4/4/4
D_201  0,20  Ebene 2 l/q/l/q/l=4/4/4/4/4
D_201  0,20  Ebene 2 l/q/l/q/l=4/4/4/4/4
D_201a  0,20  Ebene 2 l/q/l/q/l=4/4/4/4/4
D_201a  0,20  Ebene 2 l/q/l/q/l=4/4/4/4/4
D_201b  0,20  Ebene 2 l/q/l/q/l=4/4/4/4/4
D_202  0,20  Ebene 2 l/q/l/q/l=4/4/4/4/4
D_203  0,20  Ebene 2 l/q/l/q/l=4/4/4/4/4
D_204  0,20  Ebene 2 l/q/l/q/l=4/4/4/4/4
D_204a  0,20  Ebene 2 l/q/l/q/l=4/4/4/4/4
D_204a  0,20  Ebene 2 l/q/l/q/l=4/4/4/4/4
D_205a  0,20  Ebene 2 l/q/l/q/l=4/4/4/4/4
D_206  0,20  Ebene 2 l/q/l/q/l=4/4/4/4/4
D_210  0,20  Ebene 2 l/q/l/q/l=4/4/4/4/4
D_210  0,20  Ebene 2 l/q/l/q/l=4/4/4/4/4
D_300  0,20  Ebene 3 l/q/l/q/l=4/4/4/4/4

Detailbestandteile je 1,0m:
1x Ausklinkung der Deckenelemente
Ausklinkung Abmessungen t/b/l= 25/200/1000mm
1x OSB 3 ? > 600kg/m³
Abmessungen t/b/l= 25/200/1000mm
2x Verschraubung (Berechnungsgrundlage: Spax) (2
Reihen)
TG- Schrauben 12Stk. t=4,5mm  L=70mm  a1=100mm

Darstellung gem. Detailplan NFM-TWP-D-DB-X5-A-V
Menge: 1400,000 m

**16.06.0580 DB-221 Auflager+ Schubanschluss**
DB-221  Auflager+ Schubanschluss

nach Detail Statik DB 221 auf Grundlage der statischen
Angaben liefern und vor Ort benutzerfertig herstellen
und montieren. Alle erforderlichen Stahlbauteile oder
dergleichen sind in der Einheitspreis einzurechnen.
Ebenso benötigte Hebezeuge und Sicherungsmaßnahme für
die Montage und/oder Montagezwischenzustände

Vorkommens Details im Bauwerk:
Fahrzeughalle Laufmeter in Längsrichtung: 185 lfm
Angrenzende Bauteile
An den Knotenpunkt schließen folgende Bauteile an:

Kennzeichen  Standarddicke  Ebene Typenkommentare
D_201  0,20  Ebene 2
 /q/l/q/l=4/4/4/4/4
D_205a  0,20  Ebene 2
 l/q/l/q/l=4/4/4/4/4
D_206  0,20  Ebene 2
 l/q/l/q/l=4/4/4/4/4
D-103  0,22  Ebene 1
l/l/q/l/q/l/l=3/3/3/4/3/3/3

Detailbestandteile je 1,0m:
2x Verschraubung (Berechnungsgrundlage: Würth Assy) (2
Reihen)
VG-Schrauben 8x. Ø8mm L=180mm a1=12,5cm

Hersteller und Typ

'____________________' (vom Bieter einzutragen)

1,0x Stahlwinkel S235 b/h/t= 100/200/10mm
1x Verschraubung in die CLT-Platte
(Berechnungsgrundlage: Würth Assy) (2 Reihen)
VG-Schrauben 2x. Ø8mm L=160mm a1=50cm

Hersteller und Typ

'____________________' (vom Bieter einzutragen)

Darstellung gem. Detailplan NFM-TWP-D-DB-X5-A-V
Menge: 185,000 m

**16.06.0590 DB-222 Schubanschluss CLT-Decke**
DB-222 Schubanschluss CLT-Decke

nach Detail Statik DB 222 auf Grundlage der statischen
Angaben liefern und vor Ort benutzerfertig herstellen
und montieren. Alle erforderlichen Stahlbauteile oder
dergleichen sind in der Einheitspreis einzurechnen.
Ebenso benötigte Hebezeuge und Sicherungsmaßnahme für
die Montage und/oder Montagezwischenzustände

Vorkommens Details im Bauwerk:
Bürobereich Laufmeter in Längsrichtung: 8 Felder,
Anzahl der Schubverankerung wurde nicht seperat
ausgewiesen oder mit eingerechnet.
Deckengleich übergreifenden 7,5 lfm
Angrenzende Bauteile
An den Knotenpunkt schließen folgende Bauteile an:
Kennzeichen Standarddicke Ebene Typenkommentare
D_204a  0,20  Ebene 2
 l/q/l/q/l=4/4/4/4/4
D-103  0,22  Ebene 1
 l/l/q/l/q/l/l=3/3/3/4/3/3/3

Detailbestandteile je Anschluss & Deckenfeld
3x Winkelverbinder (Berechnungsgrundlage: Simpson Stron
Tie ABR255)
Winkelverbinder je Feld 1x Schubverbinder (F2;3;d,min,
Schubrichtung=26,307kN)

Hersteller und Typ

'____________________' (vom Bieter einzutragen)

53x Kammnagel CNA4.0x60mm
Detailbestandteile je 1,0m Deckengleicher Träger :
2x Verschraubung (Berechnungsgrundlage: Würth Assy)
(kreuzweise) (Alternierend)
VG- Schrauben 2x Ø8mm L=200mm a1=500mm

Hersteller und Typ

'____________________' (vom Bieter einzutragen)

Darstellung gem. Detailplan NFM-TWP-D-DB-X5-A-V
Menge: 7,500 m

**16.06.0600 DB-223 Plattenstoß auf Träger/ HSt-Wand**
DB-223  Plattenstoß auf Träger/ HSt-Wand

nach Detail Statik DB 223 auf Grundlage der statischen
Angaben liefern und vor Ort benutzerfertig herstellen
und montieren. Alle erforderlichen Stahlbauteile oder
dergleichen sind in der Einheitspreis einzurechnen.
Ebenso benötigte Hebezeuge und Sicherungsmaßnahme für
die Montage und/oder Montagezwischenzustände

Vorkommens Details im Bauwerk:
Bürobereich
Laufmeter in Längsrichtung: 116 lfm
Angrenzende Bauteile
An den Knotenpunkt schließen folgende Bauteile an:
Kennzeichen Standarddicke Ebene Typenkommentare
D_101  0,22  Ebene 1 l/l/q/l/q/l/l=3/3/3/4/3/3/3
D_101a  0,22  Ebene 1 l/l/q/l/q/l/l=3/3/3/4/3/3/3
D_103  0,22  Ebene 1 l/l/q/l/q/l/l=3/3/3/4/3/3/3
D_201  0,20  Ebene 2 l/q/l/q/l=4/4/4/4/4
D_201a  0,20  Ebene 2 l/q/l/q/l=4/4/4/4/4
D_202  0,20  Ebene 2 l/q/l/q/l=4/4/4/4/4
D_203  0,20  Ebene 2 l/q/l/q/l=4/4/4/4/4
D_204  0,20  Ebene 2 l/q/l/q/l=4/4/4/4/4
D_204a  0,20  Ebene 2 l/q/l/q/l=4/4/4/4/4
D_205a  0,20  Ebene 2 l/q/l/q/l=4/4/4/4/4
D_206  0,20  Ebene 2 l/q/l/q/l=4/4/4/4/4

Detailbestandteile je 1,0m:
2x Verschraubung (Berechnungsgrundlage: Würth Assy) (2
Reihen)
VG-Schrauben 3x. Ø8mm L=360mm a1=33cm
alternierend zu der gegenüberliegenden Seite
Eingedreht unter 70° zur Horizontalen

Hersteller und Typ

'____________________' (vom Bieter einzutragen)

1x Ausklinkung der Deckenelemente
Ausklinkung Abmessungen t/b/l= 25/200/1000mm
1x OSB 3 ? > 600kg/m³
Abmessungen t/b/l= 25/200/1000mm
2x Verschraubung (Berechnungsgrundlage: Spax) (2
Reihen)
TG- Schrauben 12Stk. t=4,5mm L=70mm a1=100mm

Hersteller und Typ

'____________________' (vom Bieter einzutragen)

Darstellung gem. Detailplan NFM-TWP-D-DB-X5-A-V
Menge: 116,000 m

**16.06.0610 DB-224 Plattenstoß auf CLT-Wand**
DB-224  Plattenstoß auf CLT-Wand

nach Detail Statik DB 224 auf Grundlage der statischen
Angaben liefern und vor Ort benutzerfertig herstellen
und montieren. Alle erforderlichen Stahlbauteile oder
dergleichen sind in der Einheitspreis einzurechnen.
Ebenso benötigte Hebezeuge und Sicherungsmaßnahme für
die Montage und/oder Montagezwischenzustände

Vorkommens Details im Bauwerk:
Bürobereich
Laufmeter in Längsrichtung: 5,80 lfm
Hinweis anschluss wird identisch zu DB-223 ausgeführt!
Angrenzende Bauteile:
An den Knotenpunkt schließen folgende Bauteile an:

Kennzeichen Standarddicke Ebene Typenkommentare
D_204a  0,20  Ebene 2  l/q/l/q/l=4/4/4/4/4
D_205a  0,20  Ebene 2  l/q/l/q/l=4/4/4/4/4

W_219 CLT Wand CLT  L5s d=20cm
Schichtaufbau b/h/b/h/b 40/40/40/40/40mm

Detailbestandteile je 1,0m:
2x Verschraubung (Berechnungsgrundlage: Würth Assy) (2
Reihen)
VG-Schrauben 3x. Ø8mm L=360mm a1=33cm
alternierend zu der gegenüberliegenden Seite
Eingedreht unter 70° zur Horizontalen

Hersteller und Typ

'____________________' (vom Bieter einzutragen)

1x Ausklinkung der Deckenelemente
Ausklinkung Abmessungen t/b/l= 25/200/1000mm
1x OSB 3 ? > 600kg/m³
Abmessungen t/b/l= 25/200/1000mm
2x Verschraubung (Berechnungsgrundlage: Spax) (2
Reihen)
TG- Schrauben 12Stk. t=4,5mm L=70mm a1=100mm

Hersteller und Typ

'____________________' (vom Bieter einzutragen)
Darstellung gem. Detailplan NFM-TWP-D-DB-X5-A-V
Menge: 5,800 m

**16.06.0620 DB-225 Schubanschluss CLT-Elemente -Frei Tragend**
DB-225  Schubanschluss CLT-Elemente -Frei Tragend

nach Detail Statik DB 225 auf Grundlage der statischen
Angaben liefern und vor Ort benutzerfertig herstellen
und montieren. Alle erforderlichen Stahlbauteile oder
dergleichen sind in der Einheitspreis einzurechnen.
Ebenso benötigte Hebezeuge und Sicherungsmaßnahme für
die Montage und/oder Montagezwischenzustände

Vorkommens Details im Bauwerk:
Bürobereich Laufmeter in Längsrichtung: 12 lfm
(gerechnet mit CLT-Elementbreiten von 1,0m)
Angrenzende Bauteile:

An den Knotenpunkt schließen folgende Bauteile an:
D_210 & CLT 5s
D_202 & Schichtaufbau:4/4/4/4/4 QS= b/h=100/20cm
D_203

Detailbestandteile je 1,0m:
8,3x vertikale Verschraubung (Berechnungsgrundlage:
Würth Assy)
VG-Schrauben 3Stk. Ø8mm L=180mm a1=120mm

Hersteller und Typ

'____________________' (vom Bieter einzutragen)
Darstellung gem. Detailplan NFM-TWP-D-DB-X6-A-V
Menge: 12,000 m

**16.06.0630 DB-226 Plattenauflager auf Träger/ HSt-Wand**
DB-226  Plattenauflager auf Träger/ HSt-Wand

nach Detail Statik DB 226 auf Grundlage der statischen
Angaben liefern und vor Ort benutzerfertig herstellen
und montieren. Alle erforderlichen Stahlbauteile oder
dergleichen sind in der Einheitspreis einzurechnen.
Ebenso benötigte Hebezeuge und Sicherungsmaßnahme für
die Montage und/oder Montagezwischenzustände

Vorkommens Details im Bauwerk:
Bürobereich
Laufmeter in Längsrichtung: 153 lfm
Angrenzende Bauteile
An den Knotenpunkt schließen folgende Bauteile an:

Kennzeichen Standarddicke Ebene Typenkommentare
D_101  0,22  Ebene 1  l/l/q/l/q/l/l=3/3/3/4/3/3/3
D_101a  0,22  Ebene 1
l/l/q/l/q/l/l=3/3/3/4/3/3/3
D_102  0,24  Ebene 1  l/l/q/l/q/l/l=4/4/2/4/2/4/4
D_103  0,22  Ebene 1  l/l/q/l/q/l/l=3/3/3/4/3/3/3
D_201  0,20  Ebene 2  l/q/l/q/l=4/4/4/4/4
D_201a  0,20  Ebene 2  l/q/l/q/l=4/4/4/4/4
D_202  0,20  Ebene 2  l/q/l/q/l=4/4/4/4/4
D_203  0,20  Ebene 2  l/q/l/q/l=4/4/4/4/4
D_204  0,20  Ebene 2  l/q/l/q/l=4/4/4/4/4
D_204a  0,20  Ebene 2  l/q/l/q/l=4/4/4/4/4
D_205a  0,20  Ebene 2  l/q/l/q/l=4/4/4/4/4
D_206  0,20  Ebene 2  l/q/l/q/l=4/4/4/4/4

Detailbestandteile je 1,0m:
3,33x Verschraubung (Berechnungsgrundlage: Würth Assy)
VG-Schrauben . Ø8mm L=360mm a1=30cm

Hersteller und Typ

'____________________' (vom Bieter einzutragen)

Darstellung gem. Detailplan NFM-TWP-D-DB-X6-A-V
Menge: 153,000 m

**16.06.0640 DB-227 Plattenauflager auf CLT-Wand**
DB-227  Plattenauflager auf CLT-Wand
nach Detail Statik DB 227 auf Grundlage der statischen
Angaben liefern und vor Ort benutzerfertig herstellen
und montieren. Alle erforderlichen Stahlbauteile oder
dergleichen sind in der Einheitspreis einzurechnen.
Ebenso benötigte Hebezeuge und Sicherungsmaßnahme für
die Montage und/oder Montagezwischenzustände

Vorkommens Details im Bauwerk:
Bürobereich
Laufmeter in Längsrichtung: 30lfm
Achtung: Der Anschluss der Aufzugskernwand an die Decke
ist gleitend mit einem Umlaufenden Winkel innen wie
außen auszuführen -

Angrenzende Bauteile
An den Knotenpunkt schließen folgende Bauteile an:
Kennzeichen Standarddicke Ebene Typenkommentare
D_103  0,22  Ebene 1  l/l/q/l/q/l/l=3/3/3/4/3/3/3
D_204  0,20  Ebene 2  l/q/l/q/l=4/4/4/4/4
D_205a  0,20  Ebene 2  l/q/l/q/l=4/4/4/4/4

Detailbestandteile je 1,0m:
1,3x Verschraubung (Berechnungsgrundlage: Würth Assy)
VG-Schrauben .2x Ø12mm L=600mm a1=75cm
kreuzweise unter 45° eingeschraubt vorgebohrt.

Hersteller und Typ

'____________________' (vom Bieter einzutragen)

Verschraubung in die horizontal liegende Lamelle der
Wandscheibe

Darstellung gem. Detailplan NFM-TWP-D-DB-X6-A-V
Menge: 30,000 m

**16.06.0650 DB-228 Schubanschluss durch seitliche Horizontale Verschraubung**
DB-228  Schubanschluss durch seitliche Horizontale
Verschraubung

nach Detail Statik DB 228 auf Grundlage der statischen
Angaben liefern und vor Ort benutzerfertig herstellen
und montieren. Alle erforderlichen Stahlbauteile oder
dergleichen sind in der Einheitspreis einzurechnen.
Ebenso benötigte Hebezeuge und Sicherungsmaßnahme für
die Montage und/oder Montagezwischenzustände

Vorkommens Details im Bauwerk: Bürobereich
Laufmeter in Längsrichtung: 15lfm

Angrenzende Bauteile
An den Knotenpunkt schließen folgende Bauteile an:

D_103  0,22 Ebene 1 l/l/q/l/q/l/l=3/3/3/4/3/3/3
UZ108a  Wechselträger GL28c b/h= 20/50cm
UZ112  Hauptträger GL28c b/h= 20/82cm

Detailbestandteile je 1,0m:
1,0x Verschraubung (Berechnungsgrundlage: Würth Assy)
VG-Schrauben .2x Ø8mm L=430mm a1=100cm
kreuzweise unter 45° eingeschraubt

Hersteller und Typ

'____________________' (vom Bieter einzutragen)
Verschraubung in die horizontal liegende Lamelle der
Wandscheibe

Darstellung gem. Detailplan NFM-TWP-D-DB-X6-A-V
Menge: 15,000 m

**16.06.0660 DB-229 Schubanschluss durch seitliche Horizontale Verschraubung**
DB-229  Schubanschluss durch seitliche Horizontale
Verschraubung

nach Detail Statik DB 229 auf Grundlage der statischen
Angaben liefern und vor Ort benutzerfertig herstellen
und montieren. Alle erforderlichen Stahlbauteile oder
dergleichen sind in der Einheitspreis einzurechnen.
Ebenso benötigte Hebezeuge und Sicherungsmaßnahme für
die Montage und/oder Montagezwischenzustände

Vorkommens Details im Bauwerk: Bürobereich Laufmeter in
Längsrichtung: 19,5lfm

Angrenzende Bauteile
An den Knotenpunkt schließen folgende Bauteile an:

D_103 0,22 Ebene 1 l/l/q/l/q/l/l=3/3/3/4/3/3/3
S_UZ_109 Stahlträger (Kragträger) S335 HEM 300
S_UZ_117 Stahlträger (Wechselträger) S235 HEM 240

Detailbestandteile je 1,0m:
2,0x Verschraubung (Berechnungsgrundlage: Würth Assy)
VG-Schrauben oben .5x Ø8mm L=220mm a1=180cm
2,0x Verschraubung (Berechnungsgrundlage: Würth Assy)
VG-Schrauben unten .5x Ø8mm L=220mm a1=180cm
Schrauben alternierend angeordnet

Hersteller und Typ

'____________________' (vom Bieter einzutragen)

Passholz C24
Höhe variiert (s. Skizze)
Lagegesichert
Lagesicherung Schrauben 4x Ø6mm L=160mm a1=500cm
Schrauben alternierend angeordnet

Darstellung gem. Detailplan NFM-TWP-D-DB-X6-A-V
Menge: 19,500 m

**16.06.0670 DB-230 Aufhängung der Decke**
DB-230  Aufhängung der Decke

nach Detail Statik DB 230 auf Grundlage der statischen
Angaben liefern und vor Ort benutzerfertig herstellen
und montieren. Alle erforderlichen Stahlbauteile oder
dergleichen sind in der Einheitspreis einzurechnen.
Ebenso benötigte Hebezeuge und Sicherungsmaßnahme für
die Montage und/oder Montagezwischenzustände
Vorkommens Details im Bauwerk: Bürobereich Laufmeter in
Längsrichtung: 19,5lfm
Angrenzende Bauteile

An den Knotenpunkt schließen folgende Bauteile an:

D_103  0,22  Ebene 1  l/l/q/l/q/l/l=3/3/3/4/3/3/3
D_201a  0,20  Ebene 2  l/q/l/q/l=4/4/4/4/4
D_201b  0,20  Ebene 2  l/q/l/q/l=4/4/4/4/4
UZ_202 Wechselträger GL28c b/h= 18/72cm
UZ_116 Wechselträger GL28c b/h= 20/20cm
UZ_114 Brüstungsträger in den Achsen d GL28c b/h= 20/60

Detailbestandteile je 1,0m:
2,0x Verschraubung (Berechnungsgrundlage: Würth Assy)
VG-Schrauben oben .4x Ø8mm L=360mm a1=250cm
Versenkt um 35mm
Mit Pfropfen nach der Montage verschließen

Hersteller und Typ

'____________________' (vom Bieter einzutragen)

Darstellung gem. Detailplan NFM-TWP-D-DB-X6-A-V
Menge: 19,500 m

**16.06.0680 DB-231 Plattenauflager auf HSt-Wand (SONDER)**
DB-231  Plattenauflager auf HSt-Wand (SONDER)

nach Detail Statik DB 231 auf Grundlage der statischen
Angaben liefern und vor Ort benutzerfertig herstellen
und montieren. Alle erforderlichen Stahlbauteile oder
dergleichen sind in der Einheitspreis einzurechnen.
Ebenso benötigte Hebezeuge und Sicherungsmaßnahme für
die Montage und/oder Montagezwischenzustände

Vorkommens Details im Bauwerk: Bürobereich
Laufmeter in Schubverschraubung : 19,5lfm
Laufmeter in Schubverschraubung Bemessungsfuge 1;2 & 3
: 8,7lfm
Stück Blockverschraubung : 1x
Angrenzende Bauteile
An den Knotenpunkt schließen folgende Bauteile an:

Kennzeichen Standarddicke Ebene Typenkommentare
D_103 0,22 Ebene 1 l/l/q/l/q/l/l=3/3/3/4/3/3/3
D_201a 0,20 Ebene 2 l/q/l/q/l=4/4/4/4/4
D_201b 0,20 Ebene 2 l/q/l/q/l=4/4/4/4/4
UZ_202 Wechselträger GL28c b/h= 18/72cm
UZ_116 Wechselträger GL28c b/h= 20/20cm
UZ_114 Brüstungsträger in den Achsen d GL28c b/h= 20/60

Detailbestandteile je 1,0m:
2,0x Verschraubung (Berechnungsgrundlage: Würth Assy)
VG-Schrauben oben .4x Ø8mm L=360mm a1=250cm
Versenkt um 35mm
Mit Pfropfen nach der Montage verschließen

1,0x Verschraubung (Berechnungsgrundlage: Würth Assy)
VG-Schrauben . 4x Ø8mm L=360mm a1=33cm
kreuzweise eingedreht

Hersteller und Typ

'____________________' (vom Bieter einzutragen)

Bemessungsfuge 2 Leitschwelle an Decke
2,0x Verschraubung (Berechnungsgrundlage: Würth Assy)
(2Reihen)
VG-Schrauben . 3x Ø8mm L=360mm a1=33cm a4c=4cm
a4t=7,5cm

Bemessungsfuge 3
1,0x Verschraubung (Berechnungsgrundlage: Würth Assy)
VG-Schrauben . 6x Ø12mm L=430mm a1=33cm
kreuzweise eingedreht vorgebohrt

Hersteller und Typ

'____________________' (vom Bieter einzutragen)

Detailbestandteile je Detail:

1 x Schubknaggenverbindung
2x Lange Schubknagge l >900mm
Dübel besonderer Bauart 6x C1 / Dc =140mm
Verankerung 3x M20 /8.8 Gewindestange L= 800mm
2x kurze Schubknagge l <900mm
Dübel besonderer Bauart 6x C1 / Dc =140mm
Verankerung 1x M20 /8.8 Gewindestange L= 800mm

5xZugverankerung gegen den Untergrund
Zuganker 2x V Plus-2P 95x90x65x4.0
12x Zebra Pias 6.3x19 (1,2,3,4,5,6)
2x BP 340x60x3
20x Assy Ø5x40
2x HAS-U 8.8 M12x300 (Anker)

Hersteller und Typ

'____________________' (vom Bieter einzutragen)

 2x HIT-HY 200-A V3 (Mörtel)

Hersteller und Typ

'____________________' (vom Bieter einzutragen)

7xZugverankerung Geschossübergreifend
Zuganker 2x V Plus-2P 95x90x65x4.0
12x Zebra Pias 6.3x19 (1,2,3,4,5,6)
2x BP 340x60x3
20x Assy Ø5x40
2x M12 /8.8 Gewindestange

Hersteller und Typ

'____________________' (vom Bieter einzutragen)

Darstellung gem. Detailplan NFM-TWP-D-DB-X6-A-V
Menge: 19,500 m

**16.06.0690 DB-232 Plattenauflager auf Stahlbetonwand**
DB-232  Plattenauflager auf Stahlbetonwand

nach Detail Statik DB 232 auf Grundlage der statischen
Angaben liefern und vor Ort benutzerfertig herstellen
und montieren. Alle erforderlichen Stahlbauteile oder
dergleichen sind in der Einheitspreis einzurechnen.
Ebenso benötigte Hebezeuge und Sicherungsmaßnahme für
die Montage und/oder Montagezwischenzustände

Vorkommens Details im Bauwerk: Bürobereich Laufmeter:
30lfm
Angrenzende Bauteile

An den Knotenpunkt schließen folgende Bauteile an:
D_101 0,22 Ebene 1 l/l/q/l/q/l/l=3/3/3/4/3/3/3
W_105 Stahlbetonwand C30/37 b=20cm
W_204 Holzständerwand & W_205 b=20cm
innenliegendes Schubholz Zwischen den Hauptstützen
C24 QS: b/h= 18/8cm

Detailbestandteile je 1,0m:
0,5x Winkelverbinder (Berechnungsgrundlage: Simpson
Strong
Tie ABR255)
Winkelverbinder je Feld 1x Schubverbinder (F2;3;d,min
Schubrichtung=26,307kN)

Hersteller und Typ

'____________________' (vom Bieter einzutragen)

Alle 2,0m
53x Kammnagel CNA4.0x60mm
1x Querzugverschraubung (Berechnungsgrundlage: Würth
Assy)

VG-Schrauben von unten 3.x Ø8mm L=180mm a1=333mm
2x Schubverschraubung CLT an Leitschwelle
(Berechnungsgrundlage: Würth Assy)(2 Reihen)
TG-Schrauben 3x Ø8mm L=180/80mm a1=300mm
Tellerkopf

Hersteller und Typ

'____________________' (vom Bieter einzutragen)

1x Verankerung Leitschwelle an Beton
(Berechnungsgrundlage
Würth Assy)
Verbundanker 3x M16/5.6 Ankerstange Meterware WIT-VM
250
hef=80mm a1=333mm
Versenkt 30mm

Hersteller und Typ

'____________________' (vom Bieter einzutragen)

1x Ausklinkung in der CLT-Deckenuntersicht 1x
h/b/l=100/200/1000mm

Darstellung gem. Detailplan NFM-TWP-D-DB-X6-A-V
Menge: 30,000 m

**16.06.0700 DB-233 Verankerung HSW an Stützen Achse C/3-9**
DB-233  Verankerung HSW an Stützen Achse C/3-9
nach Detail Statik DB 233 auf Grundlage der statischen
Angaben liefern und vor Ort benutzerfertig herstellen
und montieren. Alle erforderlichen Stahlbauteile oder
dergleichen sind in der Einheitspreis einzurechnen.
Ebenso benötigte Hebezeuge und Sicherungsmaßnahme für
die Montage und/oder Montagezwischenzustände

Detailbestandteile je 1,0m:
1x Schubverschraubung Leitschwelle an Hauptstütze
(Berechnungsgrundlage: Würth Assy)
VG-Schrauben 5x Ø12mm L=160mm a1=250mm
vorgebohrt
1x Verankerung Leitschwelle an Beton
(Berechnungsgrundlage: Würth Assy)
Verbundanker 3x M16/5.6 Ankerstange Meterware
WIT-VM 250 hef=80mm  a1=333mm

Hersteller und Typ

'____________________' (vom Bieter einzutragen)

1x Leitschwelle C24 1x b/h/l=200/80mm
2x Verklammerung 20x Ø1,8/50mm beharzt
Kraftfaserwinkel 30° fu,k=400N/mm²
Beidseitig verklammert. a1=50mm

Darstellung gem. Detailplan NFM-TWP-D-DB-X7-A-V
Menge: 177,000 m

**16.06.0710 DB-233 Verankerung HSW an Stützen Achse C/3-9**
DB-233  Verankerung HSW an Stützen Achse C/3-9
nach Detail Statik DB 233 auf Grundlage der statischen
Angaben liefern und vor Ort benutzerfertig herstellen
und montieren. Alle erforderlichen Stahlbauteile oder
dergleichen sind in der Einheitspreis einzurechnen.
Ebenso benötigte Hebezeuge und Sicherungsmaßnahme für
die Montage und/oder Montagezwischenzustände

Detailbestandteile je Zugverankerung:
1x Zuganker 1x V Plus-2P 95x90x65x4.0
4x Zebra Pias 6.3x19 (1,2,3,4)
1x BP 340x40x3
12x Assy Ø5x40

Hersteller und Typ

'____________________' (vom Bieter einzutragen)

1x Chemischer Anker 1x HIT-HY 200-A V3

Hersteller und Typ

'____________________' (vom Bieter einzutragen)

1x HAS-U 8.8 M16  hef= 275mm

Hersteller und Typ

'____________________' (vom Bieter einzutragen)
Darstellung gem. Detailplan NFM-TWP-D-DB-X7-A-V
Menge: 49,000 St

**16.06.0720 DB-234 Zugstangenanschluss Achse 14**
DB-234  Zugstangenanschluss Achse 14

nach Detail Statik DB 234 auf Grundlage der statischen
Angaben liefern und vor Ort benutzerfertig herstellen
und montieren. Alle erforderlichen Stahlbauteile oder
dergleichen sind in der Einheitspreis einzurechnen.
Ebenso benötigte Hebezeuge und Sicherungsmaßnahme für
die Montage und/oder Montagezwischenzustände

Vorkommens Details im Bauwerk:
Bürobereich Zugstabanbindung D.ü.OG 2 Stk.
Zugstabanbindung D.ü.EG 3 Stk.

Angrenzende Bauteile
An den Knotenpunkt schließen folgende Bauteile an:
D_204a CLT 5s  Schichtaufbau:4/4/4/4/4 QS= b/h=100/20cm
D_103 CLT 7s  2 (unteren & 2 oberen Lagen in
Spannrichtung
Schichtaufbau:3/3/3/4/3/3/3 QS= b/h=100/22cm
l/l/q/l/q/l/l (l=längs; q= quer)
ZS_202 & Rundstab RB50/ S235
ZS_203 Ø 50mm
UZ_213a Attikaträger in den Achsen 14 GL28c b/h= 20/32
UZ_212a Brüstungsträger in den Achsen 14 GL28c b/h=
20/60
S221 & Stütze in den Achsen 14
S222 GL28c b/h= 20/90

Detailbestandteile je Details
1x Platte b1/b2/t = 240/220/18,5mm
Ankerplatte eingeschweißt aw=4mm
1x Gewindestange M30/8.8 l= 300mm
2x Kontermutter M30/8.8
1x Ankerprofil 1x UPE220 L=220mm
1x Gewinde im Rundprofil Innengewinde M30
Gewindestange ist gegen herausdrehen durch
Punktschweißungen zu sichern

Darstellung gem. Detailplan NFM-TWP-D-DB-X7-A-V
Menge: 5,000 St

**16.06.0730 DB-235 Verstärkung Trägerdurchbruch UZ214**
DB-235  Verstärkung Trägerdurchbruch UZ214
nach Detail Statik DB 235 auf Grundlage der statischen
Angaben liefern und vor Ort benutzerfertig herstellen
und montieren. Alle erforderlichen Stahlbauteile oder
dergleichen sind in der Einheitspreis einzurechnen.
Ebenso benötigte Hebezeuge und Sicherungsmaßnahme für
die Montage und/oder Montagezwischenzustände

Verstärkung je Trägerdurchbruch
Laschen Aufkleben aus NH C 24 h=41 cm, l = 1,25 m t = 4
cm

Darstellung gem. Detailplan NFM-TWP-D-DB-X7-A-V
Menge: 2,000 St

**16.06.0740 DB-236 Verstärkung Trägerdurchbruch UZ215**
DB-236  Verstärkung Trägerdurchbruch UZ215
nach Detail Statik DB 235 auf Grundlage der statischen
Angaben liefern und vor Ort benutzerfertig herstellen
und montieren. Alle erforderlichen Stahlbauteile oder
dergleichen sind in der Einheitspreis einzurechnen.
Ebenso benötigte Hebezeuge und Sicherungsmaßnahme für
die Montage und/oder Montagezwischenzustände

Verstärkung je Trägerdurchbruch mittels 8 x Assyplus VG
D = 10 x 450 mm Vollgewinde Zylinderkopf
Verschluß nach Montage mit Holzstopfen

Hersteller und Typ

'____________________' (vom Bieter einzutragen)

Darstellung gem. Detailplan NFM-TWP-D-DB-X7-A-V
Menge: 1,000 St

**16.06.0750 DB-101 Knotenpunkt Achse c/11**
DB-101  Knotenpunkt Achse c/11

nach Detail Statik DB 101 auf Grundlage der statischen
Angaben liefern und vor Ort benutzerfertig herstellen
und montieren. Alle erforderlichen Stahlbauteile oder
dergleichen sind in der Einheitspreis einzurechnen.
Ebenso benötigte Hebezeuge und Sicherungsmaßnahme für
die Montage und/oder Montagezwischenzustände.

Angrenzende Bauteile
An den Knotenpunkt schließen folgende Bauteile an:
D_103 CLT 7s  2 (unteren & 2 oberen Lagen in
Spannrichtung)
Schichtaufbau:3/3/3/4/3/3/3 QS= b/h=100/22cm
l/l/q/l/q/l/l (l=längs; q= quer)
UZ_116 Nebenträger GL28c b/h= 18/44
S_UZ_109 Stahlträger in den Achsen 11 HEM 300 S355
S_UZ_117 Stahlträger in den Achsen 11 HEM 240 S235
S226 Stütze 1OG GL28c b/h= 18/44
S126 Stütze EG GL28h b/h= 20/48

Detailbestandteile je Details
4x Steife UZ_117 Innerhalb der Flansche
An den Enden der Stütze eingeschweißt aw=6mm Umlaufend

1x Horizontale Halterung
2x Winkel L 130x65x10 S235 l=120mm
6x M12/8.8 Schrauben

1x Trägerausklinkung l=150mm; h=53mm

1x Auflagerung UZ_117
Auflagerblech 1x S235 l=248mm; h=31mm; b=114mm

Lagesicherung 2x M12/8.8 vertikal

1x Rotationshalterung
1x Fahnenblech L=500mm; h=variabel Siehe Skizze, t=18mm
1x Auflagerplatte L=500mm; b= 130mm, t=20mm
An den Enden des Fahnenbleches eingeschweißt aw=8mm
Umlaufend
6x VG Ø6/200 In die Platte eingesenkt

2x Stützenfahnenblech
1x S235 Blech t=10mm b=140mm h=150mm
2x Stabdübel Sdü Ø12mm

Darstellung gem. Detailplan NFM-TWP-D-DB-X1-A-V
Menge: 1,000 St

**16.06.0760 DB-102 Zugstangenanschluss Achse d/10**
DB-102  Zugstangenanschluss Achse d/10

nach Detail Statik DB 102 auf Grundlage der statischen
Angaben liefern und vor Ort benutzerfertig herstellen
und montieren. Alle erforderlichen Stahlbauteile oder
dergleichen sind in der Einheitspreis einzurechnen.
Ebenso benötigte Hebezeuge und Sicherungsmaßnahme für
die Montage und/oder Montagezwischenzustände

Vorkommens Details im Bauwerk:
Bürobereich Zugstabanbindung D.ü.EG 1 Stk.

Angrenzende Bauteile
An den Knotenpunkt schließen folgende Bauteile an:

D_103 CLT 7s  2 (unteren & 2 oberen Lagen in
Spannrichtung)
Schichtaufbau:3/3/3/4/3/3/3 QS= b/h=100/22cm
l/l/q/l/q/l/l (l=längs; q= quer)

ZS_202 Rundstab RB50/ S235 Ø 50mm

UZ_114 Brüstungsträger in den Achsen d GL28c b/h= 20/60

S_UZ_109 Stahlträger in den Achsen 11 HEM300 S355

Detailbestandteile je Details
2x Steife Innerhalb der Flansche eingeschweißt aw=6mm
Umlaufend

Darstellung gem. Detailplan NFM-TWP-D-DB-X1-A-V
Menge: 1,000 St

**16.06.0770 DB-103 Knotenpunkt a/11**
DB-103  Knotenpunkt a/11
nach Detail Statik DB 103 auf Grundlage der statischen
Angaben liefern und vor Ort benutzerfertig herstellen
und montieren. Alle erforderlichen Stahlbauteile oder
dergleichen sind in der Einheitspreis einzurechnen.
Ebenso benötigte Hebezeuge und Sicherungsmaßnahme für
die Montage und/oder Montagezwischenzustände

Vorkommens Details im Bauwerk:
Bürobereich Anzahl 1 Stk.

Angrenzende Bauteile
An den Knotenpunkt schließen folgende Bauteile an:
D_103 CLT 7s  2 (unteren & 2 oberen Lagen in
Spannrichtung)
Schichtaufbau:3/3/3/4/3/3/3 QS= b/h=100/22cm
l/l/q/l/q/l/l (l=längs; q= quer)

UZ_109a Hauptträger GL28c  b/h= 24/50cm
S_UZ_109 Stahlträger in den Achsen 11 HEM300 S355
S224 Stütze 1OG GL28c b/h= 24/18cm
S124 Stütze EG GL28h b/h= 20/30

Detailbestandteile je Details
2x Steife UZ_117 S235 t=18mm
Innerhalb der Flansche
An den Enden der Stütze eingeschweißt aw=6mm Umlaufend

1x Auflagerung UZ_109 Alle Schweißnahte aw=4mm
Auflagerblech 1x S235 l=270mm; b=240mm; t=20mm
Stegverlängerung 1x S235 l=250mm; h=500mm; t=10mm
Flansch 1x S235 l=240mm; h=500mm; t=20mm
4x Stabdübel Sdü Ø12mm
1x Stützenfahnenblech oben
1x S235 Blech t=10mm b=140mm h=150mm
Kehlnähte umlaufend aw=4mm
2x Stabdübel Sdü Ø12mm

1x Stützenfahnenblech unten 1x S235 Blech
t=20mm b=220mm h=150mm
2x Stabdübel
Kehlnähte umlaufend aw=4mm  Sdü Ø12mm

Querdruckverstärkung 4x VG 4 CSMP Ø8 x 240 mm

Darstellung gem. Detailplan NFM-TWP-D-DB-X1-A-V
Menge: 1,000 St

**16.06.0780 DB-104 Regelauflagerung Stützenfuß und Kopf über EG**
DB-104  Regelauflagerung Stützenfuß und Kopf über EG

nach Detail Statik DB 104 auf Grundlage der statischen
Angaben liefern und vor Ort benutzerfertig herstellen
und montieren. Alle erforderlichen Stahlbauteile oder
dergleichen sind in der Einheitspreis einzurechnen.
Ebenso benötigte Hebezeuge und Sicherungsmaßnahme für
die Montage und/oder Montagezwischenzustände

Detailbestandteile je Details DB-104
2x Lokale Lagesicherung 4x VG - Schrauben

1x Stahlbauteil
1x Fußplatte oben 1x Blech S235 variiert nach Stützen
Abmessung l + 2x30 mm; b + 2x30mm t = 25 mm

2x Fahnenblech 1x Blech S235 l = 260mm; h = 150mm; t =
10 mm

1x Fußplatte unten 1x Blech S235 variiert nach Stützen
Abmessung l + 2x50 mm; b + 2x50mm t = 25 mm

2x Lokale Lagesicherung
2x Stabdübel  Sdü Ø12mm 1x Pfropfen (Abdeckung)
Nachträgliches Verschließen der Dübellöcher in der
Holzstütze

Darstellung gem. Detailplan NFM-TWP-D-DB-X1-A-V
Menge: 9,000 St

**16.06.0790 DB-104a Regelauflagerung Stützenfuß und Kopf über EG**
DB-104a  Regelauflagerung Stützenfuß und Kopf über EG

nach Detail Statik DB 104a auf Grundlage der statischen
Angaben liefern und vor Ort benutzerfertig herstellen
und montieren. Alle erforderlichen Stahlbauteile oder
dergleichen sind in der Einheitspreis einzurechnen.
Ebenso benötigte Hebezeuge und Sicherungsmaßnahme für
die Montage und/oder Montagezwischenzustände

Detailbestandteile je Details DB-104a
2x Lokale Lagesicherung 4x VG - Schrauben

1x Stahlbauteil
1x Fahnenblech unten 1x Blech S235 l = 140mm; h =
150mm; t = 10 mm  Kehlnaht umlaufend aw=4mm

1x Fahnenblech oben
1x Blech S235 l = 140mm; h = Deckenstärke + 90mm; t =
10 mm, Kehlnaht umlaufend aw=4mm

1x Fußplatte unten
1x Blech S235 variiert nach Stützen Abmessung l + 2x50
mm; b + 2x50mm t = 25 mm

2x Lokale Lagesicherung 2x Stabdübel Sdü Ø12mm
1x Pfropfen (Abdeckung)
Nachträgliches Verschließen der Dübellöcher in der
Holzstütze

Darstellung gem. Detailplan NFM-TWP-D-DB-X1-A-V
Menge: 7,000 St

**16.06.0800 DB-104b Regelauflagerung Stützenfuß und Kopf über EG**
DB-104b  Regelauflagerung Stützenfuß und Kopf über EG

nach Detail Statik DB 104b auf Grundlage der statischen
Angaben liefern und vor Ort benutzerfertig herstellen
und montieren. Alle erforderlichen Stahlbauteile oder
dergleichen sind in der Einheitspreis einzurechnen.
Ebenso benötigte Hebezeuge und Sicherungsmaßnahme für
die Montage und/oder Montagezwischenzustände

Detailbestandteile je Details DB-104b
2x Lokale Lagesicherung 4x VG - Schrauben

1x Stahlbauteil
1x Fußplatte oben
1x Blech S235 variiert nach Stützen Abmessung
l + 2x50 mm; bTräger;; t = 25 mm

2x Fahnenblech 1x Blech S235
l = 260mm; h = 150mm; t = 10 mm

1x Fußplatte unten
1x Blech S235 variiert nach Stützen Abmessung
l + 2x50 mm; bTräger;; t = 25 mm

2x Lokale Lagesicherung 2x Stabdübel Sdü Ø12mm
1x Pfropfen (Abdeckung)
Nachträgliches Verschließen der Dübellöcher in der
Holzstütze

Darstellung gem. Detailplan NFM-TWP-D-DB-X1-A-V
Menge: 7,000 St

**16.06.0810 DB-104c Regelauflagerung Stützenfuß und Kopf über EG**
DB-104c  Regelauflagerung Stützenfuß und Kopf über EG

nach Detail Statik DB 104c auf Grundlage der statischen
Angaben liefern und vor Ort benutzerfertig herstellen
und montieren. Alle erforderlichen Stahlbauteile oder
dergleichen sind in der Einheitspreis einzurechnen.
Ebenso benötigte Hebezeuge und Sicherungsmaßnahme für
die Montage und/oder Montagezwischenzustände

Detailbestandteile je Details DB-104c
1x Lokale Lagesicherung 4x Gewindestabanker M12/8.8
Hilti HIT HY-200 hef = 275 mm

Hersteller und Typ

'____________________' (vom Bieter einzutragen)

1x Stahlbauteil
1x Fußplatte 1x Blech S235 l = 500mm; b = 200mm; t = 25
mm
l = 700mm; b = 200mm; t = 25 mm

1x Fahnenblech 1x Blech S235 l = 260mm; b = 150mm; t =
10 mm
1x Lokale Lagesicherung 2x Stabdübel Sdü Ø12mm
1x Pfropfen (Abdeckung)
Nachträgliches Verschließen der Dübellöcher in der
Holzstütze

1x Verguss-/Zwischenschicht Zwischen Fußplatte und
Stahlbetonsockel
t = ca. 25 mm Druckfestigkeit, fcd=50N/mm², Bsp:Pagel
V50

Hersteller und Typ

'____________________' (vom Bieter einzutragen)

Darstellung gem. Detailplan NFM-TWP-D-DB-X1-A-V
Menge: 2,000 St

**16.06.0820 DB-105 Auflager Stahlträger C/13**
DB-105  Auflager Stahlträger C/13

nach Detail Statik DB 105 auf Grundlage der statischen
Angaben liefern und vor Ort benutzerfertig herstellen
und montieren. Alle erforderlichen Stahlbauteile oder
dergleichen sind in der Einheitspreis einzurechnen.
Ebenso benötigte Hebezeuge und Sicherungsmaßnahme für
die Montage und/oder Montagezwischenzustände

Vorkommens Details im Bauwerk:
Bürobereich Anzahl: 1 Stk.

Angrenzende Bauteile
An den Knotenpunkt schließen folgende Bauteile an:
D_103 CLT 7s  2 (unteren & 2 oberen Lagen in
Spannrichtung)
Schichtaufbau:3/3/3/4/3/3/3 QS= b/h=100/22cm
l/l/q/l/q/l/l (l=längs; q= quer)

ÜZ_112 Brüstungsträger in den Achsen 13 GL28c b/h=
20/82
S_UZ_117 Stahlträger in den Achsen 11 HEM240 S235
S127 Stütze SHS 180x12,5mm S235

Detailbestandteile je Details
2xSteife t=15mm/ l=400mm  Innerhalb der Flansche
eingeschweißt aw=6mm Umlaufend

1x Eingeschweißter Unterflansch t=48mm/ b=350/ l=1000mm
eingeschweißt aw=32mm HX oder HV-Naht S355

1x Kopfpunkt
Kopfplatte 1x t=15mm/ b=350/ b=320mm eingeschweißt
aw=6mm Kehlnaht S235
Verschraubung 1x M16 / 8.8

1x Fußpunkt
Fußplatte 1x t=25mm/ b=300/ b=300mm  eingeschweißt
aw=6mm Kehlnaht S235

Schubknagge 1x QR 70x8mm eingeschweißt aw=6mm
HX oder HV-Naht S355

Kopfdübel 4x SD3 19 x200 Konstruktiv gewählt da Stütze
überdrückt und Schubknagge übernimmt die H-Lasten

Darstellung gem. Detailplan NFM-TWP-D-DB-X1-A-V
Menge: 1,000 St

**16.06.0830 DB-106 Lastdurchleitung**
DB-106  Lastdurchleitung
nach Detail Statik DB 105 auf Grundlage der statischen
Angaben liefern und vor Ort benutzerfertig herstellen
und montieren. Alle erforderlichen Stahlbauteile oder
dergleichen sind in der Einheitspreis einzurechnen.
Ebenso benötigte Hebezeuge und Sicherungsmaßnahme für
die Montage und/oder Montagezwischenzustände

Vorkommens Details im Bauwerk: Bürobereich Anzahl 2
Stk.

Angrenzende Bauteile
An den Knotenpunkt schließen folgende Bauteile an:
UZ_102 Hauptträger Laubholz D75 b/h= 40/60cm
S217 Holzstütze_20x32_Gl24c
S216 Holzstütze_20x24_Gl24c
S116 Holzstütze_18x56_Gl24c
S117 Holzstütze_20x40_Gl28c

Detailbestandteile je Details
2x Lokale Lagesicherung 4x VG - Schrauben
1x Stahlbauteil
1x Fußplatte oben
1x Blech S235 variiert nach Stützen Abmessung
l + 2x30 mm; b + 2x30mm t = 25 mm
2x Fahnenblech 1x Blech S235
l = 260mm; h = 150mm; t = 10 mm
1x Fußplatte unten
1x Blech S235 variiert nach Stützen Abmessung
l + 2x50 mm; b + 2x50mm t = 25 mm
2x Lokale Lagesicherung 2x Stabdübel Sdü Ø12mm
1x Pfropfen (Abdeckung)
Nachträgliches Verschließen der Dübellöcher in der
Holzstütze

Darstellung gem. Detailplan NFM-TWP-D-DB-X1-A-V
Menge: 2,000 St

**16.06.0840 DB-107 01 Schubverankerung HST**
DB-107 01  Schubverankerung HST

nach Detail Statik DB 107 auf Grundlage der statischen
Angaben liefern und vor Ort benutzerfertig herstellen
und montieren. Alle erforderlichen Stahlbauteile oder
dergleichen sind in der Einheitspreis einzurechnen.
Ebenso benötigte Hebezeuge und Sicherungsmaßnahme für
die Montage und/oder Montagezwischenzustände

Vorkommens Details im Bauwerk: Bürobereich Laufmeter:
107-01 75lfm

Angrenzende Bauteile
An den Knotenpunkt schließen folgende Bauteile an:

D_101 0,22 Ebene 1 l/l/q/l/q/l/l=3/3/3/4/3/3/3
W_204 Holzständerwand & W_205 b=20cm
innenliegendes Schubholz Zwischen den Hauptstützen
C24 QS: b/h= 18/8cm

Detailbestandteile je 1,0m NW 01  Schwacher Anschluss:
3,33x Verankerung Leitschwelle an Beton
(Berechnungsgrundlage: Würth Assy)
Verbundanker 1x M16/5.6 Ankerstange Meterware
WIT-VM 250 hef=80mm a1=300mm Versenkt 30mm

Hersteller und Typ

'____________________' (vom Bieter einzutragen)

2x Klammern 12x Ø1,8 x64mm a1=40mm
Wechselseitig Beidseitig OSB

Darstellung gem. Detailplan NFM-TWP-D-DB-X1-A-V
Menge: 75,000 m

**16.06.0850 DB-107 02 Schubverankerung HST**
DB-107 02  Schubverankerung HST

nach Detail Statik DB 107 auf Grundlage der statischen
Angaben liefern und vor Ort benutzerfertig herstellen
und montieren. Alle erforderlichen Stahlbauteile oder
dergleichen sind in der Einheitspreis einzurechnen.
Ebenso benötigte Hebezeuge und Sicherungsmaßnahme für
die Montage und/oder Montagezwischenzustände

Vorkommens Details im Bauwerk: Bürobereich Laufmeter:
Laufmeter: 107-02 45lfm

Angrenzende Bauteile
An den Knotenpunkt schließen folgende Bauteile an:
D_101
0,22
Ebene 1
l/l/q/l/q/l/l=3/3/3/4/3/3/3
W_204 Holzständerwand & W_205 b=20cm
innenliegendes Schubholz Zwischen den Hauptstützen
C24 QS: b/h= 18/8cm

 Darstellung gem. Detailplan NFM-TWP-D-DB-X1-A-V
Menge: 45,000 m

**16.06.0860 DB-108 Regelauflagerung Stützenfuß -Platte**
DB-108  Regelauflagerung Stützenfuß -Platte

nach Detail Statik DB 108 auf Grundlage der statischen
Angaben liefern und vor Ort benutzerfertig herstellen
und montieren. Alle erforderlichen Stahlbauteile oder
dergleichen sind in der Einheitspreis einzurechnen.
Ebenso benötigte Hebezeuge und Sicherungsmaßnahme für
die Montage und/oder Montagezwischenzustände

Angrenzende Bauteile
An den Knotenpunkt schließen folgende Bauteile an:
S111 Holzstütze_18x56_Gl24c
S112 Holzstütze_18x56_Gl24c
S113 Holzstütze_18x56_Gl24c
S114 Holzstütze_18x56_Gl24c
S115 Holzstütze_18x56_Gl24c
S116 Holzstütze_18x56_Gl24c
S117 Holzstütze_20x40_Gl28c
S118 Holzstütze_18x32_Gl24c
S120 Holzstütze_20x28_Gl24c
S120a Holzstütze_20x32_Gl24c
S123 Holzstütze_20x32_Gl24c
S124 Holzstütze_20x30_Gl24c
S129 Holzstütze_18x24_Gl24c
S130 Holzstütze_18x24_Gl24c
S131 Holzstütze_18x56_Gl24c
S131a Holzstütze_18x20_Gl24c

Detailbestandteile je Details DB-104 (pro Stütze)
4x Lokale Lagesicherung 4x Winkel
(Bspw.:Würth Typ A 65x90x90 o.Vgl.)

Hersteller und Typ

'____________________' (vom Bieter einzutragen)

Darstellung gem. Detailplan NFM-TWP-D-DB-X2-A-V
Menge: 16,000 St

**16.06.0870 DB-109 Verankerung auskragender Stütze**
DB-109  Verankerung auskragender Stütze

nach Detail Statik DB 109 auf Grundlage der statischen
Angaben liefern und vor Ort benutzerfertig herstellen
und montieren. Alle erforderlichen Stahlbauteile oder
dergleichen sind in der Einheitspreis einzurechnen.
Ebenso benötigte Hebezeuge und Sicherungsmaßnahme für
die Montage und/oder Montagezwischenzustände

Angrenzende Bauteile
An den Knotenpunkt schließen folgende Bauteile an:
D_103 0,22 Ebene 1 l/l/q/l/q/l/l=3/3/3/4/3/3/3
S222 & Stütze
S221 GL24c b1/b2= 20/90
S121 & Stütze
S122 GL24c b1/b2= 40/50

Detailbestandteile je Detail:
1 x Zugverankerung Stützenfuß
Zuganker 4x Rothoblaas WHT740 mit WHTW130
2x M27 /5.6 Gewindestange L= 300mm
300x LBS Ø5/50mm

Hersteller und Typ

'____________________' (vom Bieter einzutragen)

1 x Zugverankerung Decke
Zuganker 1x Rothoblaas WHT740 mit WHTW130
1x M27 /5.6 Gewindestange L= 300mm
75x LBS Ø5/50mm
Ankerplatte S235 b/H/t=140/220/20mm

Hersteller und Typ

'____________________' (vom Bieter einzutragen)
Darstellung gem. Detailplan NFM-TWP-D-DB-X2-A-V
Menge: 2,000 St

**16.06.0880 DB-110 Anschluss NT an HT**
DB-110  Anschluss NT an HT
nach Detail Statik DB 110 auf Grundlage der statischen
Angaben liefern und vor Ort benutzerfertig herstellen
und montieren. Alle erforderlichen Stahlbauteile oder
dergleichen sind in der Einheitspreis einzurechnen.
Ebenso benötigte Hebezeuge und Sicherungsmaßnahme für
die Montage und/oder Montagezwischenzustände

Angrenzende Bauteile
An den Knotenpunkt schließen folgende Bauteile an:
UZ_222 Wechselträger GL28c b/h= 16/32cm
UZ_201 WechselträgerGL28c b/h= 18/32cm
UZ_216 Wechselträger GL28c b/h= 20/24cm
UZ_108 & Wechselträger
UZ_108a b/h= 20/50cm GL28c
UZ_115 Wechselträger b/h= 20/36cm GL28c

Detailbestandteile je Detail:
1x Beschlag Pitzl HVP 80x220x12 mit Abhebesicherung

Hersteller und Typ

'____________________' (vom Bieter einzutragen)
NT:VG-Schrauben 22x. Ø 5mm L=100mm
HT:VG-Schrauben 22x Ø 5mm L=100mm
1x Querzugverstärkung Nebenträger
(Berechnungsgrundlage: Würth Assy) VG-Schrauben 3x Ø8mm
L=430mm Vorgebohrt

Hersteller und Typ

'____________________' (vom Bieter einzutragen)

Darstellung gem. Detailplan NFM-TWP-D-DB-X2-A-V
Menge: 15,000 St

**16.06.0890 DB-111 Anschluss Wand auf Brüstung**
DB-111 Anschluss Wand auf Brüstung

nach Detail Statik DB 111 auf Grundlage der statischen
Angaben liefern und vor Ort benutzerfertig herstellen
und montieren. Alle erforderlichen Stahlbauteile oder
dergleichen sind in der Einheitspreis einzurechnen.
Ebenso benötigte Hebezeuge und Sicherungsmaßnahme für
die Montage und/oder Montagezwischenzustände

Angrenzende Bauteile
An den Knotenpunkt schließen folgende Bauteile an:
W120 CLT-Wand b=20cm
W107 HSW Wand b=20cm
W103 HSW-Wand b=20cm

Detailbestandteile je 1,0m:
1,0x Schubverankerung
Außenliegende Platte 1x Rothoblaas TPC300
Hersteller und Typ

'_____________________________'
(vom Bieter einzutragen)

30x LBS Ø5/60

2x Hilti HST4-R M16x1

Hersteller und Typ

'________________________'
(vom Bieter einzutragen)

Darstellung gem. Detailplan NFM-TWP-D-DB-X2-A-V
Menge: 33,000 m

**16.06.0900 DB-111 Anschluss Wandende**
DB-111 Anschluss Wandende

nach Detail Statik DB 111 auf Grundlage der statischen
Angaben liefern und vor Ort benutzerfertig herstellen
und montieren. Alle erforderlichen Stahlbauteile oder
dergleichen sind in der Einheitspreis einzurechnen.
Ebenso benötigte Hebezeuge und Sicherungsmaßnahme für
die Montage und/oder Montagezwischenzustände

Angrenzende Bauteile
An den Knotenpunkt schließen folgende Bauteile an:
W120 CLT-Wand b=20cm
W107 HSW Wand b=20cm
W103 HSW-Wand b=20cm

Detailbestandteile je Wandende
2,0x Zugverankerung
Außenliegende Platte 1x Rothoblaas WHTPlate540
50x LBS Ø5/60

Hersteller und Typ

'____________________' (vom Bieter einzutragen)

2x Hilti HST4-R M16x125 5-25

Hersteller und Typ

'____________________' (vom Bieter einzutragen)

Darstellung gem. Detailplan NFM-TWP-D-DB-X2-A-V
Menge: 5,000 St

**16.06.0910 DB-112 Anschluss auf Stahlbetondeckenscheibe**
DB-112 Anschluss auf Stahlbetondeckenscheibe

nach Detail Statik DB 112 auf Grundlage der statischen
Angaben liefern und vor Ort benutzerfertig herstellen
und montieren. Alle erforderlichen Stahlbauteile oder
dergleichen sind in der Einheitspreis einzurechnen.
Ebenso benötigte Hebezeuge und Sicherungsmaßnahme für
die Montage und/oder Montagezwischenzustände

Angrenzende Bauteile
An den Knotenpunkt schließen folgende Bauteile an:
W120 CLT-Wand b=20cm

Detailbestandteile je 1,0m:
1,0x Schubverankerung
Winkelverbinder 1x Rothoblaas TCN 240
1x TCW240
30x LBS Ø5/60

Hersteller und Typ

'____________________' (vom Bieter einzutragen)

2x Hilti HST4 M16 hef=65mm Alle 1,0m

Hersteller und Typ

'____________________' (vom Bieter einzutragen)

Darstellung gem. Detailplan NFM-TWP-D-DB-X2-A-V
Menge: 9,870 m

**16.06.0920 DB-112 Anschluss Wandende**
DB-112 Anschluss Wandende

nach Detail Statik DB 112 auf Grundlage der statischen
Angaben liefern und vor Ort benutzerfertig herstellen
und montieren. Alle erforderlichen Stahlbauteile oder
dergleichen sind in der Einheitspreis einzurechnen.
Ebenso benötigte Hebezeuge und Sicherungsmaßnahme für
die Montage und/oder Montagezwischenzustände

Angrenzende Bauteile
An den Knotenpunkt schließen folgende Bauteile an:
W120 CLT-Wand b=20cm

Detailbestandteile je Wandende
2,0x Zugverankerung
Winkelverbinder 1x Rothoblaas WHT620
36x LBS Ø5/60

Hersteller und Typ

'____________________' (vom Bieter einzutragen)

1x HSL4-G M16 d24x160 10/-/-

Hersteller und Typ

'____________________' (vom Bieter einzutragen)

Darstellung gem. Detailplan NFM-TWP-D-DB-X2-A-V
Menge: 4,000 St

**16.06.0930 DB-113 Anschluss CLT-Wand**
DB-113 Anschluss CLT-Wand

nach Detail Statik DB 113 auf Grundlage der statischen
Angaben liefern und vor Ort benutzerfertig herstellen
und montieren. Alle erforderlichen Stahlbauteile oder
dergleichen sind in der Einheitspreis einzurechnen.
Ebenso benötigte Hebezeuge und Sicherungsmaßnahme für
die Montage und/oder Montagezwischenzustände

Angrenzende Bauteile
An den Knotenpunkt schließen folgende Bauteile an:
W217;W218;W219 CLT-Wand b=20cm
W213; W-208;W_202; W_204 HSW Wand b=20cm
W_308;W_309;W_302 HSW-Wand b=20cm

Detailbestandteile je 1,0m:
1,0x Schubverankerung
Winkelverbinder 1x Rothoblaas NINO15080S
8x LBS Ø8/100
10x VGS Ø8/100
27x LBS Ø5/60

Hersteller und Typ

'____________________' (vom Bieter einzutragen)

Darstellung gem. Detailplan NFM-TWP-D-DB-X2-A-V
Menge: 53,000 m

**16.06.0940 DB-113 Anschluss CLT-Wandende**
DB-113 Anschluss CLT-Wandende

nach Detail Statik DB 113 auf Grundlage der statischen
Angaben liefern und vor Ort benutzerfertig herstellen
und montieren. Alle erforderlichen Stahlbauteile oder
dergleichen sind in der Einheitspreis einzurechnen.
Ebenso benötigte Hebezeuge und Sicherungsmaßnahme für
die Montage und/oder Montagezwischenzustände

Angrenzende Bauteile
An den Knotenpunkt schließen folgende Bauteile an:
W217;W218;W219 CLT-Wand b=20cm
W213; W-208;W_202; W_204 HSW Wand b=20cm
W_308;W_309;W_302 HSW-Wand b=20cm

Detailbestandteile je Wandende
2,0x Zugverankerung
Winkelverbinder 1x Rothoblaas NINO15080S
8x LBS Ø10,5/100
10x VGS Ø8/100
27x LBS Ø5/60

Hersteller und Typ

'____________________' (vom Bieter einzutragen)

Darstellung gem. Detailplan NFM-TWP-D-DB-X2-A-V
Menge: 16,000 St

**16.06.0950 DT-101 Anschluss Stahlturm an Holzbau**
DT-101  Anschluss Stahlturm an Holzbau

nach Detail Statik DT 101 auf Grundlage der statischen
Angaben liefern und vor Ort benutzerfertig herstellen
und montieren. Alle erforderlichen Stahlbauteile oder
dergleichen sind in der Einheitspreis einzurechnen.
Ebenso benötigte Hebezeuge und Sicherungsmaßnahme für
die Montage und/oder Montagezwischenzustände

Vorkommens Details im Bauwerk:
Turmbereich 2 Stk.
Angrenzende Bauteile
An den Knotenpunkt schließen folgende Bauteile an:
D_102 CLT 7s  2 h=240mm
D_101 CLT 7s  2 h=220mm

Detailbestandteile je Details
1x Fahnenblech 1x Blech S235 b/h/t=150/200/15mm
1x Stirnplatte 1x Blech S235 b/h/t=280/240/15mm
Verschraubung 12x VG A2 Ø8x120/80mm
1x M12/10.9
Thermische Trennung 1x Thermostop b/h/t=280/240/15mm

Darstellung gem. Detailplan NFM-TWP-D-DT-X1-A-V
Menge: 2,000 St

**16.06.0960 DT-102 Anschluss Stahlturm an Holzbau**
DT-102  Anschluss Stahlturm an Holzbau

nach Detail Statik DT 102 auf Grundlage der statischen
Angaben liefern und vor Ort benutzerfertig herstellen
und montieren. Alle erforderlichen Stahlbauteile oder
dergleichen sind in der Einheitspreis einzurechnen.
Ebenso benötigte Hebezeuge und Sicherungsmaßnahme für
die Montage und/oder Montagezwischenzustände

Angrenzende Bauteile
An den Knotenpunkt schließen folgende Bauteile an:
D_102 CLT 7s  2 h=240mm
D_101 CLT 7s  2 h=220mm

Detailbestandteile je Details
1x Fahnenblech 1x Blech S235 b/h/t=150/200/15mm
1x Stirnplatte 1x Blech S235 b/h/t=150/240/15mm
Verschraubung 12x VG A2 Ø8x220/1000mm
1x M12/10.9
Thermische Trennung 1x Thermostop b/h/t=150/240/15mm

Darstellung gem. Detailplan NFM-TWP-D-DT-X1-A-V
Menge: 1,000 St

**16.06.0970 DT-103 Anschluss Stahlturm an Holzbau**
DT-103  Anschluss Stahlturm an Holzbau

nach Detail Statik DT 103 auf Grundlage der statischen
Angaben liefern und vor Ort benutzerfertig herstellen
und montieren. Alle erforderlichen Stahlbauteile oder
dergleichen sind in der Einheitspreis einzurechnen.
Ebenso benötigte Hebezeuge und Sicherungsmaßnahme für
die Montage und/oder Montagezwischenzustände

Angrenzende Bauteile
An den Knotenpunkt schließen folgende Bauteile an:
D_102 CLT 7s  2 h=240mm
D_101 CLT 7s  2 h=220mm

Detailbestandteile je Details
1x Fahnenblech 1x Blech S235 b/h/t=150/200/15mm
1x Stirnplatte 1x Blech S235 b/h/t=220/220/15mm
Verschraubung 12x VG A2 Ø6x100/mm
1x M12/10.9
Thermische Trennung 1x Thermostop b/h/t=220/220/15mm

Darstellung gem. Detailplan NFM-TWP-D-DT-X1-A-V
Menge: 1,000 St

**16.06.0980 DT-204 Anschluss Stahlturm an Holzbau**
DT-204  Anschluss Stahlturm an Holzbau

nach Detail Statik DT 204 auf Grundlage der statischen
Angaben liefern und vor Ort benutzerfertig herstellen
und montieren. Alle erforderlichen Stahlbauteile oder
dergleichen sind in der Einheitspreis einzurechnen.
Ebenso benötigte Hebezeuge und Sicherungsmaßnahme für
die Montage und/oder Montagezwischenzustände

Angrenzende Bauteile
An den Knotenpunkt schließen folgende Bauteile an:
D_201a CLT 7s  2 h=200mm
D_201b CLT 7s  2 h=200mm

Detailbestandteile je Details
1x Fahnenblech 1x Blech S235 b/h/t=150/200/15mm
1x Stirnplatte 1x Blech S235 b/h/t=300/200/15mm
Verschraubung 12x VG A2 Ø8x200/100/mm  1x M12/10.9
Thermische Trennung 1x Thermostop b/h/t=220/220/15mm

Darstellung gem. Detailplan NFM-TWP-D-DT-X1-A-V
Menge: 3,000 St

**16.06.0990 DT-205 Anschluss Stahlturm an Holzbau**
DT-205  Anschluss Stahlturm an Holzbau

nach Detail Statik DT 205 auf Grundlage der statischen
Angaben liefern und vor Ort benutzerfertig herstellen
und montieren. Alle erforderlichen Stahlbauteile oder
dergleichen sind in der Einheitspreis einzurechnen.
Ebenso benötigte Hebezeuge und Sicherungsmaßnahme für
die Montage und/oder Montagezwischenzustände

Angrenzende Bauteile
An den Knotenpunkt schließen folgende Bauteile an:
D_201a CLT 7s  2 h=200mm
D_201b CLT 7s  2 h=200mm

Detailbestandteile je Details
1x Fahnenblech 1x Blech S235 b/h/t=150/200/15mm
1x Stirnplatte 1x Blech S235 b/h/t=249/200/15mm
Verschraubung 12x VG A2 Ø6x110/70mm
1x M12/10.9
Thermische Trennung 1x Thermostop b/h/t=220/220/15mm

Darstellung gem. Detailplan NFM-TWP-D-DT-X1-A-V
Menge: 1,000 St

#### 16.07 T 07 Fassaden

**16.07.0010 Außenwandbekleidung hinterlüftet, d=311 mm Lisenen 80/120 mm e = 6...**
Außenwandbekleidung hinterlüftet, d=311 mm Lisenen
80/120 mm  e = 62,5 cm

Außenwandbekleidung hinterlüftet, d = 311 mm bestehend
aus
vertikalen Holzlisenen 80/120 mm aus heimischer
Weißtanne sägerau, Güteklasse 0, C 24, Sortierklasse S
10 Si e= 62,5 cm, nach DIN 7074-1 punktuellen
Abstandshaltern aus EPDM Hartgummi d = 30 mm
Nut und Feder Stulpschalung vertikal hinter Lisenen d =
21 x 146 mm, Deckmaß 131 mm sägerauh horizontale
Traglattung 30 x 60 mm Güteklasse 0, C 24,
Sortierklasse S 10 Si e= 62,5 mm,nach DIN 7074-1,
verankert auf Hölzständerwand,
vertikale Lattung 30 x 60 mm Güteklasse 0, C 24,
Sortierklasse S 10 Si e= 62,5 mm,nach DIN 7074-1,
verankert auf Hölzständerwand/Fassadendämmplatten

diffussionsoffene Fassadenbahn, sd< = 0,15 m
Fassadendämmplatten aus Holzfaser WF 042 WAB d = 80 mm

Befestigung mit galvanisch verzinkten Schrauben der
Fassadenleisten aus Rahmenholz 80 x 120 mm aus
Weißtanne Güteklasse 0, gehobelt und gefast, Oberfläche
Hobelfräser sägerauh, Lamellenachsabstand ca. 62,5 cm

herstellen, abbinden, auf die Baustelle liefern und
dort aufstellen.sichtbare Befestigung mit
nichtrostenden Schrauben.

Einbauort 1.OG: Höhe Lisenen 5,17 m
Menge: 350,000 m2

**16.07.0020 Außenwandbekleidung hinterlüftet, d=281 mm Lisenen 80/120 mm e = 3...**
Außenwandbekleidung hinterlüftet, d=281 mm Lisenen
80/120 mm  e = 31,25 cm

Außenwandbekleidung hinterlüftet, d = 281 mm bestehend
aus
vertikalen Holzlisenen 80/120 mm  sägerau, aus
Weißtanne Güteklasse 0, C 24, Sortierklasse S 10 Si e=
31,25 Cm, nach DIN 7074-1
Nut und Federschalung vertikal hinter Lisenen d = 21 mm
sägerauh horizontale Traglattung 30 x 60 mm Güteklasse
0, C 24, Sortierklasse S 10 Si e= 62,5 mm,nach DIN
7074-1, verankert auf Hölzständerwand,
vertikale Lattung 30 x 60 mm Güteklasse 0, C 24,
Sortierklasse S 10 Si e= 62,5 mm,nach DIN 7074-1,
verankert auf Holzständerwand

diffussionsoffene Fassadenbahn, sd< = 0,15 m
Fassadendämmplatten aus Holzfaser WF 042 WAB d = 80 mm

Befestigung mit galvanisch verzinkten Schrauben der
Fassadenleisten aus Rahmenholz 80 x 120 mm aus
Weißtanne Güteklasse 0, gehobelt und gefast, Oberfläche
Hobelfräser sägerauh, Lamellenachsabstand ca. 31,25 cm

herstellen, abbinden, auf die Baustelle liefern und
dort aufstellen.sichtbare Befestigung mit
nichtrostenden Schrauben.

Einbauort EG  Höhe der Leisten 2,79 m
Menge: 192,000 m2

**16.07.0030 Außenwandbekleidung Dachterrasse hinterlüftet, d=81 mm**
Außenwandbekleidung Dachterrasse hinterlüftet, d=81 mm

Nut und Federschalung vertikal d = 21 mm sägerauh
horizontale Traglattung 30 x 60 mm Güteklasse 0, C 24,
Sortierklasse S 10 Si e= 62,5 mm, nach DIN 7074-1,
verankert auf Holzständerwand,
vertikale Lattung 30 x 60 mm Güteklasse 0, C 24,
Sortierklasse S 10 Si e= 62,5 mm,nach DIN 7074-1,
verankert auf Holzständerwand

diffussionsoffene Fassadenbahn, sd< = 0,15 m

Befestigung mit galvanisch verzinkten Schrauben der
Fassadenleisten aus Rahmenholz 40 x 60 mm aus Weißtanne
Güteklasse 0, gehobelt und gefast, Oberfläche
Hobelfräser sägerauh, Lamellenachsabstand ca. 62,5 cm

herstellen, abbinden, auf die Baustelle liefern und
dort aufstellen.sichtbare Befestigung mit
nichtrostenden Schrauben.

Einbauort: Dachterrasse
Höhe der Leisten 1,73 m / 3,27 m/ 4,40 m
Menge: 65,000 m2

**16.07.0040 Außenwandbekleidung hinterlüftet, d=311 mm Lisenen 80/120 mm e = 6...**
Außenwandbekleidung hinterlüftet, d=311 mm Lisenen
80/120 mm  e = 62,5 cm

Außenwandbekleidung hinterlüftet, d = 231 mm bestehend
aus vertikalen Holzlisenen 80/120 mm aus heimischer
Weißtanne sägerau, Güteklasse 0, C 24, Sortierklasse S
10 Si e= 62,5 cm, nach DIN 7074-1 punktuellen
Abstandshaltern aus EPDM Hartgummi d = 30 mm
Nut und Feder Stulpschalung vertikal hinter Lisenen d =
21 x 146 mm, Deckmaß 131 mm sägerauh horizontale
Traglattung 30 x 60 mm Güteklasse 0, C 24,
Sortierklasse S 10 Si e= 62,5 mm,nach DIN 7074-1,
verankert auf Hölzständerwand,
vertikale Lattung 110 x 100  mm Güteklasse 0, C 24,
Sortierklasse S 10 Si e= 62,5 mm,nach DIN 7074-1,
verankert auf Holzständerwand.

diffussionsoffene Fassadenbahn, sd< = 0,15 m
Fassadendämmplatten aus Holzfaser WF 042 WAB d = 80 mm

Befestigung mit galvanisch verzinkten Schrauben der
Fassadenleisten aus Rahmenholz 80 x 120 mm aus
Weißtanne Güteklasse 0, gehobelt und gefast, Oberfläche
Hobelfräser sägerauh, Lamellenachsabstand ca. 62,5 cm

herstellen, abbinden, auf die Baustelle liefern und
dort aufstellen.sichtbare Befestigung mit
nichtrostenden Schrauben.

Einbauort Dachterrasse über Fassadenöffnung
Höhe Lamellen 1,73 m
Menge: 16,000 m2

**16.07.0050 Außenwandbekleidung hinterlüftet, d=281 mm Lisenen 80/120 mm e = 3...**
Außenwandbekleidung hinterlüftet, d=281 mm Lisenen
80/120 mm  e = 31,25 cm

Außenwandbekleidung hinterlüftet, d = 281 mm bestehend
aus
vertikalen Holzlisenen 80/120 mm  sägerau, aus
Weißtanne Güteklasse 0, C 24, Sortierklasse S 10 Si e=
31,25 Cm, nach DIN 7074-1
Nut und Federschalung vertikal hinter Lisenen d = 21 mm
sägerauh horizontale Traglattung 30 x 60 mm Güteklasse
0, C 24, Sortierklasse S 10 Si e= 62,5 mm,nach DIN
7074-1, verankert auf Holzständerwand,
vertikale Lattung 30 x 60 mm Güteklasse 0, C 24,
Sortierklasse S 10 Si e= 62,5 mm,nach DIN 7074-1,
verankert auf Holzständerwand

diffussionsoffene Fassadenbahn, sd< = 0,15 m
Fassadendämmplatten aus Holzfaser WF 042 WAB d = 80 mm

Befestigung mit galvanisch verzinkten Schrauben der
Fassadenleisten aus Rahmenholz 80 x 120 mm aus
Weißtanne Güteklasse 0, gehobelt und gefast, Oberfläche
Hobelfräser sägerauh, Lamellenachsabstand ca. 31,25 cm

herstellen, abbinden, auf die Baustelle liefern und
dort aufstellen.sichtbare Befestigung mit
nichtrostenden Schrauben.

Einbauort: Übungsturm mit Wärmedämmung:
Einbauort Übungsturm: Höhe ca. 14,14 m
Die Holzlisenen sind in der Höhe in 3 Abschnitte zu
unterteilen.
Die Schnittkanten sind in einem Winkel von ca. 30 °
herzustellen
Menge: 108,000 m2

**16.07.0060 Außenwandbekleidung hinterlüftet, d=281 mm Lisenen 80/100 mm e = 3...**
Außenwandbekleidung hinterlüftet, d=281 mm Lisenen
80/100 mm  e = 31,25 cm

Außenwandbekleidung hinterlüftet, d = 281 mm bestehend
aus
vertikalen Holzlisenen 80/100 mm  sägerau, aus
Weißtanne Güteklasse 0, C 24, Sortierklasse S 10 Si e=
31,25 Cm, nach DIN 7074-1
Nut und Federschalung vertikal hinter Lisenen d = 21 mm
sägerauh horizontale Traglattung 40 x 60 mm Güteklasse
0, C 24, Sortierklasse S 10 Si e= 62,5 mm,nach DIN
7074-1, verankert auf Holzständerwand,
vertikale Lattung 120 x 100 mm Güteklasse 0, C 24,
Sortierklasse S 10 Si e= 62,5 mm,nach DIN 7074-1,
verankert auf Holzständerwand

diffussionsoffene Fassadenbahn, sd< = 0,15 m

Befestigung mit galvanisch verzinkten Schrauben der
Fassadenleisten aus Rahmenholz 80 x 100 mm aus
Weißtanne Güteklasse 0, gehobelt und gefast, Oberfläche
Hobelfräser sägerauh, Lamellenachsabstand ca. 31,25 cm

herstellen, abbinden, auf die Baustelle liefern und
dort aufstellen.sichtbare Befestigung mit
nichtrostenden Schrauben.

Einbauort: Übungsturm ohne Wärmedämmung:
Einbauort Übungsturm: Höhe ca. 14,14 m
Die Holzlisenen sind in der Höhe in 3 Abschnitte zu
unterteilen.
Die Schnittkanten sind in einem Winkel von ca. 30 °
herzustellen
Menge: 123,000 m2

**16.07.0070 Zulage Aussparung Rahmenholzfassade Öffnung l/h ca. 1,13 x 1,14 m.**
Zulage Aussparung Rahmenholzfassade Öffnung l/h ca.
1,13 x 1,14 m.

Zulage zu vorbeschriebener Rahmenholzfassade für die
Herstellung einer Aussparung zum späteren Einbau des
bauseitigen Holzladens und verdeckt liegenden Zulage
Aussparung für Fenster l/h ca. 1,13 x 1,14.

Abmessungen:  lxh: 1,13 x 1,14 m
Menge: 3,000 St

**16.07.0080 Klappladen ca. 1,12 x 1,11 m**
Klappladen ca. 1,12 x 1,11 m

nach Planung herstellen, liefern und benutzerfertig
montieren.

Klappladen bestehend aus:

Dreischichtplatte 22 mm 1,12 x 1,11 m  mit Holzlatten
20 x 50 mm und Rahmenholz 120 x 60 mm e = 31,25 mm
belegt,
befestigt mit galvanisch verzinkten Schrauben auf der
Dreischichtplatte.

Laden befestigt am
2 x Plattenkloben aus Edelstahl Rostfrei V2AWerkstoff-
Nr. 1.4301

Dorndurchmesser 13 mm, Dornhöhe 42 mm
Dornabstand b 16 mm (zwischen Platte und Dorn)
Platte 35 x 104 mm
Plattendicke 4 mm
Schraublochung Ø 6 mm, versenkt
Oberfläche Gleitschliff-Finish

Edelstahl-Langband für Kloben mit Dorn-Ø 13 mm
Länge L = 400 mm Material 40 x 4 mm
Maß f = 75 mm
Quadratloch 9/9 mm für Schloßschraube M8
Schraublochung 2 x Ø 7,0 mm
Edelstahl Rostfrei - V2A Werkstoff-Nr. 1.4301

2 x  Anschlagwinkel verstellbarer Anschlag für
Ladenhalter und Ladenreiber
geeignet für Ladenhalter ab 120 mm Länge
für Durchmesser 10 mm
Maß b = 28 mm
Rostfrei, Zinkdruckguß, hell
Justierschraube (Inbusschraube) aus V2A d

Ladenriegelverschluß, 1 x  gekröpfter Riegel für
Fensterläden Nirosta blank Platte 107 x 54 x 1 mm
Schraublochung Ø 4 mm  Riegellänge 135 mm
aus Material 15 x 3 mm Kröpfung ca. 4 mm
Riegelvorstand 8 bis 40 mm Hub 32 mm
Aufbauhöhe 25 mm
Menge: 3,000 St

**16.07.0090 Außenwandbekleidung hinterlüftet, d=281 mm Lisenen 80/120 mm e = 3...**
Außenwandbekleidung hinterlüftet, d=281 mm Lisenen
80/120 mm  e = 31,25 cm

Außenwandbekleidung hinterlüftet, d = 281 mm bestehend
aus
vertikalen Holzlisenen 80/120 mm  sägerau, aus
Weißtanne Güteklasse 0, C 24, Sortierklasse S 10 Si e=
31,25 Cm, nach DIN 7074-1
Nut und Federschalung vertikal hinter Lisenen d = 21 mm
sägerauh horizontale Traglattung 30 x 60 mm Güteklasse
0, C 24, Sortierklasse S 10 Si e= 62,5 mm,nach DIN
7074-1, verankert auf Holzständerwand,
vertikale Lattung 30 x 60 mm Güteklasse 0, C 24,
Sortierklasse S 10 Si e= 62,5 mm,nach DIN 7074-1,
verankert auf Holzständerwand

diffussionsoffene Fassadenbahn, sd< = 0,15 m
Fassadendämmplatten aus Holzfaser WF 042 WAB d = 80 mm

Befestigung mit galvanisch verzinkten Schrauben der
Fassadenleisten aus Rahmenholz 80 x 120 mm aus
Weißtanne Güteklasse 0, gehobelt und gefast, Oberfläche
Hobelfräser sägerauh, Lamellenachsabstand ca. 31,25 cm

herstellen, abbinden, auf die Baustelle liefern und
dort aufstellen.sichtbare Befestigung mit
nichtrostenden Schrauben.

Einbauort: Übungsturm mit Wärmedämmung:
Einbauort Übungsturm: Höhe ca. 6,12 m
Die Holzlisenen sind in der Höhe in 2 Abschnitte zu
unterteilen.
Die Schnittkanten sind in einem Winkel von ca. 30 °
herzustellen
Menge: 64,000 m2

**16.07.0100 Außenwandbekleidung hinterlüftet, d=201 mm Lisenen 80/120 mm e = 3...**
Außenwandbekleidung hinterlüftet, d=201 mm Lisenen
80/120 mm  e = 31,25 cm

Außenwandbekleidung hinterlüftet, d = 201 mm bestehend
aus
vertikalen Holzlisenen 80/120 mm  sägerau, aus
Weißtanne Güteklasse 0, C 24, Sortierklasse S 10 Si e=
31,25 Cm, nach DIN 7074-1
Nut und Federschalung vertikal hinter Lisenen d = 21 mm
sägerauh horizontale Traglattung 30 x 60 mm Güteklasse
0, C 24, Sortierklasse S 10 Si e= 62,5 mm,nach DIN
7074-1, verankert auf Holzständerwand,
vertikale Lattung 30 x 60 mm Güteklasse 0, C 24,
Sortierklasse S 10 Si e= 62,5 mm,nach DIN 7074-1,
verankert auf Holzständerwand

diffussionsoffene Fassadenbahn, sd< = 0,15 m
,
Befestigung mit galvanisch verzinkten Schrauben der
Fassadenleisten aus Rahmenholz 80 x 120 mm aus
Weißtanne Güteklasse 0, gehobelt und gefast, Oberfläche
Hobelfräser sägerauh, Lamellenachsabstand ca. 31,25 cm

herstellen, abbinden, auf die Baustelle liefern und
dort aufstellen.sichtbare Befestigung mit
nichtrostenden Schrauben.

Einbauort: Fahrzeughalle:

Die Holzlisenen sind in der Höhe in 2 Abschnitte zu
unterteilen. Die Schnittkanten sind in einem Winkel von
ca. 30° herzustellen.
Menge: 167,500 m2

**16.07.0110 Außenwandbekleidung hinterlüftet, d=311 mm Lisenen 80/120 mm e = 6...**
Außenwandbekleidung hinterlüftet, d=311 mm Lisenen
80/120 mm  e = 62,5 cm

Außenwandbekleidung hinterlüftet, d = 311 mm bestehend
aus
vertikalen Holzlisenen 80/120 mm aus heimischer
Weißtanne sägerau, Güteklasse 0, C 24, Sortierklasse S
10 Si e= 62,5 cm, nach DIN 7074-1 punktuellen
Abstandshaltern aus EPDM Hartgummi d = 30 mm
Nut und Feder Stulpschalung vertikal hinter Lisenen d =
21 x 146 mm, Deckmaß 131 mm sägerauh horizontale
Traglattung 30 x 60 mm Güteklasse 0, C 24,
Sortierklasse S 10 Si e= 62,5 mm,nach DIN 7074-1,
verankert auf Holzständerwand,
vertikale Lattung 30 x 60 mm Güteklasse 0, C 24,
Sortierklasse S 10 Si e= 62,5 mm,nach DIN 7074-1,
verankert auf Holzständerwand/Fassadendämmplatten

diffussionsoffene Fassadenbahn, sd< = 0,15 m
Fassadendämmplatten aus Holzfaser WF 042 WAB d = 80 mm

Befestigung mit galvanisch verzinkten Schrauben der
Fassadenleisten aus Rahmenholz 80 x 120 mm aus
Weißtanne Güteklasse 0, gehobelt und gefast, Oberfläche
Hobelfräser sägerauh, Lamellenachsabstand ca. 62,5 cm

herstellen, abbinden, auf die Baustelle liefern und
dort aufstellen.sichtbare Befestigung mit
nichtrostenden Schrauben.

Einbauort Dach Fahrzeughalle
Höhe der Fassade ca. 1,41 m
Menge: 69,000 m2

**16.07.0120 Vollflächige Beschichtung der vorbeschriebenen Außenwandbekleidunge...**
Vollflächige Beschichtung der vorbeschriebenen
Außenwandbekleidungen mit einer farbig pigmentierten
werkseitigen Wasser basierenden, atmungsaktiven und
offenporigen Beschichtung zur werkseitigen
Vorvergrauung, in Form einer Silikatischen
Vergrauungslasur für Holz im Außenbereich ohne Zusatz
von Konservierungsstoffen und Lösemitteln  Die Vorgaben
NBBW sind zu beachten.

Farbton ist ein mittlerer bis dunklerer Grauton,
 milchig, leicht silbern.

Vor Ausführung ist ein Muster vorzulegen. Beschichtung
nach Herstellerangabe herzustellen:
Verschmutzungen und Staub an der Holzoberfläche
gründlich mittels Bürste und/oder Staubsauger
entfernen. Bei sägerauhem Holz ist zur
Strukturerhaltung auf die Arbeitsweise in Faserrichtung
zu achten. Kanten abrunden (siehe BFS-Merkblatt 18,
3.1.2.), säubern und entstauben.
Ein- bis zweimalige Oberflächenbehandlung  mit einem sd
-
Wert von < 0,02 m.

Beschichtung unverdünnt maschinell (Airless oder
industrielle Beschichtung) aufbringen.

Vollflächig und allseitig ausgeführte Imprägnieren nach
DIN 68.800 und 68.805 im  Spritzverfahren, vor der
Montage.
Abrechnung nach m² ausgeführter Fassadenfäche.
Menge: 1280,000 m2

**16.07.0130 Musterfassade der vorbeschriebenen Rahmenholzfassade erstellen, bes...**
Musterfassade der vorbeschriebenen Rahmenholzfassade
erstellen, bestehend aus
Außenwandbekleidung hinterlüftet, d = 120 mm bestehend
aus
vertikalen Holzlisenen sägerau, punktuellen
Abstandshaltern aus EPDM Hartgummi d 0 30 mm
Nut und Federschalung vertikal hinter Lisenen d = 21 mm
sägerauh horizontale Traglattung 30 x 60 mm Güteklasse
0, C 24, Sortierklasse S 10 Si e= 62,5 mm,nach DIN
7074-1, ,
vertikale Lattung 30 x 60 mm Güteklasse 0, C 24,
Sortierklasse S 10 Si e= 62,5 mm,nach DIN 7074-1,
verankert auf Holzständerwand
diffussionsoffene Fassadenbahn, sd< = 0,15 m
Befestigung auf OSB 3 Platte 21 mm Auf
Holzrahmenkonstruktion,

Befestigung mit galvanisch verzinkten Schrauben der
Fassadenleisten aus Rahmenholz 40 x 60 mm aus Weißtanne
Güteklasse 0, gehobelt und gefast, Oberfläche
Hobelfräser sägerauh, Lamellenachsabstand ca. 10 cm

herstellen, abbinden, auf die Baustelle liefern und
dort aufstellen.sichtbare Befestigung mit
nichtrostenden Schrauben.
 aus Weißtanne Güteklasse 0, gehobelt und gefast,
Oberfläche Hobelfräser sägerauh, einschließlich
vollflächige Beschichtung der vorbeschriebenen
Außenwandbekleidung mit einer farbig pigmentierten
werkseitigen Wasser basierenden, atmungsaktiven und
offenporigen Beschichtung zur werkseitigen
Vorvergrauung, in Form einer Silikatischen
Vergrauungslasur für Holz im Außenbereich ohne Zusatz
von Konservierungsstoffen und Lösemitteln

Farbton ist ein mittlerer bis dunklerer Grauton,
 milchig, leicht silbern.

Beschichtung nach Herstellerangabe herzustellen:
Menge: 6,000 m2

**16.07.0140 Schnittkanten 30 ° Fassadenlisenen herstellen**
Schnittkanten 30 ° Fassadenlisenen herstellen
Schnittkanten der Fassadenlisenen am Sockel an
Fensterstürzen, unter Blenden und an Stößen der Lisenen
sind mit einem Schrägschnitt von 30° herzustellen.
Die Schnittkanten der Fassadenlamellen sind wie die
sichtbaren Oberflächen zu behandeln und dementsprechend
mit der vorgenannten Lasur zu behandeln.
Fugenausbildung komplett wie beschrieben Ausbildung
Fuge horizontal in Aussenwandbekleidung aus
Fassadenlamellen;
gemäß Planangaben und Erfordernis
Schrägschnitte an den anschließenden Fassadenlamellen
zur Abführung von Regenwasser
Menge: 600,000 m

**16.07.0150 Zulage Aussparung Rahmenholzfassade Fenster l/h ca. 3,89 x 2,25.**
Zulage Aussparung Rahmenholzfassade Fenster l/h ca.
3,89 x 2,25.

Zulage zu vorbeschriebener Rahmenholzfassade für die
Herstellung einer Aussparung zum späteren Einbau des
bauseitigen Fensterelements und verdeckt liegenden
Zulage Aussparung für Fenster l/h ca. 3,89 x 2,25.

Abmessungen:  lxh: 3,89 x 2,25 m
Menge: 1,000 St

**16.07.0160 Zulage Aussparung Rahmenholzfassade Fenster l/h ca. 4,20 x 1,26 m +...**
Zulage Aussparung Rahmenholzfassade Fenster l/h ca.
4,20 x 1,26 m + 0.75 x 1,26 m 90° über Eck.
Zulage zu vorbeschriebener Rahmenholzfassade für die
Herstellung einer Aussparung zum späteren Einbau des
bauseitigen Fensterelements und verdeckt liegenden
Sonnenschutzkastens.
Zulage Aussparung für Fenster l/h ca. 4,20 x 1,26 m +
0.75 x 1,26 m 90° über Eck.
Menge: 1,000 St

**16.07.0170 Zulage Aussparung Rahmenholzfassade Tür herstellen bxh: 1,26 x 2,46 m**
Zulage Aussparung Rahmenholzfassade Tür herstellen bxh:
1,26 x 2,46 m

Zulage zu vorbeschriebener Wandkonstruktion für die
Herstellung von entsprechenden Wechseln, zum späteren
Einbau eines, bauseitigen Türelements.
Abmessungen:  bxh:  1,26 x 2,46 m
Menge: 1,000 St

**16.07.0180 Zulage Aussparung Rahmenholzfassade Tür herstellen bxh: 1,26 x 3,14 m**
Zulage Aussparung Rahmenholzfassade Tür herstellen bxh:
1,26 x 3,14 m

Zulage zu vorbeschriebener Wandkonstruktion für die
Herstellung von entsprechenden Wechseln, zum späteren
Einbau eines, bauseitigen Türelements.
Abmessungen:  bxh:  1,26 x 3,14 m
Menge: 6,000 St

**16.07.0190 Zulage Aussparung Rahmenholzfassade Tür herstellen bxh: 3,01 x 3,50 m**
Zulage Aussparung Rahmenholzfassade Tür herstellen bxh:
3,01 x 3,50 m

Zulage zu vorbeschriebener Wandkonstruktion für die
Herstellung von entsprechenden Wechseln, zum späteren
Einbau eines, bauseitigen Türelements.
Abmessungen:  bxh: 3,01 x 3,50m
Menge: 1,000 St

**16.07.0200 Zulage Aussparung Rahmenholzfassade Tür herstellen bxh: 1,26 x 2,3...**
Zulage Aussparung Rahmenholzfassade Tür herstellen bxh:
1,26 x 2,335 m

Zulage zu vorbeschriebener Wandkonstruktion für die
Herstellung von entsprechenden Wechseln, zum späteren
Einbau eines, bauseitigen Türelements.
Abmessungen:  bxh:  1,26 x 2,335 m
Menge: 1,000 St

**16.07.0210 Zulage Aussparung Rahmenholzfassade Tor herstellen bxh: 3,21 x 3,60 m**
Zulage Aussparung Rahmenholzfassade Tor herstellen bxh:
3,21 x 3,60 m

Zulage zu vorbeschriebener Wandkonstruktion für die
Herstellung von entsprechenden Wechseln, zum späteren
Einbau eines, bauseitigen Türelements.
Abmessungen:  bxh:  1,26 x 3,14 m
Menge: 1,000 St

**16.07.0220 Zulage Aussparung Rahmenholzfassade Tür herstellen bxh: 2,01 x 2,1...**
Zulage Aussparung Rahmenholzfassade Tür herstellen bxh:
2,01 x 2,135 m

Zulage zu vorbeschriebener Wandkonstruktion für die
Herstellung von entsprechenden Wechseln, zum späteren
Einbau eines, bauseitigen Türelements.
Abmessungen:  bxh:  2,01 x 2,135 m
Menge: 3,000 St

**16.07.0230 Zulage Aussparung Rahmenholzfassade Fenster l/h ca. 1,995 x 2,70.**
Zulage Aussparung Rahmenholzfassade Fenster l/h ca.
1,995 x 2,70.
Zulage zu vorbeschriebener Wandkonstruktion für die
Herstellung von entsprechenden Wechseln, zum späteren
Einbau eines, bauseitigen Fensterelements.
Abmessungen:  lxh: 1,995 x 2,70 m
Menge: 2,000 St

**16.07.0240 Zulage Aussparung Rahmenholzfassade Fenster l/h ca. 3,99 x 2,70 m +...**
Zulage Aussparung Rahmenholzfassade Fenster l/h ca.
3,99 x 2,70 m + 1,92 x 2,70m 90° über Eck.
Zulage zu vorbeschriebener Wandkonstruktion für die
Herstellung von entsprechenden Wechseln, zum späteren
Einbau eines, bauseitigen Fensterelements.
Abmessungen:  lxh: 3,99 x 2,70 m + 1,92 x 2,70 m 90°
über Eck
Menge: 1,000 St

**16.07.0250 Zulage Aussparung Rahmenholzfassade Fenster l/h ca. 3,89 x 2,70.**
Zulage Aussparung Rahmenholzfassade Fenster l/h ca.
3,89 x 2,70.
Zulage zu vorbeschriebener Wandkonstruktion für die
Herstellung von entsprechenden Wechseln, zum späteren
Einbau eines, bauseitigen Fensterelements.
Abmessungen:  lxh: 3,89 x 2,70 m
Menge: 1,000 St

**16.07.0260 Zulage Aussparung Rahmenholzfassade Fenster l/h ca. 9,515 x 2,70.**
Zulage Aussparung Rahmenholzfassade Fenster l/h ca.
9,515 x 2,70.
Zulage zu vorbeschriebener Wandkonstruktion für die
Herstellung von entsprechenden Wechseln, zum späteren
Einbau eines, bauseitigen Fensterelements.
Abmessungen:  lxh: 9,515 x 2,70 m
Menge: 1,000 St

**16.07.0270 Zulage Aussparung Rahmenholzfassade Fenster l/h ca. 1,39 x 1,55.**
Zulage Aussparung Rahmenholzfassade Fenster l/h ca.
1,39 x 1,55.
Zulage zu vorbeschriebener Wandkonstruktion für die
Herstellung von entsprechenden Wechseln, zum späteren
Einbau eines, bauseitigen Fensterelements.
Abmessungen:  lxh: 1,39x1,55 m
Menge: 2,000 St

**16.07.0280 Zulage Aussparung Rahmenholzfassade Fenster l/h ca. 1,39 x 2,42.**
Zulage Aussparung Rahmenholzfassade Fenster l/h ca.
1,39 x 2,42.
Zulage zu vorbeschriebener Wandkonstruktion für die
Herstellung von entsprechenden Wechseln, zum späteren
Einbau eines, bauseitigen Fensterelements.
Abmessungen:  lxh: 1,39 x 2,42 m
Menge: 3,000 St

**16.07.0290 Zulage Aussparung Rahmenholzfassade Tür herstellen bxh: 1,26 x 2,2...**
Zulage Aussparung Rahmenholzfassade Tür herstellen bxh:
1,26 x 2,235 m

Zulage zu vorbeschriebener Wandkonstruktion für die
Herstellung von entsprechenden Wechseln, zum späteren
Einbau eines, bauseitigen Türelements.
Abmessungen:  bxh:  1,26 x  2,235 m
Menge: 1,000 St

**16.07.0300 Ausbildung Verblendung bauseitiger Jalousiekasten, h ca. 32,0-cm;**
Ausbildung Verblendung bauseitiger Jalousiekasten, h
ca. 32,0-cm;
nach Planangaben im Zuge der Fassadenbekleidung.
Ausführung durch:
- Anpassen/Ausklinken der Fassadendämmung h/b ca.
25,0/8,0-cm inklusive
Anpassung der Unterspannbahn welche über den
bauseitigen Jalousiekasten nach vorne geführt werden
muss
-  2-lagige Fassadenunterkonstruktion über
Jalousiekaten führen
- Ausstopfen der Hohlräume zwischen
Holzwandkonstruktion und Jalousiekasten
Alle entstehenden Aufwendungen für die Einbindung des
bauseitigen Jalousiekasten in die Fassadenbekleidung
entstehenden Aufwendungen sind einzurechnen
Menge: 36,500 m

**16.07.0310 Unterer Fassadenabschluss**
Unterer Fassadenabschluss
Herstellen des unteren Fassadenabschlusses durch
liefern und montieren eines Kleintierschutzes entspr.
der Fachregel 01 des Zimmererhandwerks als
Belüftungsprofil, einschl. Verschrauben mit
nichtrostenden Senkkopfschrauben.
Material: Aluminium, 30 x 60 mm, schwarz beschichtet
Hinweis zur Ausführung:
Der Abstand zur Geländeoberkante muss mindestens 150 mm
betragen; der Übergang zur Bodenplatte muss verdeckt
ausgeführt werden.
Menge: 205,000 m

**16.07.0320 Oberer Fassadenabschluss**
Oberer Fassadenabschluss
Herstellen des oberen Fassadenabschlusses (z.B.
unterhalb Attika oder Fensterbank) durch liefern und
montieren eines Kleintierschutzes entspr. der Fachregel
01 des Zimmererhandwerks als Entlüftungsprofil,
einschl. Verschrauben mit nichtrostenden
Senkkopfschrauben.

Material: Aluminium, 30 x 60 mm, schwarz beschichtet
Hinweis zur Ausführung:
Im Bereich der Attika ist ein gerader Schnitt parallel
zur Dachuntersicht auszuführen.
Menge: 285,000 m

**16.07.0330 Seitlicher Fensterabschluß, Leibungsbrett ca. 21 x 280 mm bestehend...**
Seitlicher Fensterabschluß, Leibungsbrett ca. 21 x 280
mm bestehend aus heimischer Weißtanne sägerau,
Güteklasse 0, C 24, Sortierklasse S 10 Si
auf horizontale Traglattung 30 x 60 mm Güteklasse 0, C
24, Sortierklasse S 10 Si e= 62,5 mm,nach DIN 7074-1,
verankert auf Hölzständerwand, montieren
diffussionsoffene Fassadenbahn, sd< = 0,15 m an
Fensterelenment ankleben
Fassadendämmplatten aus Holzfaser WF 042 WAB d = 50 mm
,dicht bis an Fensterelement Führen.
Befestigung mit galvanisch verzinkten Schrauben der
Leibungen herstellen, abbinden, auf die Baustelle
liefern und dort aufstellen. sichtbare Befestigung mit
nichtrostenden Schrauben.
Menge: 53,000 m

**16.07.0340 Seitlicher und oberer Türabschluß, Leibungsbrett ca. 21 x 110 mm**
Seitlicher und oberer Türabschluß, Leibungsbrett ca. 21
x 110 mm
bestehend aus heimischer Weißtanne sägerau, Güteklasse
0, C 24, Sortierklasse S 10 Si
auf horizontale Traglattung 30 x 60 mm Güteklasse 0, C
24, Sortierklasse S 10 Si e= 62,5 mm,nach DIN 7074-1,
verankert auf Hölzständerwand, montieren
diffussionsoffene Fassadenbahn, sd< = 0,15 m an
Türelement ankleben
Fassadendämmplatten aus Holzfaser WF 042 WAB d = 80 mm
,dicht bis an Türelement führen.
Befestigung mit galvanisch verzinkten Schrauben der
Leibungen herstellen, abbinden, auf die Baustelle
liefern und dort aufstellen. sichtbare Befestigung mit
nichtrostenden Schrauben.
Menge: 45,000 m

**16.07.0350 Fassadenausseneckausbildung 90 °**
Fassadenausseneckausbildung 90 °
der vorbeschriebenen Rahmenholzfassade auf 90 ° Gehrung
nach Detail
Menge: 70,000 m

**16.07.0360 Fassadeninneneckausbildung 90°**
Fassadeninneneckausbildung 90°
der vorbeschriebenen Rahmenholzfassade auf 90 ° Gehrung
jedoch Innenecke
Menge: 6,800 m

**16.07.0370 Fassadenausseneckausbildung 120 °**
Fassadenausseneckausbildung 120 °
der vorbeschriebenen Rahmenholzfassade jedoch auf 120 °
Menge: 8,200 m

**16.07.0380 Fassadeninneneckausbildung 120°**
Fassadeninneneckausbildung  120°
der vorbeschriebenen Rahmenholzfassade jedoch auf 120 °
Menge: 1,500 m

**16.07.0390 Aluminium Sockelblech d=2,0 mm Abw. 360 mm**
Aluminium Sockelblech d=2,0 mm Abw. 360 mm
Lieferung und Montage eines Aluminium Sockelblechs im
Bereich des Fassadensockels. Befestigung am
Schwellenholz der Holzrahmenaußenwand

Aluminiumblech d= 2,0 mm Abwicklung ca. 360 mm, 3
Kantungen,  beschichtet nach RAL fertig montiert
einschließlich Hinterlegblechen, Befestigung mit nicht
rostenden Edelstahlschrauben 4 x 25 mm.
Menge: 115,000 m

**16.07.0400 Beplankung Innenwand GKFI, d=12,5 mm**
Beplankung Innenwand GKFI, d=12,5 mm

Inenwandbeplankung, d = 12,5 mm  auf
Fassadendämmplatten
aus Holzfaserdämmstoff

Befestigung mit geeigneten Schrauben,  Oberfläche
gespachtelt mit Fein- oder Flächenspachtel
Oberflächenqualität,  Qualitätsstufe Q2 herzustellen..

Einbauort Übungsturm Innenwand Wandtyp 14
Höhe der Fassade ca. 8,27 m m
Menge: 80,000 m2

**16.07.0410 Beplankung Innenwand GKFI, d=12,5 mm**
Beplankung Innenwand GKFI, d=12,5 mm

Inenwandbeplankung, d = 12,5 mm  auf Unterkonstruktion
horizontale Traglattung 40 x 60 mm Güteklasse 0, C 24,
Sortierklasse S 10 Si e= 62,5 mm,nach DIN 7074-1,
verankert auf Holzständerwand,
vertikale Lattung 40 x 60 mm Güteklasse 0, C 24,
Sortierklasse S 10 Si e= 62,5 mm,nach DIN 7074-1,
verankert auf Holzständerwand.

Befestigung mit geeigneten Schrauben,  Oberfläche
gespachtelt mit Fein- oder Flächenspachtel
Oberflächenqualität,  Qualitätsstufe Q2 herzustellen.

Einbauort Übungsturm Innenwand Wandtyp 14
Höhe der Fassade ca. 5,16-5,28 m
Menge: 48,500 m2

**16.07.0420 Außenwandbekleidung hinterlüftet, d=12,51 mm Lisenen 80/120 mm e =...**
Außenwandbekleidung hinterlüftet, d=12,51 mm Lisenen
80/120 mm  e = 31,25 cm

Außenwandbekleidung hinterlüftet, d = 311 mm bestehend
aus
vertikalen Holzlisenen 80/120 mm aus heimischer
Weißtanne sägerau, Güteklasse 0, C 24, Sortierklasse S
10 Si e= 62,5 cm, nach DIN 7074-1 punktuellen
Abstandshaltern aus EPDM Hartgummi d = 30 mm
Nut und Feder Stulpschalung vertikal hinter Lisenen d =
21 x 146 mm, Deckmaß 131 mm sägerauh
Unterkonstruktion (UK) bestehend aus nicht
beschichtetem Aluminiumprofil (blank); Länge
Aluminiumprofil länge ca. bis 400 cm;
Querschnittsabmessungen b1=51 mm, b2=29,5 mm, h=30mm; 1
-
teiliges Trapezprofil endlos erweiterbar, mit offener
Rückseite für mögliche Vorelementierung durch
rückseitige Verschraubung, seitlicher Flansch für
zusätzliche Befestigungsmöglichkeit. Trapezform für
perfekten Wasserablauf gewählte Höhe
Unterkonstruktion(cm):  Verbindungsmittel (VBM) zur
Befestigung (horizontal oder vertikal) auf Holz-
Untergrund (Lattung) mit oder ohne Dämmschicht gewählte
Höhe Unterkonstruktion(cm): 3,54m  Achsabstand
Unterkonstruktion varriert ca. 177,5 - 219 (cm):
Befestigungsmittel:  Vollgewindeschraube (VG),
Edelstahl rostfrei, schwarz beschichtet Durchmesser
(DM) 4,2 mm Längen: 28 mm; 43 mm, verankert auf
Holzstützen

herstellen, abbinden, auf die Baustelle liefern und
dort aufstellen.sichtbare Befestigung mit
nichtrostenden Schrauben.

Einbauort Gefahrgutlager
Menge: 126,000 m2

**16.07.0430 Zulage Aussparung Rahmenholzfassade Tür herstellen bxh: 2,00 x 2,26 m**
Zulage Aussparung Rahmenholzfassade Tür herstellen bxh:
2,00 x 2,26 m

Zulage zu vorbeschriebener Wandkonstruktion für die
Herstellung von entsprechenden Wechseln, zum späteren
Einbau eines, bauseitigen Türelements.
Abmessungen:  bxh:  2,00 x  2,26 m
Menge: 2,000 St

**16.07.0440 Zulage Aussparung Rahmenholzfassade Öffnung herstellen bxh: 4,16 x...**
Zulage Aussparung Rahmenholzfassade Öffnung herstellen
bxh:  4,16 x 3,00 m

Zulage zu vorbeschriebener Wandkonstruktion für die
Herstellung einer dauerhaften Öffnung
Menge: 1,000 St

#### 16.08 T 08 Stahlstützen, Träger, Unterzüge

*Hinweis*
HINWEISE STAHLTEILE

Die nachfolgend beschriebenen Stahlbauteile
(Stahlträger, Stützen, Zugstangen usw.) werden mit
einer Korrosionsschutzbeschichtung gemäß ATV
Stahlbauarbeiten  - DIN 18335 versehen. Die Leistung
ist in die jeweilige Position mit einzukalkulieren
 Korrosionsschutz nach DIN EN ISO 12944.
Innenbauteile: Korrosivitätskategorie C1, Schutzdauer
lang (H) > 15 Jahre
Außenbauteile: Korrosivitätskategorie C3, Schutzdauer
lang (H) > 15 Jahre

Die Stahlbauteile sind beschichtungsgerecht zu
konstruieren .

Abrechnung / Sonstiges

Alle notwendigen Ausbildungen von Anschlüssen,
Verbindungen, etc. an den nachfolgend beschriebenen
Stahlbauteilen, wie Stirn-, Kopf- und Fußplatten,
Steifen, Verstärkungen, Knaggen, Auflagerplatten, etc.
werden in das Gewicht der zugehörigen Bauteile
eingerechnet.

Die Massen für Stahlkonstruktionen werden nach VOB / C
DIN 18360, Ziffer 5 ermittelt. Die Abrechnung erfolgt
nach Aufmaß auf Grundlage der Werkstattpläne des
Auftragnehmers . Weicht der Auftragnehmer von den
statisch erforderlichen Querschnitten und
Profilabmessungen ab, z. B. aus fertigungstechnischen
Gründen, sind in diesem Fall die Massen entspr. der
geprüften statische Berechnung zu ermitteln. Das
Höhenmaß der Stahlträger darf jedoch in keinem Fall
überschritten werden, da diese auf den Ausbau der TGA
abgestimmt sind, die vorhandene Konstruktionshöhe ist
begrenzt .

Die für die einzelnen Detailverbindungen erforderlichen
Stahlteile sind im Untertitel T 06
Anschlussknoten/Verbindungsmittel beschrieben und
werden dort in den jeweiligen Positionen gesondert
vergütet.

**16.08.0010 Stahlträger HEM 300 S235**
Stahlträger HEM 300 S235

Liefern und montieren

1 Stahlträger HEM 300 inkl. Steifen, Kopfplatten und
Bohrungen
Horizontal eingebaut oberhalb von Holzstützen mit
Anschluss an Holzunterzug
als Einfeldträger mit Kragarm, Einzellängen ca. 6,25 m
/ 3,75 m, gesamt ca. 10,0 m
inkl. Herstellung einer Trägerüberhöhung am Kragarmende
von ca. 3cm

Einbauort: Decke über EG Achse a-d/11
Positions-Nr.. gem. Tragwerksplanung: UZ 109

Korrosionsschutz : gemäß ATV Stahlbauarbeiten - DIN
18335
Brandschutzbekleidung F 30 gem . separatem
Positionsbeschrieb

Das provisorische Abstützen des Trägers nach Montage
bis und der dadurch entstehenden Aufwendungen sind
einzurechnen.
Gesamte Stahlträger-Konstruktion komplett wie
beschrieben
EG UZ 109
Menge: 2500,000 kg

**16.08.0020 Stahlträger HEM 240 S235**
Stahlträger HEM 240 S235

Liefern und montieren

1 Stahlträger HEM 240 inkl. Steifen, Kopfplatten und
Bohrungen
Im Bereich Stahlstütze unten ausgeklinkt und 48mm dicke
Stahlplatte 350/1000mm angeschweißt
Horizontal eingebaut oberhalb von Holz- und
Stahlstützen mit Anschluss an Stahlträger
als Einfeldträger mit kurzem Kragarm, Einzellängen ca.
8,25 m / 0,50 m, gesamt ca. 8,75 m
Einbauort: Decke über EG Achse c/11-14
Positions-Nr.. gem. Tragwerksplanung: UZ 117

Korrosionsschutz : gemäß ATV Stahlbauarbeiten - DIN
18335
Brandschutzbekleidung F 30 gem . separatem
Positionsbeschrieb
Das provisorische Abstützen des Trägers nach Montage
bis und der dadurch entstehenden Aufwendungen sind
einzurechnen.
Gesamte Stahlträger-Konstruktion komplett wie
beschrieben
EG UZ 117
Menge: 1500,000 kg

**16.08.0030 Stahlstütze (S127) QRO 180x12.5 S235**
Stahlstütze (S127) QRO 180x12.5 S235

Liefern und montieren

1 Stahlstütze QRO 180 x 12.5 mm inkl. Kopfplatten und
Bohrungen Vertikal eingebaut als Pendelstütze
Unterseitig aufgedübelt auf Betonsockel, oberseitig
verschraubt mit Stahlträger
Länge ca. 3,5 m
Einbauort: EG Außenbereich Achse c/13
Positions-Nr.. gem. Tragwerksplanung: S127

Korrosionsschutz : gemäß ATV Stahlbauarbeiten - DIN
18335
Brandschutzbekleidung F 30 gem . separatem
Positionsbeschrieb
Menge: 230,000 kg

**16.08.0040 Rundstahl D=28mm S235**
Rundstahl D=28mm S235

Liefern und montieren

1 Zugstange aus Rundstahl D=28mm inkl.
Gewindeherstellung an den Stabenden
Vertikal eingebaut als Zugelemente, verschraubt mit
Stahlplatten
Einzellänge ca. 4,5 m
Einbauort: OG Achse d/10
Positions-Nr.. gem. Tragwerksplanung: ZS201

Korrosionsschutz : gemäß ATV Stahlbauarbeiten - DIN
18335
Brandschutzbekleidung F 30 gem . separatem
Positionsbeschrieb
Menge: 25,000 kg

**16.08.0050 Rundstahl D=50mm S235**
Rundstahl D=50mm S235

Liefern und montieren

5 Zugstangen aus Rundstahl D=50mm inkl.
Gewindeherstellung an den Stabenden
Vertikal eingebaut als Zugelemente, verschraubt mit
Stahlplatten bzw. Stahlträger
Einzellänge ca. 4,5 m
Einbauort: OG Achse d/11+12
Positions-Nr.. gem. Tragwerksplanung: ZS202, ZS203

Korrosionsschutz : gemäß ATV Stahlbauarbeiten - DIN
18335
Brandschutzbekleidung F 30 gem . separatem
Positionsbeschrieb
Menge: 370,000 kg

#### 16.09 T 09 CLT Treppenläufe

*Hinweis*
Liefern, Abbinden und Montieren von CLT-
Treppenelementen

Liefern Abbinden und Montieren von CLT-Treppenelementen
inkl. aller erforderlichen Befestigungen,

Detailausbildungen der Elemente gem. Statik,
Zuschnitt von Treppenstufen aus der CLT  Vollpatte

Die Oberseite zum Belegen von einem bauseitigen
Hartholzbelag 20 mm, die Unterseite  in Sicht Qualität.

**16.09.0010 Fertigteiltreppenlauf CLT C 24 9-Stg., Länge/Breite ca. 2,30/1,315-...**
Fertigteiltreppenlauf CLT C 24 9-Stg., Länge/Breite ca.
2,30/1,315-m, Treppenhaus Lauf 1;
nach Planangaben liefern und versetzen,
aus CLT C 24 9 doppellagig  d = ca  32 cm gefertigt
Lagenaufbau:
40 - 40 - 20 - 40 - 40 - 40 - 20 - 40 - 40
für Auflagerung auf der Stahlbetonbodenplatte und am
oberen Anschluß am Zwischenpodest.
alle sichtbaren Flächen sowie die Untersicht in
Sichtqualität,inklusive Befestigungsmittel,
Transportanker und Verankerungsteile,
Treppenlaufbreite 1,315-m,
Treppenlauflänge ca. 2,61-m,
Treppenlaufdicke d=32,8-cm
9-Steigungen im Steigungsverhältnis 17,05/29,0-cm,
Steigungshöhe Antritt für Höhenausgleich ca. 48-cm
Treppenlauf vorgefertigt zum Belegen mit bauseitigem
Hartholzbelag ca. 20 mm
mit:
- Auflagerung oben an der Brettsperrholzdecke  mit am
Treppenlauf ausgeführter  ca. 90 x 150 mm
Auflageraussparung
- Auflagerung unten auf der Bodenplatte mittels
Fixierung über 2 Ankerdollen ø 16-200 welche in eine in
der Bodenplatte herzustellende Aussparung verankert
wird.
Zur Verankerung wird vor dem Versetzen des Treppenlauf
die Ankeröffnung mit Zementmörtel gefüllt.
Gesamte Treppe liefern und inklusive aller
erforderlichen Bauteile und Arbeitsschritte montieren.
Menge: 1,000 St

**16.09.0020 Zwischenpodest Treppenl CLT C 24 Länge/Breite ca. 1,465/1,345-m, d...**
Zwischenpodest Treppenl CLT C 24  Länge/Breite ca.
1,465/1,345-m, d = 18 cm
nach Planangaben liefern und versetzen,
aus CLT C 24 5  lagig  d =  18 cm
Lagenaufbau:
40 - 30 - 40 - 30 - 40
alle sichtbaren Flächen sowie die Untersicht in
Sichtqualität,
inklusive Befestigungsmittel, Transportanker und
Verankerungsteile, Treppenpodest vorgefertigt zum
Belegen mit bauseitigen Hartholzbelag

Podestbreite 1,465-m,
Podetlänge ca. 1,345-m,
Podestdicke d=18-cm

mit:
- Auflageraussparung oben an der Brettsperrholzdecke
für Treppenlauf  ca. 90 x 150 mm
- Auflagerung  auf Wandkonsole C 24 b/h = 150 x 250 mm
und CLT Wand b = 150 mm
Befestigung nach Statik
Gesamtes Treppenpodest liefern und inklusive aller
erforderlichen Bauteile und Arbeitsschritte im Zuge der
Treppenmontage montieren.
Menge: 1,000 St

**16.09.0030 Fertigteiltreppenlauf CLT C 24 3-Stg., Länge/Breite ca. 2,10/1,315-...**
Fertigteiltreppenlauf CLT C 24 3-Stg., Länge/Breite ca.
2,10/1,315-m, Treppenhaus Lauf 2;
nach Planangaben liefern und versetzen, aus CLT C 24 9
doppellagig  d = ca  32 cm gefertigt.

Lagenaufbau:
40 - 40 - 20 - 40 - 40 - 40 - 20 - 40 - 40
für Auflagerung  seitlich auf Auflagerkonsolen C 24 b x
h 150 x 250 mm
und am oberen Anschluß Unterzug b/h = 18/25 cm,
alle sichtbaren Flächen sowie die Untersicht in
Sichtqualität,inklusive Befestigungsmittel,
Transportanker und Verankerungsteile,

Treppenlaufbreite 1,315-m,
Treppenlauflänge ca. 2,10-m,
Treppenlaufdicke d=32-cm
3-Steigungen im Steigungsverhältnis 17,05/29,0-cm,
Treppenlauf vorgefertigt zum Belegen mit bauseitigen
Hartholzbelag ca. 20 mm
Gesamte Treppe liefern und inklusive aller
erforderlichen Bauteile und Arbeitsschritte montieren.
Menge: 1,000 St

**16.09.0040 Zwischenpodest Treppenl CLT C 24 Länge/Breite ca. 1,415/1,345-m, d...**
Zwischenpodest Treppenl CLT C 24  Länge/Breite ca.
1,415/1,345-m, d = 18 cm
nach Planangaben liefern und versetzen,
aus CLT C 24 5  lagig  d =  18 cm
Lagenaufbau:
40 - 30 - 40 - 30 - 40
alle sichtbaren Flächen sowie die Untersicht in
Sichtqualität,
inklusive Befestigungsmittel, Transportanker und
Verankerungsteile,
Treppenpodest vorgefertigt zum Belegen mit bauseitigen
Hartholzbelag 20 mm

Podestbreite 1,465-m,
Podetlänge ca. 1,345-m,
Podestdicke d=18-cm

mit:
- Auflagerung  auf Unterzug 18/25 cm
 C 24 b/h = 180 x 250 mm
- Auflagerung  auf Wandkonsole C 24 b/h = 150 x 250 mm

Befestigung nach Statik
Gesamtes Treppenpodest liefern und inklusive aller
erforderlichen Bauteile und Arbeitsschritte im Zuge der
Treppenmontage montieren.
Menge: 1,000 St

**16.09.0050 Fertigteiltreppenlauf CLT C 24 9-Stg., Länge/Breite ca. 2,94/1,315-m,**
Fertigteiltreppenlauf CLT C 24 9-Stg., Länge/Breite ca.
2,94/1,315-m,

Treppenhaus Lauf 3;
nach Planangaben liefern und versetzen, aus CLT C 24 9
doppellagig  d = ca  32 cm gefertigt
Lagenaufbau:
40 - 40 - 20 - 40 - 40 - 40 - 20 - 40 - 40
für Auflagerung  seitlich auf Auflagerkonsolen C 24 b x
h 150 x 250 mm

alle sichtbaren Flächen sowie die Untersicht in
Sichtqualität,
inklusive Befestigungsmittel, Transportanker und
Verankerungsteile,

Treppenlaufbreite 1,315-m,
Treppenlauflänge ca. 2,94-m,
Treppenlaufdicke d=32-cm

9-Steigungen im Steigungsverhältnis 17,05/29,0-cm,
Treppenlauf vorgefertigt zum Belegen mit bauseitigem
Hartholzbelag ca. 20 mm
mit:
- Auflagerung oben an der Brettsperrholzdecke  mit am
Treppenlauf unterseitig ausgeführter  ca. h/b = 50 x
100 mm Auflageraussparung.

Gesamte Treppe liefern und inklusive aller
erforderlichen Bauteile und Arbeitsschritte montieren.
Menge: 1,000 St

**16.09.0060 Fertigteiltreppenlauf CLT C 24 6-Stg., Länge/Breite ca. 1,61/2,10-m,**
Fertigteiltreppenlauf CLT C 24 6-Stg., Länge/Breite ca.
1,61/2,10-m,

Treppe Flur OG;
nach Planangaben liefern und versetzen, aus CLT C 24 9
doppellagig  d = ca  32 cm gefertigt
Lagenaufbau:
40 - 40 - 20 - 40 - 40 - 40 - 20 - 40 - 40
für Auflagerung  oben auf Auflagerkonsolen C 24 b x h
150 x 250 mm

alle sichtbaren Flächen sowie die Untersicht in
Sichtqualität,
inklusive Befestigungsmittel, Transportanker und
Verankerungsteile,

Treppenlaufbreite 1,61-m,
Treppenlauflänge ca. 2,10-m,
Treppenlaufdicke d=32-cm
6-Steigungen im Steigungsverhältnis 17,33/27,0-cm,

Treppenlauf vorgefertigt zum Belegen mit bauseitigem
Hartholzbelag ca. 20 mm

- Auflagerung oben an der Brettsperrholzdecke  mit am
Treppenlauf ausgeführter  ca. 90 x 150 mm
Auflageraussparung
- Auflagerung unten auf der CLT Decke mittels Fixierung
über Verschraubung nach Statik.
.
Gesamte Treppe liefern und inklusive aller
erforderlichen Bauteile und Arbeitsschritte montieren.
Menge: 1,000 St

#### 16.10 T 10 Sonstiges

**16.10.0010 Luftdichtigkeitsmessung**
Luftdichtigkeitsmessung
Überprüfung der Gebäudehülle hinsichtlich der
Luftdichtigkeit im Rohbauzustand (nach Einbau der
Fenster) mit einer Luftdichtigkeitsmessung nach DIN EN
13829.
Es ist der Nachweis zu erbringen, dass die nach EnEV
geforderte Luftwechselrate erreicht wird. Zur Messung
gehört das temporäre Abdichten von Funktionsöffnungen
(Sanitär) und die Leckagesuche unter Hinzuziehen der
Bauleitung. Die Messergebnisse sind in einem Protokoll
zu dokumentieren.
Anforderung: n50 d 1,5 (Luftwechselrate)
Nachweis: DIN EN 13829,
Der KFW 40 Standard soll erreicht werden.
Menge: 1,000 psch

#### 16.11 T 11 Tagelohnarbeiten

*Hinweis*
Stundenlohnarbeiten
Bei Stundenlohnarbeiten werden Löhne einschließlich
aller Zuschläge für Gemeinkosten, Gewinn, Wagnis,
Sozialabgaben, Fahrtkosten, Vorhaltung aller
Kleingeräte, Werkzeuge bis zu einem Wert von netto Euro
400,- und Gerüste verrechnet.
Reine Aufsicht führende Personen dürfen nicht mit
verrechnet werden, sie sind in den vorgenannten
Zuschlägen enthalten. Die Arbeiten und die Gründe sind
der Bauleitung vor Beginn anzuzeigen und durch diese
genehmigen zu lassen. Die Rapporte sind täglich zu
schreiben, wobei die Arbeitskräfte namentlich mit
Berufs- und Qualifikationsbezeichnung aufzuführen sind.
Es besteht nur Anspruch auf Bezahlung von
Tagelohnarbeiten bei Vorlage von entsprechenden, von
der Bauleitung gegengezeichneten Rapporten.

**16.11.0010 Stunden für Meister und Poliere**
Stunden für Meister und Poliere

bei Tagelohnarbeiten
Menge: 10,000 h

**16.11.0020 Stunden für Vorarbeiter und Facharbeiter**
Stunden für Vorarbeiter und Facharbeiter

bei Tagelohnarbeiten
Menge: 20,000 h

**16.11.0030 Stunden für Werker, Helfer + Gleichgestellte**
Stunden für Werker, Helfer + Gleichgestellte

bei Tagelohnarbeiten
Menge: 20,000 h

**16.11.0040 Transporter incl. Bedienung**
Transporter incl. Bedienung
bis 3,5 to
bei Tagelohnarbeiten
Menge: 10,000 h

**16.11.0050 LKW bis. 7,5 to incl. Bedienung**
LKW bis. 7,5 to incl. Bedienung

bei Tagelohnarbeiten
Menge: 5,000 h

**16.11.0060 OSB 3 Platten 22 mm stumpf 2,50 x 1,25 m**
Menge: 3,000 St

**16.11.0070 Dachlatten S 10 30/50 mm**
Menge: 6,000 m

**16.11.0080 BSH GL 24 H**
Menge: 1,000 m3

**16.11.0090 KVH C 24**
Menge: 1,000 m3

**16.11.0100 GKF 12,5 mm**
Menge: 5,000 St

USt %: 19,00
